# FIEBDC-3

- Propiedad del archivo: SOFT S.A.
- Formato: FIEBDC-3/2002
- Programa: Presto 11.0
- Fecha de los precios: 05/02/2010
- Divisa: EUR
Importe: 1062833.12

## 10.7 MOD CLIMATIZACIÓN, CALEFACCIÓN Y VENTILACIÓN (20/01/2010)
Importe: 1040101.92

### 10.7.1 MOD ADECUACION CUBIERTA AULARIO (20/01/2010)
Importe: 83263.26

#### 10.7.1.1 MOD ACTUACIONES PREVIAS (20/01/2010)
Importe: 33970.54

**0101** m² Desmontaje de cubierta. (20/01/2010)
375.5 m² × 35.69 = 13401.60
M2. Desmontado por medios manuales de cubierta de teja plana, (aprovechamiento dela islamiento térmico y grava), i/desmontado de petos, encuentros con paramentos, bajada, apilado, almacenaje y retirada de escombros a pie de carga.

| Código | Ud | Descripción | Rendimiento | Precio | Importe |
|---|---|---|---|---|---|
| MO_1 | h | Oficial de 1ª (mano de obra; 21/01/2010) | 0.7 | 17.7 | 12.39 |
| MO_3 | h | Ayudante (mano de obra; 20/01/2010) | 1.5 | 15.3 | 22.95 |
| %CI | % | COSTES INDIRECTOS (20/01/2010) | 1 % | 35.34 | 0.35 |
|  |  | Total |  |  | 35.69 |

| Medición | Uds. | Largo | Ancho | Parcial |
|---|---|---|---|---|
| Puntos de apoyo de estructura metálica | 8 | 1 | 1 | 8.00 |
| Zapatas paneles solares | 6 | 7.5 | 5.5 | 247.50 |
| Pasillo y barandilla desde atrio | 1 | 80 | 1.5 | 120.00 |
| Total |  |  |  | 375.5 |

**0102** m² Reposición cubierta no transitable (20/01/2010)
375.5 m² × 50.6 = 19000.30
M2. Cubierta no transitable, realizada sobre hormigón existente, incluso la reconstitución del peto. Constituida por: imprimación asfáltica, CURIDAN; lámina asfáltica de betún modificado con plastómeros, GLASDAN 30 P POL, totalmente adherido al soporte con soplete; lámina asfáltica de betún plastómero, ESTERDAN 30 P POL, totalmente adherida a la anterior con soplete, sin coincidir juntas; aislamiento térmico de poliestireno extruido DANOPREN 60; lámina geotextil de 200 gr/m2, DANOFELT PY 200. Extendido de capa de gravilla de canto rodadoo colocación de baldosa tipo Danolosa 85 en zonas de paso. Solución según membrana PA-8 de la norma UNE 104 402/96. Según CTE/DB HS 1.

| Código | Ud | Descripción | Rendimiento | Precio | Importe |
|---|---|---|---|---|---|
| MO_1 | h | Oficial de 1ª | 0.16 | 17.7 | 2.83 |
| MO_3 | h | Ayudante | 0.16 | 15.3 | 2.45 |
| mt14lax210a | kg | Imprimación Asfáltica "ASFALTEX", tipo PI-I, UNE 104234. (material) | 0.3 | 1.92 | 0.58 |
| mt14lax030c | m² | Lámina de betún elastómero, tipo LBM(SBS)-30-FP, UNE-EN 13707, H (material) | 1.1 | 6.14 | 6.75 |
| mt14lax030a | m² | Lámina de betún elastómero, tipo LBM(SBS)-30-PR, UNE-EN 13707, L (material) | 1.1 | 5.82 | 6.40 |
| mt14gsa020b | m² | Geotextil no tejido compuesto por fibras de poliéster unidas por (material) | 1.05 | 0.59 | 0.62 |
| mt16pdt020cc | m² | Panel rígido de poliestireno extruido, según UNE-EN 13164, Danop (material) | 1.05 | 12.98 | 13.63 |
| mt14gsa020c | m² | Geotextil no tejido compuesto por fibras de poliéster unidas por (material) | 1.05 | 0.74 | 0.78 |
| mt01arc010 | t | Canto rodado de 16 a 32 mm de diámetro. (material) | 0.15 | 21.94 | 3.29 |
| MTDANOLOSA | m² | Baldosa Danolosa 85 (material; 20/10/2010) | 0.5 | 23.6 | 11.80 |
| %CI0000300 | % | Medios auxiliares (21/10/2010) | 3 % | 49.13 | 1.47 |
|  |  | Total |  |  | 50.6 |

| Medición | Uds. | Largo | Ancho | Parcial |
|---|---|---|---|---|
| Puntos de apoyo de estructura metálica | 8 | 1 | 1 | 8.00 |
| Zapatas paneles solares | 6 | 7.5 | 5.5 | 247.50 |
| Pasillo y barandilla desde atrio | 1 | 80 | 1.5 | 120.00 |
| Total |  |  |  | 375.5 |

**0103** m Impermeabilización de remate de apoyo de la estructura (20/01/2010)
228 m × 6.88 = 1568.64
Ml. Remate perimetral con un desarrollo de 50 cm. para sistemas adheridos, constituido por una banda de refuerzo de 0,32 m. de ancho de betún modificado con elastómeros y peso medio de 3 Kg/m2, acabada con film de polietileno por ambas caras, y armada con fieltro de poliéster, Banda de Refuerzo en ángulos ESTERDAN 30-P ELAST 0,32 m. (Tipo LBM-30-FP), adherida al soporte con soplete previa preparación de éste con 0,3 Kg/m2 de imprimación asfáltica polietileno por la cara inferíor y con pizarra gris por la superíor, armada con fieltro de poliéster reforzado y estabilizado, ESTERDAN PLUS 40 GP ELAST GRIS (negro), con plegabilidad positiva a -20ºC (Tipo LBM-40-FP-150R), totalmente adherida a la anteríor con soplete.

| Código | Ud | Descripción | Rendimiento | Precio | Importe |
|---|---|---|---|---|---|
| MO_1 | h | Oficial de 1ª | 0.07 | 17.7 | 1.24 |
| MO_3 | h | Ayudante | 0.07 | 15.3 | 1.07 |
| U16AD003 | Kg | Imprimación asfáltica Curidán (material; 11/02/2010) | 0.15 | 1.02 | 0.15 |
| U16AA549 | Ml | Banda ref. Esterdan 30-P Elast 0,32 (material; 11/02/2010) | 1.05 | 1.56 | 1.64 |
| U16AA653 | M2 | Lám. Esterdan Plus 40/GP elast gris (negro) (material; 11/02/2010) | 0.55 | 4.93 | 2.71 |
| %CI | % | COSTES INDIRECTOS | 1 % | 6.81 | 0.07 |
|  |  | Total |  |  | 6.88 |

| Medición | Uds. | Largo | Parcial |
|---|---|---|---|
| Puntos de apoyo de estructura metálica | 8 | 2 | 16.00 |
| Zapatas paneles solares | 6 | 22 | 132.00 |
| Pasillo y barandilla desde atrio | 1 | 80 | 80.00 |
| Total |  |  | 228 |

#### 10.7.1.2 MOD REVESTIMIENTOS Y ELEMENTOS AUXILIARES (20/01/2010)
Importe: 25577.04

**0201** m ALBARDILLA DE CHAPA (20/01/2010)
12 m × 12.46 = 149.52
Ml. de reposición de albardilla de chapa metálica de 1 mm de espesor y 50 cm. de desarrollo, con goterón, recibida con mortero de cemento CEM II-A/P 32,5R y arena de río 1/6 (M-40) i/ relleno de juntas con silicona incolora, limpieza posteríor y medios auxiliares necesaríos para la correcta ejecución de los trabajos.

| Código | Ud | Descripción | Rendimiento | Precio | Importe |
|---|---|---|---|---|---|
| MO_1 | h | Oficial de 1ª | 0.14 | 17.7 | 2.48 |
| U22XP005 | Ml | Albardilla chapa desarrollo 50 (material; 21/10/2010) | 1 | 9.15 | 9.15 |
| A02A060 | m3 | MORTERO CEMENTO M-10 (material; 20/01/2010) | 0.01 | 70.7 | 0.71 |
| %CI | % | COSTES INDIRECTOS | 1 % | 12.34 | 0.12 |
|  |  | Total |  |  | 12.46 |

| Medición | Uds. | Largo | Parcial |
|---|---|---|---|
| pasos en la cubiertas actual | 6 | 1 | 6.00 |
|  | 3 | 2 | 6.00 |
| Total |  |  | 12 |

**0202** m² FACHADA ZONA DE INSTALACIONES (20/01/2010)
81.9 m² × 106.99 = 8762.48
CIERRE DE FACHADA DE CHAPA GRECADA FORMADA POR:
-ESTRUCTURA METÁLICA SECUNDARIA A BASE DE PERFILES EN Upn 120 EN ACERO S275, (granallado hasta grado SA2, una mano de imprimación epoxi de 60 micras, una mano intermedia epoxi de 60 micras y una última de acabado epoxi de 40 micras color RAL a definir por la DF) COLCADOS DE FORMA PERPERDICULAR A LOS PERFILES GALVANIZADOS CADA METRO. INCLUSO EL TRATAMIENTO NECESARIO DE PINTURA ANTIOXIDANTE E INTUMESCENTE.
-SUMINISTRO Y MONTAJE DE SUBESTRUCTURA A BASE DE PERFILES Z DE ACERO GALVANIZADO DE 4CMS Y 2MM DE ESPESOR, DISPUESTOS CADA 60 CMS SEGÚN PLANOS DE PROYECTO, ATORNILLADA O SOLDADA EN TALLER Y/O EN OBRA, ANCLADOS MECANICAMENTE A LA PERFILERÍA METÁLICA. INCLUSO CORTE Y ELABORACION, MONTAJE, LIJADO, MEDIOS AUXILIARES, CARGA, DESCARGA; P.P. DE SOLDADURA PREVIA ADECUADA PARA EL MATERIAL, LIMPIEZA DE BORDES, PLETINAS, PERNOS, ANCLAJES EXPANSIVOS, PIEZA ESPECIALES, MECANIZADOS, SOLDADURA, REPASOS CON PINTURA ESPECIAL PARA GALVANIZADOS, ESMERILADOS, TAPAS, TORNILLERIA, ANCLAJES, RESINAS, ACCESORIOS Y LIMPIEZA. TOTALMENTE TERMINADA.
-CHAPA GRECADA 170/50/1 DE ACERO GALVANIZADO LACADO EN COLOR A ELEGIR POR LA D.F. LACADO CON PINTURA AL ESMALTE SINTETICO SOBRE CARPINTERIA METALICA, LIMPIEZA Y DESENGRASADO DE LA SUPERFICIE, MANO DE IMPRIMACION Y DOS MANOS A PISTOLA DE ESMALTE SINTETICO COLOR A ELEGIR POR LA DF., ESPESOR TOTAL 40 MICRAS, INCLUSO PROTECCION DE ELEMENTOS ANEXOS Y LIMPIEZAS POSTERIORES.SUJETA A SUBESTRUCTURA MEDIANTE FIJACIÓN MECÁNICA. INCLUSO CORTES, MERMAS, SOLAPES, EJECUCIÓN DE ENCUENTROS Y HUECOS.
P.P. DE REMATES, LIMPIEZAS, ANCLAJES, FIJACIONES, MATERIAL Y MEDIOS AUXILIARES NECESARIOS PARA UNA CORRECTA PUESTA EN OBRA.
EJECUTADO SEGÚN PLANOS DE PROYECTO, PRESCRIPCIONES DEL FABRICANTE E INDICACIONES DE LA DF. MEDIDA LA SUPERFICIE SEGÚN DETALLES DE DOCUMENTACIÓN GRAFICA DEDUCIENDO HUECOS >1M2.

| Código | Ud | Descripción | Rendimiento | Precio | Importe |
|---|---|---|---|---|---|
| MO_1 | h | Oficial de 1ª | 0.33 | 17.7 | 5.84 |
| MO_3 | h | Ayudante | 0.33 | 15.3 | 5.05 |
| 0FM009 | M2 | CHAPA GRECADA 170/50/1 MM. (20/01/2010) | 0.8 | 28.08 | 22.46 |
| 0FM009B | M2 | CHAPA GRECADA PERFORADA 170/50/1 MM. (20/01/2010) | 0.4 | 32.29 | 12.92 |
| 0FM008 | M2 | REMATE DE CHAPA PLEGADA DE ACERO GALVANIZADO LACADO E=1,2 MM (20/01/2010) | 0.05 | 27.3 | 1.37 |
| 0HV011 | KG | KG PERFILES DE ACERO GALVANIZADO (20/01/2010) | 5.2 | 3.25 | 16.90 |
| _W0010 | UD | Pequeño material (material) | 0.25 | 0.53 | 0.13 |
| %0MA000150 | % | Medios auxiliares (20/10/2010) | 1.5 % | 64.67 | 0.97 |
| %CI0000300 | % | Medios auxiliares | 3 % | 65.64 | 1.97 |
| P03ALP010 | kg | Acero laminado S 275 JR (material) | 13.4 | 0.84 | 11.26 |
| HSL | UD | HILTI HSL 3G M12/50 (material) | 0.16 | 15.75 | 2.52 |
| A06T010 | h. | GRÚA TORRE 30 m. FLECHA, 750 kg. (material) | 0.134 | 18.12 | 2.43 |
| %CIN001500 | % | Medios auxiliares (20/10/2010) | 15 % | 83.82 | 12.57 |
| %0MA000500 | % | Medios auxiliares (21/10/2010) | 11 % | 96.39 | 10.60 |
|  |  | Total |  |  | 106.99 |

| Medición | Uds. | Largo | Alto | Parcial |
|---|---|---|---|---|
| INSTALACIONES EN CUBIERTA | 2 | 5.2 | 3 | 31.20 |
|  | 2 | 9 | 3 | 54.00 |
| PUERTA CORREDERA | -1 | 1.5 | 2.2 | -3.30 |
| Total |  |  |  | 81.9 |

**0203** UD PUERTA CORREDERA MOTORIZADA CON REVESTIMIENTO DE CHAPA GRECADA, (20/01/2010)
1 UD × 3046.42 = 3046.42
PUERTA CORREDERA DE UNA HOJA, MOTORIZADA, CON REVESTIMIENTO DE CHAPA GRECADA, CON DIMENSIONES DE HOJA DE 1500x2200 MM, TIPO PA3, SEGUN PLANOS, FORMADA POR:
- MARCO CUBREGUÍA DE CHAPA DE ACERO GALVANIZADO DE 1,5 MM FORMANDO CAJON, CUBRIENDO TODO EL RECORRIDO DE LA PUERTA,INCLUSO FIJACIONES, ACCESORIOS Y PEQUEÑO MATERIAL.
- GUIA TIPO KLEIM O SIMILAR DE DIMENSIONES ADECUADAS AL PESO DE LA PUERTA.
- HOJA FORMADA POR BASTIDOR DE TUBOS DE ACERO GALVANIZADO 50.50.3 REVESTIDO POR LAS DOS CARAS CON CHAPA GRECADA DE ACERO GALVANIZADO DE 3 MM DE ESPESOR.
- LACADO DE TODOS LOS ELEMENTOS CON PINTURA AL ESMALTE SINTETICO SOBRE CARPINTERIA METALICA, LIMPIEZA Y DESENGRASADO DE LA SUPERFICIE, MANO DE IMPRIMACION Y DOS MANOS A PISTOLA DE ESMALTE SINTETICO COLOR A ELEGIR POR LA DF., ESPESOR TOTAL 40 MICRAS, INCLUSO PROTECCION DE ELEMENTOS ANEXOS Y LIMPIEZAS POSTERIORES.
-APERTURA POR SENSOR DE MOVIMIENTO,FOTOCELULAS, FINALES DE RECORRIDO, ETC.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.

| Código | Ud | Descripción | Rendimiento | Precio | Importe |
|---|---|---|---|---|---|
| PMET121 | UD | PUERTA CORREDERA MOTORIZADA CON REVESTIMIENTO DE CHAPA GRECADA, TIPO PA3 (material; 22/10/2010) | 1 | 840 | 840.00 |
| gui0001 | UD | GUIA TIPO KLEIN ADECUADA AL PESO DE LA HOJA (material) | 1 | 149.12 | 149.12 |
| mot0002 | ud | motorizacion de puerta de madera (material) | 1 | 704.54 | 704.54 |
| seg0002 | ud | elementos de seguridad puerta interior (fotocélulas, finales de recorrido) (material) | 1 | 396.19 | 396.19 |
| top0001 | UD | TOPE DE ACERO INOX (material) | 1 | 12.12 | 12.12 |
| MO_1 | h | Oficial de 1ª | 26.249 | 17.7 | 464.61 |
| MO_2 | h | Peón especialista (mano de obra; 20/01/2010) | 26.249 | 14.9 | 391.11 |
| %CI0000300 | % | Medios auxiliares | 3 % | 2957.69 | 88.73 |
|  |  | Total |  |  | 3046.42 |

**0204** m PELDAÑEADO DE ZONAS DE PASO (20/01/2010)
13.5 m × 29.39 = 396.77
M PELDAÑO CON ACABADO EN TRAMEX A BASE DE PLETINAS DE ACERO GALVANIZADO, CON UNA RESISTENCIA MÍNIMA DE 500 kg/m2, CON UNA RETÍCULA DE 30x30 mm, A BASE DE PLETINAS DE 30 mm DE ALTURA y 2 mm DE ESPESOR, DISPUESTAS LONGITUDINAL Y TRANSVERSALMENTE, PERFIL ANGULAR EN TODO EL PERÍMETRO., SIN TABICA. INCLUSO LA ESTRUCTURA METÁLICA CON PERFILES UPN 160 DE ACERO S275 QUE LO SOPORTA, APOYADA EN LA CUBIERTA, DE FORMA QUE NO SE DAÑE LA IMPERMEABILIZACIÓN DE ÉSTA. TODAS LAS ESTRUCTURA Y UNIONES IRÁN TRATADAS PARA EL USO EN EXTERIOR Y PINTADAS DE FORMA SIMILAR AL RESTO DE LA CUBIERTA.

| Código | Ud | Descripción | Rendimiento | Precio | Importe |
|---|---|---|---|---|---|
| MO_1 | h | Oficial de 1ª | 0.21 | 17.7 | 3.72 |
| MO_2 | h | Peón especialista | 0.21 | 14.9 | 3.13 |
| P13DE020 | m2 | Enrejado tramex 30x30/30x2 galvanizado (material) | 0.3 | 51.31 | 15.39 |
| P03ALP010 | kg | Acero laminado S 275 JR | 4 | 0.84 | 3.36 |
| _W0010 | UD | Pequeño material | 5 | 0.53 | 2.65 |
| %0MA000100 | % | Medios auxiliares (21/10/2010) | 1 % | 28.25 | 0.28 |
| %CI0000300 | % | Medios auxiliares | 3 % | 28.53 | 0.86 |
|  |  | Total |  |  | 29.39 |

| Medición | Uds. | Largo | Parcial |
|---|---|---|---|
| acceso a estructura | 3 | 2.5 | 7.50 |
| pasos de cubierta | 6 | 1 | 6.00 |
| Total |  |  | 13.5 |

**0205** m² CUBIERTA ZONA DE INSTALACIONES (20/01/2010)
46.8 m² × 109.26 = 5113.37
CIERRE DE CUBIERTA DE CHAPA GRECADA FORMADA POR:
-ESTRUCTURA METÁLICA SECUNDARIA A BASE DE PERFILES EN Upn 120 EN ACERO S275, (granallado hasta grado SA2, una mano de imprimación epoxi de 60 micras, una mano intermedia epoxi de 60 micras y una última de acabado epoxi de 40 micras color RAL a definir por la DF) COLOCADOS DE FORMA PERPERDICULAR A LOS PERFILES GALVANIZADOS CADA METRO. INCLUSO EL TRATAMIENTO NECESARIO DE PINTURA ANTIOXIDANTE E INTUMESCENTE.
-SUMINISTRO Y MONTAJE DE SUBESTRUCTURA A BASE DE PERFILES Z DE ACERO GALVANIZADO DE 4CMS Y 2MM DE ESPESOR, DISPUESTOS CADA 60 CMS SEGÚN PLANOS DE PROYECTO, ATORNILLADA O SOLDADA EN TALLER Y/O EN OBRA, ANCLADOS MECANICAMENTE A LA PERFILERÍA METÁLICA. INCLUSO CORTE Y ELABORACION, MONTAJE, LIJADO, MEDIOS AUXILIARES, CARGA, DESCARGA; P.P. DE SOLDADURA PREVIA ADECUADA PARA EL MATERIAL, LIMPIEZA DE BORDES, PLETINAS, PERNOS, ANCLAJES EXPANSIVOS, PIEZA ESPECIALES, MECANIZADOS, SOLDADURA, REPASOS CON PINTURA ESPECIAL PARA GALVANIZADOS, ESMERILADOS, TAPAS, TORNILLERIA, ANCLAJES, RESINAS, ACCESORIOS Y LIMPIEZA. TOTALMENTE TERMINADA.
-CHAPA GRECADA 170/50/1 DE ACERO GALVANIZADO LACADO EN COLOR A ELEGIR POR LA D.F. LACADO CON PINTURA AL ESMALTE SINTETICO SOBRE CARPINTERIA METALICA, LIMPIEZA Y DESENGRASADO DE LA SUPERFICIE, MANO DE IMPRIMACION Y DOS MANOS A PISTOLA DE ESMALTE SINTETICO COLOR A ELEGIR POR LA DF., ESPESOR TOTAL 40 MICRAS, INCLUSO PROTECCION DE ELEMENTOS ANEXOS Y LIMPIEZAS POSTERIORES.SUJETA A SUBESTRUCTURA MEDIANTE FIJACIÓN MECÁNICA. INCLUSO CORTES, MERMAS, SOLAPES, EJECUCIÓN DE ENCUENTROS Y HUECOS.
P.P. DE REMATES, LIMPIEZAS, ANCLAJES, FIJACIONES, MATERIAL Y MEDIOS AUXILIARES NECESARIOS PARA UNA CORRECTA PUESTA EN OBRA.
EJECUTADO SEGÚN PLANOS DE PROYECTO, PRESCRIPCIONES DEL FABRICANTE E INDICACIONES DE LA DF. MEDIDA LA SUPERFICIE EN PROYECCIÓN HORIZONTAL SEGÚN DETALLES DE DOCUMENTACIÓN GRAFICA DEDUCIENDO HUECOS >1M2.

| Código | Ud | Descripción | Rendimiento | Precio | Importe |
|---|---|---|---|---|---|
| MO_1 | h | Oficial de 1ª | 0.5 | 17.7 | 8.850 |
| MO_3 | h | Ayudante | 0.5 | 15.3 | 7.650 |
| 0FM009 | M2 | CHAPA GRECADA 170/50/1 MM. | 0.8 | 28.08 | 22.464 |
| 0FM009B | M2 | CHAPA GRECADA PERFORADA 170/50/1 MM. | 0.4 | 32.29 | 12.916 |
| 0FM008 | M2 | REMATE DE CHAPA PLEGADA DE ACERO GALVANIZADO LACADO E=1,2 MM | 0.05 | 27.3 | 1.365 |
| 0HV011 | KG | KG PERFILES DE ACERO GALVANIZADO | 5.2 | 3.25 | 16.900 |
| _W0010 | UD | Pequeño material | 0.25 | 0.53 | 0.133 |
| P03ALP010 | kg | Acero laminado S 275 JR | 12 | 0.84 | 10.080 |
| HSL | UD | HILTI HSL 3G M12/50 | 0.16 | 15.75 | 2.520 |
| A06T010 | h. | GRÚA TORRE 30 m. FLECHA, 750 kg. | 0.15 | 18.12 | 2.718 |
| %CIN001500 | % | Medios auxiliares | 15 % | 85.596 | 12.839 |
| %0MA000500 | % | Medios auxiliares | 11 % | 98.435 | 10.828 |
|  |  | Total |  |  | 109.26 |

| Medición | Uds. | Largo | Ancho | Parcial |
|---|---|---|---|---|
| CUBIERA | 1 | 5.2 | 9 | 46.80 |
| Total |  |  |  | 46.8 |

**0206** m² TRAMEX DE ACERO GALVANIZADO (20/01/2010)
33.56 m² × 69.83 = 2343.49
Tramex a base de pletinas de acero galvanizado, según planos, con una resistencia mínima de 500 kg/m2, con una retícula de 30x30 mm, a base de pletinas de 30 mm de altura y 2 mm de espesor, dispuestas longitudinal y transversalmente, perfil angular en todo el perímetro. Subestructura a base de perfiles de acero S275 según detalles de documentación gráfica, sobre el tramex se colocará una chapa grecada lisa 170/50/1 unión atornillada y/o soldada. Incluso uniones de los diferentes módulos soldadas y/o atornilladas, cortes, recortes, despuntes, encuentros en esquinas, refuerzos, pletinas, piezas especiales, etc. Totalmente colocado. Medida la superficie según detalles de documentación gráfica.

| Código | Ud | Descripción | Rendimiento | Precio | Importe |
|---|---|---|---|---|---|
| MO_1 | h | Oficial de 1ª | 0.224 | 17.7 | 3.96 |
| MO_2 | h | Peón especialista | 0.224 | 14.9 | 3.34 |
| P13DE020 | m2 | Enrejado tramex 30x30/30x2 galvanizado | 1 | 51.31 | 51.31 |
| 0FE003 | M2 | CHAPA GRECADA 170/50/1 (material) | 0.16 | 15.66 | 2.51 |
| P03ALP010 | kg | Acero laminado S 275 JR | 4 | 0.84 | 3.36 |
| _W0010 | UD | Pequeño material | 5 | 0.53 | 2.65 |
| %0MA000100 | % | Medios auxiliares | 1 % | 67.13 | 0.67 |
| %CI0000300 | % | Medios auxiliares | 3 % | 67.80 | 2.03 |
|  |  | Total |  |  | 69.83 |

| Medición | Uds. | Largo | Ancho | Parcial |
|---|---|---|---|---|
| nuevo suelo | 1 | 2.5 | 10.3 | 25.75 |
|  | 1 | 6.25 | 1.25 | 7.81 |
| Total |  |  |  | 33.56 |

**0207** m² CHAPA DE ACERO 10 mm (20/01/2010)
46.8 m² × 61.53 = 2879.60
M² DE CHAPA DE ACERO EN EL SOLADO DE LA ZONA DE INSTALACIONES, APOYADO EN LA ESTRUCTURA METÁLICA DIRECTAMENTE, PARA APOYO DE APARATOS Y DEPÓSITOS. SE ASEGURARÁ UN ANCLAJE MECÁNICO A LA ESTRUCTURA

| Código | Ud | Descripción | Rendimiento | Precio | Importe |
|---|---|---|---|---|---|
| MO_1 | h | Oficial de 1ª | 0.01 | 17.7 | 0.18 |
| MO_2 | h | Peón especialista | 0.01 | 14.9 | 0.15 |
| U06QH005 | Kg | Chapón cortado a medida de 10 mm (material; 21/10/2010) | 78.5 | 0.75 | 58.88 |
| _W0010 | UD | Pequeño material | 1 | 0.53 | 0.53 |
| %CI0000300 | % | Medios auxiliares | 3 % | 59.74 | 1.79 |
|  |  | Total |  |  | 61.53 |

| Medición | Uds. | Largo | Ancho | Parcial |
|---|---|---|---|---|
| ZONA CUBIERTA | 1 | 5.2 | 9 | 46.80 |
| Total |  |  |  | 46.8 |

**0208** Ml BARANDA PROTECCIÓN EXT. TUBO 50 (20/01/2010)
103.75 Ml × 20.93 = 2171.49
Ml. Barandilla de protección exteríor sobre propio terreno o pequeñas alturas, de un metro, realizada con pasamanos y tubos horizontales de acero de 50 mm. de diámetro separados 40 cm. y pilastras del mismo tubo cada 1,5 m.

| Código | Ud | Descripción | Rendimiento | Precio | Importe |
|---|---|---|---|---|---|
| MO_1 | h | Oficial de 1ª | 0.1 | 17.7 | 1.77 |
| U22AI005 | Ml | Baranda quitamiedos tubo D=50 (material; 21/10/2010) | 1 | 18.95 | 18.95 |
| %CI | % | COSTES INDIRECTOS | 1 % | 20.72 | 0.21 |
|  |  | Total |  |  | 20.93 |

| Medición | Uds. | Largo | Parcial |
|---|---|---|---|
| zonas horizontales | 1 | 80 | 80.00 |
|  | 1 | 2.5 | 2.50 |
|  | 1 | 10.3 | 10.30 |
|  | 1 | 9.65 | 9.65 |
|  | 1 | 1.3 | 1.30 |
| Total |  |  | 103.75 |

**0209** Ml BARANDA ESCALERA TUBO ACERO (20/01/2010)
8 Ml × 65.5 = 524.00
Ml. Barandilla de escalera de 90 cm. de altura, con pasamanos de 50x40 mm., pilastras de 40x40 mm., cada 70 cm., barandal superíor a 12 cm. del pasamanos e inferíor a 3 cm., en perfil de 40x40 mm., y barrotes verticales de 30x15 mm. a 10 cm.

| Código | Ud | Descripción | Rendimiento | Precio | Importe |
|---|---|---|---|---|---|
| MO_1 | h | Oficial de 1ª | 0.1 | 17.7 | 1.77 |
| MO_3 | h | Ayudante | 0.1 | 15.3 | 1.53 |
| U22AI101 | Ml | Baranda escalera hierro tubo (material; 11/02/2010) | 1 | 61.55 | 61.55 |
| %CI | % | COSTES INDIRECTOS | 1 % | 64.85 | 0.65 |
|  |  | Total |  |  | 65.5 |

| Medición | Uds. | Largo | Parcial |
|---|---|---|---|
| escaleras de cubierta | 2 | 1 | 2.00 |
|  | 6 | 1 | 6.00 |
| Total |  |  | 8 |

**0210** UD REMODELACIÓN DE CHIMENEAS DE VENTILACIÓN (20/01/2010)
2 UD × 94.95 = 189.90
UD. DE MODIFICACIÓN DE SALIDAS DE VENTILACIÓN DE ASEOS CONSISTENTE EN, LEVANTADO DE CHIMENEA EXISTENTE DE 1,00X0,50, DE ELEMENTOS PREFABRICADOS DE HORMIGÓN.
CORTE DE LA FÁBRICA DE LADRILLO ENFOSCADO Y CONDUCTOS INTERNOS, HASTA DEJAR A COTA 20 cm POR ENCIMA DE LA CUBIERTA, O EN SU CASO LA INDICADA POR LA DIRECCIÓN FACULTATIVA. RETIRADA DE ESCOMBROS A VERDERO, INCLUSO CANON DE VERTIDO.
RECIBIDO CON MORTERO M5 DE LOS ELEMENTOS PREFABRICADOS RETIRADOS HASTA UNA COTA DE 50CM POR ENCIMA DE CUBIERTA , O LA INDICADA POR LA DIRECCION FACULTATIVA.
ENFOSCADO EXTERIOR DE TODA LA CHIMENEA, PINTADO DE COLOR CLARO SIMILAR A LA FACHADA.
INCLUSO LAS POSIBLES REPARACIONES EN LOS ELEMENTOS DE LA CUBIERTA QUE SE PUEDEN VER AFECTADOS POR LA MODIFICACIÓN, LÁMINA GEOTEXTIL, AISLAMIENTO E IMPERMEABILIZACIÓN, REFORZANDO ÉSTA ÚLTIMA EN EL REMATE CON LA CHIMENEA.

| Código | Ud | Descripción | Rendimiento | Precio | Importe |
|---|---|---|---|---|---|
| MO_1 | h | Oficial de 1ª | 1.7 | 17.7 | 30.09 |
| MO_2 | h | Peón especialista | 1.7 | 14.9 | 25.33 |
| 0AL001 | mud | Ladrillo hueco doble 24x11,5x9 cm. (material) | 0.04 | 82.51 | 3.30 |
| 0RPT02 | M3 | MORTERO CEMENTO M-5 (material) | 0.15 | 54.76 | 8.21 |
| mt14lax030a | m² | Lámina de betún elastómero, tipo LBM(SBS)-30-PR, UNE-EN 13707, L | 1.1 | 5.82 | 6.40 |
| mt14gsa020b | m² | Geotextil no tejido compuesto por fibras de poliéster unidas por | 1.05 | 0.59 | 0.62 |
| mt16pea020ab | m² | Panel rígido de poliestireno expandido. (material) | 1 | 1.17 | 1.17 |
| U13DB050 | Kg | Mortero estanco 3D Cotegran (material; 11/02/2010) | 10 | 0.86 | 8.60 |
| U13HA005 | Kg | Pintura plástica satinada (material; 11/02/2010) | 2.5 | 3.02 | 7.55 |
| %0MA000100 | % | Medios auxiliares | 1 % | 91.27 | 0.91 |
| %CI0000300 | % | Medios auxiliares | 3 % | 92.18 | 2.77 |
|  |  | Total |  |  | 94.95 |

| Medición | Uds. | Parcial |
|---|---|---|
| VENTILACION DE ASEOS | 2 | 2.00 |
| Total |  | 2 |

#### 10.7.1.3 MOD ESTRUCTURA METÁLICA (20/01/2010)
Importe: 23715.68

**0301** kg Acero en pilares y placas de anclaje (20/01/2010)
826.67 kg × 2.29 = 1893.07
Acero S275 en perfiles laminados en caliente (granallado hasta grado SA2, una mano de imprimación epoxi de 60 micras, una mano intermedia epoxi de 60 micras y una última de acabado epoxi de 40 micras color RAL a definir por la DF) Y PLACAS HILTI HSL 3 M20/60 para FORMACION DE ACODALAMIENTO DE PANTALLAS, mediante uniones SEGUN DETALLES DE PROYECTO; i/p.p. de anclajes, resinas, PLATABANDAS, CARTELAS, PLACAS DE ANCLAJE Y TORNILLERÍA EN SU CASO, CORTE Y ELABORACION, MONTAJE, PLACAS HILTI, CASQUILLOS, PIEZAS ESPECIALES Y SELLADOS POSTERIOR DE ANCLAJES A ELEMENTOS DE HORMIGON TAMBIEN INCLUIDOS, CORTES EN DIFERENTES ANGULOS, MEDIOS AUXILIARES NECESARIOS, según NTE-EAS y CTE-DB-SE-A.

| Código | Ud | Descripción | Rendimiento | Precio | Importe |
|---|---|---|---|---|---|
| MO_1 | h | Oficial de 1ª | 0.018 | 17.7 | 0.32 |
| MO_3 | h | Ayudante | 0.017 | 15.3 | 0.26 |
| P03ALP010 | kg | Acero laminado S 275 JR | 0.94 | 0.84 | 0.79 |
| HSL | UD | HILTI HSL 3G M12/50 | 0.012 | 15.75 | 0.19 |
| A06T010 | h. | GRÚA TORRE 30 m. FLECHA, 750 kg. | 0.01 | 18.12 | 0.18 |
| %CIN001500 | % | Medios auxiliares | 15 % | 1.74 | 0.26 |
| %0MA000500 | % | Medios auxiliares | 11 % | 2.00 | 0.22 |
| %CI0000300 | % | Medios auxiliares | 3 % | 2.22 | 0.07 |
|  |  | Total |  |  | 2.29 |

| Medición | Uds. | Largo | Ancho | Parcial |
|---|---|---|---|---|
| fórmula: 0.785 | 28 | 0.5 | 25 | 274.75 |
| enanos HEB300 | 350.895 |  |  | 350.90 |
| torre de refrigeración IPE 120 | 20.724 |  |  | 20.72 |
| cuarto en cubierta IPE 120 | 93.258 |  |  | 93.26 |
|  | 87.0408 |  |  | 87.04 |
| Total |  |  |  | 826.67 |

**0302** kg Acero en vigas principales (20/01/2010)
6049.96 kg × 1.48 = 8953.94
Acero S275 en perfiles laminados en caliente (granallado hasta grado SA2, una mano de imprimación epoxi de 60 micras, una mano intermedia epoxi de 60 micras y una última de acabado epoxi de 40 micras color RAL a definir por la DF) en vigas principales de la estrucura horizontal, incluso uniones soldadas, CORTES EN DIFERENTES ANGULOS, MEDIOS AUXILIARES NECESARIOS, según NTE-EAS y CTE-DB-SE-A.
.

| Código | Ud | Descripción | Rendimiento | Precio | Importe |
|---|---|---|---|---|---|
| MO_1 | h | Oficial de 1ª | 0.009 | 17.7 | 0.16 |
| MO_3 | h | Ayudante | 0.008 | 15.3 | 0.12 |
| P03ALP010 | kg | Acero laminado S 275 JR | 1 | 0.84 | 0.84 |
| A06T010 | h. | GRÚA TORRE 30 m. FLECHA, 750 kg. | 0.01 | 18.12 | 0.18 |
| %0MA000500 | % | Medios auxiliares | 11 % | 1.30 | 0.14 |
| %CI0000300 | % | Medios auxiliares | 3 % | 1.44 | 0.04 |
|  |  | Total |  |  | 1.48 |

| Medición | Uds. | Largo | Ancho | Parcial |
|---|---|---|---|---|
| vigas HEB 300 | 3386.13675 |  |  | 3386.14 |
|  | 2409.479 |  |  | 2409.48 |
| fórmula: 0.785 | 12 | 0.3 | 90 | 254.34 |
| Total |  |  |  | 6049.96 |

**0303** kg Acero en estructura horizontal (20/01/2010)
6003.92 kg × 1.4 = 8405.49
Acero S275 en perfiles laminados en caliente (granallado hasta grado SA2, una mano de imprimación epoxi de 60 micras, una mano intermedia epoxi de 60 micras y una última de acabado epoxi de 40 micras color RAL a definir por la DF) en vigas de entramado horizontal. incluso uniones soldadas, CORTES EN DIFERENTES ANGULOS, MEDIOS AUXILIARES NECESARIOS, según NTE-EAS y CTE-DB-SE-A.

| Código | Ud | Descripción | Rendimiento | Precio | Importe |
|---|---|---|---|---|---|
| MO_1 | h | Oficial de 1ª | 0.007 | 17.7 | 0.12 |
| MO_3 | h | Ayudante | 0.006 | 15.3 | 0.09 |
| P03ALP010 | kg | Acero laminado S 275 JR | 1 | 0.84 | 0.84 |
| A06T010 | h. | GRÚA TORRE 30 m. FLECHA, 750 kg. | 0.01 | 18.12 | 0.18 |
| %0MA000500 | % | Medios auxiliares | 11 % | 1.23 | 0.14 |
| %CI0000300 | % | Medios auxiliares | 3 % | 1.37 | 0.04 |
|  |  | Total |  |  | 1.4 |

| Medición | Uds. | Parcial |
|---|---|---|
| entravigado HEB 220 | 4136.0865 | 4136.09 |
| correas HEB 100 | 1471.561 | 1471.56 |
| zona de la torre HEB 100 | 102.05 | 102.05 |
|  | 102.05 | 102.05 |
| angulares L50x50-5 | 192.168 | 192.17 |
| Total |  | 6003.92 |

**0304** kg Acero en estructura inclinada (20/01/2010)
2824.8 kg × 1.58 = 4463.18
Acero S275 en perfiles laminados en caliente (granallado hasta grado SA2, una mano de imprimación epoxi de 60 micras, una mano intermedia epoxi de 60 micras y una última de acabado epoxi de 40 micras color RAL a definir por la DF) en vigas y entramado inclinado. incluso uniones soldadas, CORTES EN DIFERENTES ANGULOS, MEDIOS AUXILIARES NECESARIOS, según NTE-EAS y CTE-DB-SE-A.

| Código | Ud | Descripción | Rendimiento | Precio | Importe |
|---|---|---|---|---|---|
| MO_1 | h | Oficial de 1ª | 0.012 | 17.7 | 0.21 |
| MO_3 | h | Ayudante | 0.01 | 15.3 | 0.15 |
| P03ALP010 | kg | Acero laminado S 275 JR | 1 | 0.84 | 0.84 |
| A06T010 | h. | GRÚA TORRE 30 m. FLECHA, 750 kg. | 0.01 | 18.12 | 0.18 |
| %0MA000500 | % | Medios auxiliares | 11 % | 1.38 | 0.15 |
| %CI0000300 | % | Medios auxiliares | 3 % | 1.53 | 0.05 |
|  |  | Total |  |  | 1.58 |

| Medición | Uds. | Parcial |
|---|---|---|
| vigas principales IPE 240 | 632.2861 | 632.29 |
| cerchas IPE 200 | 2192.505 | 2192.51 |
| Total |  | 2824.8 |

### 10.7.2 MOD SISTEMA DE PRODUCCIÓN TÉRMICA (20/01/2010)
Importe: 352048.76

#### 10.7.2.1 MOD EQUIPOS (20/01/2010)
Importe: 352048.76

**IIA10001** Ud UNIDAD TÉRMICA EN CUBIERTA C-01 (20/01/2010)
1 Ud × 9433.83 = 9433.83
ESTRUCTURA AUTOPORTANTE DE PARA INSTALACIÓN EN EL EXTERIOR , QUE INCLUYE EL CERRAMIENTO AUTOPORTANTE METALICA REALIZADA MEDIANTE PERFILERIA GALVANIZADA EN CALIENTE Y PANELES SANDWICH DE 40 MM DE ESPESOR, APOYADA SOBRE APOYOS ELASTICOS PARA NO TRANSMITIR VIBRACIONES AL SUELO CON LAS SIGUIENTES CARACTERISITICAS:
- DIMENSIONES (An x Alx L): 4260 X 2360 X 4200.
- PESO EN VACIO (KG):3100
- PESO EN CARGA (KG):3700
La Estructura incluira los siguientes elementos Eléctricos:
La instalación eléctrica comprende un armario general (de dimensiones aproximadas 600x400 mm pintado en color gris claro) donde se dispondrán los mecanismos de protección (diferencial y magnetotérmica), corte y mando de los equipos eléctricos del equipo, y los siguientes equipos.
- Interruptor de corte por emergencia situado en el exterior del VITOMODUL
- Luminaria estanca fluorescente 2 x 40 W.
- Luz de emergencia de 6 W
- Toma de corriente en el cuadro general.
- Interruptor de luz situado en el interior del módulo.
- Centralita para detección de incendios, con detector termovelocimétrico.
- Equipo para la detección de fugas de gas.
Siendo la tensión eléctrica de alimentación: 1f x 230 V+ N + PE, 50 Hz.
INCLUSO INSTALACION Y PRUEBAS, CON TODOS LOS MEDIOS, ACCESORIOS Y OPERACIONES NECESARIAS PARA SU CORRECTA INSTALACION.

| Código | Ud | Descripción | Rendimiento | Precio | Importe |
|---|---|---|---|---|---|
| IIA_0001.B | Ud | Accesorios eléctricos (material; 21/10/2010) | 1 | 850 | 850.00 |
| IIA_0001.C | Ud | Estructura autoportante (material; 21/10/2010) | 1 | 7522.51 | 7522.51 |
| MO_4 | h | Oficial de 1ª (mano de obra; 21/01/2010) | 16.624 | 17.7 | 294.24 |
| MO_2 | h | Peón especialista | 13.299 | 14.9 | 198.16 |
| MO_3 | h | Ayudante | 13.299 | 15.3 | 203.47 |
| %0MA000100 | % | Medios auxiliares | 1 % | 9068.38 | 90.68 |
| %CI0000300 | % | Medios auxiliares | 3 % | 9159.06 | 274.77 |
|  |  | Total |  |  | 9433.83 |

| Medición | Uds. | Parcial |
|---|---|---|
| CUBIERTA | 1 | 1.00 |
| PLANTA 2 |  |  |
| PLANTA 1 |  |  |
| PLANTA 0 |  |  |
| PLANTA -1 |  |  |
| Total |  | 1 |

**IIA10002** Ud ENFRIADORAS E-01 (20/01/2010)
2 Ud × 35053.68 = 70107.36
UNIDAD ENFRIADORA AIRE AGUA DE LA CASA GALLETI mod. LCA205, CON KIT HIDRAULICO, MONTADA SOBRE AMORTIGUADORES ANTIVIBRATORIOS DE MUELLE METALICO Y BASE ANTIDESLIZANTE, CON VENTILADORES AXIALES. EQUIPADA CON PRESOSTATO DIFERENCIAL, EVAPORTADOR, MEDIDOR DE FLUJO, RECIPIENTE DE EXPANSIÓN DE MEMBRANA, PURGADOR AUTOMÁTICO, DEPÓSITO DE INERCIA ACUMULADOR, GRIFO DE VAC´IO, VÁLVULA DE INTERCEPTACIÓN, BOMBAS DE CIRCULACIÓN, ANTIVIBRATORIS, FILTRO METÁLICO, VÁLVULAS DE SEGURIDAD DE RESORTE, UNIDAD DE LLENADO, SEPARADOR DE AIRE Y POCILLO DE MEDICIÓN DE TEMPERATURA, CIRCUITO INDEPENDIENTE, INTERCAMBIADOR DE PLACAS, REFRIGERANTE ECOLOGICO R410A, INCLUYENDO MATERIAL, MATERIAL AUXILIAR, MEDIOS DE ELEVACIÓN Y TRANSPORTE, COMPLETAMENTE INSTALADA.
PRESTACIONES EN FRÍO
- RENDIMIENTO FRIGORÍFICO [KW]: 205,8
- POTENCIA ABSORBIDA [KW]: 78,1
- TEMPERATURA AIRE EXTERIOR [°C]: 30,5
EVAPORADOR
- TEMPERATURA ENTRADA AGUA [°C]:7
- TEMPERATURA SALIDA AGUA [°C]: 12
- CAUDAL DE AGUA [M³/H]: 35,4
- PÉRDIDAS DE CARGA [KPA]: 27
VENTILADORES
- NÚMERO: 8
- REFRIGERANTE: R410A
DATOS ELÉCTRICOS
- TENSIÓN DE ALIMENTACIÓN [V/F/HZ]: 400/3/50
DIMENSIONES Y PESO
- LARGO x ALTURA x ANCHO [MM]: .4.296X1.637X1.654
- PESO EN VACIO [KG]: 1.900
INCLUSO INSTALACION Y PRUEBAS, CON TODOS LOS MEDIOS, ACCESORIOS Y OPERACIONES NECESARIAS PARA SU CORRECTA INSTALACION.

| Código | Ud | Descripción | Rendimiento | Precio | Importe |
|---|---|---|---|---|---|
| IIA_0002.A | ud | ENFRIADORA (material; 21/10/2010) | 1 | 32122 | 32122.00 |
| IIA_0002.B | ud | KIT HIDRÓNICO (material; 21/10/2010) | 1 | 587 | 587.00 |
| IIA_0002.C | ud | KIT AMORTIGUADORES (material) | 1 | 225.68 | 225.68 |
| IIA_0002.D | ud | MATERIAL AUXILIAR PARA INSTALACION DE ENFRIADORA (material; 21/10/2010) | 1 | 220 | 220.00 |
| MO_4 | h | Oficial de 1ª | 8.312 | 17.7 | 147.12 |
| MO_3 | h | Ayudante | 4.156 | 15.3 | 63.59 |
| %0MA000200 | % | Medios auxiliares (21/10/2010) | 2 % | 33365.39 | 667.31 |
| %CI0000300 | % | Medios auxiliares | 3 % | 34032.70 | 1020.98 |
|  |  | Total |  |  | 35053.68 |

| Medición | Uds. | Parcial |
|---|---|---|
| CUBIERTA | 2 | 2.00 |
| PLANTA 2 |  |  |
| PLANTA 1 |  |  |
| PLANTA 0 |  |  |
| PLANTA -1 |  |  |
| Total |  | 2 |

**IIA10003** Ud GRUPO ABSORCIÓN YAKAZI CH-K60 (20/01/2010)
1 Ud × 67004.25 = 67004.25
UNIDAD ENFRIADORA Y CALEFACTORA DE AGUA, POR ABSORCIÓN, DE DOBLE EFECTO A LLAMA DIRECTA CON QUEMADOR A GAS NATURAL, MONTADA SOBRE AMORTIGUADORES ANTIVIBRATORIOS DE MUELLE METALICO Y BASE ANTIDESLIZANTE. REFRIGERANTE A BASE DE AGUA Y ABSORBEDOR A BASE DE BROMURO DE LITIO(LiBr) DE LA MARCA YAZAKI MODELO CH-K60, O EQUIVALENTE EN PRECIO Y CALIDAD A DEFINIR POR LA D.F.
CAPACIDAD FRIGORIFICA [KW]: 211
CAPACIDAD CALORIFICA [KW]: 172
PRESTACIONES CIRCUITO FRÍO / CALOR
- Tª ENT / Tª SAL FRÍO: 12.5ºC / 7ºC
- Tª ENT / Tª SAL CALOER: 50.5ºC / 55ºC
- PERDIDA DE CARGA EVAPORADOR [KPA]: 70.1
- CAUDAL NOMINAL [M3/H]: 33.12
- CONTENIDO DE AGUA [L]: 127
- TUBO CONEXIÓN: DN 80
PRESTACIONES CIRCUITO TORRE REFRIGERACIÓN
- Tª ENT / Tª SAL FRÍO: 29.5ºC / 35.5ºC
- PERDIDA DE CARGA ABS/COND [KPA]: 97.1
- CAUDAL NOMINAL [M3/H]: 54.72
- CONTENIDO DE AGUA [L]: 296
- TUBO CONEXIÓN: DN 80
QUEMADOR
- CONSUMO DE COMBUSTIBLE CALEFACCIÓN / REFRIGERACIÓN: 207 KW
- MECANICO DE AIRE FOZADO
- IGNICIÓN CHISPA ELECTRICAMENTE INTERMITENTE.
- TUBO CONEXIÓN: DN 50
DATOS ELÉCTRICOS
- TENSIÓN DE ALIMENTACIÓN [V/F/HZ]: 400/3/50
DIMENSIONES Y PESO
- LARGO x ALTURA x ANCHO [MM]: 1.780 x 2.440 x 1.780
- PESO EN VACIO [KG]: 2.410
INCLUSO BANCADA Y SOPORTES ANTIVIBRATORIOS NECESARIOS. INCLUSO PERFECTA NIVELACIÓN DEL EQUIPO.
INCLUSO ELEMENTOS NECESARIOS PARA SU INTEGRACIÓN DENTRO DE LA GESTIÓN TÉCNICA DEL EDIFICIO.
INCLUSO INSTALACION Y PRUEBAS, CON TODOS LOS MEDIOS, ACCESORIOS, SOPORTES, AYUDAS DE ALBAÑILERIA Y OPERACIONES NECESARIAS PARA SU CORRECTA INSTALACION Y FUNCIONANDO.

| Código | Ud | Descripción | Rendimiento | Precio | Importe |
|---|---|---|---|---|---|
| IIA_0003.A | ud | Grupo Absorción GA-01 (material) | 1 | 56053.5 | 56053.50 |
| IIA_0003.B | Ud | material complementario y accesorios (material; 21/10/2010) | 1 | 2054.5 | 2054.50 |
| MO_4 | h | Oficial de 1ª | 18.696 | 17.7 | 330.92 |
| MO_2 | h | Peón especialista | 11.214 | 14.9 | 167.09 |
| %0MA000500 | % | Medios auxiliares | 11 % | 58606.01 | 6446.66 |
| %CI0000300 | % | Medios auxiliares | 3 % | 65052.67 | 1951.58 |
|  |  | Total |  |  | 67004.25 |

| Medición | Uds. | Parcial |
|---|---|---|
| CUBIERTA | 1 | 1.00 |
| PLANTA 2 |  |  |
| PLANTA 1 |  |  |
| PLANTA 0 |  |  |
| PLANTA -1 |  |  |
| Total |  | 1 |

**IIA10004** Ud GRUPO ABSORCIÓN YAKAZI WFSC-30 (20/01/2010)
1 Ud × 44121.98 = 44121.98
UNIDAD ENFRIADORA Y CALEFACTORA DE AGUA, POR ABSORCIÓN, DE SIMPLE EFECTO A AGUA CALIENTE, MONTADA SOBRE AMORTIGUADORES ANTIVIBRATORIOS DE MUELLE METALICO Y BASE ANTIDESLIZANTE. REFRIGERANTE A BASE DE AGUA Y ABSORBEDOR A BASE DE BROMURO DE LITIO(LiBr) DE LA MARCA YAZAKI MODELO WFSC-30, O EQUIVALENTE EN PRECIO Y CALIDAD A DEFINIR POR LA D.F.
CAPACIDAD FRIGORIFICA [KW]: 105
PRESTACIONES CIRCUITO FRÍO
- Tª ENT / Tª SAL FRÍO: 12.5ºC / 7ºC
- PERDIDA DE CARGA EVAPORADOR [KPA]: 70.1
- CAUDAL NOMINAL [M3/H]: 16,5
PRESTACIONES CIRCUITO TORRE REFRIGERACIÓN
- Tª ENT / Tª SAL TORRE: 31ºC / 35ºC
- PERDIDA DE CARGA ABS/COND [KPA]: 46.4
- CAUDAL NOMINAL [M3/H]: 55.01
PRESTACIONES APORTACIÓN AGUA CALIENTE
- Tª ENT / Tª SAL CALIENTE: 88ºC / 83ºC
- PERDIDA DE CARGA ABS/COND [KPA]: 60.4
- CAUDAL NOMINAL [M3/H]: 25.92
DATOS ELÉCTRICOS
- TENSIÓN DE ALIMENTACIÓN [V/F/HZ]: 400/3/50
DIMENSIONES Y PESO
- LARGO x ALTURA x ANCHO [MM]: 1.380 x 2.065 x 1.545
- PESO EN VACIO [KG]: 1450
INCLUSO BANCADA Y SOPORTES ANTIVIBRATORIOS NECESARIOS. INCLUSO PERFECTA NIVELACIÓN DEL EQUIPO.
INCLUSO ELEMENTOS NECESARIOS PARA SU INTEGRACIÓN DENTRO DE LA GESTIÓN TÉCNICA DEL EDIFICIO.
INCLUSO INSTALACION Y PRUEBAS, CON TODOS LOS MEDIOS, ACCESORIOS, SOPORTES, AYUDAS DE ALBAÑILERIA Y OPERACIONES NECESARIAS PARA SU CORRECTA INSTALACION Y FUNCIONANDO.

| Código | Ud | Descripción | Rendimiento | Precio | Importe |
|---|---|---|---|---|---|
| IIA_0004.A | ud | Grupo Absorción GA-02 (material; 21/10/2010) | 1 | 36150 | 36150.00 |
| IIA_0003.B | Ud | material complementario y accesorios | 1 | 2054.5 | 2054.50 |
| MO_4 | h | Oficial de 1ª | 18.287 | 17.7 | 323.68 |
| MO_3 | h | Ayudante | 4.156 | 15.3 | 63.59 |
| %0MA000500 | % | Medios auxiliares | 11 % | 38591.77 | 4245.09 |
| %CI0000300 | % | Medios auxiliares | 3 % | 42836.86 | 1285.11 |
|  |  | Total |  |  | 44121.98 |

| Medición | Uds. | Parcial |
|---|---|---|
| CUBIERTA | 1 | 1.00 |
| PLANTA 2 |  |  |
| PLANTA 1 |  |  |
| PLANTA 0 |  |  |
| PLANTA -1 |  |  |
| Total |  | 1 |

**IIA10005** Ud TORRE REFRIGERACIÓN TEVA mod. TVAP032 (20/01/2010)
1 Ud × 8048.28 = 8048.28
TORRE A CIRCUITO ABIERTO, SOBRE ELEVADA HASTA UNA ALTURA MÁXIMA MEDIANTE ESTRUCTURA METÁLICA, DE LA CASA TEVA MOD. TVAP032, FABRICADA EN POLIÉSTER CON VENTILADOR CENTRÍFUGO EN CAJA ACÚSTICA DE POLIÉSTER, MONTADA SOBRE AMORTIGUADORES ANTIVIBRATORIOS DE MUELLE METALICO Y BASE ANTIDESLIZANTE.
DATOS DE FUNCIONAMIENTO UNITARIO:
-Fluido a refrigerar Agua
- Potencia térmica a disipar 256 kW
- Temperatura húmeda exterior 25 ºC
- Temperatura de entrada del agua 35,0 ºC
- Temperatura de salida del agua 31 ºC
- Caudal de fluido en circulación 55.044 l/h
CARACTERÍSTICAS UNITARIAS DEL MODELO:
- Caudal de aire 7.6 m3/s
- Núm. de ventiladores 1
- Núm. y Potencia de los motores 1 x 1.5 kW
- Presión necesaria a la entrada de la batería 27,7KPa
- Consumo de agua por evaporación más arrastre 396 l/h
- Nivel sonoro a 15 mts. con caja acústica de poliéster 51 dB(A)
SUPLEMENTOS INCLUIDOS:
- Dosificador automático de antiincrustante e inhibidor de corrosión.
- Dosificación automática temporizada de biocida contra la legionela.
- Conjunto de purga automática por conductividad con electroválvula.
- Productos consumibles: Bidones de 25 Kg de aditivos contra la corrosión e inclustración, algicida y protección contra la legionela, test analizador de Biocida/Algicida.
- Contador por impulsos, para conexión con regulación automática.
- Termostato y Controlador de Nivel para la resistencia
INCLUSO BANCADA Y SOPORTES ANTIVIBRATORIOS NECESARIOS. INCLUSO PERFECTA NIVELACIÓN DEL EQUIPO.
INCLUSO ELEMENTOS NECESARIOS PARA SU INTEGRACIÓN DENTRO DE LA GESTIÓN TÉCNICA DEL EDIFICIO.
INCLUSO INSTALACION Y PRUEBAS, CON TODOS LOS MEDIOS, ACCESORIOS, SOPORTES, AYUDAS DE ALBAÑILERIA Y OPERACIONES NECESARIAS PARA SU CORRECTA INSTALACION Y FUNCIONANDO.
TOTALMENTE INSTALADO, INCLUSO TRANSPORTE, MEDIOS AUXILIARES, MANO DE OBRA Y PUESTA EN MARCHA.

| Código | Ud | Descripción | Rendimiento | Precio | Importe |
|---|---|---|---|---|---|
| IIA_0005.A | ud | Torre Refrigeración TEVA mod. TVAP032 (material; 21/10/2010) | 1 | 4032 | 4032.00 |
| IIA_0003.B | Ud | material complementario y accesorios | 1 | 2054.5 | 2054.50 |
| IIA_0005.C | Ud | Estructura metálica para torre de refrigeración (material; 21/10/2010) | 1 | 455 | 455.00 |
| MO_4 | h | Oficial de 1ª | 18.696 | 17.7 | 330.92 |
| MO_2 | h | Peón especialista | 11.214 | 14.9 | 167.09 |
| %0MA000500 | % | Medios auxiliares | 11 % | 7039.51 | 774.35 |
| %CI0000300 | % | Medios auxiliares | 3 % | 7813.86 | 234.42 |
|  |  | Total |  |  | 8048.28 |

| Medición | Uds. | Parcial |
|---|---|---|
| CUBIERTA | 1 | 1.00 |
| PLANTA 2 |  |  |
| PLANTA 1 |  |  |
| PLANTA 0 |  |  |
| PLANTA -1 |  |  |
| Total |  | 1 |

**IIA10006** Ud TORRE REFRIGERACIÓN TEVA mod. TVAP048 (20/01/2010)
1 Ud × 8331.81 = 8331.81
TORRE A CIRCUITO ABIERTO, SOBRE ELEVADA HASTA UNA ALTURA MÁXIMA MEDIANTE ESTRUCTURA METÁLICA, DE LA CASA TEVA MOD. TVAP048, FABRICADA EN POLIÉSTER CON VENTILADOR CENTRÍFUGO EN CAJA ACÚSTICA DE POLIÉSTER, MONTADA SOBRE AMORTIGUADORES ANTIVIBRATORIOS DE MUELLE METALICO Y BASE ANTIDESLIZANTE.
DATOS DE FUNCIONAMIENTO UNITARIO:
-Fluido a refrigerar Agua
- Potencia térmica a disipar 383 kW
- Temperatura húmeda exterior 25 ºC
- Temperatura de entrada del agua 35,5 ºC
- Temperatura de salida del agua 29,5 ºC
- Caudal de fluido en circulación 54.900 l/h
CARACTERÍSTICAS UNITARIAS DEL MODELO:
- Caudal de aire 9 m3/s
- Núm. de ventiladores 1
- Núm. y Potencia de los motores 1 x 3 kW
- Presión necesaria a la entrada de la batería 27,6KPa
- Consumo de agua por evaporación más arrastre 576 l/h
- Nivel sonoro a 15 mts. con caja acústica de poliéster 57 dB(A)
SUPLEMENTOS INCLUIDOS:
- Dosificador automático de antiincrustante e inhibidor de corrosión.
- Dosificación automática temporizada de biocida contra la legionela.
- Conjunto de purga automática por conductividad con electroválvula.
- Productos consumibles: Bidones de 25 Kg de aditivos contra la corrosión e inclustración, algicida y protección contra la legionela, test analizador de Biocida/Algicida.
- Contador por impulsos, para conexión con regulación automática.
- Termostato y Controlador de Nivel para la resistencia
INCLUSO BANCADA Y SOPORTES ANTIVIBRATORIOS NECESARIOS. INCLUSO PERFECTA NIVELACIÓN DEL EQUIPO.
INCLUSO ELEMENTOS NECESARIOS PARA SU INTEGRACIÓN DENTRO DE LA GESTIÓN TÉCNICA DEL EDIFICIO.
TOTALMENTE INSTALADO, INCLUSO TRANSPORTE, MEDIOS AUXILIARES, MANO DE OBRA Y PUESTA EN MARCHA.

| Código | Ud | Descripción | Rendimiento | Precio | Importe |
|---|---|---|---|---|---|
| IIA_0006.A | Ud | Torre Refrigeración TEVA mod. TVAP048 (material; 21/10/2010) | 1 | 4280 | 4280.00 |
| IIA_0003.B | Ud | material complementario y accesorios | 1 | 2054.5 | 2054.50 |
| IIA_0005.C | Ud | Estructura metálica para torre de refrigeración | 1 | 455 | 455.00 |
| MO_4 | h | Oficial de 1ª | 18.696 | 17.7 | 330.92 |
| MO_2 | h | Peón especialista | 11.214 | 14.9 | 167.09 |
| %0MA000500 | % | Medios auxiliares | 11 % | 7287.51 | 801.63 |
| %CI0000300 | % | Medios auxiliares | 3 % | 8089.14 | 242.67 |
|  |  | Total |  |  | 8331.81 |

**IIA_10006** Ud BOMBA WILO STRATOS 32/1-12 (21/01/2010)
2 Ud × 857.08 = 1714.16
Bomba de circulación simple de alta eficiencia de conexión roscada o embridada con regulación electrónica, de la casa WILO mod. Stratos 32/1-12, para circuitos de calefacción y climatización, de rotor húmedo. La bomba funciona en un rango de temperatura desde -10ºC, hasta 110ºC, clasificación energética clase A, protección de motor integrada, brida combinada, regulación electrónica para caudal variable. Completamente instalada, Incluso bridas, contrabridas, juntas, tornillos, manguitos antivibratorios para conexión a tuberías, soportes metálicos para colocación, incluyendo instalacion, ajuste y equilibrado, pruebas, con todos los medios, accesorios, pequeñas ayudas de albañilería y operaciones necesarias para su correcta instalacion y funcionamiento, tanto electrica, como hidraulicamente.

| Código | Ud | Descripción | Rendimiento | Precio | Importe |
|---|---|---|---|---|---|
| IIA_10006.A | ud | Bomba wilo Stratos 32/1-12 (material; 21/10/2010) | 1 | 688.25 | 688.25 |
| IIA_10006.B | ud | Material auxiliar para bomba rotor húmedo (material; 21/10/2010) | 1 | 105 | 105.00 |
| IAA_10006.C | ud | Conexión eléctrica bomba (material; 21/10/2010) | 1 | 15.76 | 15.76 |
| MO_4 | h | Oficial de 1ª | 0.84 | 17.7 | 14.87 |
| %0MA000100 | % | Medios auxiliares | 1 % | 823.88 | 8.24 |
| %CI0000300 | % | Medios auxiliares | 3 % | 832.12 | 24.96 |
|  |  | Total |  |  | 857.08 |

| Medición | Uds. | Largo | Parcial |
|---|---|---|---|
| CIRCUITOS | 1 | 2 | 2.00 |
| Total |  |  | 2 |

**IIA_10007** Ud BOMBA WILO STRATOS 40/1-12 (21/01/2010)
2 Ud × 1025.09 = 2050.18
Bomba de circulación simple de alta eficiencia de conexión roscada o embridada con regulación electrónica, de la casa WILO mod. Stratos 40/1-12, para circuitos de calefacción y climatización, de rotor húmedo. La bomba funciona en un rango de temperatura desde -10ºC, hasta 110ºC, clasificación energética clase A, protección de motor integrada, brida combinada, regulación electrónica para caudal variable. Completamente instalada, Incluso bridas, contrabridas, juntas, tornillos, manguitos antivibratorios para conexión a tuberías, soportes metálicos, incluyendo instalacion, ajuste y equilibrado, pruebas, con todos los medios, accesorios, pequeñas ayudas de albañilería y operaciones necesarias para su correcta instalacion y funcionamiento, tanto electrica, como hidraulicamente.

| Código | Ud | Descripción | Rendimiento | Precio | Importe |
|---|---|---|---|---|---|
| IIA_10007.A | ud | Bomba wilo Stratos 40/1-12 (material; 21/10/2010) | 1 | 849.75 | 849.75 |
| IIA_10006.B | ud | Material auxiliar para bomba rotor húmedo | 1 | 105 | 105.00 |
| IAA_10006.C | ud | Conexión eléctrica bomba | 1 | 15.76 | 15.76 |
| MO_4 | h | Oficial de 1ª | 0.84 | 17.7 | 14.87 |
| %0MA000100 | % | Medios auxiliares | 1 % | 985.38 | 9.85 |
| %CI0000300 | % | Medios auxiliares | 3 % | 995.23 | 29.86 |
|  |  | Total |  |  | 1025.09 |

| Medición | Uds. | Largo | Parcial |
|---|---|---|---|
| DEP. SOLAR | 1 | 1 | 1.00 |
| CIRCUITOS | 1 | 1 | 1.00 |
| Total |  |  | 2 |

**IIA_10008** Ud BOMBA WILO STRATOS 50/1-12 (21/01/2010)
7 Ud × 1072.57 = 7507.99
Bomba de circulación simple de alta eficiencia de conexión roscada o embridada con regulación electrónica, de la casa WILO mod. Stratos 50/1-12, para circuitos de calefacción y climatización, de rotor húmedo. La bomba funciona en un rango de temperatura desde -10ºC, hasta 110ºC, clasificación energética clase A, protección de motor integrada, brida combinada, regulación electrónica para caudal variable. Completamente instalada, Incluso bridas, contrabridas, juntas, tornillos, manguitos antivibratorios para conexión a tuberías, soportes metálicos, incluyendo instalacion, ajuste y equilibrado, pruebas, con todos los medios, accesorios, pequeñas ayudas de albañilería y operaciones necesarias para su correcta instalacion y funcionamiento, tanto electrica, como hidraulicamente.

| Código | Ud | Descripción | Rendimiento | Precio | Importe |
|---|---|---|---|---|---|
| IIA.10008.A | ud | Bomba wilo Stratos 50/1-12 (material; 21/10/2010) | 1 | 895.39 | 895.39 |
| IIA_10006.B | ud | Material auxiliar para bomba rotor húmedo | 1 | 105 | 105.00 |
| IAA_10006.C | ud | Conexión eléctrica bomba | 1 | 15.76 | 15.76 |
| MO_4 | h | Oficial de 1ª | 0.84 | 17.7 | 14.87 |
| %0MA000100 | % | Medios auxiliares | 1 % | 1031.02 | 10.31 |
| %CI0000300 | % | Medios auxiliares | 3 % | 1041.33 | 31.24 |
|  |  | Total |  |  | 1072.57 |

| Medición | Uds. | Largo | Parcial |
|---|---|---|---|
| ENFRIADORA | 1 | 2 | 2.00 |
| CIRCUITOS | 1 | 5 | 5.00 |
| Total |  |  | 7 |

**IIA_10009** Ud BOMBA WILO STRATOS 65/1-12 (21/01/2010)
5 Ud × 1633.41 = 8167.05
Bomba de circulación simple de alta eficiencia de conexión roscada o embridada con regulación electrónica, de la casa WILO mod. Stratos 65/1-12, para circuitos de calefacción y climatización, de rotor húmedo. La bomba funciona en un rango de temperatura desde -10ºC, hasta 110ºC, clasificación energética clase A, protección de motor integrada, brida combinada, regulación electrónica para caudal variable. Completamente instalada, Incluso bridas, contrabridas, juntas, tornillos, manguitos antivibratorios para conexión a tuberías, soportes metálicos, incluyendo instalacion, ajuste y equilibrado, pruebas, con todos los medios, accesorios, pequeñas ayudas de albañilería y operaciones necesarias para su correcta instalacion y funcionamiento, tanto electrica, como hidraulicamente

| Código | Ud | Descripción | Rendimiento | Precio | Importe |
|---|---|---|---|---|---|
| IIA.10009.A | ud | Bomba wilo Stratos 65/1-12 (material; 21/10/2010) | 1 | 1434.51 | 1434.510 |
| IIA_10006.B | ud | Material auxiliar para bomba rotor húmedo | 1 | 105 | 105.000 |
| IAA_10006.C | ud | Conexión eléctrica bomba | 1 | 15.76 | 15.760 |
| MO_4 | h | Oficial de 1ª | 0.84 | 17.7 | 14.868 |
| %0MA000100 | % | Medios auxiliares | 1 % | 1570.138 | 15.701 |
| %CI0000300 | % | Medios auxiliares | 3 % | 1585.839 | 47.575 |
|  |  | Total |  |  | 1633.41 |

| Medición | Uds. | Largo | Parcial |
|---|---|---|---|
| DEP. SOLVIS | 1 | 1 | 1.00 |
| CUARTO DE INSTALACIONES | 1 | 1 | 1.00 |
| CH-K60 | 1 | 1 | 1.00 |
| ENFRIADORA | 1 | 1 | 1.00 |
| CIRCUITOS | 1 | 1 | 1.00 |
| Total |  |  | 5 |

**IIA_10011** Ud BOMBA GRUNDFOS TPD100-60/4 (21/01/2010)
2 Ud × 3087.4 = 6174.80
Bomba de circulación doble centrífuga monocelular en línea:
- Anillos de desgaste e impulsor de acero inoxidable
- Tratamiento por cataforesis
- Acoplamiento con casquillo
- Sistema de extracción para un mantenimiento sencillo
- Hidráulica optimizada
- Cierre mecánico resistente a la corrosión y libre de mantenimiento.
El motor es un motor AC 3-fásico.
Líquido:
Rango de temperatura del líquido: 0 .. 140 °C
Temp. líquido: 20 °C
Densidad: 998.2 kg/m³
Técnico:
Velocidad para datos de bomba: 1430 rpm
Caudal real calculado: 62.2 m³/h
Altura resultante de la bomba: 5.03 m
Cierre: BUBE
Tolerencia de curva: ISO 9906 Annex A
Materiales:
Cuerpo hidráulico: Fundición EN-JL1040 ASTM A48-40 B
Impulsor: Acero inoxidable DIN W.-Nr. 1.4301 AISI 304
Instalación:
Temperatura ambiental máxima: 60 °C
Presión de trabajo máxima: 6 bar
Tipo de brida: DIN Diámetro de conexiones: DN 100
Presión: PN 6
Distancia entre conexiones de aspiración y descarga: 450 mm
Tamaño de la brida del motor: FT115
Datos eléctricos:
Tipo de motor: 90SB
Grado de rendimiento: Efficiency class 1
Número de polos: 4
Potencia nominal - P2: 2 x 1.1 kW
Frecuencia de alimentación: 50 Hz
Tensión nominal: 3 x 220-240 D / 380-415 Y V
Corriente nominal: 4.65 / 2.7 A
Intensidad de arranque: 700-760 %
Cos phi - Factor de potencia: 0,78-0,72
Velocidad nominal: 1440-1445 rpm
Rendimiento del motor a carga total: 83,8 %
Rendimiento del motor a 3/4 de carga: 82 %
Rendimiento del motor a 1/2 carga: 80-78 %
Grado de protección (IEC 34-5): 55 (Protect. water jets/dust)
Clase de aislamiento (IEC 85): F
Otros:
Peso neto: 109 kg
Peso bruto: 114 kg
Volumen: 0.213 m3
Completamente instalada, Incluso bridas, contrabridas, juntas, tornillos, manguitos antivibratorios para conexión a tuberías, soportes metálicos para colocación sobre bancada de bombas,bancada,instalacion, ajuste y equilibrado, pruebas, con todos los medios, accesorios, pequeñas ayudas de albañilería y operaciones necesarias para su correcta instalacion y funcionamiento, tanto electrica, como hidraulicamente

| Código | Ud | Descripción | Rendimiento | Precio | Importe |
|---|---|---|---|---|---|
| IIA_100011.A | Ud | BOMBA GRUNDFOS TPD100/60-4 (material; 21/10/2010) | 1 | 2650.87 | 2650.87 |
| IIA.100010.B | ud | Material auxiliar para conexión bomba rotor seco (material; 21/10/2010) | 1 | 250 | 250.00 |
| IAA_10006.C | ud | Conexión eléctrica bomba | 2 | 15.76 | 31.52 |
| MO_4 | h | Oficial de 1ª | 2 | 17.7 | 35.40 |
| %0MA000100 | % | Medios auxiliares | 1 % | 2967.79 | 29.68 |
| %CI0000300 | % | Medios auxiliares | 3 % | 2997.47 | 89.92 |
|  |  | Total |  |  | 3087.4 |

| Medición | Uds. | Parcial |
|---|---|---|
| TORRES DE REFRIGERACION | 2 | 2.00 |
| Total |  | 2 |

**IIA_10012** Ud BOMBA WILO WJ 203X DM (21/01/2010)
1 Ud × 282.05 = 282.05
Bomba de circulación centrífugo, horizontal autoaspirante con carcas y rodete de acero inoxidable, de la casa WILO mod. Jet WJ203X.Completamente instalada, Incluso racores de conexión, material auxiliar, manguitos antivibratorios para conexión a tuberías, soportes metálicos para colocación, incluyendo instalacion con todos los medios, accesorios, pequeñas ayudas de albañilería y operaciones necesarias para su correcta instalacion y funcionamiento, tanto electrica, como hidraulicamente.

| Código | Ud | Descripción | Rendimiento | Precio | Importe |
|---|---|---|---|---|---|
| IIA_100012.A | Ud | BOMBA WILO WJ203X DM (material; 21/10/2010) | 1 | 135.5 | 135.500 |
| IIA_10006.B | ud | Material auxiliar para bomba rotor húmedo | 1 | 105 | 105.000 |
| IAA_10006.C | ud | Conexión eléctrica bomba | 1 | 15.76 | 15.760 |
| MO_4 | h | Oficial de 1ª | 0.84 | 17.7 | 14.868 |
| %0MA000100 | % | Medios auxiliares | 1 % | 271.128 | 2.711 |
| %CI0000300 | % | Medios auxiliares | 3 % | 273.839 | 8.215 |
|  |  | Total |  |  | 282.05 |

| Medición | Uds. | Largo | Parcial |
|---|---|---|---|
| LLENADO SOLAR | 1 | 1 | 1.00 |
| Total |  |  | 1 |

**IIA_10018** Ud COLECTORES SOLAR FERA 802S, CASA SOLVIS (20/01/2010)
18 Ud × 3322.06 = 59797.08
Ud. Colector Solvis Fera 802S, con alto rendimiento global y marco de aluminio. Gran pletina de absorción de aluminio de 0,5mm de grosor con recubrimiento mirotherm® de 0,2mm altamente selectivo. 94% de absorción, emisión de 5% y resistente a temperatura de 250ºC. Protección térmica trasera con aislamiento de 57mm de grosor. Unión entre el absorbedor y los tubos portadores de fluido mediante soldadura laser de banda ancha para la mejora del aprovechamiento del calor. Tubería interna conductora del fluido de Ø12x0,5 mm. Configuración interna de la tubería: Parrilla de 18 tubos en paralelo (entrada izquierda-abajo, salida derecha-arriba). Caudal de trabajo recomendado: 25-40 kg/m²h. Dimensiones: 1.480 x 5.677 x 105 mm. Superficie de apertura: 7,74 m².Completamente instalado; incluso p.p. de pestañas de fijación, triángulos telescópicos para montaje, sondas de temperatrua, protección contra relampagos, conexión acero-flex con purgador manual, empalme aislado bicónico recto, bancada, estructura metálica, medios de transporte, accesorios para su correcta instalación, instalación y pruebas.

| Código | Ud | Descripción | Rendimiento | Precio | Importe |
|---|---|---|---|---|---|
| IIA_10018.A | Ud | Colector FERA802S (material; 21/10/2010) | 1 | 2598.4 | 2598.40 |
| IIA_10018.B | Ud | Bancada estructura captador solar (material; 21/10/2010) | 0.35 | 245 | 85.75 |
| IIA_10019.C | Ud | Triángulo telescópico para montaje (material; 21/10/2010) | 5 | 80.9 | 404.50 |
| IIA_10019.D | Ud | Pestaña de fijación Fera (material; 21/10/2010) | 1 | 22.06 | 22.06 |
| IIA_10019.E | Ud | Protección contra relamapagos (material; 21/10/2010) | 0.06 | 16 | 0.96 |
| IIA_10019.F | Ud | Conexión serie Fera 802S (material; 21/10/2010) | 1 | 33.61 | 33.61 |
| IIA_10019.G | Ud | Emparme aislado (material; 21/10/2010) | 0.5 | 14.65 | 7.33 |
| MO_4 | h | Oficial de 1ª | 1.25 | 17.7 | 22.13 |
| MO_2 | h | Peón especialista | 1.25 | 14.9 | 18.63 |
| %0MA000100 | % | Medios auxiliares | 1 % | 3193.37 | 31.93 |
| %CI0000300 | % | Medios auxiliares | 3 % | 3225.30 | 96.76 |
|  |  | Total |  |  | 3322.06 |

| Medición | Uds. | Parcial |
|---|---|---|
| CAMPO SOLAR | 18 | 18.00 |
| Total |  | 18 |

**IIA_10020** Ud CONSOLA DE CONTROL SOLVIS (20/01/2010)
1 Ud × 3336.24 = 3336.24
Ud. Consola de control para el sistema Solvis Control, compuesto por: Control y regulación del circuito de energía solar, control de caldera y circuitos de calefacción, 16 entradas y 13 salidas. Control SC 1 para: Paneles solares, circuitos de calefacción, con 1 sensor temperatura externo y 2 sondas de temperatura por contacto; completamente instalado y puesto en marcha; i.p.p.\ cableado, instalación eléctrica y material auxiliar.

| Código | Ud | Descripción | Rendimiento | Precio | Importe |
|---|---|---|---|---|---|
| IIA_10020.A | Ud | CONTROL SOLVIS (material; 21/10/2010) | 1 | 840 | 840.00 |
| IIA_10020.B | UD | MATERIAL AUXILIAR CONTROL SOLVIS (material; 21/10/2010) | 1 | 665 | 665.00 |
| IIA_10020.C | UD | INSTALACIÓN ELECTRICA CONTROL SOLVIS (material; 21/10/2010) | 1 | 1050 | 1050.00 |
| MO_4 | h | Oficial de 1ª | 20 | 17.7 | 354.00 |
| MO_2 | h | Peón especialista | 20 | 14.9 | 298.00 |
| %0MA000100 | % | Medios auxiliares | 1 % | 3207.00 | 32.07 |
| %CI0000300 | % | Medios auxiliares | 3 % | 3239.07 | 97.17 |
|  |  | Total |  |  | 3336.24 |

| Medición | Parcial |
|---|---|
| fórmula: 1 | 1.00 |
| PLANTA 2 |  |
| PLANTA 1 |  |
| PLANTA 0 |  |
| PLANTA -1 |  |
| Total | 1 |

**IIA_10021** Ud TYFOCOL 10L ANTICONGELANTE (20/01/2010)
120 Ud × 41.75 = 5010.00
Ud. de garrafa de 10 litros de líquido anticongelante Tyfocol, para protección contra eladas del campo solar, completamente instalado y comprobado; i.p.p.\ material y mano de obra.

| Código | Ud | Descripción | Rendimiento | Precio | Importe |
|---|---|---|---|---|---|
| IIA_10021.A | Ud | GARRAFA TYFOCOL 10 LITROS (material; 21/10/2010) | 1 | 37.07 | 37.07 |
| MO_3 | h | Ayudante | 0.2 | 15.3 | 3.06 |
| %0MA000100 | % | Medios auxiliares | 1 % | 40.13 | 0.40 |
| %CI0000300 | % | Medios auxiliares | 3 % | 40.53 | 1.22 |
|  |  | Total |  |  | 41.75 |

| Medición | Uds. | Largo | Parcial |
|---|---|---|---|
| CUBIERTA | 1 | 120 | 120.00 |
| PLANTA 2 |  |  |  |
| PLANTA 1 |  |  |  |
| PLANTA 0 |  |  |  |
| PLANTA -1 |  |  |  |
| Total |  |  | 120 |

**IIA_10022** Ud ESTACION BOMBEO SOLVIS SÜS80 (20/01/2010)
3 Ud × 2616.71 = 7850.13
Ud. Estación Solvis SÜS-80 de intercambio de calor solar para instalaciones "Low Flow", para instalaciones solares Standard hasta 80m² hacia acumulador de estratificación Solvis Strato. Compuesto de caudalímetro 8...30 l/min, bombas Wilo Star ST 20/11 y Wilo RS 15/6-3, manómetros de 4 y 6 bar, sondas de temperatura, intercambiador de placas contra-corriente tipo CB52-61H, válvulas de seguridad de 3 y 6 bar, y valvulería de interconexión. Aislado térmicamente con envolturas de EPP; completamente instalado, incluso conexiones, juntas, manguitos antivibratorios para conexión a tuberías, soportes metálicos, instalalacion, ajuste y equilibrado, pruebas, con todos los medios, accesorios, pequeñas ayudas de albañilería y operaciones necesarias para su correcta instalacion y funcionamiento, tanto electrica, como hidraulicamente.

| Código | Ud | Descripción | Rendimiento | Precio | Importe |
|---|---|---|---|---|---|
| IIA_10022.A | Ud | ESTACION BOMBEO SUS80, SOLVIS (material; 21/10/2010) | 1 | 2191.81 | 2191.81 |
| IIA_10006.B | ud | Material auxiliar para bomba rotor húmedo | 2 | 105 | 210.00 |
| IAA_10006.C | ud | Conexión eléctrica bomba | 2 | 15.76 | 31.52 |
| MO_4 | h | Oficial de 1ª | 3.25 | 17.7 | 57.53 |
| MO_3 | h | Ayudante | 1.6 | 15.3 | 24.48 |
| %0MA000100 | % | Medios auxiliares | 1 % | 2515.34 | 25.15 |
| %CI0000300 | % | Medios auxiliares | 3 % | 2540.49 | 76.21 |
|  |  | Total |  |  | 2616.71 |

| Medición | Uds. | Largo | Parcial |
|---|---|---|---|
| CUBIERTA | 1 | 3 | 3.00 |
| Total |  |  | 3 |

**IIA_10026** Ud DEPOSITO DE ACUMULACIÓN SOLVIS STRATO 1456L (20/01/2010)
6 Ud × 2976.39 = 17858.34
Ud. Acumulador Solvis Strato de 1.438 lts con poder testado de estratificación superior al 90%, gracias a columnas internas de estratificación autoregulada en avance solar y retorno de calefacción. Realizado en acero negro ST 37-2 y aislado con 110 mm de fibra de poliéster y recubrimiento PS. Presión máxima de servicio: 3 bares. Temperatura máxima de servicio 95ºC. Pérdidas por disposición de servicio según DIN 4753 parte 8 a 65ºC en el acumulador y 20ºC en el exterior: 3,81 kWh/d. Conexiones: avance y retorno solar Ø28 mm, avance y retorno calefacción Ø28 mm, y tubo de llenado/vaciado Ø28 mm. Dimensiones con aislamiento: 2.310 x 1.220 x 1.220 mm. Dimensiones sin aislamiento: 2.219 x 1.000 mm. Altura de inclinación sin aislamiento: 2.255 mm.Depósito de inercia con capacidad para 2.500 litros, destinados a funciones de acumulación de agua caliente o fría en circuito cerrado, para instalaciones de gran capacidad; incluso instalación, medios auxiliares para su ubicación en el lugar definitivo, pruebas, accesorios y operaciones necesarias para su correcto funcionamiento.

| Código | Ud | Descripción | Rendimiento | Precio | Importe |
|---|---|---|---|---|---|
| IIA_10026.A | Ud | SOLVIS STRATO 1456L (material; 21/10/2010) | 1 | 2608.2 | 2608.20 |
| IIA_10026.B | Ud | Material auxiliar para la inst. Solvis Strato 1456l (material; 21/10/2010) | 1 | 225.47 | 225.47 |
| MO_4 | h | Oficial de 1ª | 0.831 | 17.7 | 14.71 |
| MO_3 | h | Ayudante | 0.831 | 15.3 | 12.71 |
| %0MA000100 | % | Medios auxiliares | 1 % | 2861.09 | 28.61 |
| %CI0000300 | % | Medios auxiliares | 3 % | 2889.70 | 86.69 |
|  |  | Total |  |  | 2976.39 |

| Medición | Uds. | Parcial |
|---|---|---|
| CUBIERTA | 6 | 6.00 |
| PLANTA 2 |  |  |
| PLANTA 1 |  |  |
| PLANTA 0 |  |  |
| PLANTA -1 |  |  |
| Total |  | 6 |

**IIA_100261** Ud DEPOSITO ACUMULADOR DE INERCIA DE 2000 L (20/01/2010)
1 Ud × 1467.2 = 1467.20
Depósito de inercia con capacidad para 2.000 litros, destinados a funciones de acumulación de agua caliente o fría en circuito cerrado,
para instalaciones de gran capacidad.
Fabricados en acero al carbono, para su instalación vertical, con aislamiento térmico en poliuretano inyectado en molde, con 80 mm. de espesor y 45 kg/m3 de densidad homogénea, que forma un bloque compacto con el depósito, para una presión de 8 bar, con protección catódica, incluso contrabridas, juntas y tornillos.
Incluso instalación y pruebas, con todos los medios, accesorios y operaciones necesarias para su correcta instalación.

| Código | Ud | Descripción | Rendimiento | Precio | Importe |
|---|---|---|---|---|---|
| IIA_100261.A | Ud | DEPOSITO INERCIA 2000 L (material; 21/10/2010) | 1 | 1137.72 | 1137.720 |
| IIA_100261.B | Ud | MATERIAL AUX. CONEXIÓN DEP.INERCIA 2000 L (material; 21/10/2010) | 1 | 245.22 | 245.220 |
| MO_1 | h | Oficial de 1ª | 0.831 | 17.7 | 14.709 |
| MO_3 | h | Ayudante | 0.831 | 15.3 | 12.714 |
| %0MA000100 | % | Medios auxiliares | 1 % | 1410.363 | 14.104 |
| %CI0000300 | % | Medios auxiliares | 3 % | 1424.467 | 42.734 |
|  |  | Total |  |  | 1467.2 |

| Medición | Uds. | Parcial |
|---|---|---|
| ENFRIADORAS | 1 | 1.00 |
| Total |  | 1 |

**IIA_10029** Ud GRUPO DE SEGURIDAD SOLVIS (20/01/2010)
2 Ud × 80.24 = 160.48
Ud. Grupo de seguridad totalmente montado compuesto por: manómetro de 4 bar, válvula de seguridad tarada a 2,5 bar con conexión de 3/4", llave de bola y conexión para vaso expansor solar con conexión de 3/4", incluso parte proporcional de material, pruebas y mano de obra.

| Código | Ud | Descripción | Rendimiento | Precio | Importe |
|---|---|---|---|---|---|
| IIA_10029.A | Ud | GRUPO DE SEGURIDAD SOLVIS (material; 21/10/2010) | 1 | 67.23 | 67.23 |
| MO_4 | h | Oficial de 1ª | 0.3 | 17.7 | 5.31 |
| MO_3 | h | Ayudante | 0.3 | 15.3 | 4.59 |
| %0MA000100 | % | Medios auxiliares | 1 % | 77.13 | 0.77 |
| %CI0000300 | % | Medios auxiliares | 3 % | 77.90 | 2.34 |
|  |  | Total |  |  | 80.24 |

| Medición | Uds. | Parcial |
|---|---|---|
| CUBIERTA | 2 | 2.00 |
| PLANTA 2 |  |  |
| PLANTA 1 |  |  |
| PLANTA 0 |  |  |
| PLANTA -1 |  |  |
| Total |  | 2 |

**IIA_10023** Ud VASO EXPANSION SEDICAL G800 (20/01/2010)
1 Ud × 1367.63 = 1367.63
VASO DE EXPANSION, G800, de la casa Sedical para su instalación en el circuito solar primario, con conexión embridada y membrana recambiable, homologado según directiva 97/23/CE de aparatos a presión, con oficio de inspección, manómetro en el lado del nitrógeno, color rojo y pretarado a 3.5 bar.
CARACTERÍSTICAS:
- PRESIÓN MÁXIMA DE TRABAJO: 6 BAR
- CAPACIDAD DE ACUMULACIÓN: 800 L
- DIMENSIONES: 740x2183 MM (DIÁMETRO, ALTURA)
- CONEXIONES: 1"
INCLUSO MANÓMETRO DE ESFERA Y VÁLVULA DE SEGURIDAD.
INCLUSO INSTALACION Y PRUEBAS, CON TODOS LOS MEDIOS, PEQUEÑAS AYUDAS DE ALBAÑILERÍA, ACCESORIOS Y OPERACIONES NECESARIAS PARA SU CORRECTA INSTALACION.

| Código | Ud | Descripción | Rendimiento | Precio | Importe |
|---|---|---|---|---|---|
| IIA_10023.A | ud | G800 SEDICAL (material; 21/10/2010) | 1 | 1125.6 | 1125.60 |
| IIA_10024.B | UD | Material auxiliar para conexión vaso expansión (material; 21/10/2010) | 1 | 157.5 | 157.50 |
| MO_4 | h | Oficial de 1ª | 0.956 | 17.7 | 16.92 |
| MO_3 | h | Ayudante | 0.956 | 15.3 | 14.63 |
| %0MA000100 | % | Medios auxiliares | 1 % | 1314.65 | 13.15 |
| %CI0000300 | % | Medios auxiliares | 3 % | 1327.80 | 39.83 |
|  |  | Total |  |  | 1367.63 |

| Medición | Uds. | Largo | Parcial |
|---|---|---|---|
| CIRCUITO SOLAR PRIMARIO | 1 | 1 | 1.00 |
| Total |  |  | 1 |

**IIA_10024** Ud VASO AMORITIGUANTE DE 100 LITROS (20/01/2010)
1 Ud × 451.75 = 451.75
Ud. de Vaso amortiguante de 100 litros, para disipación de calor de la instalación solar, fabricado en acero negro, pintado y tratado contra la corrosión, completamente instalado; i.p.p.\ manómetro de esfera, válvula de seguridad, pruebas, medios auxiliares y accesorios para su correcta instalación.

| Código | Ud | Descripción | Rendimiento | Precio | Importe |
|---|---|---|---|---|---|
| IIA_10024.A | ud | VASO AMORITGUANTE DE 100 L (material; 21/10/2010) | 1 | 245.2 | 245.20 |
| IIA_10024.B | UD | Material auxiliar para conexión vaso expansión | 1 | 157.5 | 157.50 |
| MO_4 | h | Oficial de 1ª | 0.956 | 17.7 | 16.92 |
| MO_3 | h | Ayudante | 0.956 | 15.3 | 14.63 |
| %0MA000100 | % | Medios auxiliares | 1 % | 434.25 | 4.34 |
| %CI0000300 | % | Medios auxiliares | 3 % | 438.59 | 13.16 |
|  |  | Total |  |  | 451.75 |

| Medición | Uds. | Largo | Parcial |
|---|---|---|---|
| CIRCUITO SOLAR PRIMARIO | 1 | 1 | 1.00 |
| Total |  |  | 1 |

**IIA_10025** Ud VASO EXPANSIÓN 700 LITROS (20/01/2010)
2 Ud × 2053.75 = 4107.50
Ud. Vaso expansor cerrado según normativa 12976 para temperaturas hasta 110º, con capacidad de 700L y conexión a 1-1/2" con membrana intercambiable; completamen instalado; i.p.p.\ manómetro de esfera, válvula de seguridad, pruebas, medios auxiliares y accesorios para su correcta instalación.

| Código | Ud | Descripción | Rendimiento | Precio | Importe |
|---|---|---|---|---|---|
| IIA_10025.A | Ud | VASO EXPANSIÓN 700 LITROS (material; 21/10/2010) | 1 | 1782.9 | 1782.90 |
| IIA_10024.B | UD | Material auxiliar para conexión vaso expansión | 1 | 157.5 | 157.50 |
| MO_4 | h | Oficial de 1ª | 0.831 | 17.7 | 14.71 |
| MO_3 | h | Ayudante | 1.247 | 15.3 | 19.08 |
| %0MA000100 | % | Medios auxiliares | 1 % | 1974.19 | 19.74 |
| %CI0000300 | % | Medios auxiliares | 3 % | 1993.93 | 59.82 |
|  |  | Total |  |  | 2053.75 |

| Medición | Uds. | Largo | Parcial |
|---|---|---|---|
| CIRCUITO SOLAR | 1 | 2 | 2.00 |
| Total |  |  | 2 |

**IIA_100251** Ud VASO EXPANSIÓN 50 LITROS (20/01/2010)
4 Ud × 192.44 = 769.76
Ud. Vaso expansor cerrado según normativa 12976 para temperaturas hasta 70º, con capacidad de 50L y conexión a 3/4" con membrana no intercambiable; completamen instalado; i.p.p.\ manómetro de esfera, válvula de seguridad, pruebas, medios auxiliares y accesorios para su correcta instalación.

| Código | Ud | Descripción | Rendimiento | Precio | Importe |
|---|---|---|---|---|---|
| IIA_100251.A | Ud | VASO EXPANSIÓN 50 LITROS (material; 21/10/2010) | 1 | 65.8 | 65.800 |
| IIA_100251.B | Ud | Material auxiliar para vasos de expansión pequeños (material; 21/10/2010) | 1 | 85.4 | 85.400 |
| MO_4 | h | Oficial de 1ª | 0.831 | 17.7 | 14.709 |
| MO_3 | h | Ayudante | 1.247 | 15.3 | 19.079 |
| %0MA000100 | % | Medios auxiliares | 1 % | 184.988 | 1.850 |
| %CI0000300 | % | Medios auxiliares | 3 % | 186.838 | 5.605 |
|  |  | Total |  |  | 192.44 |

| Medición | Uds. | Largo | Parcial |
|---|---|---|---|
| ENFRIADORAS | 1 | 2 | 2.00 |
| YAKAZI | 1 | 2 | 2.00 |
| Total |  |  | 4 |

**IIA_100522** Ud VASO EXPANSIÓN 100 LITROS (20/01/2010)
1 Ud × 332.11 = 332.11
Ud. Vaso expansor cerrado según normativa 12976 para temperaturas hasta 70º, con capacidad de 100L y conexión a 1" con membrana no intercambiable; completamen instalado; i.p.p.\ manómetro de esfera, válvula de seguridad, pruebas, medios auxiliares y accesorios para su correcta instalación.

| Código | Ud | Descripción | Rendimiento | Precio | Importe |
|---|---|---|---|---|---|
| IIA_100522.A | Ud | VASO EXPANSIÓN 100 LITROS (material; 21/10/2010) | 1 | 130.2 | 130.20 |
| IIA_10024.B | UD | Material auxiliar para conexión vaso expansión | 1 | 157.5 | 157.50 |
| MO_4 | h | Oficial de 1ª | 0.956 | 17.7 | 16.92 |
| MO_3 | h | Ayudante | 0.956 | 15.3 | 14.63 |
| %0MA000100 | % | Medios auxiliares | 1 % | 319.25 | 3.19 |
| %CI0000300 | % | Medios auxiliares | 3 % | 322.44 | 9.67 |
|  |  | Total |  |  | 332.11 |

| Medición | Uds. | Largo | Parcial |
|---|---|---|---|
| CIRCUITO FRIO | 1 | 1 | 1.00 |
| Total |  |  | 1 |

**IIA_100523** Ud VASO EXPANSIÓN 200 LITROS (20/01/2010)
1 Ud × 403.48 = 403.48
Ud. Vaso expansor cerrado según normativa 12976 para temperaturas hasta 70º, con capacidad de 200L y conexión a 1" con membrana no intercambiable; completamen instalado; i.p.p.\ manómetro de esfera, válvula de seguridad, pruebas, medios auxiliares y accesorios para su correcta instalación.

| Código | Ud | Descripción | Rendimiento | Precio | Importe |
|---|---|---|---|---|---|
| IIA_100524.A | Ud | VASO EXPANSIÓN 200 LITROS (material; 21/10/2010) | 1 | 198.8 | 198.80 |
| IIA_10024.B | UD | Material auxiliar para conexión vaso expansión | 1 | 157.5 | 157.50 |
| MO_4 | h | Oficial de 1ª | 0.956 | 17.7 | 16.92 |
| MO_3 | h | Ayudante | 0.956 | 15.3 | 14.63 |
| %0MA000100 | % | Medios auxiliares | 1 % | 387.85 | 3.88 |
| %CI0000300 | % | Medios auxiliares | 3 % | 391.73 | 11.75 |
|  |  | Total |  |  | 403.48 |

| Medición | Uds. | Largo | Parcial |
|---|---|---|---|
| CIRCUITO CALOR | 1 | 1 | 1.00 |
| Total |  |  | 1 |

**IIA_10027** Ud SISTEMA AUTOMATICO DE TRATAMIENTO DE AGUA TA-01 (20/01/2010)
2 Ud × 5785.46 = 11570.92
SISTEMA AUTOMATICO DE TRATAMIENTO DE AGUA DE APORTE INCLUYENDO EL SIGUIENTE EQUIPAMIENTO:
- Descalcificador automático Bi-Bloc, de regeneración automática a volumen con válvula Clack de 1” de 45 litros de resina y un caudal de 2,25 m3/h, 100 Kg de sal para puesta en marcha y test de dureza, con filtro de impurezas NW-32 de 20 micras
- Sistema de dosificación de aditivo anticorrosivo – antiincrustante
compuesto por:
o 50 Kg de aditivo en base Molibdato Bidaqua 910 O SIMILAR
o Depósito de reactivo calibrado con tapa DT-50 O SIMILAR
o Dosificadora FCL con soporte de 5 L/h a 10 bar O SIMILAR
Filtro de arena multicapa de lavado manual para montaje a modo “riñón” sobre el circuito, para evitar suciedad en el agua del circuito y erosión por partículas, modelo FMT-16” en acero inoxidable
- Dosificación de biocida, temporizada mediante dosis periodicas de choque.
Sistema de tratamiento de agua segun especificacion en planos.
- CUADRO ELECTRICO DE CONTROL CON SALIDAS A SISTEMA DE GESTION CENTRALIZADO
- TUBERIA, VALVULAS Y EQUIPAMIENTO ACCESORIO NECESARIO PARA EL MONTAJE DE LA INSTALACION.
- INCLUSO CABLEADO, INSTALACION COMPLETA Y PRUEBAS.
- INCLUSO CUBETO DE ACUERDO A REGLAMENTO DE ALMACENAMIENTO DE PRODUCTOS QUÍMICOS
MARCA VIVENDI WATER O SIMILAR.Suministro, instalación y pruebas.

| Código | Ud | Descripción | Rendimiento | Precio | Importe |
|---|---|---|---|---|---|
| IIA_10027.A | ud | Tratamiento de aguas (material; 21/10/2010) | 1 | 5527.55 | 5527.55 |
| MO_4 | h | Oficial de 1ª | 0.831 | 17.7 | 14.71 |
| MO_3 | h | Ayudante | 1.247 | 15.3 | 19.08 |
| %0MA000100 | % | Medios auxiliares | 1 % | 5561.34 | 55.61 |
| %CI0000300 | % | Medios auxiliares | 3 % | 5616.95 | 168.51 |
|  |  | Total |  |  | 5785.46 |

| Medición | Uds. | Largo | Parcial |
|---|---|---|---|
| CUARTO SOLAR | 1 | 1 | 1.00 |
| CUARTO FRIO CALOR | 1 | 1 | 1.00 |
| Total |  |  | 2 |

**IIA_10028** Ud CONJUNTO LLENADO DE LA INSTALACION (20/01/2010)
3 Ud × 1540.8 = 4622.40
CONJUNTO LLENADO DE LA INSTALACION FORMADO POR:
- 1 FILTRO DE SUCIEDADES TIPO Y, DE FUNDICION, DE MALLA FINA, JC, PARA PN-16, DE DN-40.
- 1 VÁLVULAS DE SEGURIDAD, CONTADOR DE AGUA FRIA, LLAVES DE CORTE, DESCONECTOR HIDRÁLICO DE Ø1 1/2", INTERRUPTOR DE FLUJO, VASO DE EXPANSIÓN PARA A.C.S. DE 8 LITROS, MANÓMETRO, PRESOSTATO Y VACIOS CONDUCIDOS A DESAGÜES.
- TUBERIA DE ACERO INOXIDABLE AISI316 O COBRE, INCLUSO P.P. DE ELEMENTOS DE UNION ANCLAJE, SOPORTAJE, CODOS, ETC.,
- INCLUSO INSTALACION Y PRUEBAS, CON TODOS LOS MEDIOS, ACCESORIOS Y OPERACIONES NECESARIAS PARA SU CORRECTA INSTALACION.

| Código | Ud | Descripción | Rendimiento | Precio | Importe |
|---|---|---|---|---|---|
| IIA_10028.A | ud | Conjunto de llenado (material; 21/10/2010) | 1 | 1122 | 1122.00 |
| IIA_10028.B | ud | Material aux. para conjunto de llenado (material; 21/10/2010) | 1 | 325.32 | 325.32 |
| MO_4 | h | Oficial de 1ª | 0.831 | 17.7 | 14.71 |
| MO_3 | h | Ayudante | 1.247 | 15.3 | 19.08 |
| %0MA000100 | % | Medios auxiliares | 1 % | 1481.11 | 14.81 |
| %CI0000300 | % | Medios auxiliares | 3 % | 1495.92 | 44.88 |
|  |  | Total |  |  | 1540.8 |

| Medición | Uds. | Parcial |
|---|---|---|
| SOLAR | 1 | 1.00 |
| CALEFACCIÓN | 1 | 1.00 |
| CLIMATIZACIÓN | 1 | 1.00 |
| Total |  | 3 |

### 10.7.3 MOD EQUIPAMIENTO INTERIOR DE CLIMATIZACIÓN (20/01/2010)
Importe: 195729.31

#### 10.7.3.1 MOD EQUIPOS (20/01/2010)
Importe: 83857.94

**IIB_10100** Ud CLIMATIZADORA CL-01 (20/01/2010)
1 Ud × 30114.08 = 30114.08
CLIMATIZADOR MODULAR FORMADO POR BASTIDOR EN PERFIL DE ALUMINIO EXTRUIDO Y PANELES DE CIERRE TIPO SANDUICH. ESPESOR DE PANEL DE 50 MM EN LANA DE ROCA. ESPESOR DE PANEL DE 85 MM EN CHAPA PERFORADA EN SECCION DE VENTILADORES. ESTANQUEIDAD DE LA ENVOLVENTE CLASE B,FUGA DE DERIVACIÓN DE FILTROS, PUERTAS DE INTERVENCION CON MANECILLAS DE APERTURA RAPIDA.
COMPUESTO DE SECCION DE FILTROS(F6 F8 IMPULSION Y F6 RETONO), SECCION DE IMPULSION, SECCION DE RETORNO, SECCION DE BATERÍAS DE CALOR Y FRÍO, SECCIÓN DE CAJA DE MEZCLA , ACTUADORES DE COMPUERTA MARCA BELIMO MOD NM24A/ST y NM24A-SR/ST Y SECCIÓN DE RECUPERADOR ROTATIVO ENTALPICO. TODO AIRE EXTERIOR
BATERÍAS
- POTENCIA CALOR: 120.460 KCAL/H
- POTENCIA FRIO: 30.120 KCAL/H
- Tª AGUA CIRCUITO FRIO: 7ºC-12ºC
- Tª AGUA CIRCUITO CALOR: 55ºC-40ºC
VENTILADOR IMPULSIÓN
- CAUDAL: 34.000 M³/H
- PRESIÓN ESTÁTICA DISPONIBLE : 34 MM.C.A.
- VARIADOR DE FRECUENCIA: SI
VENTILADOR RETORNO
- CAUDAL: 30.600 M³/H
- PRESIÓN ESTÁTICA DISPONIBLE: 31 MM.C.A.
- VARIADOR DE FRECUENCIA: SI
LARGOxALTOxANCHO: 6.600x2.775x4,7, SIENDO LA ALTURA EN LA PARTE DE CONEXIÓN CO LOS CONDUCTOS DE DISTRIBUCIÓN DEL EDIFICIO DE 2.075 PARA PERMITIR EL EMPOQUE POR LA PARTE SUPERIOR.
MODELO OHF-351-A DE LA FIRMA TECNIVEL O EQUIVALENTE EN CALIDAD Y PRECIO A APROBAR POR LA DF.
INCLUSO INSTALACION Y PRUEBAS, CON TODOS LOS MEDIOS, ELEMENTOS DE CONTROL Y REGULACIÓN, ACCESORIOS Y OPERACIONES NECESARIAS PARA SU CORRECTA INSTALACION.

| Código | Ud | Descripción | Rendimiento | Precio | Importe |
|---|---|---|---|---|---|
| IIB_10100.A | Ud | Climatizadora (material) | 1 | 28261.15 | 28261.15 |
| IIB_10100.B | Ud | Actuador de compuerta 24V, BELIMO NM24A-SR/ST PROPORCIONAL (21/10/2010) | 3 | 110.43 | 331.29 |
| IIB_10100.C | Ud | Actuador de compuerta 24V, BELIMO NM/24A/ST TODO/NADA (21/10/2010) | 2 | 72.17 | 144.34 |
| MO_4 | h | Oficial de 1ª | 8.312 | 17.7 | 147.12 |
| MO_3 | h | Ayudante | 4.156 | 15.3 | 63.59 |
| %0MA000100 | % | Medios auxiliares | 1 % | 28947.49 | 289.47 |
| %CI0000300 | % | Medios auxiliares | 3 % | 29236.96 | 877.11 |
|  |  | Total |  |  | 30114.08 |

| Medición | Uds. | Largo | Parcial |
|---|---|---|---|
| CUBIERTA |  |  |  |
| PLANTA 2 |  |  |  |
| PLANTA 1 |  |  |  |
| PLANTA 0 |  |  |  |
| PLANTA -1 | 1 | 1 | 1.00 |
| Total |  |  | 1 |

**IIB_10220** Ud SILENCIADOR S-01 Y S-02 (20/01/2010)
2 Ud × 1088.66 = 2177.32
SILENCIADOR DE CELDILLAS, CON MARCO DE PERFIL FAVORABLE AL FLUJO DE AIRE, LANA MINERAL EN SU INTERIOR CON PROTECCIÓN MEDIANTE VELO DE SEDA DE VIDRIO, RESISTENTE A LA ABRASIÓN HASTA 20 M/S, INCLUYENDO IMPREGNACIÓN QUE LE HACE RESISTENTE A LA DESCOMPOSICIÓN Y HUMEDAD, CLASE A2 DE MATERIAL S/DIN 4102, CONSTRUIDO EN CHAPA DE ACERO GALVANIZADO CON REFUERZOS ADICIONALES, PROVISTA A AMBOS LADOS DE MARCO DE CONEXIÓN. CON MEMBRANA DE RESONANCIA. MODELO XSA-200-200-5-P-V/2.000X750X2.500 DE LA FIRMA TROX O EQUIVALENTE EN CALIDAD Y PRECIO A APROBAR POR LA DF, DE LAS CARACTERISTICAS SIGUIENTES:
- CAUDAL: 34.000 m3 EL SILENCIADOR DEL CONDUCTO DE IMPULSIÓN Y 30.600 M3/H EL SILENCIADOR DEL CONDUCTO DE RETORNO.
- TIPO DE SILENCIADOR: RECTANGULAR
- TIPO DE MONTAJE: CONEXION DE CONDUCTO A AMBOS LADOS
- SEPARACION ENTRE CELDILLAS: 200 MM
- NUMERO DE CELDILLAS: 5
- ANCHO DE CELDILLA: 200 MM
- DIMENSIONES ANCHOxALTOxLONGITUD: 2.000X750X2.500
- PERDIDA DE CARGA: 50 PA
INCLUSO CONEXION A CONDUCTOS. INCLUSO INSTALACION Y PRUEBAS, CON TODOS LOS MEDIOS, ACCESORIOS Y OPERACIONES NECESARIAS PARA SU CORRECTA INSTALACION.

| Código | Ud | Descripción | Rendimiento | Precio | Importe |
|---|---|---|---|---|---|
| IBB_10220.A | Ud | SILENCIADOR (material) | 1 | 991.63 | 991.63 |
| MO_4 | h | Oficial de 1ª | 1.662 | 17.7 | 29.42 |
| MO_3 | h | Ayudante | 1.662 | 15.3 | 25.43 |
| %0MA000100 | % | Medios auxiliares | 1 % | 1046.48 | 10.46 |
| %CI0000300 | % | Medios auxiliares | 3 % | 1056.94 | 31.71 |
|  |  | Total |  |  | 1088.66 |

| Medición | Uds. | Parcial |
|---|---|---|
| CUBIERTA |  |  |
| PLANTA 2 |  |  |
| PLANTA 1 |  |  |
| PLANTA 0 |  |  |
| PLANTA -1 | 2 | 2.00 |
| Total |  | 2 |

**IIB_10221** Ud FANCOIL F-01 (20/01/2010)
45 Ud × 137.97 = 6208.65
FAN-COIL TIPO F-01, EN INSTALACION HORIZONTAL ANCLADO AL FORJADO, CON FILTRO VERTICAL DE 10 MM DE ESPESOR LAVABLE REGENERABLE CON EFICACIA 60% GRAVIMETRICA (CLASE M1), CONEXION A DOS TUBOS, CON VENTILADORES DE TIPO CENTRIFUGO EQUILIBRADOS ESTATICA Y DINAMICAMENTE MONTADOS SOBRE SUSPENSIONES ELASTICAS, MOTORES DE 7 VELOCIDADES ABIERTOS IP20, BANDEJA DE RECOGIDA DE CONDENSADOS DE MATERIAL TERMOPLÁSTICO, BATERIAS DE TUBOS DE COBRE Y ALETAS CONTINUA DE ALUMINIO, INCLUSO LATIGUILLOS DE CONEXION, DE LA FIRMA AIRLAN MODELO FCX-P32PO O EQUIVALENTE EN CALIDAD Y PRECIO A APROBAR POR LA DIRECCIÓN FACULTATIVA, DE LAS CARACTERISTICAS SIGUIENTES:
- CICLO DE FRIO:
- POTENCIA TOTAL: 1,9 KW
- Tª BH AMBIENTE: 17°C
- Tª ENTRADA AGUA: 7°C
- CAUDAL DE AGUA: 325 L/H
- PERDIDA DE CARGA: 9 KPA.
- CICLO DE CALOR:
- POTENCIA: 2,9 KW
- Tª BS AMBIENTE: 20°C
- Tª ENTRADA AGUA: 55°C
- CAUDAL DE AGUA: 300 L/H
- PERDIDA DE CARGA: 7 KPA.
- VENTILADOR/ES:
- CAUDAL: 370 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10221 | Ud | FANCOIL 1 (material) | 1 | 103.9 | 103.90 |
| MO_4 | h | Oficial de 1ª | 0.831 | 17.7 | 14.71 |
| MO_3 | h | Ayudante | 0.831 | 15.3 | 12.71 |
| %0MA000200 | % | Medios auxiliares | 2 % | 131.32 | 2.63 |
| %CI0000300 | % | Medios auxiliares | 3 % | 133.95 | 4.02 |
|  |  | Total |  |  | 137.97 |

| Medición | Uds. | Parcial |
|---|---|---|
| CUBIERTA |  |  |
| PLANTA 2 | 45 | 45.00 |
| PLANTA 1 |  |  |
| PLANTA 0 |  |  |
| PLANTA -1 |  |  |
| Total |  | 45 |

**IIB_10223** Ud FANCOIL F-03 (20/01/2010)
5 Ud × 161.54 = 807.70
FAN-COIL TIPO F-03, EN INSTALACION HORIZONTAL ANCLADO AL FORJADO, CON FILTRO VERTICAL DE 10 MM DE ESPESOR LAVABLE REGENERABLE CON EFICACIA 60% GRAVIMETRICA (CLASE M1), CONEXION A DOS TUBOS, CON VENTILADORES DE TIPO CENTRIFUGO EQUILIBRADOS ESTATICA Y DINAMICAMENTE MONTADOS SOBRE SUSPENSIONES ELASTICAS, MOTORES DE 5 VELOCIDADES ABIERTOS IP20, BANDEJA DE RECOGIDA DE CONDENSADOS DE MATERIAL TERMOPLÁSTICO, BATERIAS DE TUBOS DE COBRE Y ALETAS CONTINUA DE ALUMINIO, INCLUSO LATIGUILLOS DE CONEXION, DE LA FIRMA AIRLAN MODELO FCX-P50PO O EQUIVALENTE EN CALIDAD Y PRECIO A APROBAR POR LA DIRECCIÓN FACULTATIVA, DE LAS CARACTERISTICAS SIGUIENTES:
- CICLO DE FRIO:
- POTENCIA TOTAL: 2,6 KW
- Tª BH AMBIENTE: 17°C
- Tª ENTRADA AGUA: 7°C
- CAUDAL DE AGUA: 530L/H
- PERDIDA DE CARGA: 10,5 KPA.
- CICLO DE CALOR:
- POTENCIA: 4,2 KW
- Tª BS AMBIENTE: 20°C
- Tª ENTRADA AGUA: 55°C
- CAUDAL DE AGUA: 530L/H
- PERDIDA DE CARGA: 8 KPA.
- VENTILADOR/ES:
- CAUDAL: 490 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10223 | Ud | FANCOIL 3 (material) | 1 | 126.34 | 126.340 |
| MO_4 | h | Oficial de 1ª | 0.831 | 17.7 | 14.709 |
| MO_3 | h | Ayudante | 0.831 | 15.3 | 12.714 |
| %0MA000200 | % | Medios auxiliares | 2 % | 153.763 | 3.075 |
| %CI0000300 | % | Medios auxiliares | 3 % | 156.838 | 4.705 |
|  |  | Total |  |  | 161.54 |

| Medición | Uds. | Parcial |
|---|---|---|
| CUBIERTA |  |  |
| PLANTA 2 | 5 | 5.00 |
| PLANTA 1 |  |  |
| PLANTA 0 |  |  |
| PLANTA -1 |  |  |
| Total |  | 5 |

**IIB_10224** Ud FANCOIL F-03 4 TUBOS (20/01/2010)
1 Ud × 186 = 186.00
FAN-COIL TIPO F-03, 4 TUBOS, EN INSTALACION HORIZONTAL ANCLADO AL FORJADO, CON FILTRO VERTICAL DE 10 MM DE ESPESOR LAVABLE REGENERABLE CON EFICACIA 60% GRAVIMETRICA (CLASE M1), CONEXION A CUATRO TUBOS, CON VENTILADORES DE TIPO CENTRIFUGO EQUILIBRADOS ESTATICA Y DINAMICAMENTE MONTADOS SOBRE SUSPENSIONES ELASTICAS, MOTORES DE 3 VELOCIDADES ABIERTOS IP20, BANDEJA DE RECOGIDA DE CONDENSADOS DE MATERIAL TERMOPLÁSTICO, BATERIAS DE TUBOS DE COBRE Y ALETAS CONTINUA DE ALUMINIO, INCLUSO LATIGUILLOS DE CONEXION, DE LA FIRMA AIRLAN MODELO FCX-P50PO O EQUIVALENTE EN CALIDAD Y PRECIO A APROBAR POR LA DIRECCIÓN FACULTATIVA, DE LAS CARACTERISTICAS SIGUIENTES:
- CICLO DE FRIO:
- POTENCIA TOTAL: 2 KW
- Tª BH AMBIENTE: 17°C
- Tª ENTRADA AGUA: 7°C
- CAUDAL DE AGUA: 332L/H
- PERDIDA DE CARGA: 4,6 KPA.
- CICLO DE CALOR:
- POTENCIA: 1,7 KW
- Tª BS AMBIENTE: 20°C
- Tª ENTRADA AGUA: 55°C
- CAUDAL DE AGUA: 95L/H
- PERDIDA DE CARGA: 2,5 KPA.
- VENTILADOR/ES:
- CAUDAL: 450 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10225 | Ud | FANCOIL 4 (material) | 1 | 149.62 | 149.62 |
| MO_4 | h | Oficial de 1ª | 0.831 | 17.7 | 14.71 |
| MO_3 | h | Ayudante | 0.831 | 15.3 | 12.71 |
| %0MA000200 | % | Medios auxiliares | 2 % | 177.04 | 3.54 |
| %CI0000300 | % | Medios auxiliares | 3 % | 180.58 | 5.42 |
|  |  | Total |  |  | 186 |

| Medición | Uds. | Parcial |
|---|---|---|
| CUBIERTA |  |  |
| PLANTA 2 |  |  |
| PLANTA 1 | 1 | 1.00 |
| PLANTA 0 |  |  |
| PLANTA -1 |  |  |
| Total |  | 1 |

**IIB_10225** Ud FANCOIL F-05 (20/01/2010)
1 Ud × 254.98 = 254.98
FAN-COIL TIPO F-05, EN INSTALACION HORIZONTAL ANCLADO AL FORJADO, CON FILTRO VERTICAL DE 10 MM DE ESPESOR LAVABLE REGENERABLE CON EFICACIA 60% GRAVIMETRICA (CLASE M1), CONEXION A CUATRO TUBOS, CON VENTILADORES DE TIPO CENTRIFUGO EQUILIBRADOS ESTATICA Y DINAMICAMENTE MONTADOS SOBRE SUSPENSIONES ELASTICAS, MOTORES DE 4 VELOCIDADES ABIERTOS IP20, BANDEJA DE RECOGIDA DE CONDENSADOS DE MATERIAL TERMOPLÁSTICO, BATERIAS DE TUBOS DE COBRE Y ALETAS CONTINUA DE ALUMINIO, INCLUSO LATIGUILLOS DE CONEXION, DE LA FIRMA AIRLAN MODELO FCX-P62PO O EQUIVALENTE EN CALIDAD Y PRECIO A APROBAR POR LA DIRECCIÓN FACULTATIVA, DE LAS CARACTERISTICAS SIGUIENTES:
- CICLO DE FRIO:
- POTENCIA TOTAL: 3,4 KW
- Tª BH AMBIENTE: 17°C
- Tª ENTRADA AGUA: 7°C
- CAUDAL DE AGUA: 581L/H
- PERDIDA DE CARGA: 3,3 KPA.
- CICLO DE CALOR:
- POTENCIA: 2,57 KW
- Tª BS AMBIENTE: 20°C
- Tª ENTRADA AGUA: 55°C
- CAUDAL DE AGUA: 147L/H
- PERDIDA DE CARGA: 1,63 KPA.
- VENTILADOR/ES:
- CAUDAL: 750 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10226 | Ud | FANCOIL 5 (material) | 1 | 215.28 | 215.28 |
| MO_4 | h | Oficial de 1ª | 0.831 | 17.7 | 14.71 |
| MO_3 | h | Ayudante | 0.831 | 15.3 | 12.71 |
| %0MA000200 | % | Medios auxiliares | 2 % | 242.70 | 4.85 |
| %CI0000300 | % | Medios auxiliares | 3 % | 247.55 | 7.43 |
|  |  | Total |  |  | 254.98 |

| Medición | Uds. | Parcial |
|---|---|---|
| CUBIERTA |  |  |
| PLANTA 2 |  |  |
| PLANTA 1 | 1 | 1.00 |
| PLANTA 0 |  |  |
| PLANTA -1 |  |  |
| Total |  | 1 |

**IIB_10226** Ud FANCOIL F-06 (20/01/2010)
2 Ud × 356.28 = 712.56
FAN-COIL TIPO F-06 EN INSTALACION HORIZONTAL ANCLADO AL FORJADO, CON FILTRO VERTICAL DE 10 MM DE ESPESOR LAVABLE REGENERABLE CON EFICACIA 60% GRAVIMETRICA (CLASE M1), CONEXION A CUATRO TUBOS, CON VENTILADORES DE TIPO CENTRIFUGO EQUILIBRADOS ESTATICA Y DINAMICAMENTE MONTADOS SOBRE SUSPENSIONES ELASTICAS, MOTORES DE 4 VELOCIDADES ABIERTOS IP20, BANDEJA DE RECOGIDA DE CONDENSADOS DE MATERIAL TERMOPLÁSTICO, BATERIAS DE TUBOS DE COBRE Y ALETAS CONTINUA DE ALUMINIO, INCLUSO LATIGUILLOS DE CONEXION,DE LA FIRMA AIRLAN MODELO FPN12+SRA3R CON BATERÍA ADICIONAL DE TRES FILAS SRAZ3R, O EQUIVALENTE EN CALIDAD Y PRECIO A APROBAR POR LA DIRECCIÓN FACULTATIVA, DE LAS CARACTERISTICAS SIGUIENTES:
- CICLO DE FRIO(2 CIRCUITOS DE FRÍO):
- POTENCIA TOTAL: 4,2KW
- Tª BH AMBIENTE: 17°C
- Tª ENTRADA AGUA: 7°C
- CAUDAL DE AGUA: 720L/H
- PERDIDA DE CARGA: 12,5 KPA.
- VENTILADOR/ES:
- CAUDAL: 1100 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10227 | Ud | FANCOIL 6 (material) | 1 | 311.7 | 311.70 |
| MO_4 | h | Oficial de 1ª | 0.831 | 17.7 | 14.71 |
| MO_3 | h | Ayudante | 0.831 | 15.3 | 12.71 |
| %0MA000200 | % | Medios auxiliares | 2 % | 339.12 | 6.78 |
| %CI0000300 | % | Medios auxiliares | 3 % | 345.90 | 10.38 |
|  |  | Total |  |  | 356.28 |

| Medición | Uds. | Parcial |
|---|---|---|
| CUBIERTA |  |  |
| PLANTA 2 |  |  |
| PLANTA 1 | 2 | 2.00 |
| PLANTA 0 |  |  |
| PLANTA -1 |  |  |
| Total |  | 2 |

**IIB_10227** Ud MINICLIMATIZADORA MC-01 (20/01/2010)
5 Ud × 1145.95 = 5729.75
UNIDAD DE TRATAMIENTO DEL AIRE INSONORIZADO DE BAJA SILUETA PARA CLIMATIZACIÓN CON CARCASA FORMADA POR BASTIDOR AUTOPORTANTE DE PERFIL DE ACERO GALVANIZADA Y PINTADA, CON JUNTA DE ESTANQUEIDAD PERIMETRAL. PANELES DE CIERRE TIPO SANDWICH DE 25 MM, DE ESPESOR CON CHAPA GALVANIZADA INTERIOR Y CHAPA PRELACADA EXTERIOR. AISLAMIENTO DE LANA MINERAL DE 70 KG/M3. PUERTAS DE INTERVENCIÓN CON CIERRES RÁPIDOS. DE LA FIRMA TROX MODELO TBSN/25/0M0/4C-2H/03/LL/0 INCLUIDO SILENCIADOR EN LA ADMISIÓN , O EQUIVALENTE EN CALIDAD Y PRECIO A APROBAR POR LA DIRECCIÓN FACULTATIVA, FORMADA POR LAS SECCIONES SIGUIENTES:
- FILTRO DE TIPO PLANO G3, EFICACIA: 85% AFI SECTION I (EU-3)
- SECCION DE IMPULSION CON VENTILADOR , DOBLE OIDO DE ASPIRACION, SOBRE BANCADA APOYADA EN MUELLES METALICOS ANTIVIBRATORIOS, EQUILIBRADO ESTATICA Y DINAMICAMENTE, MOTOR EN BANCADA, DE LAS CARACTERISTICAS SIGUIENTES:
.CAUDAL DE AIRE: 1650M3/H
.PRESIÓN DISPONIBLE : 21 MMCA
.VELOCIDAD DE GIRO: 1380 RPM
.TENSIÓN DE ALIMENTACIÓN 230 V.
- SECCION DE BATERIA DE ENFRIAMIENTO, EN TUBOS DE COBRE Y ALETEADO CONTINUO DE ALUMINIO:
.CAPACIDAD TÉRMICA: 9.84 KW
.NÚMERO DE FILAS: 4
.CAUDAL DE AGUA: 1693 L/H
.TEMPERATURA ENTRADA AGUA: 7°C
.TEMPERATURA SALIDA AGUA: 12°C
.PERDIDA DE CARGA: 0,7 MCA
.DIÁMETRO COLECTOR: 1 1/4 "
-SECCIÓN DE LA BATERÍA DE CALEFACCIÓN:
.CAPACIDAD TÉRMICA: 8,71 KW
.NÚMERO DE FILAS: 2
.CAUDAL DE AGUA: 499 L/H
.TEMPERATURA ENTRADA AGUA: 55°C
.TEMPERATURA SALIDA AGUA: 40°C
.PERDIDA DE CARGA: 0,2 MCA
.DIÁMETRO COLECTOR: 1 "
-SILENCIADOR:
.POTENCIA SONORA DE SALIDA: 49 DBA
.POTENCIA SONORA DE ENTRADA: 69 DBA
INCLUSO INSTALACION Y PRUEBAS, CON TODOS LOS MEDIOS, ACCESORIOS Y OPERACIONES NECESARIAS PARA SU CORRECTA INSTALACION.

| Código | Ud | Descripción | Rendimiento | Precio | Importe |
|---|---|---|---|---|---|
| IBB_10228 | Ud | MINICLIMATIZADORA 1 (material) | 1 | 1039.01 | 1039.01 |
| MO_4 | h | Oficial de 1ª | 1.247 | 17.7 | 22.07 |
| MO_3 | h | Ayudante | 1.247 | 15.3 | 19.08 |
| %0MA000300 | % | Medios auxiliares (21/10/2010) | 3 % | 1080.16 | 32.40 |
| %CI0000300 | % | Medios auxiliares | 3 % | 1112.56 | 33.38 |
|  |  | Total |  |  | 1145.95 |

| Medición | Uds. | Parcial |
|---|---|---|
| CUBIERTA |  |  |
| PLANTA 2 |  |  |
| PLANTA 1 | 5 | 5.00 |
| PLANTA 0 |  |  |
| PLANTA -1 |  |  |
| Total |  | 5 |

**IIB_10228** Ud MINICLIMATIZADORA MC-02 (20/01/2010)
4 Ud × 1216.49 = 4865.96
UNIDAD DE TRATAMIENTO DEL AIRE INSONORIZADO DE BAJA SILUETA PARA CLIMATIZACIÓN CON CARCASA FORMADA POR BASTIDOR AUTOPORTANTE DE PERFIL DE ACERO GALVANIZADA Y PINTADA, CON JUNTA DE ESTANQUEIDAD PERIMETRAL. PANELES DE CIERRE TIPO SANDWICH DE 25 MM, DE ESPESOR CON CHAPA GALVANIZADA INTERIOR Y CHAPA PRELACADA EXTERIOR. AISLAMIENTO DE LANA MINERAL DE 70 KG/M3. PUERTAS DE INTERVENCIÓN CON CIERRES RÁPIDOS. DE LA FIRMA TROX MODELO TBSN/25/0M0/6C-2H/03/LL/0 INCLUIDO SILENCIADOR EN LA ADMISIÓN , O EQUIVALENTE EN CALIDAD Y PRECIO A APROBAR POR LA DIRECCIÓN FACULTATIVA, FORMADA POR LAS SECCIONES SIGUIENTES:
- FILTRO DE TIPO PLANO G3, EFICACIA: 85% AFI SECTION I (EU-3)
- SECCION DE IMPULSION CON VENTILADOR , DOBLE OIDO DE ASPIRACION, SOBRE BANCADA APOYADA EN MUELLES METALICOS ANTIVIBRATORIOS, EQUILIBRADO ESTATICA Y DINAMICAMENTE, MOTOR EN BANCADA, DE LAS CARACTERISTICAS SIGUIENTES:
.CAUDAL DE AIRE: 2000M3/H
.PRESIÓN DISPONIBLE : 16 MMCA
.VELOCIDAD DE GIRO: 1380 RPM
.TENSIÓN DE ALIMENTACIÓN 230 V.
- SECCION DE BATERIA DE ENFRIAMIENTO, EN TUBOS DE COBRE Y ALETEADO CONTINUO DE ALUMINIO:
.CAPACIDAD TÉRMICA: 14,56 KW
.NÚMERO DE FILAS: 6
.CAUDAL DE AGUA: 2506 L/H
.TEMPERATURA ENTRADA AGUA: 7°C
.TEMPERATURA SALIDA AGUA: 12°C
.PERDIDA DE CARGA: 1,6 MCA
.DIÁMETRO COLECTOR: 1 1/4 "
-SECCIÓN DE LA BATERÍA DE CALEFACCIÓN:
.CAPACIDAD TÉRMICA: 9,81 KW
.NÚMERO DE FILAS: 2
.CAUDAL DE AGUA: 563 L/H
.TEMPERATURA ENTRADA AGUA: 55°C
.TEMPERATURA SALIDA AGUA: 40°C
.PERDIDA DE CARGA: 0,3 MCA
.DIÁMETRO COLECTOR: 1 "
-SILENCIADOR:
.POTENCIA SONORA DE SALIDA: 49 DBA
.POTENCIA SONORA DE ENTRADA: 69 DBA
INCLUSO INSTALACION Y PRUEBAS, CON TODOS LOS MEDIOS, ACCESORIOS Y OPERACIONES NECESARIAS PARA SU CORRECTA INSTALACION.

| Código | Ud | Descripción | Rendimiento | Precio | Importe |
|---|---|---|---|---|---|
| IBB_10229 | Ud | MINICLIMATIZADORA 2 (material) | 1 | 1105.51 | 1105.51 |
| MO_4 | h | Oficial de 1ª | 1.247 | 17.7 | 22.07 |
| MO_3 | h | Ayudante | 1.247 | 15.3 | 19.08 |
| %0MA000300 | % | Medios auxiliares | 3 % | 1146.66 | 34.40 |
| %CI0000300 | % | Medios auxiliares | 3 % | 1181.06 | 35.43 |
|  |  | Total |  |  | 1216.49 |

| Medición | Uds. | Parcial |
|---|---|---|
| CUBIERTA |  |  |
| PLANTA 2 |  |  |
| PLANTA 1 | 4 | 4.00 |
| PLANTA 0 |  |  |
| PLANTA -1 |  |  |
| Total |  | 4 |

**IIB_10229** Ud BATERIA TRATAMIENTO B4T-01 (20/01/2010)
1 Ud × 939.88 = 939.88
Unidad tratamiento de aire mediante baterias de frio y baterias de calor a disponer en falso techo para el tratamiento térmico del aire proveniente de la CL-01. Se dispondrá un pequeño bastidor de perfiles soldados y galvanizados, con carcasa en chapa de acero lisa panel sándwich a modo de sujección de los elementos que componen el ST,de la firma TROX, TECNIVEL, WOLF, o equivalente en calidad y precio previa aprobación de la DF.
El B4T-01 tendrá las siguientes caracteristicas;
- Caudal aire Q = 3150 m3/h
- Funcionará junto a la Compuerta regulación todo/nada CR-01
- Elementos soportación antivibratoria.
Bateria Calor:
- Sección de batería de calentamiento, en tubos de cobre y aleteado continuo de aluminio:
- Potencia total de intercambio: 22 kw
Fluido primario: agua
- Condiciones de primario en frío: 55/40°C
Fluido secundario: aire
- Condiciones de entrada batería frío: Te (ºC)/ Hr (%:) -1.2 / 90
- Condiciones de salida batería frío Ts (ºC)/ Hr (%): 26.6 / 14.3
- Velocidad de paso del aire: <2,5 m/s
- Perdida de carga lado agua: <2 m.c.a.
- Perdida de carga aire: <7 mm.c.a.
Bateria Frio:
- Sección de batería de calentamiento, en tubos de cobre y aleteado continuo de aluminio:
- Potencia total de intercambio: 16.6 kw
Fluido primario: agua
- Condiciones de primario en frío: 7/12°C
Fluido secundario: aire
- Condiciones de entrada batería frío: Te (ºC)/ Hr (%:) 29.7 / 45
- Condiciones de salida batería frío Ts (ºC)/ Hr (%): 16.7 / 88
- Velocidad de paso del aire: <2,5 m/s
- Perdida de carga lado agua: <2 m.c.a.
- Perdida de carga aire: <7 mm.c.a.
Incluso instalación y pruebas, con todos los medios, accesorios y operaciones necesarias para su correcta instalación. Totalmente instalado y en funcionamiento.

| Código | Ud | Descripción | Rendimiento | Precio | Importe |
|---|---|---|---|---|---|
| IIB_10229.A | Ud | Bateria Postratamiento (material) | 1 | 739.77 | 739.77 |
| MO_4 | h | Oficial de 1ª | 2.494 | 17.7 | 44.14 |
| MO_3 | h | Ayudante | 2.494 | 15.3 | 38.16 |
| %0MA000500 | % | Medios auxiliares | 11 % | 822.07 | 90.43 |
| %CI0000300 | % | Medios auxiliares | 3 % | 912.50 | 27.38 |
|  |  | Total |  |  | 939.88 |

| Medición | Uds. | Parcial |
|---|---|---|
| CUBIERTA |  |  |
| PLANTA 2 |  |  |
| PLANTA 1 |  |  |
| PLANTA 0 | 1 | 1.00 |
| PLANTA -1 |  |  |
| Total |  | 1 |

**IIB_10230** Ud BATERIA TRATAMIENTO B2T-01 (20/01/2010)
7 Ud × 878.12 = 6146.84
Unidad tratamiento de aire mediante baterias de frio/calor a disponer en falso techo para el tratamiento térmico del aire proveniente de la CL-01. Se dispondrá un pequeño bastidor de perfiles soldados y galvanizados, con carcasa en chapa de acero lisa panel sándwich a modo de sujección de los elementos que componen el ST,de la firma TROX, TECNIVEL, WOLF, o equivalente en calidad y precio previa aprobación de la DF.
El B2T-01 tendrá las siguientes caracteristicas;
- Caudal aire Q = 2160 m3/h
- Funcionará junto a la Compuerta regulación todo/nada CR-02
- Elementos soportación antivibratoria.
Bateria Frio / Calor:
- Sección de batería de calentamiento, en tubos de cobre y aleteado continuo de aluminio:
- Potencia total de intercambio: 11.7 kw
Fluido primario: agua
- Condiciones de primario en frío: 7/12°C
Fluido secundario: aire
- Condiciones de entrada batería frío: Te (ºC)/ Hr (%:) 29.7 / 45
- Condiciones de salida batería frío Ts (ºC)/ Hr (%): 16.5 / 88
- Velocidad de paso del aire: <2,5 m/s
- Perdida de carga lado agua: <2 m.c.a.
- Perdida de carga aire: <7 mm.c.a.
Incluso instalación y pruebas, con todos los medios, accesorios y operaciones necesarias para su correcta instalación. Totalmente instalado y en funcionamiento.

| Código | Ud | Descripción | Rendimiento | Precio | Importe |
|---|---|---|---|---|---|
| IIB_10230.A | Ud | Bateria Postratamiento (material) | 1 | 685.75 | 685.75 |
| MO_4 | h | Oficial de 1ª | 2.494 | 17.7 | 44.14 |
| MO_3 | h | Ayudante | 2.494 | 15.3 | 38.16 |
| %0MA000500 | % | Medios auxiliares | 11 % | 768.05 | 84.49 |
| %CI0000300 | % | Medios auxiliares | 3 % | 852.54 | 25.58 |
|  |  | Total |  |  | 878.12 |

| Medición | Uds. | Parcial |
|---|---|---|
| CUBIERTA |  |  |
| PLANTA 2 | 1 | 1.00 |
| PLANTA 1 | 1 | 1.00 |
| PLANTA 0 | 5 | 5.00 |
| PLANTA -1 |  |  |
| Total |  | 7 |

**IIB_10231** Ud BATERIA TRATAMIENTO B2T-02 (20/01/2010)
6 Ud × 711.8 = 4270.80
Unidad tratamiento de aire mediante baterias de frio/calor a disponer en falso techo para el tratamiento térmico del aire proveniente de la CL-01. Se dispondrá un pequeño bastidor de perfiles soldados y galvanizados, con carcasa en chapa de acero lisa panel sándwich a modo de sujección de los elementos que componen el ST,de la firma TROX, TECNIVEL, WOLF, o equivalente en calidad y precio previa aprobación de la DF.
El B2T-02 tendrá las siguientes caracteristicas;
- Caudal aire Q = 1125 m3/h
- Funcionará junto a la Compuerta regulación todo/nada CR-03
- Elementos soportación antivibratoria.
Bateria Frio / Calor:
- Sección de batería de calentamiento, en tubos de cobre y aleteado continuo de aluminio:
- Potencia total de intercambio: 6.1 kw
Fluido primario: agua
- Condiciones de primario en frío: 7/12°C
Fluido secundario: aire
- Condiciones de entrada batería frío: Te (ºC)/ Hr (%:) 29.7 / 45
- Condiciones de salida batería frío Ts (ºC)/ Hr (%): 16.9 / 85
- Velocidad de paso del aire: <2,5 m/s
- Perdida de carga lado agua: <2 m.c.a.
- Perdida de carga aire: <7 mm.c.a.
Incluso instalación y pruebas, con todos los medios, accesorios y operaciones necesarias para su correcta instalación. Totalmente instalado y en funcionamiento.

| Código | Ud | Descripción | Rendimiento | Precio | Importe |
|---|---|---|---|---|---|
| IIB_10231.A | Ud | Bateria Postratamiento (material) | 1 | 540.28 | 540.280 |
| MO_4 | h | Oficial de 1ª | 2.494 | 17.7 | 44.144 |
| MO_3 | h | Ayudante | 2.494 | 15.3 | 38.158 |
| %0MA000500 | % | Medios auxiliares | 11 % | 622.582 | 68.484 |
| %CI0000300 | % | Medios auxiliares | 3 % | 691.066 | 20.732 |
|  |  | Total |  |  | 711.8 |

| Medición | Uds. | Parcial |
|---|---|---|
| CUBIERTA |  |  |
| PLANTA 2 |  |  |
| PLANTA 1 | 1 | 1.00 |
| PLANTA 0 | 5 | 5.00 |
| PLANTA -1 |  |  |
| Total |  | 6 |

**IIB_10232** Ud BATERIA TRATAMIENTO B2T-03 (20/01/2010)
4 Ud × 726.06 = 2904.24
Unidad tratamiento de aire mediante baterias de frio/calor a disponer en falso techo para el tratamiento térmico del aire proveniente de la CL-01. Se dispondrá un pequeño bastidor de perfiles soldados y galvanizados, con carcasa en chapa de acero lisa panel sándwich a modo de sujección de los elementos que componen el ST,de la firma TROX, TECNIVEL, WOLF, o equivalente en calidad y precio previa aprobación de la DF.
El B2T-03 tendrá las siguientes caracteristicas;
- Caudal aire Q = 1440 m3/h
- Funcionará junto a la Compuerta regulación todo/nada CR-03
- Elementos soportación antivibratoria.
Bateria Frio / Calor:
- Sección de batería de calentamiento, en tubos de cobre y aleteado continuo de aluminio:
- Potencia total de intercambio: 8.75 kw
Fluido primario: agua
- Condiciones de primario en frío: 7/12°C
Fluido secundario: aire
- Condiciones de entrada batería frío: Te (ºC)/ Hr (%:) 29.7 / 45
- Condiciones de salida batería frío Ts (ºC)/ Hr (%): 15.7 / 87
- Velocidad de paso del aire: <2,5 m/s
- Perdida de carga lado agua: <2 m.c.a.
- Perdida de carga aire: <7 mm.c.a.
Incluso instalación y pruebas, con todos los medios, accesorios y operaciones necesarias para su correcta instalación. Totalmente instalado y en funcionamiento.

| Código | Ud | Descripción | Rendimiento | Precio | Importe |
|---|---|---|---|---|---|
| IIB_10232.A | Ud | Bateria Postratamiento (material) | 1 | 552.75 | 552.75 |
| MO_4 | h | Oficial de 1ª | 2.494 | 17.7 | 44.14 |
| MO_3 | h | Ayudante | 2.494 | 15.3 | 38.16 |
| %0MA000500 | % | Medios auxiliares | 11 % | 635.05 | 69.86 |
| %CI0000300 | % | Medios auxiliares | 3 % | 704.91 | 21.15 |
|  |  | Total |  |  | 726.06 |

| Medición | Uds. | Parcial |
|---|---|---|
| CUBIERTA |  |  |
| PLANTA 2 |  |  |
| PLANTA 1 |  |  |
| PLANTA 0 | 4 | 4.00 |
| PLANTA -1 |  |  |
| Total |  | 4 |

**IIB_10020** Ud VENTILADOR EXTRACCIÓN ASEOS UV-01 (20/01/2010)
1 Ud × 290.43 = 290.43
VENTILADOR DE EXTRACCION EN LINEA PARA CONDUCTOS, TIPO UV-01 EN PLANOS, CON BAJO NIVEL SONORO, CON ENVOLVENTE EN MATERIAL PLÁSTICO AUTOEXTINGUIBLE, CAJA DE BORNES EXTERNA, MOTOR CON RODAMIENTOS A BOLAS, PROTECCIÓN IPX4. MODELO LINEO 315/H DE LA FIRMA SODECA O EQUIVALENTE EN CALIDAD Y PRECIO A APROBAR POR LA DF, DE LAS CARACTERISTICAS SIGUIENTES:
- CAUDAL: 1.800 M3/H
- PÉRDIDA DE CARGA: 9 MM.C.A.
- VELOCIDAD: 2500/1820 R.P.M.
- POTENCIA: 200/300 W
INCLUSO CABLEADO ENTRE ARMARIO ELÉCTRICO Y VENTILADOR, RELÉ DE MANDO M/P Y RELÉ TÉRMICO CON 1 CONTACTO DE SEÑALIZACIÓN. INCLUSO SOPORTES, ANTIVIBRATORIOS, UNIONES ELÁSTICAS A CONDUCTOS, ACCESORIOS DE CONEXIÓN, PEQUEÑO MATERIAL, PP. TUBO Y CABLES ELÉCTRICOS, Y PEQUEÑAS AYUDAS DE ALBAÑILERÍA.
INCLUSO INSTALACION Y PRUEBAS, CON TODOS LOS MEDIOS, ACCESORIOS Y OPERACIONES NECESARIAS PARA SU CORRECTA INSTALACION.

| Código | Ud | Descripción | Rendimiento | Precio | Importe |
|---|---|---|---|---|---|
| IIC_0020.A | Ud | VENTILADOR (material) | 1 | 251.76 | 251.76 |
| MO_4 | h | Oficial de 1ª | 0.831 | 17.7 | 14.71 |
| MO_3 | h | Ayudante | 0.831 | 15.3 | 12.71 |
| %0MA000100 | % | Medios auxiliares | 1 % | 279.18 | 2.79 |
| %CI0000300 | % | Medios auxiliares | 3 % | 281.97 | 8.46 |
|  |  | Total |  |  | 290.43 |

| Medición | Uds. | Parcial |
|---|---|---|
| CUBIERTA |  |  |
| PLANTA 2 |  |  |
| PLANTA 1 |  |  |
| PLANTA 0 |  |  |
| PLANTA -1 | 1 | 1.00 |
| Total |  | 1 |

**IIB_10021** Ud ACCESORIOS CONEXIÓN F-01 (20/01/2010)
45 Ud × 109.44 = 4924.80
Ud. de accesorios de conexión para F-01, AIRLAN MODELO FCX-P32PO, compuesto por elemento de regulación kflow de Ø1/2" de la casa Sedical, dos puntos de vacío mediante llave de cuadradillo de Ø1/2" con tapón, válvula de seguridad de Ø1/2", tres llaves de corte de Ø1/2", válvula de dos vías motorizada de Ø1/2" marca Trend mod. V582-15-0, con kit de fijación roscado y actuador de tres puntos de la misma casa comandado mediante la telegestión, conducción de condensados incluyendo sifón y la unión con la red de condensados; completamente instalado, conectado con el sistema de control, probado y comprobrado; i.p.p.\ instalación eléctrica, material y mano de obra.

| Código | Ud | Descripción | Rendimiento | Precio | Importe |
|---|---|---|---|---|---|
| IIB_10021.A | Ud | Kflow Ø1/2" (material; 29/10/2010) | 1 | 25.09 | 25.09 |
| IIB_10021.B | Ud | Valv. esf. cuadradillo Ø1/2" (material; 29/10/2010) | 2 | 0.87 | 1.74 |
| IIB_10021.C | Ud | Valv.seguridad 1/2" (material; 29/10/2010) | 1 | 0.61 | 0.61 |
| IIB_10021.D | Ud | Valv.esfera Roca S/850 1/2" (material; 29/10/2010) | 3 | 1.8295479867555 | 5.49 |
| IIB_10021.E | Ud | Válvula de 2 vías motorizada TREND, kit de fijación y actuadorde 3 puntos (material; 29/10/2010) | 1 | 43.29 | 43.29 |
| IIB_10021.F | Ud | Desagüe conducido Ø25 mm, con sifón (material; 29/10/2010) | 1 | 0.6 | 0.60 |
| IIB_10021.G | Ud | Conducción punto de vacío a desagüe de fecales (material; 29/10/2010) | 3 | 0.6 | 1.80 |
| IIB_10021.H | Ud | Conexión eléctrica libre de halógenos con sistema de control según R.E.B.T. (material; 29/10/2010) | 1 | 0.6 | 0.60 |
| MO_4 | h | Oficial de 1ª | 0.5 | 17.7 | 8.85 |
| MO_3 | h | Ayudante | 0.5 | 15.3 | 7.65 |
| %0MA000500 | % | Medios auxiliares | 11 % | 95.72 | 10.53 |
| %CI0000300 | % | Medios auxiliares | 3 % | 106.25 | 3.19 |
|  |  | Total |  |  | 109.44 |

| Medición | Uds. | Parcial |
|---|---|---|
| PLANTA 2 | 45 | 45.00 |
| Total |  | 45 |

**IIB_10022** Ud ACCESORIOS CONEXIÓN F-03 (20/01/2010)
5 Ud × 113.73 = 568.65
Ud. de accesorios de conexión para F-03, AIRLAN MODELO FCX-P50PO, compuesto por elemento de regulación kflow de Ø1/2" de la casa Sedical, dos puntos de vacío mediante llave de cuadradillo de Ø1/2" con tapón, válvula de seguridad de Ø1/2", tres llaves de corte de Ø3/4", válvula de dos vías motorizada de Ø1/2" marca Trend mod. V582-15-0, con kit de fijación roscado y actuador de tres puntos de la misma casa comandado mediante la telegestión, conducción de condensados incluyendo sifón y la unión con la red de condensados; completamente instalado, conectado con el sistema de control, probado y comprobrado; i.p.p.\ instalación eléctrica, material y mano de obra.

| Código | Ud | Descripción | Rendimiento | Precio | Importe |
|---|---|---|---|---|---|
| IIB_10021.A | Ud | Kflow Ø1/2" | 1 | 25.09 | 25.09 |
| IIB_10021.B | Ud | Valv. esf. cuadradillo Ø1/2" | 2 | 0.87 | 1.74 |
| IIB_10021.C | Ud | Valv.seguridad 1/2" | 1 | 0.61 | 0.61 |
| IIB_10022.B | Ud | Valv.esfera 3/4" (material; 29/10/2010) | 3 | 3.08 | 9.24 |
| IIB_10021.E | Ud | Válvula de 2 vías motorizada TREND, kit de fijación y actuadorde 3 puntos | 1 | 43.29 | 43.29 |
| IIB_10021.F | Ud | Desagüe conducido Ø25 mm, con sifón | 1 | 0.6 | 0.60 |
| IIB_10021.G | Ud | Conducción punto de vacío a desagüe de fecales | 3 | 0.6 | 1.80 |
| IIB_10021.H | Ud | Conexión eléctrica libre de halógenos con sistema de control según R.E.B.T. | 1 | 0.6 | 0.60 |
| MO_4 | h | Oficial de 1ª | 0.5 | 17.7 | 8.85 |
| MO_3 | h | Ayudante | 0.5 | 15.3 | 7.65 |
| %0MA000500 | % | Medios auxiliares | 11 % | 99.47 | 10.94 |
| %CI0000300 | % | Medios auxiliares | 3 % | 110.41 | 3.31 |
|  |  | Total |  |  | 113.73 |

| Medición | Uds. | Parcial |
|---|---|---|
| PLANTA 2 | 5 | 5.00 |
| Total |  | 5 |

**IIB_10023** Ud ACCESORIOS CONEXIÓN F-03 4 TUBOS (20/01/2010)
1 Ud × 226.76 = 226.76
Ud. de accesorios de conexión para F-03 para cuatro tubos, AIRLAN MODELO FCX-P50PO para cuatro tubos, compuesto por dos elementos de regulación kflow de Ø1/2" de la casa Sedical, cuatro puntos de vacío mediante llave de cuadradillo de Ø1/2" con tapón, dos válvulas de seguridad de Ø1/2", seis llaves de corte de Ø3/4", dos válvulas de dos vías motorizada de Ø1/2" marca Trend mod. V582-15-0, con kit de fijación roscado y actuador de tres puntos de la misma casa comandado mediante la telegestión, conducción de condensados incluyendo sifón y la unión con la red de condensados; completamente instalado, conectado con el sistema de control, probado y comprobrado; i.p.p.\ instalación eléctrica, material y mano de obra.

| Código | Ud | Descripción | Rendimiento | Precio | Importe |
|---|---|---|---|---|---|
| IIB_10021.A | Ud | Kflow Ø1/2" | 2 | 25.09 | 50.18 |
| IIB_10021.B | Ud | Valv. esf. cuadradillo Ø1/2" | 4 | 0.87 | 3.48 |
| IIB_10021.C | Ud | Valv.seguridad 1/2" | 2 | 0.61 | 1.22 |
| IIB_10022.B | Ud | Valv.esfera 3/4" | 6 | 3.08 | 18.48 |
| IIB_10021.E | Ud | Válvula de 2 vías motorizada TREND, kit de fijación y actuadorde 3 puntos | 2 | 43.29 | 86.58 |
| IIB_10021.F | Ud | Desagüe conducido Ø25 mm, con sifón | 1 | 0.6 | 0.60 |
| IIB_10021.G | Ud | Conducción punto de vacío a desagüe de fecales | 6 | 0.6 | 3.60 |
| IIB_10021.H | Ud | Conexión eléctrica libre de halógenos con sistema de control según R.E.B.T. | 2 | 0.6 | 1.20 |
| MO_4 | h | Oficial de 1ª | 1 | 17.7 | 17.70 |
| MO_3 | h | Ayudante | 1 | 15.3 | 15.30 |
| %0MA000500 | % | Medios auxiliares | 11 % | 198.34 | 21.82 |
| %CI0000300 | % | Medios auxiliares | 3 % | 220.16 | 6.60 |
|  |  | Total |  |  | 226.76 |

| Medición | Uds. | Parcial |
|---|---|---|
| PLANTA 1 | 1 | 1.00 |
| Total |  | 1 |

**IIB_10024** Ud ACCESORIOS CONEXIÓN F-05 (20/01/2010)
1 Ud × 222.48 = 222.48
Ud. de accesorios de conexión para F-05, AIRLAN MODELO FCX-P62PO, compuesto por dos elementos de regulación kflow de Ø1/2" de la casa Sedical, cuatro puntos de vacío mediante llave de cuadradillo de Ø1/2" con tapón, dos válvulas de seguridad de Ø1/2", tres llaves de corte de Ø1/2", tres llaves de corte de Ø3/4", dos válvulas de dos vías motorizadas de Ø1/2" marca Trend mod. V582-15-0, con kit de fijación roscado y actuador de tres puntos de la misma casa comandado mediante la telegestión, conducción de condensados incluyendo sifón y la unión con la red de condensados; completamente instalado, conectado con el sistema de control, probado y comprobrado; i.p.p.\ instalación eléctrica, material y mano de obra.

| Código | Ud | Descripción | Rendimiento | Precio | Importe |
|---|---|---|---|---|---|
| IIB_10021.A | Ud | Kflow Ø1/2" | 2 | 25.09 | 50.18 |
| IIB_10021.B | Ud | Valv. esf. cuadradillo Ø1/2" | 4 | 0.87 | 3.48 |
| IIB_10021.C | Ud | Valv.seguridad 1/2" | 2 | 0.61 | 1.22 |
| IIB_10021.D | Ud | Valv.esfera Roca S/850 1/2" | 3 | 1.8295479867555 | 5.49 |
| IIB_10022.B | Ud | Valv.esfera 3/4" | 3 | 3.08 | 9.24 |
| IIB_10021.E | Ud | Válvula de 2 vías motorizada TREND, kit de fijación y actuadorde 3 puntos | 2 | 43.29 | 86.58 |
| IIB_10021.F | Ud | Desagüe conducido Ø25 mm, con sifón | 1 | 0.6 | 0.60 |
| IIB_10021.G | Ud | Conducción punto de vacío a desagüe de fecales | 6 | 0.6 | 3.60 |
| IIB_10021.H | Ud | Conexión eléctrica libre de halógenos con sistema de control según R.E.B.T. | 2 | 0.6 | 1.20 |
| MO_4 | h | Oficial de 1ª | 1 | 17.7 | 17.70 |
| MO_3 | h | Ayudante | 1 | 15.3 | 15.30 |
| %0MA000500 | % | Medios auxiliares | 11 % | 194.59 | 21.40 |
| %CI0000300 | % | Medios auxiliares | 3 % | 215.99 | 6.48 |
|  |  | Total |  |  | 222.48 |

| Medición | Uds. | Parcial |
|---|---|---|
| PLANTA 1 | 1 | 1.00 |
| Total |  | 1 |

**IIB_10025** Ud ACCESORIOS CONEXIÓN F-06 (20/01/2010)
2 Ud × 498.52 = 997.04
Ud. de accesorios de conexión para F-06, AIRLAN MODELO FPN12+SRA3R, compuesto por dos elementos de regulación kflow de Ø3/4" de la casa Sedical, cuatro puntos de vacío mediante llave de cuadradillo de Ø1/2" con tapón, dos válvulas de seguridad de Ø1/2", seis llaves de corte de Ø1", dos válvulas de dos vías motorizadas de Ø3/4" marca Trend mod. V582-20-0, con kit de fijación roscado y actuador de tres puntos de la misma casa comandado mediante la telegestión, conducción de condensados incluyendo sifón y la unión con la red de condensados; completamente instalado, conectado con el sistema de control, probado y comprobrado; i.p.p.\ instalación eléctrica, material y mano de obra.

| Código | Ud | Descripción | Rendimiento | Precio | Importe |
|---|---|---|---|---|---|
| IIB_10025.A | Ud | Kflow Ø3/4" (material; 22/10/2010) | 2 | 60 | 120.00 |
| IIB_10021.B | Ud | Valv. esf. cuadradillo Ø1/2" | 4 | 0.87 | 3.48 |
| IIB_10021.C | Ud | Valv.seguridad 1/2" | 2 | 0.61 | 1.22 |
| IIB_10025.D | Ud | Valv.esfera Roca S/850 1" (material; 21/10/2010) | 6 | 5.12 | 30.72 |
| IIB_10025.E | Ud | Válvula de 2 vías TREND Ø3/4", kit de fijación y actuador proporcional (material; 21/10/2010) | 2 | 121.11 | 242.22 |
| IIB_10021.F | Ud | Desagüe conducido Ø25 mm, con sifón | 1 | 0.6 | 0.60 |
| IIB_10021.G | Ud | Conducción punto de vacío a desagüe de fecales | 6 | 0.6 | 3.60 |
| IIB_10021.H | Ud | Conexión eléctrica libre de halógenos con sistema de control según R.E.B.T. | 2 | 0.6 | 1.20 |
| MO_4 | h | Oficial de 1ª | 1 | 17.7 | 17.70 |
| MO_3 | h | Ayudante | 1 | 15.3 | 15.30 |
| %0MA000500 | % | Medios auxiliares | 11 % | 436.04 | 47.96 |
| %CI0000300 | % | Medios auxiliares | 3 % | 484.00 | 14.52 |
|  |  | Total |  |  | 498.52 |

| Medición | Uds. | Parcial |
|---|---|---|
| PLANTA 1 | 2 | 2.00 |
| Total |  | 2 |

**IIB_10026** Ud ACCESORIOS CONEXIÓN CL-01 (20/01/2010)
1 Ud × 910.48 = 910.48
Ud. de accesorios de conexión para CL-01, TECNIVEL MOD. OHF-351-A, compuesto por elemento de regulación kflow de Ø2" de la casa Sedical, dos puntos de vacío mediante llave de cuadradillo de Ø3/4" con tapón, válvula de seguridad de Ø1/2", tres llaves de corte de Ø2 1/2", válvula de dos vías motorizada de Ø2" marca Trend , con kit de fijación y actuador de tres puntos de la misma casa comandado mediante la telegestión, conducción de condensados incluyendo sifón y la unión con la red de condensados; completamente instalado, conectado con el sistema de control, probado y comprobrado; i.p.p.\ instalación eléctrica, material y mano de obra.

| Código | Ud | Descripción | Rendimiento | Precio | Importe |
|---|---|---|---|---|---|
| IIB_10026.A | UD | Kflow Ø2" (material; 29/10/2010) | 1 | 145.12917629284 | 145.13 |
| IIB_10026.B | Ud | Valv. esf. cuadradillo Ø3/4" (material; 29/10/2010) | 1 | 3.628229407321 | 3.63 |
| IIB_10021.C | Ud | Valv.seguridad 1/2" | 2 | 0.61 | 1.22 |
| IIB_40011.A | Ud | Válvula de mariposa (material; 29/10/2010) | 3 | 62.039267408611 | 186.12 |
| IIB_10026.C | UD | Válvula de 2 vías motorizada DN50 marca trend, con bridas, juntas, kit de conexión y actuador (material; 29/10/2010) | 1 | 423.65970925143 | 423.66 |
| IIB_10021.F | Ud | Desagüe conducido Ø25 mm, con sifón | 1 | 0.6 | 0.60 |
| IIB_10021.G | Ud | Conducción punto de vacío a desagüe de fecales | 3 | 0.6 | 1.80 |
| IIB_10021.H | Ud | Conexión eléctrica libre de halógenos con sistema de control según R.E.B.T. | 2 | 0.6 | 1.20 |
| MO_4 | h | Oficial de 1ª | 1 | 17.7 | 17.70 |
| MO_3 | h | Ayudante | 1 | 15.3 | 15.30 |
| %0MA000500 | % | Medios auxiliares | 11 % | 796.36 | 87.60 |
| %CI0000300 | % | Medios auxiliares | 3 % | 883.96 | 26.52 |
|  |  | Total |  |  | 910.48 |

| Medición | Uds. | Largo | Parcial |
|---|---|---|---|
| PLANTA -1 | 1 | 1 | 1.00 |
| Total |  |  | 1 |

**IIB_10027** Ud ACCESORIOS CONEXIÓN MC-01 (20/01/2010)
5 Ud × 520.34 = 2601.70
Ud. de accesorios de conexión para MC-01, FIRMA TROX MODELO TBSN/25/0M0/4C-2H/03/LL/0, compuesto por dos elementos de regulación kflow de Ø1" de la casa Sedical, dos puntos de vacío mediante llave de cuadradillo de Ø1/2" con tapón, válvula de seguridad de Ø1/2", tres llaves de corte de Ø1 1/4", válvula de dos vías motorizada de Ø1"marca Trend, con kit de fijación roscado y actuador de tres puntos de la misma casa comandado mediante la telegestión, conducción de condensados incluyendo sifón y la unión con la red de condensados; completamente instalado, conectado con el sistema de control, probado y comprobrado; i.p.p.\ instalación eléctrica, material y mano de obra.

| Código | Ud | Descripción | Rendimiento | Precio | Importe |
|---|---|---|---|---|---|
| IIB_10027.A | Ud | Kflow Ø1" (material; 29/10/2010) | 2 | 47.3 | 94.60 |
| IIB_10027.B | Ud | Válvula de 2 vías motorizada diámetro 1" marca TREND y Actuador proporcional (material; 21/10/2010) | 2 | 121.54 | 243.08 |
| IIB_10021.B | Ud | Valv. esf. cuadradillo Ø1/2" | 4 | 0.87 | 3.48 |
| IIB_10021.C | Ud | Valv.seguridad 1/2" | 2 | 0.61 | 1.22 |
| IIB_40014.A | Ud | Válvula de esfera 1 1/4'' (material; 29/10/2010) | 6 | 12.39 | 74.34 |
| IIB_10021.F | Ud | Desagüe conducido Ø25 mm, con sifón | 1 | 0.6 | 0.60 |
| IIB_10021.G | Ud | Conducción punto de vacío a desagüe de fecales | 6 | 0.6 | 3.60 |
| IIB_10021.H | Ud | Conexión eléctrica libre de halógenos con sistema de control según R.E.B.T. | 2 | 0.6 | 1.20 |
| MO_4 | h | Oficial de 1ª | 1 | 17.7 | 17.70 |
| MO_3 | h | Ayudante | 1 | 15.3 | 15.30 |
| %0MA000500 | % | Medios auxiliares | 11 % | 455.12 | 50.06 |
| %CI0000300 | % | Medios auxiliares | 3 % | 505.18 | 15.16 |
|  |  | Total |  |  | 520.34 |

| Medición | Uds. | Parcial |
|---|---|---|
| PLANTA 1 | 5 | 5.00 |
| Total |  | 5 |

**IIB_10028** Ud ACCESORIOS CONEXIÓN MC-02 (20/01/2010)
4 Ud × 678.57 = 2714.28
Ud. de accesorios de conexión para MC-02, FIRMA TBSN/25/0M0/6C-2H/03/LL/0, compuesto por dos elementos de regulación kflow de Ø1"y 1 1/4" de la casa Sedical, dos puntos de vacío mediante llave de cuadradillo de Ø1/2" con tapón, válvula de seguridad de Ø1/2", tres llaves de corte de Ø1 1/4" y 1 1/2", válvula de dos vías motorizada de Ø1" y 1/4" comandadas mediante la telegestión, conducción de condensados incluyendo sifón y la unión con la red de condensados; completamente instalado, conectado con el sistema de control, probado y comprobrado; i.p.p.\ instalación eléctrica, material y mano de obra.

| Código | Ud | Descripción | Rendimiento | Precio | Importe |
|---|---|---|---|---|---|
| IIB_10027.A | Ud | Kflow Ø1" | 1 | 47.3 | 47.30 |
| IIB_10028.B | Ud | Kflow Ø1 1/4" (material; 21/10/2010) | 1 | 94.5 | 94.50 |
| IIB_10027.B | Ud | Válvula de 2 vías motorizada diámetro 1" marca TREND y Actuador proporcional | 1 | 121.54 | 121.54 |
| IIB_10028.C | Ud | Válvula de 2 vías motorizada diámetro 1 1/4" marca TREND y Actuador proporcional (material; 21/10/2010) | 1 | 215 | 215.00 |
| IIB_10021.B | Ud | Valv. esf. cuadradillo Ø1/2" | 4 | 0.87 | 3.48 |
| IIB_10021.C | Ud | Valv.seguridad 1/2" | 2 | 0.61 | 1.22 |
| IIB_40014.A | Ud | Válvula de esfera 1 1/4'' | 3 | 12.39 | 37.17 |
| IIB_40013.A | Ud | Válvula de esfera 1 1/2'' (material) | 1 | 34.91 | 34.91 |
| IIB_10021.F | Ud | Desagüe conducido Ø25 mm, con sifón | 1 | 0.6 | 0.60 |
| IIB_10021.G | Ud | Conducción punto de vacío a desagüe de fecales | 6 | 0.6 | 3.60 |
| IIB_10021.H | Ud | Conexión eléctrica libre de halógenos con sistema de control según R.E.B.T. | 2 | 0.6 | 1.20 |
| MO_4 | h | Oficial de 1ª | 1 | 17.7 | 17.70 |
| MO_3 | h | Ayudante | 1 | 15.3 | 15.30 |
| %0MA000500 | % | Medios auxiliares | 11 % | 593.52 | 65.29 |
| %CI0000300 | % | Medios auxiliares | 3 % | 658.81 | 19.76 |
|  |  | Total |  |  | 678.57 |

| Medición | Uds. | Parcial |
|---|---|---|
| PLANTA 1 | 4 | 4.00 |
| Total |  | 4 |

**IIB_10029** Ud ACCESORIOS CONEXIÓN B2T-01 (20/01/2010)
7 Ud × 498.52 = 3489.64
Ud. de accesorios de conexión para B2T-01, compuesta por dos elementos de regulación kflow de Ø3/4" de la casa Sedical, cuatro puntos de vacío mediante llave de cuadradillo de Ø1/2" con tapón, dos válvulas de seguridad de Ø1/2", seis llaves de corte de Ø1", dos válvulas de dos vías motorizadas de Ø3/4" marca Trend mod. V582-20-0, con kit de fijación roscado y actuador de tres puntos de la misma casa comandado mediante la telegestión, conducción de condensados incluyendo sifón y la unión con la red de condensados; completamente instalado, conectado con el sistema de control, probado y comprobrado; i.p.p.\ instalación eléctrica, material y mano de obra.

| Código | Ud | Descripción | Rendimiento | Precio | Importe |
|---|---|---|---|---|---|
| IIB_10025.A | Ud | Kflow Ø3/4" | 2 | 60 | 120.00 |
| IIB_10021.B | Ud | Valv. esf. cuadradillo Ø1/2" | 4 | 0.87 | 3.48 |
| IIB_10021.C | Ud | Valv.seguridad 1/2" | 2 | 0.61 | 1.22 |
| IIB_10025.D | Ud | Valv.esfera Roca S/850 1" | 6 | 5.12 | 30.72 |
| IIB_10025.E | Ud | Válvula de 2 vías TREND Ø3/4", kit de fijación y actuador proporcional | 2 | 121.11 | 242.22 |
| IIB_10021.F | Ud | Desagüe conducido Ø25 mm, con sifón | 1 | 0.6 | 0.60 |
| IIB_10021.G | Ud | Conducción punto de vacío a desagüe de fecales | 6 | 0.6 | 3.60 |
| IIB_10021.H | Ud | Conexión eléctrica libre de halógenos con sistema de control según R.E.B.T. | 2 | 0.6 | 1.20 |
| MO_4 | h | Oficial de 1ª | 1 | 17.7 | 17.70 |
| MO_3 | h | Ayudante | 1 | 15.3 | 15.30 |
| %0MA000500 | % | Medios auxiliares | 11 % | 436.04 | 47.96 |
| %CI0000300 | % | Medios auxiliares | 3 % | 484.00 | 14.52 |
|  |  | Total |  |  | 498.52 |

| Medición | Uds. | Parcial |
|---|---|---|
| PLANTA 2 | 1 | 1.00 |
| PLANTA 1 | 1 | 1.00 |
| PLANTA 0 | 5 | 5.00 |
| Total |  | 7 |

**IIB_10030** Ud ACCESORIOS CONEXIÓN B2T-02 (20/01/2010)
6 Ud × 109.44 = 656.64
Ud. de accesorios de conexión para B2T-02, compuesto por elemento de regulación kflow de Ø1/2" de la casa Sedical, dos puntos de vacío mediante llave de cuadradillo de Ø1/2" con tapón, válvula de seguridad de Ø1/2", tres llaves de corte de Ø1/2", válvula de dos vías motorizada de Ø1/2" marca Trend mod. V582-15-0, con kit de fijación roscado y actuador de tres puntos de la misma casa comandado mediante la telegestión, conducción de condensados incluyendo sifón y la unión con la red de condensados; completamente instalado, conectado con el sistema de control, probado y comprobrado; i.p.p.\ instalación eléctrica, material y mano de obra.

| Código | Ud | Descripción | Rendimiento | Precio | Importe |
|---|---|---|---|---|---|
| IIB_10021.A | Ud | Kflow Ø1/2" | 1 | 25.09 | 25.09 |
| IIB_10021.B | Ud | Valv. esf. cuadradillo Ø1/2" | 2 | 0.87 | 1.74 |
| IIB_10021.C | Ud | Valv.seguridad 1/2" | 1 | 0.61 | 0.61 |
| IIB_10021.D | Ud | Valv.esfera Roca S/850 1/2" | 3 | 1.8295479867555 | 5.49 |
| IIB_10021.E | Ud | Válvula de 2 vías motorizada TREND, kit de fijación y actuadorde 3 puntos | 1 | 43.29 | 43.29 |
| IIB_10021.F | Ud | Desagüe conducido Ø25 mm, con sifón | 1 | 0.6 | 0.60 |
| IIB_10021.G | Ud | Conducción punto de vacío a desagüe de fecales | 3 | 0.6 | 1.80 |
| IIB_10021.H | Ud | Conexión eléctrica libre de halógenos con sistema de control según R.E.B.T. | 1 | 0.6 | 0.60 |
| MO_4 | h | Oficial de 1ª | 0.5 | 17.7 | 8.85 |
| MO_3 | h | Ayudante | 0.5 | 15.3 | 7.65 |
| %0MA000500 | % | Medios auxiliares | 11 % | 95.72 | 10.53 |
| %CI0000300 | % | Medios auxiliares | 3 % | 106.25 | 3.19 |
|  |  | Total |  |  | 109.44 |

| Medición | Uds. | Parcial |
|---|---|---|
| PLANTA 1 | 1 | 1.00 |
| PLANTA 0 | 5 | 5.00 |
| Total |  | 6 |

**IIB_10031** Ud ACCESORIOS CONEXIÓN B2T-03 (20/01/2010)
4 Ud × 109.44 = 437.76
Ud. de accesorios de conexión para B2T-03, compuesto por elemento de regulación kflow de Ø1/2" de la casa Sedical, dos puntos de vacío mediante llave de cuadradillo de Ø1/2" con tapón, válvula de seguridad de Ø1/2", tres llaves de corte de Ø1/2", válvula de dos vías motorizada de Ø1/2" marca Trend mod. V582-15-0, con kit de fijación roscado y actuador de tres puntos de la misma casa comandado mediante la telegestión, conducción de condensados incluyendo sifón y la unión con la red de condensados; completamente instalado, conectado con el sistema de control, probado y comprobrado; i.p.p.\ instalación eléctrica, material y mano de obra.

| Código | Ud | Descripción | Rendimiento | Precio | Importe |
|---|---|---|---|---|---|
| IIB_10021.A | Ud | Kflow Ø1/2" | 1 | 25.09 | 25.09 |
| IIB_10021.B | Ud | Valv. esf. cuadradillo Ø1/2" | 2 | 0.87 | 1.74 |
| IIB_10021.C | Ud | Valv.seguridad 1/2" | 1 | 0.61 | 0.61 |
| IIB_10021.D | Ud | Valv.esfera Roca S/850 1/2" | 3 | 1.8295479867555 | 5.49 |
| IIB_10021.E | Ud | Válvula de 2 vías motorizada TREND, kit de fijación y actuadorde 3 puntos | 1 | 43.29 | 43.29 |
| IIB_10021.F | Ud | Desagüe conducido Ø25 mm, con sifón | 1 | 0.6 | 0.60 |
| IIB_10021.G | Ud | Conducción punto de vacío a desagüe de fecales | 3 | 0.6 | 1.80 |
| IIB_10021.H | Ud | Conexión eléctrica libre de halógenos con sistema de control según R.E.B.T. | 1 | 0.6 | 0.60 |
| MO_4 | h | Oficial de 1ª | 0.5 | 17.7 | 8.85 |
| MO_3 | h | Ayudante | 0.5 | 15.3 | 7.65 |
| %0MA000500 | % | Medios auxiliares | 11 % | 95.72 | 10.53 |
| %CI0000300 | % | Medios auxiliares | 3 % | 106.25 | 3.19 |
|  |  | Total |  |  | 109.44 |

| Medición | Uds. | Parcial |
|---|---|---|
| PLANTA 0 | 4 | 4.00 |
| Total |  | 4 |

**IIB_10032** Ud ACCESORIOS CONEXIÓN B4T-01 (20/01/2010)
1 Ud × 498.52 = 498.52
Ud. de accesorios de conexión para F-06, compuesto por dos elementos de regulación kflow de Ø3/4" de la casa Sedical, cuatro puntos de vacío mediante llave de cuadradillo de Ø1/2" con tapón, dos válvulas de seguridad de Ø1/2", seis llaves de corte de Ø1", dos válvulas de dos vías motorizadas de Ø3/4"marca Trend mod. V582-20-0, con kit de fijación roscado y actuador de tres puntos de la misma casa comandado mediante la telegestión, conducción de condensados incluyendo sifón y la unión con la red de condensados; completamente instalado, conectado con el sistema de control, probado y comprobrado; i.p.p.\ instalación eléctrica, material y mano de obra.

| Código | Ud | Descripción | Rendimiento | Precio | Importe |
|---|---|---|---|---|---|
| IIB_10025.A | Ud | Kflow Ø3/4" | 2 | 60 | 120.00 |
| IIB_10021.B | Ud | Valv. esf. cuadradillo Ø1/2" | 4 | 0.87 | 3.48 |
| IIB_10021.C | Ud | Valv.seguridad 1/2" | 2 | 0.61 | 1.22 |
| IIB_10025.D | Ud | Valv.esfera Roca S/850 1" | 6 | 5.12 | 30.72 |
| IIB_10025.E | Ud | Válvula de 2 vías TREND Ø3/4", kit de fijación y actuador proporcional | 2 | 121.11 | 242.22 |
| IIB_10021.F | Ud | Desagüe conducido Ø25 mm, con sifón | 1 | 0.6 | 0.60 |
| IIB_10021.G | Ud | Conducción punto de vacío a desagüe de fecales | 6 | 0.6 | 3.60 |
| IIB_10021.H | Ud | Conexión eléctrica libre de halógenos con sistema de control según R.E.B.T. | 2 | 0.6 | 1.20 |
| MO_4 | h | Oficial de 1ª | 1 | 17.7 | 17.70 |
| MO_3 | h | Ayudante | 1 | 15.3 | 15.30 |
| %0MA000500 | % | Medios auxiliares | 11 % | 436.04 | 47.96 |
| %CI0000300 | % | Medios auxiliares | 3 % | 484.00 | 14.52 |
|  |  | Total |  |  | 498.52 |

| Medición | Uds. | Parcial |
|---|---|---|
| PLANTA 0 | 1 | 1.00 |
| Total |  | 1 |

#### 10.7.3.2 MOD COMPUERTAS (21/01/2010)
Importe: 15792.42

**IIB_21001** Ud COMPUERTA DE REGULACIÓN CR-01 (21/01/2010)
1 Ud × 401.96 = 401.96
COMPUERTA DE REGULACION DE CAUDAL VARIABLE, CON CARCASA ESTANCA DE ACERO GALVANIZADO, PANTALÓN DE ENTRADA, REGULADOR DE CAUDAL ELECTRÓNICO, DE SECCION CIRCULAR Y SALIDA RECTANGULAR. DIAMETRO 400 MM,CON MOTOR REGULADOR DEL CAUDAL.
DE LA FIRMA TROX MODELO TVR-400/EASY EQUIVALENTE EN CALIDAD Y PRECIO A APROBAR POR LA DIRECCIÓN FACULTATIVA. INCLUSO INSTALACION Y PRUEBAS, CON TODOS LOS MEDIOS ACCESORIOS E INSTALACIONES NECESARIAS PARA SU CORRECTA EJECUCION.

| Código | Ud | Descripción | Rendimiento | Precio | Importe |
|---|---|---|---|---|---|
| ICD0400.a | ud | Compuerta de regulación 1 (material) | 1 | 344.95 | 344.95 |
| MO_4 | h | Oficial de 1ª | 0.374 | 17.7 | 6.62 |
| %0MA000500 | % | Medios auxiliares | 11 % | 351.57 | 38.67 |
| %CI0000300 | % | Medios auxiliares | 3 % | 390.24 | 11.71 |
|  |  | Total |  |  | 401.96 |

| Medición | Uds. | Parcial |
|---|---|---|
| PLANTA BAJA | 1 | 1.00 |
| Total |  | 1 |

**IIB_21002** Ud COMPUERTA DE REGULACIÓN CR-02 (21/01/2010)
6 Ud × 322.13 = 1932.78
COMPUERTA DE REGULACION DE CAUDAL VARIABLE, CON CARCASA ESTANCA DE ACERO GALVANIZADO, PANTALÓN DE ENTRADA, REGULADOR DE CAUDAL ELECTRÓNICO, DE SECCION CIRCULAR Y SALIDA RECTANGULAR. DIAMETRO 315 MM,CON MOTOR REGULADOR DEL CAUDAL.
DE LA FIRMA TROX MODELO TVR-315/EASY EQUIVALENTE EN CALIDAD Y PRECIO A APROBAR POR LA DIRECCIÓN FACULTATIVA. INCLUSO INSTALACION Y PRUEBAS, CON TODOS LOS MEDIOS ACCESORIOS E INSTALACIONES NECESARIAS PARA SU CORRECTA EJECUCION.

| Código | Ud | Descripción | Rendimiento | Precio | Importe |
|---|---|---|---|---|---|
| ICD0401.a | ud | Compuerta de regulación 2 (material) | 1 | 275.13 | 275.130 |
| MO_4 | h | Oficial de 1ª | 0.374 | 17.7 | 6.620 |
| %0MA000500 | % | Medios auxiliares | 11 % | 281.750 | 30.993 |
| %CI0000300 | % | Medios auxiliares | 3 % | 312.743 | 9.382 |
|  |  | Total |  |  | 322.13 |

| Medición | Uds. | Parcial |
|---|---|---|
| PLANTA BAJA | 6 | 6.00 |
| Total |  | 6 |

**IIB_21003** Ud COMPUERTA DE REGULACIÓN CR-03 (21/01/2010)
10 Ud × 356.34 = 3563.40
COMPUERTA DE REGULACION DE CAUDAL VARIABLE, CON CARCASA ESTANCA DE ACERO GALVANIZADO, PANTALÓN DE ENTRADA, REGULADOR DE CAUDAL ELECTRÓNICO, DE SECCION CIRCULAR Y SALIDA RECTANGULAR. DIAMETRO 250 MM,CON MOTOR REGULADOR DEL CAUDAL.
DE LA FIRMA TROX MODELO TVR-250/EASY EQUIVALENTE EN CALIDAD Y PRECIO A APROBAR POR LA DIRECCIÓN FACULTATIVA. INCLUSO INSTALACION Y PRUEBAS, CON TODOS LOS MEDIOS ACCESORIOS E INSTALACIONES NECESARIAS PARA SU CORRECTA EJECUCION.

| Código | Ud | Descripción | Rendimiento | Precio | Importe |
|---|---|---|---|---|---|
| ICD0402.a | ud | Compuerta de regulación 3 (material) | 1 | 305.05 | 305.05 |
| MO_4 | h | Oficial de 1ª | 0.374 | 17.7 | 6.62 |
| %0MA000500 | % | Medios auxiliares | 11 % | 311.67 | 34.28 |
| %CI0000300 | % | Medios auxiliares | 3 % | 345.95 | 10.38 |
|  |  | Total |  |  | 356.34 |

| Medición | Uds. | Parcial |
|---|---|---|
| PLANTA BAJA | 8 | 8.00 |
| PLANTA PRIMERA | 1 | 1.00 |
| PLANTA SEGUNDA | 1 | 1.00 |
| Total |  | 10 |

**IIB_21004** Ud COMPUERTA DE REGULACIÓN CR-04 (21/01/2010)
33 Ud × 30.39 = 1002.87
COMPUERTA DE REGULACION DE CAUDAL DE AIRE INSERTABLE EN CONDUCTO . AJUSTABLE PARA SISTEMAS DE CAUDAL CONSTANTE, EN EJECUCIÓN CIRCULAR, CON REGULACION AUTOMÁTICA MEDIATE LAMA BATIENTE, ESCALA EXTERIOR DE REGULACION, CON CARCASA Y COMPUERTA DE REGULACION EN PLASTICO DE ALTA CALIDAD, DE LA FIRMA TROX MODELO VFL 100 O EQUIVALENTE DE LAS FIRMAS SCHAKO O KRANTZ.
INCLUSO TOLVAS DE CONEXION A CONDUCTO INSTALACION Y PRUEBAS, CON TODOS LOS MEDIOS, ACCESORIOS E INSTALACIONES NECESARIAS PARA SU CORRECTA EJECUCION

| Código | Ud | Descripción | Rendimiento | Precio | Importe |
|---|---|---|---|---|---|
| IIB_21004.a | ud | Compuerta de regulación 4 (material) | 1 | 19.95 | 19.950 |
| MO_4 | h | Oficial de 1ª | 0.374 | 17.7 | 6.620 |
| %0MA000500 | % | Medios auxiliares | 11 % | 26.570 | 2.923 |
| %CI0000300 | % | Medios auxiliares | 3 % | 29.493 | 0.885 |
|  |  | Total |  |  | 30.39 |

| Medición | Uds. | Parcial |
|---|---|---|
| CUBIERTA |  |  |
| PLANTA 2 | 33 | 33.00 |
| PLANTA 1 |  |  |
| PLANTA 0 |  |  |
| PLANTA -1 |  |  |
| Total |  | 33 |

**IIB_21005** Ud COMPUERTA DE REGULACIÓN CR-05 (21/01/2010)
11 Ud × 36.09 = 396.99
COMPUERTA DE REGULACION DE CAUDAL DE AIRE INSERTABLE EN CONDUCTO . AJUSTABLE PARA SISTEMAS DE CAUDAL CONSTANTE, EN EJECUCIÓN CIRCULAR, CON REGULACION AUTOMÁTICA MEDIATE LAMA BATIENTE, ESCALA EXTERIOR DE REGULACION, CON CARCASA Y COMPUERTA DE REGULACION EN PLASTICO DE ALTA CALIDAD, DE LA FIRMA TROX MODELO VFL 125 O EQUIVALENTE DE LAS FIRMAS SCHAKO O KRANTZ.
INCLUSO TOLVAS DE CONEXION A CONDUCTO INSTALACION Y PRUEBAS, CON TODOS LOS MEDIOS, ACCESORIOS E INSTALACIONES NECESARIAS PARA SU CORRECTA EJECUCION

| Código | Ud | Descripción | Rendimiento | Precio | Importe |
|---|---|---|---|---|---|
| IIB_21005.a | ud | Compuerta de regulación 5 (material) | 1 | 24.94 | 24.94 |
| MO_4 | h | Oficial de 1ª | 0.374 | 17.7 | 6.62 |
| %0MA000500 | % | Medios auxiliares | 11 % | 31.56 | 3.47 |
| %CI0000300 | % | Medios auxiliares | 3 % | 35.03 | 1.05 |
|  |  | Total |  |  | 36.09 |

| Medición | Uds. | Parcial |
|---|---|---|
| CUBIERTA |  |  |
| PLANTA 2 | 11 | 11.00 |
| PLANTA 1 |  |  |
| PLANTA 0 |  |  |
| PLANTA -1 |  |  |
| Total |  | 11 |

**IIB_21006** Ud COMPUERTA DE REGULACIÓN CR-06 (21/01/2010)
9 Ud × 39.88 = 358.92
COMPUERTA DE REGULACION DE CAUDAL DE AIRE INSERTABLE EN CONDUCTO . AJUSTABLE PARA SISTEMAS DE CAUDAL CONSTANTE, EN EJECUCIÓN CIRCULAR, CON REGULACION AUTOMÁTICA MEDIATE LAMA BATIENTE, ESCALA EXTERIOR DE REGULACION, CON CARCASA Y COMPUERTA DE REGULACION EN PLASTICO DE ALTA CALIDAD, DE LA FIRMA TROX MODELO VFL 160 O EQUIVALENTE DE LAS FIRMAS SCHAKO O KRANTZ.
INCLUSO TOLVAS DE CONEXION A CONDUCTO INSTALACION Y PRUEBAS, CON TODOS LOS MEDIOS, ACCESORIOS E INSTALACIONES NECESARIAS PARA SU CORRECTA EJECUCION

| Código | Ud | Descripción | Rendimiento | Precio | Importe |
|---|---|---|---|---|---|
| IIB_21006.a | ud | Compuerta de regulación 6 (material) | 1 | 28.26 | 28.26 |
| MO_4 | h | Oficial de 1ª | 0.374 | 17.7 | 6.62 |
| %0MA000500 | % | Medios auxiliares | 11 % | 34.88 | 3.84 |
| %CI0000300 | % | Medios auxiliares | 3 % | 38.72 | 1.16 |
|  |  | Total |  |  | 39.88 |

| Medición | Uds. | Parcial |
|---|---|---|
| CUBIERTA |  |  |
| PLANTA 2 | 5 | 5.00 |
| PLANTA 1 | 4 | 4.00 |
| PLANTA 0 |  |  |
| PLANTA -1 |  |  |
| Total |  | 9 |

**IIB_21007** Ud COMPUERTA DE REGULACIÓN CR-07 (21/01/2010)
1 Ud × 66.49 = 66.49
COMPUERTA DE REGULACION DE CAUDAL DE AIRE INSERTABLE EN CONDUCTO . AJUSTABLE PARA SISTEMAS DE CAUDAL CONSTANTE, EN EJECUCIÓN CIRCULAR, CON REGULACION AUTOMÁTICA MEDIATE LAMA BATIENTE, ESCALA EXTERIOR DE REGULACION, CON CARCASA Y COMPUERTA DE REGULACION EN PLASTICO DE ALTA CALIDAD, DE LA FIRMA TROX MODELO VFL 200 O EQUIVALENTE DE LAS FIRMAS SCHAKO O KRANTZ.
INCLUSO TOLVAS DE CONEXION A CONDUCTO INSTALACION Y PRUEBAS, CON TODOS LOS MEDIOS, ACCESORIOS E INSTALACIONES NECESARIAS PARA SU CORRECTA EJECUCION

| Código | Ud | Descripción | Rendimiento | Precio | Importe |
|---|---|---|---|---|---|
| IIB_21007.a | ud | Compuerta de regulación 7 (material) | 1 | 51.53 | 51.53 |
| MO_4 | h | Oficial de 1ª | 0.374 | 17.7 | 6.62 |
| %0MA000500 | % | Medios auxiliares | 11 % | 58.15 | 6.40 |
| %CI0000300 | % | Medios auxiliares | 3 % | 64.55 | 1.94 |
|  |  | Total |  |  | 66.49 |

| Medición | Uds. | Parcial |
|---|---|---|
| CUBIERTA |  |  |
| PLANTA 2 | 1 | 1.00 |
| PLANTA 1 |  |  |
| PLANTA 0 |  |  |
| PLANTA -1 |  |  |
| Total |  | 1 |

**IIB_21008** Ud COMPUERTA DE REGULACIÓN CR-08 (21/01/2010)
1 Ud × 86.45 = 86.45
REGULADOR DE CAUDAL PARA SISTEMAS DE VOLUMEN CONSTANTE, EN EJECUCION CIRCULAR. DE TIPO AUTOMECANICO, NO PRECISA APORTE DE ENERGIA EXTERIOR. GAMA DE TRABAJO DE 50 A 1000 PA. CON AISLAMIENTO ACUSTICO Y ACTUADOR. DE DIÁMETRO 250 MM, CON ATENUADOR ACUSTICO
DE LA FIRMA TROX MODELO RN 250 O EQUIVALENTE EN CALIDAD Y PRECIO A APROBAR POR LA DIRECCIÓN FACULTATIVA. INCLUSO INSTALACION Y PRUEBAS, CON TODOS LOS MEDIOS ACCESORIOS E INSTALACIONES NECESARIAS PARA SU CORRECTA EJECUCION.

| Código | Ud | Descripción | Rendimiento | Precio | Importe |
|---|---|---|---|---|---|
| IIB_21008.a | ud | Compuerta de regulación 8 (material) | 1 | 68.99 | 68.99 |
| MO_4 | h | Oficial de 1ª | 0.374 | 17.7 | 6.62 |
| %0MA000500 | % | Medios auxiliares | 11 % | 75.61 | 8.32 |
| %CI0000300 | % | Medios auxiliares | 3 % | 83.93 | 2.52 |
|  |  | Total |  |  | 86.45 |

| Medición | Uds. | Parcial |
|---|---|---|
| CUBIERTA |  |  |
| PLANTA 2 |  |  |
| PLANTA 1 | 1 | 1.00 |
| PLANTA 0 |  |  |
| PLANTA -1 |  |  |
| Total |  | 1 |

**IIB_21009** Ud COMPUERTA DE REGULACIÓN CR-09 (21/01/2010)
11 Ud × 81.7 = 898.70
REGULADOR DE CAUDAL PARA SISTEMAS DE VOLUMEN CONSTANTE, EN EJECUCION CIRCULAR. DE TIPO AUTOMECANICO, NO PRECISA APORTE DE ENERGIA EXTERIOR. GAMA DE TRABAJO DE 50 A 1000 PA. CON AISLAMIENTO ACUSTICO Y ACTUADOR. DE DIÁMETRO 200 MM, CON ATENUADOR ACUSTICO
DE LA FIRMA TROX MODELO RN 200 O EQUIVALENTE EN CALIDAD Y PRECIO A APROBAR POR LA DIRECCIÓN FACULTATIVA. INCLUSO INSTALACION Y PRUEBAS, CON TODOS LOS MEDIOS ACCESORIOS E INSTALACIONES NECESARIAS PARA SU CORRECTA EJECUCION.

| Código | Ud | Descripción | Rendimiento | Precio | Importe |
|---|---|---|---|---|---|
| IIB_21009.a | ud | Compuerta de regulación 9 (material) | 1 | 64.83 | 64.83 |
| MO_4 | h | Oficial de 1ª | 0.374 | 17.7 | 6.62 |
| %0MA000500 | % | Medios auxiliares | 11 % | 71.45 | 7.86 |
| %CI0000300 | % | Medios auxiliares | 3 % | 79.31 | 2.38 |
|  |  | Total |  |  | 81.7 |

| Medición | Uds. | Parcial |
|---|---|---|
| CUBIERTA |  |  |
| PLANTA 2 | 1 | 1.00 |
| PLANTA 1 | 9 | 9.00 |
| PLANTA 0 | 1 | 1.00 |
| PLANTA -1 |  |  |
| Total |  | 11 |

**IIB_20017** Ud COMPUERTA CORTAFUEGOS CC-01 (21/01/2010)
6 Ud × 307.77 = 1846.62
Compuerta cortafuegos de conexión rectangular para intercalar en conducto (A2-s1,d0 s/CTE-DB-SI), de dimensiones 1000X600 mm, construida en chapa de acero galvanizado, dotada con mecanismos de disparo térmico intercambiables entre sí. Cierre por disparo o rotura del fusible térmico, tarado en 72ºC, siendo el rearme mediante manual y con interruptores de fin de carrera (abierta-cerrada). Resistencia al fuego EI120 s/UNE EN 1366-2:2000, ensayo 6488/03-C1, mod. FKA-3.5/Z18/1000X600 de Trox o equivalente en calidad y precio a aprobar por la dirección facultativa
Incluso montaje, conexiones y pruebas, totalmente instalada y funcionando.

| Código | Ud | Descripción | Rendimiento | Precio | Importe |
|---|---|---|---|---|---|
| IIB_20017.a | Ud | Compuerta cortafuegos (material) | 1 | 282.61 | 282.61 |
| MO_4 | h | Oficial de 1ª | 0.748 | 17.7 | 13.24 |
| %0MA000100 | % | Medios auxiliares | 1 % | 295.85 | 2.96 |
| %CI0000300 | % | Medios auxiliares | 3 % | 298.81 | 8.96 |
|  |  | Total |  |  | 307.77 |

| Medición | Uds. | Parcial |
|---|---|---|
| CUBIERTA |  |  |
| PLANTA 2 |  |  |
| PLANTA 1 |  |  |
| PLANTA 0 | 5 | 5.00 |
| PLANTA -1 | 1 | 1.00 |
| Total |  | 6 |

**IIB_20011** Ud COMPUERTA CORTAFUEGOS CC-02 (21/01/2010)
4 Ud × 226.5 = 906.00
Compuerta cortafuegos de conexión rectangular para intercalar en conducto (A2-s1,d0 s/CTE-DB-SI), de dimensiones 700X300 mm, construida en chapa de acero galvanizado, dotada con mecanismos de disparo térmico intercambiables entre sí. Cierre por disparo o rotura del fusible térmico, tarado en 72ºC, siendo el rearme mediante manual y con interruptores de fin de carrera (abierta-cerrada). Resistencia al fuego EI120 s/UNE EN 1366-2:2000, ensayo 6488/03-C1, mod. FKA-3.5/Z18/700X300 de Trox o equivalente en calidad y precio a aprobar por la dirección facultativa
Incluso montaje, conexiones y pruebas, totalmente instalada y funcionando.

| Código | Ud | Descripción | Rendimiento | Precio | Importe |
|---|---|---|---|---|---|
| IIB_20011.a | Ud | Compuerta cortafuegos 700X300 (material) | 1 | 204.48 | 204.48 |
| MO_4 | h | Oficial de 1ª | 0.748 | 17.7 | 13.24 |
| %0MA000100 | % | Medios auxiliares | 1 % | 217.72 | 2.18 |
| %CI0000300 | % | Medios auxiliares | 3 % | 219.90 | 6.60 |
|  |  | Total |  |  | 226.5 |

| Medición | Uds. | Parcial |
|---|---|---|
| CUBIERTA |  |  |
| PLANTA 2 | 3 | 3.00 |
| PLANTA 1 |  |  |
| PLANTA 0 | 1 | 1.00 |
| PLANTA -1 |  |  |
| Total |  | 4 |

**IIB_20012** Ud COMPUERTA CORTAFUEGOS CC-03 (21/01/2010)
5 Ud × 331.12 = 1655.60
Compuerta cortafuegos de conexión rectangular para intercalar en conducto (A2-s1,d0 s/CTE-DB-SI), de dimensiones 1200X600 mm, construida en chapa de acero galvanizado, dotada con mecanismos de disparo térmico intercambiables entre sí. Cierre por disparo o rotura del fusible térmico, tarado en 72ºC, siendo el rearme mediante manual y con interruptores de fin de carrera (abierta-cerrada). Resistencia al fuego EI120 s/UNE EN 1366-2:2000, ensayo 6488/03-C1, mod. FKA-3.5/Z18/1200X600 de Trox o equivalente en calidad y precio a aprobar por la dirección facultativa
Incluso montaje, conexiones y pruebas, totalmente instalada y funcionando.

| Código | Ud | Descripción | Rendimiento | Precio | Importe |
|---|---|---|---|---|---|
| IIB_20012.a | Ud | Compuerta cortafuegos 1200X600 (material) | 1 | 305.05 | 305.050 |
| MO_4 | h | Oficial de 1ª | 0.748 | 17.7 | 13.240 |
| %0MA000100 | % | Medios auxiliares | 1 % | 318.290 | 3.183 |
| %CI0000300 | % | Medios auxiliares | 3 % | 321.473 | 9.644 |
|  |  | Total |  |  | 331.12 |

| Medición | Uds. | Parcial |
|---|---|---|
| CUBIERTA |  |  |
| PLANTA 2 |  |  |
| PLANTA 1 |  |  |
| PLANTA 0 | 3 | 3.00 |
| PLANTA -1 | 2 | 2.00 |
| Total |  | 5 |

**IIB_20013** Ud COMPUERTA CORTAFUEGOS CC-04 (21/01/2010)
3 Ud × 273.19 = 819.57
Compuerta cortafuegos de conexión rectangular para intercalar en conducto (A2-s1,d0 s/CTE-DB-SI), de dimensiones 700X600 mm, construida en chapa de acero galvanizado, dotada con mecanismos de disparo térmico intercambiables entre sí. Cierre por disparo o rotura del fusible térmico, tarado en 72ºC, siendo el rearme mediante manual y con interruptores de fin de carrera (abierta-cerrada). Resistencia al fuego EI120 s/UNE EN 1366-2:2000, ensayo 6488/03-C1, mod. FKA-3.5/Z18/700X600 de Trox o equivalente en calidad y precio a aprobar por la dirección facultativa
Incluso montaje, conexiones y pruebas, totalmente instalada y funcionando.

| Código | Ud | Descripción | Rendimiento | Precio | Importe |
|---|---|---|---|---|---|
| IIB_20013.a | Ud | Compuerta cortafuegos 700X600 (material) | 1 | 249.36 | 249.36 |
| MO_4 | h | Oficial de 1ª | 0.748 | 17.7 | 13.24 |
| %0MA000100 | % | Medios auxiliares | 1 % | 262.60 | 2.63 |
| %CI0000300 | % | Medios auxiliares | 3 % | 265.23 | 7.96 |
|  |  | Total |  |  | 273.19 |

| Medición | Uds. | Parcial |
|---|---|---|
| CUBIERTA |  |  |
| PLANTA 2 |  |  |
| PLANTA 1 | 3 | 3.00 |
| PLANTA 0 |  |  |
| PLANTA -1 |  |  |
| Total |  | 3 |

**IIB_20014** Ud COMPUERTA CORTAFUEGOS CC-05 (21/01/2010)
3 Ud × 181.53 = 544.59
Compuerta cortafuegos de conexión rectangular para intercalar en conducto (A2-s1,d0 s/CTE-DB-SI), de dimensiones 300X200 mm, construida en chapa de acero galvanizado, dotada con mecanismos de disparo térmico intercambiables entre sí. Cierre por disparo o rotura del fusible térmico, tarado en 72ºC, siendo el rearme mediante manual y con interruptores de fin de carrera (abierta-cerrada). Resistencia al fuego EI120 s/UNE EN 1366-2:2000, ensayo 6488/03-C1, mod. FKA-3.5/Z18/300X200 de Trox o equivalente en calidad y precio a aprobar por la dirección facultativa
Incluso montaje, conexiones y pruebas, totalmente instalada y funcionando.

| Código | Ud | Descripción | Rendimiento | Precio | Importe |
|---|---|---|---|---|---|
| IIB_20014.a | Ud | Compuerta cortafuegos 300X200 (material) | 1 | 161.25 | 161.25 |
| MO_4 | h | Oficial de 1ª | 0.748 | 17.7 | 13.24 |
| %0MA000100 | % | Medios auxiliares | 1 % | 174.49 | 1.74 |
| %CI0000300 | % | Medios auxiliares | 3 % | 176.23 | 5.29 |
|  |  | Total |  |  | 181.53 |

| Medición | Uds. | Parcial |
|---|---|---|
| CUBIERTA |  |  |
| PLANTA 2 | 1 | 1.00 |
| PLANTA 1 | 1 | 1.00 |
| PLANTA 0 | 1 | 1.00 |
| PLANTA -1 |  |  |
| Total |  | 3 |

**IIB_20015** Ud COMPUERTA CORTAFUEGOS CC-06 (21/01/2010)
3 Ud × 367.43 = 1102.29
Compuerta cortafuegos de conexión rectangular para intercalar en conducto (A2-s1,d0 s/CTE-DB-SI), de dimensiones 1500X600 mm, construida en chapa de acero galvanizado, dotada con mecanismos de disparo térmico intercambiables entre sí. Cierre por disparo o rotura del fusible térmico, tarado en 72ºC, siendo el rearme mediante manual y con interruptores de fin de carrera (abierta-cerrada). Resistencia al fuego EI120 s/UNE EN 1366-2:2000, ensayo 6488/03-C1, mod. FKA-3.5/Z18/1500X600 de Trox o equivalente en calidad y precio a aprobar por la dirección facultativa
Incluso montaje, conexiones y pruebas, totalmente instalada y funcionando.

| Código | Ud | Descripción | Rendimiento | Precio | Importe |
|---|---|---|---|---|---|
| IIB_20015.a | Ud | Compuerta cortafuegos 1500x600 (material) | 1 | 339.96 | 339.96 |
| MO_4 | h | Oficial de 1ª | 0.748 | 17.7 | 13.24 |
| %0MA000100 | % | Medios auxiliares | 1 % | 353.20 | 3.53 |
| %CI0000300 | % | Medios auxiliares | 3 % | 356.73 | 10.70 |
|  |  | Total |  |  | 367.43 |

| Medición | Uds. | Parcial |
|---|---|---|
| CUBIERTA |  |  |
| PLANTA 2 |  |  |
| PLANTA 1 |  |  |
| PLANTA 0 |  |  |
| PLANTA -1 | 3 | 3.00 |
| Total |  | 3 |

**IIB_20016** Ud COMPUERTA CORTAFUEGOS CC-07 (21/01/2010)
1 Ud × 209.19 = 209.19
Compuerta cortafuegos de conexión rectangular para intercalar en conducto (A2-s1,d0 s/CTE-DB-SI), de dimensiones 500X250 mm, construida en chapa de acero galvanizado, dotada con mecanismos de disparo térmico intercambiables entre sí. Cierre por disparo o rotura del fusible térmico, tarado en 72ºC, siendo el rearme mediante manual y con interruptores de fin de carrera (abierta-cerrada). Resistencia al fuego EI120 s/UNE EN 1366-2:2000, ensayo 6488/03-C1, mod. FKA-3.5/Z18/500X250 de Trox o equivalente en calidad y precio a aprobar por la dirección facultativa
Incluso montaje, conexiones y pruebas, totalmente instalada y funcionando.

| Código | Ud | Descripción | Rendimiento | Precio | Importe |
|---|---|---|---|---|---|
| IIB_20016.a | Ud | Compuerta cortafuegos 500xX250 (material) | 1 | 187.85 | 187.85 |
| MO_4 | h | Oficial de 1ª | 0.748 | 17.7 | 13.24 |
| %0MA000100 | % | Medios auxiliares | 1 % | 201.09 | 2.01 |
| %CI0000300 | % | Medios auxiliares | 3 % | 203.10 | 6.09 |
|  |  | Total |  |  | 209.19 |

| Medición | Uds. | Parcial |
|---|---|---|
| CUBIERTA |  |  |
| PLANTA 2 |  |  |
| PLANTA 1 |  |  |
| PLANTA 0 |  |  |
| PLANTA -1 | 1 | 1.00 |
| Total |  | 1 |

#### 10.7.3.3 MOD CONDUCTOS Y ACCESORIOS (20/01/2010)
Importe: 78553.19

**IIB_30075** Ml CONDUCTO CIRCULAR FLEXIBLE AISLADO DE 125 MM (21/01/2010)
87 Ml × 7.47 = 649.89
Conducto flexible de espiral de aluminio aislado termica y acusticamente, de 125 mm. de diámetro, para instalaciones de ventilación y extracción, incluso p.p.de abrazaderas, montaje y conexiones.Suministro, instalación y pruebas.

| Código | Ud | Descripción | Rendimiento | Precio | Importe |
|---|---|---|---|---|---|
| IIB_30075.A | M2 | CONDUCTO CIRCULAR FLEXIBLE DE 125 MM (material) | 1 | 5.41 | 5.41 |
| MO_4 | h | Oficial de 1ª | 0.1 | 17.7 | 1.77 |
| %0MA000100 | % | Medios auxiliares | 1 % | 7.18 | 0.07 |
| %CI0000300 | % | Medios auxiliares | 3 % | 7.25 | 0.22 |
|  |  | Total |  |  | 7.47 |

| Medición | Uds. | Parcial |
|---|---|---|
| DIFUSORES TIPO A (UN METRO POR DIFUSOR) | 87 | 87.00 |
| Total |  | 87 |

**IIB_30070** Ml CONDUCTO CIRCULAR FLEXIBLE AISLADO DE 160 MM (21/01/2010)
148 Ml × 7.72 = 1142.56
Conducto flexible de espiral de aluminio aislado termica y acusticamente, de 160 mm. de diámetro, para instalaciones de ventilación y extracción, incluso p.p.de abrazaderas, montaje y conexiones.Suministro, instalación y pruebas.

| Código | Ud | Descripción | Rendimiento | Precio | Importe |
|---|---|---|---|---|---|
| IIB_30070.A | M2 | CONDUCTO CIRCULAR FLEXIBLE AISLADO DE 160 MM (material) | 1 | 5.65 | 5.650 |
| MO_4 | h | Oficial de 1ª | 0.1 | 17.7 | 1.770 |
| %0MA000100 | % | Medios auxiliares | 1 % | 7.420 | 0.074 |
| %CI0000300 | % | Medios auxiliares | 3 % | 7.494 | 0.225 |
|  |  | Total |  |  | 7.72 |

| Medición | Uds. | Parcial |
|---|---|---|
| DIFUSORES TIPO B (UN METRO POR DIFUSOR) | 96 | 96.00 |
| CONEXIÓN FANCOILS | 52 | 52.00 |
| Total |  | 148 |

**IIB_30074** Ml CONDUCTO CIRCULAR FLEXIBLE AISLADO DE 100 MM (21/01/2010)
18 Ml × 7.29 = 131.22
Conducto flexible de espiral de aluminio aislado termica y acusticamente, de 100 mm. de diámetro, para instalaciones de ventilación y extracción, incluso p.p.de abrazaderas, montaje y conexiones.Suministro, instalación y pruebas.

| Código | Ud | Descripción | Rendimiento | Precio | Importe |
|---|---|---|---|---|---|
| IIB_30074.A | M2 | CONDUCTO CIRCULAR FLEXIBLE DE 100 MM (material) | 1 | 5.24 | 5.24 |
| MO_4 | h | Oficial de 1ª | 0.1 | 17.7 | 1.77 |
| %0MA000100 | % | Medios auxiliares | 1 % | 7.01 | 0.07 |
| %CI0000300 | % | Medios auxiliares | 3 % | 7.08 | 0.21 |
|  |  | Total |  |  | 7.29 |

| Medición | Uds. | Parcial |
|---|---|---|
| CONEXIÓN BOCAS TIPO a | 18 | 18.00 |
| Total |  | 18 |

**IIB_30072** Ml CONDUCTO CIRCULAR FLEXIBLE AISLADO DE 250 MM (21/01/2010)
9 Ml × 8.5 = 76.50
Conducto flexible de espiral de aluminio aislado termica y acusticamente, de 250 mm. de diámetro, para instalaciones de ventilación y extracción, incluso p.p.de abrazaderas, montaje y conexiones.Suministro, instalación y pruebas.

| Código | Ud | Descripción | Rendimiento | Precio | Importe |
|---|---|---|---|---|---|
| IIB_30072.A | M2 | CONDUCTO CIRCULAR FLEXIBLE AISLADO DE 250 MM (material) | 1 | 6.4 | 6.40 |
| MO_4 | h | Oficial de 1ª | 0.1 | 17.7 | 1.77 |
| %0MA000100 | % | Medios auxiliares | 1 % | 8.17 | 0.08 |
| %CI0000300 | % | Medios auxiliares | 3 % | 8.25 | 0.25 |
|  |  | Total |  |  | 8.5 |

| Medición | Uds. | Parcial |
|---|---|---|
| CONEXIÓN MINICLIMATIZADORAS | 9 | 9.00 |
| Total |  | 9 |

**IIB_30040** M2 CONDUCTO CLIMAVER NETO 25 mm. (20/01/2010)
1767 M2 × 28.12 = 49688.04
Conducto de sección rectangular construido con manta de fibra de vidrio de 25 mm de espesor, recubierto esterior por lamina de aluminio, malla de vidrio textil y papel Kraft,recubierto interior con tejido de vidrio negro, tipo Climaver Neto con perfileria del sistema Climaver Metal o similar en calidad y precio, incluso p.p. de perfilería, elementos de unión, curvas, tés, reducciones, soportaciones, uniones a equipos, plenums, ampliaciones, soportes, accesorios, etc. incluso instalación y pruebas, con todos los medios, accesorios y operaciones necesarias para su correcta instalación. Incluso sellado de todos los pasos a través de muros y tabiques.

| Código | Ud | Descripción | Rendimiento | Precio | Importe |
|---|---|---|---|---|---|
| MO_4 | h | Oficial de 1ª | 0.308 | 17.7 | 5.45 |
| MO_3 | h | Ayudante | 0.308 | 15.3 | 4.71 |
| IIB_30040.A | M2 | Panel rígido Climaver Metal e/25 mm. (material) | 1.1 | 9.41 | 10.35 |
| IIB_30040.B | ML | Perfileria refuerzo aluminio (material) | 5.6 | 0.93 | 5.21 |
| IIB_30040.C | Ud | Conjunto soporte conducto (material) | 0.35 | 3.74 | 1.31 |
| %0MA000100 | % | Medios auxiliares | 1 % | 27.03 | 0.27 |
| %CI0000300 | % | Medios auxiliares | 3 % | 27.30 | 0.82 |
|  |  | Total |  |  | 28.12 |

| Medición | Uds. | Parcial |
|---|---|---|
| CUBIERTA |  |  |
| PLANTA 2 | 459 | 459.00 |
| PLANTA 1 | 567 | 567.00 |
| PLANTA 0 | 741 | 741.00 |
| PLANTA -1 |  |  |
| Total |  | 1767 |

**IIB_30010** M2 CONDUCTO CHAPA ACERO 0,8 MM (20/01/2010)
12.8 M2 × 20.6 = 263.68
CONDUCTO DE SECCION RECTANGULAR, CONSTRUIDO EN CHAPA DE ACERO GALVANIZADA EN CALIENTE POR INMERSION DE 0,8 MM DE ESPESOR, CONSTRUIDO SEGUN UNE 100-101, UNE 100-102 Y UNE 100-103, CON UNION DE TRAMOS DE RED DE CONDUCTOS MEDIANTE MARCO PARA UNION EMBRIDADA CON JUNTA ELASTICA INTERMEDIA PARA ESTANQUEIDAD, DE LA FIRMA METU SYSTEM O EQUIVALENTE. INCLUSO P.P. DE ELEMENTOS DE UNION, CURVAS, TES, DERIVACIONES, UNIONES A EQUIPOS, PLENUMS, AMPLIACIONES, REDUCCIONES, SOPORTES, ACCESORIOS, ETC.
INCLUSO INSTALACION Y PRUEBAS, CON TODOS LOS MEDIOS, ACCESORIOS Y OPERACIONES NECESARIAS PARA SU CORRECTA INSTALACION.

| Código | Ud | Descripción | Rendimiento | Precio | Importe |
|---|---|---|---|---|---|
| IIB_30010.A | M2 | Chapa acero galvanizado 0,8mm. (material) | 1 | 11.8 | 11.80 |
| IIB_30000.B | Ud | Conjunto de soporte de conducto (material) | 0.7 | 3.32 | 2.32 |
| MO_4 | h | Oficial de 1ª | 0.249 | 17.7 | 4.41 |
| MO_3 | h | Ayudante | 0.083 | 15.3 | 1.27 |
| %0MA000100 | % | Medios auxiliares | 1 % | 19.80 | 0.20 |
| %CI0000300 | % | Medios auxiliares | 3 % | 20.00 | 0.60 |
|  |  | Total |  |  | 20.6 |

| Medición | Uds. | Parcial |
|---|---|---|
| PLANTA -1 |  |  |
| PATINILLOS | 12.8 | 12.80 |
| Total |  | 12.8 |

**IIB_30012** M2 CONDUCTO CHAPA ACERO 1 MM (20/01/2010)
157.5 M2 × 22.07 = 3476.03
CONDUCTO DE SECCION RECTANGULAR, CONSTRUIDO EN CHAPA DE ACERO GALVANIZADA EN CALIENTE POR INMERSION DE 1 MM DE ESPESOR, CONSTRUIDO SEGUN UNE 100-101, UNE 100-102 Y UNE 100-103, CON UNION DE TRAMOS DE RED DE CONDUCTOS MEDIANTE MARCO PARA UNION EMBRIDADA CON JUNTA ELASTICA INTERMEDIA PARA ESTANQUEIDAD, DE LA FIRMA METU SYSTEM O EQUIVALENTE. INCLUSO P.P. DE ELEMENTOS DE UNION, CURVAS, TES, DERIVACIONES, UNIONES A EQUIPOS, PLENUMS, AMPLIACIONES, REDUCCIONES, SOPORTES, ACCESORIOS, ETC.
INCLUSO INSTALACION Y PRUEBAS, CON TODOS LOS MEDIOS, ACCESORIOS Y OPERACIONES NECESARIAS PARA SU CORRECTA INSTALACION.

| Código | Ud | Descripción | Rendimiento | Precio | Importe |
|---|---|---|---|---|---|
| IIB_30012.A | M2 | Chapa acero galvanizado 1mm. (material) | 1 | 13.22 | 13.22 |
| IIB_30000.B | Ud | Conjunto de soporte de conducto | 0.7 | 3.32 | 2.32 |
| MO_4 | h | Oficial de 1ª | 0.249 | 17.7 | 4.41 |
| MO_3 | h | Ayudante | 0.083 | 15.3 | 1.27 |
| %0MA000100 | % | Medios auxiliares | 1 % | 21.22 | 0.21 |
| %CI0000300 | % | Medios auxiliares | 3 % | 21.43 | 0.64 |
|  |  | Total |  |  | 22.07 |

| Medición | Uds. | Parcial |
|---|---|---|
| PLANTA -1 | 114 | 114.00 |
| PATINILLOS | 43.5 | 43.50 |
| Total |  | 157.5 |

**IIB_30013** M2 CONDUCTO CHAPA ACERO 1,2MM (20/01/2010)
651.8 M2 × 22.85 = 14893.63
CONDUCTO DE SECCION RECTANGULAR, CONSTRUIDO EN CHAPA DE ACERO GALVANIZADA EN CALIENTE POR INMERSION DE 1,2 MM DE ESPESOR, CONSTRUIDO SEGUN UNE 100-101, UNE 100-102 Y UNE 100-103, CON UNION DE TRAMOS DE RED DE CONDUCTOS MEDIANTE MARCO PARA UNION EMBRIDADA CON JUNTA ELASTICA INTERMEDIA PARA ESTANQUEIDAD, DE LA FIRMA METU SYSTEM O EQUIVALENTE. INCLUSO P.P. DE ELEMENTOS DE UNION, CURVAS, TES, DERIVACIONES, UNIONES A EQUIPOS, PLENUMS, AMPLIACIONES, REDUCCIONES, SOPORTES, ACCESORIOS, ETC.
INCLUSO INSTALACION Y PRUEBAS, CON TODOS LOS MEDIOS, ACCESORIOS Y OPERACIONES NECESARIAS PARA SU CORRECTA INSTALACION.

| Código | Ud | Descripción | Rendimiento | Precio | Importe |
|---|---|---|---|---|---|
| IIB_30013.A | M2 | Chapa acero galvanizado 1,2 mm. (material) | 1 | 13.96 | 13.96 |
| IIB_30000.B | Ud | Conjunto de soporte de conducto | 0.7 | 3.32 | 2.32 |
| MO_4 | h | Oficial de 1ª | 0.249 | 17.7 | 4.41 |
| MO_3 | h | Ayudante | 0.083 | 15.3 | 1.27 |
| %0MA000100 | % | Medios auxiliares | 1 % | 21.96 | 0.22 |
| %CI0000300 | % | Medios auxiliares | 3 % | 22.18 | 0.67 |
|  |  | Total |  |  | 22.85 |

| Medición | Uds. | Parcial |
|---|---|---|
| PLANTA -1 | 633 | 633.00 |
| PATINILLOS | 18.8 | 18.80 |
| Total |  | 651.8 |

**IIB_30011** M2 AISLAMIENTO INTERIOR DE CONDUCTOS INTRAVER (20/01/2010)
822 M2 × 3.13 = 2572.86
AISLAMIENTO INTERIOR DE CONDUCTO A BASE DE MANTA DE LANA VIDRIO ISOVER CON REVESTIMIENTO EN NETO, DE DENSIDAD FVM-1 S/UNE 92102, CONDUCTIVIDAD TERMICA 0,048 W/M°C A 24°C, COMPORTAMIENTO AL FUEGO M0, DE 25 MM DE ESPESOR , CON SELLADO DE JUNTAS, INCLUSO P.P. DE AISLAMIENTO DE ELEMENTOS DE UNION, CURVAS, TES, DERIVACIONES, UNIONES A EQUIPOS, PLENUMS, AMPLIACIONES, REDUCCIONES, ACCESORIOS, ETC.A COLOCAR DENTRODE LOS CONDUCTOS DE CHAPA DE 0,8, 1 Y 1,2 A EXCEPCIÓN DE LOS CONDUCTOS DE ASEOS.
INCLUSO INSTALACION Y PRUEBAS, CON TODOS LOS MEDIOS, ACCESORIOS Y OPERACIONES NECE
SARIAS PARA SU CORRECTA INSTALACION.

| Código | Ud | Descripción | Rendimiento | Precio | Importe |
|---|---|---|---|---|---|
| IIB_30011.A | M2 | INTRAVER (material) | 1 | 1 | 1.00 |
| MO_4 | h | Oficial de 1ª | 0.042 | 17.7 | 0.74 |
| MO_3 | h | Ayudante | 0.083 | 15.3 | 1.27 |
| %0MA000100 | % | Medios auxiliares | 1 % | 3.01 | 0.03 |
| %CI0000300 | % | Medios auxiliares | 3 % | 3.04 | 0.09 |
|  |  | Total |  |  | 3.13 |

| Medición | Uds. | Parcial |
|---|---|---|
| PLANTA -1 | 747 | 747.00 |
| PATINILLOS | 75 | 75.00 |
| Total |  | 822 |

**IIB_30014** M2 CONDUCTO EI 120 (20/01/2010)
39 M2 × 102.58 = 4000.62
CConducto EI-120 para la realización de conductos de aire mediante placa EI-120 Promatec EI-120 o similar en calidad y precio previa aprobación de la D.F. Incluyendo pequeño material, perfilería, p.p.de juntas, codos y curvas, injertos, así como todos los elementos necesarios y accesorios de fijación y montaje, totalmente montado y probada su hermeticidad. INCLUSO SELLADOS RESISTENTES AL FUEGO DE HUECOS DE PASOS DE INSTALACIONES ENTRE DIFERENTES SECTORES DE INCENDIOS, SEGÚN PLIEGOS DE CONDICIONES GENERALES. INCLUSO AYUDAS DE ALBAÑILERÍA, MEDIOS AUXILIARES Y PEQUEÑO MATERIAL PARA SU REALIZACIÓN.

| Código | Ud | Descripción | Rendimiento | Precio | Importe |
|---|---|---|---|---|---|
| IIB_30014.A | M2 | CHAPA EI 120 (material) | 1 | 90.6 | 90.60 |
| IIB_30000.B | Ud | Conjunto de soporte de conducto | 0.7 | 3.32 | 2.32 |
| MO_4 | h | Oficial de 1ª | 0.249 | 17.7 | 4.41 |
| MO_3 | h | Ayudante | 0.083 | 15.3 | 1.27 |
| %0MA000100 | % | Medios auxiliares | 1 % | 98.60 | 0.99 |
| %CI0000300 | % | Medios auxiliares | 3 % | 99.59 | 2.99 |
|  |  | Total |  |  | 102.58 |

| Medición | Uds. | Parcial |
|---|---|---|
| PLANTA -1 | 39 | 39.00 |
| Total |  | 39 |

**IIB_30015** M2 CONDUCTO CHAPA ACERO 0,6 MM (20/01/2010)
84 M2 × 19.74 = 1658.16
CONDUCTO DE SECCION RECTANGULAR, CONSTRUIDO EN CHAPA DE ACERO GALVANIZADA EN CALIENTE POR INMERSION DE 0,6 MM DE ESPESOR, CONSTRUIDO SEGUN UNE 100-101, UNE 100-102 Y UNE 100-103, CON UNION DE TRAMOS DE RED DE CONDUCTOS MEDIANTE MARCO PARA UNION EMBRIDADA CON JUNTA ELASTICA INTERMEDIA PARA ESTANQUEIDAD, DE LA FIRMA METU SYSTEM O EQUIVALENTE. INCLUSO P.P. DE ELEMENTOS DE UNION, CURVAS, TES, DERIVACIONES, UNIONES A EQUIPOS, PLENUMS, AMPLIACIONES, REDUCCIONES, SOPORTES, ACCESORIOS, ETC.
INCLUSO INSTALACION Y PRUEBAS, CON TODOS LOS MEDIOS, ACCESORIOS Y OPERACIONES NECESARIAS PARA SU CORRECTA INSTALACION.

| Código | Ud | Descripción | Rendimiento | Precio | Importe |
|---|---|---|---|---|---|
| IIB_30015.A | M2 | Chapa acero galvanizado 0,6mm. (material) | 1 | 10.97 | 10.970 |
| IIB_30000.B | Ud | Conjunto de soporte de conducto | 0.7 | 3.32 | 2.324 |
| MO_4 | h | Oficial de 1ª | 0.249 | 17.7 | 4.407 |
| MO_3 | h | Ayudante | 0.083 | 15.3 | 1.270 |
| %0MA000100 | % | Medios auxiliares | 1 % | 18.971 | 0.190 |
| %CI0000300 | % | Medios auxiliares | 3 % | 19.161 | 0.575 |
|  |  | Total |  |  | 19.74 |

| Medición | Uds. | Parcial |
|---|---|---|
| ASEOS (INCLUIDO PATINILLO) | 84 | 84.00 |
| Total |  | 84 |

#### 10.7.3.4 MOD ELEMENTOS TERMINALES (21/01/2010)
Importe: 17525.76

**IIB_60250** Ud REJILLA ASPIRACIÓN TIPO b (21/01/2010)
12 Ud × 29.97 = 359.64
Rejilla construida en aluminio extruido anodizado, con lamas horizontales regulables individualmente y sujeción mediante fijación oculta parte posterior de chapa de acero con regulación de caudal, de dimensiones 225x125 mm. Incluso marcos de montaje, de la firma Trox modelo AH-A 225x125/A1/0/0/aluminio o equivalente en calidad y precio previa aprobación por la D.F. Incluso instalación y pruebas, con todos los medios, accesorios y operaciones necesarias para su correcta instalación.

| Código | Ud | Descripción | Rendimiento | Precio | Importe |
|---|---|---|---|---|---|
| IIB_6025.a | u | Rejilla AH-A 225x125 (material) | 1 | 15.78 | 15.78 |
| IIB_6025.b | u | Marco de montaje (material) | 1 | 7.15 | 7.15 |
| MO_4 | h | Oficial de 1ª | 0.332 | 17.7 | 5.88 |
| %0MA000100 | % | Medios auxiliares | 1 % | 28.81 | 0.29 |
| %CI0000300 | % | Medios auxiliares | 3 % | 29.10 | 0.87 |
|  |  | Total |  |  | 29.97 |

| Medición | Uds. | Parcial |
|---|---|---|
| CUBIERTA |  |  |
| PLANTA 2 | 4 | 4.00 |
| PLANTA 1 | 4 | 4.00 |
| PLANTA 0 | 4 | 4.00 |
| PLANTA -1 |  |  |
| Total |  | 12 |

**IIB_60251** Ud BOCA EXTRACCIÓN ASEOS TIPO a (21/01/2010)
18 Ud × 17.05 = 306.90
BOCA DE EXTRACCION DE ASEOS, TIPO a EN PLANOS, CONSTRUIDA EN ACERO GALVANIZADO LACADO, INCLUSO MARCOS DE MONTAJE, DE LA FIRMA TROX MODELO LVS-100 PARA UN CAUDAL DE 100 M3/H, EN COLOR A DETERMINAR POR LA DIRECCIÓN FACULTATIVA, O EQUIVALENTE EN CALIDAD Y PRECIO.
INCLUSO INSTALACION Y PRUEBAS, CON TODOS LOS MEDIOS, ACCESORIOS Y OPERACIONES NECESARIAS PARA SU CORRECTA INSTALACION.

| Código | Ud | Descripción | Rendimiento | Precio | Importe |
|---|---|---|---|---|---|
| IIB_60251.A | Ud | Boca extracción (material) | 1 | 9.77 | 9.77 |
| MO_4 | h | Oficial de 1ª | 0.374 | 17.7 | 6.62 |
| %0MA000100 | % | Medios auxiliares | 1 % | 16.39 | 0.16 |
| %CI0000300 | % | Medios auxiliares | 3 % | 16.55 | 0.50 |
|  |  | Total |  |  | 17.05 |

| Medición | Uds. | Parcial |
|---|---|---|
| CUBIERTA |  |  |
| PLANTA 2 | 6 | 6.00 |
| PLANTA 1 | 5 | 5.00 |
| PLANTA 0 | 7 | 7.00 |
| PLANTA -1 |  |  |
| Total |  | 18 |

**IIB_60252** Ud DIFUSOR ROTACIONAL. TIPO A (21/01/2010)
87 Ud × 69.9 = 6081.30
DIFUSOR ROTACIONAL EN EJECUCION CUADRADA CON DEFLECTORES QUE PERMITEN LA MODIFICACION DE LA DIRECCION DE LA VENA DE AIRE. REDUCIDO NIVEL SONORO
MODELO VDW-Q-H TAMAÑO 300x8 DE LA FIRMA TROX O EQUIVALENTE EN CALIDAD Y PRECIO.
INCLUSO INSTALACION Y PRUEBAS, CON TODOS LOS MEDIOS, PLENUM DE CONEXIÓN, ACCESORIOS Y OPERACIONES NECESARIAS PARA SU CORRECTA INSTALACION.

| Código | Ud | Descripción | Rendimiento | Precio | Importe |
|---|---|---|---|---|---|
| IIB_60252.A | Ud | Difusor (material) | 1 | 59.84 | 59.84 |
| MO_4 | h | Oficial de 1ª | 0.415 | 17.7 | 7.35 |
| %0MA000100 | % | Medios auxiliares | 1 % | 67.19 | 0.67 |
| %CI0000300 | % | Medios auxiliares | 3 % | 67.86 | 2.04 |
|  |  | Total |  |  | 69.9 |

| Medición | Uds. | Parcial |
|---|---|---|
| CUBIERTA |  |  |
| PLANTA 2 | 80 | 80.00 |
| PLANTA 1 | 7 | 7.00 |
| PLANTA 0 |  |  |
| PLANTA -1 |  |  |
| Total |  | 87 |

**IIB_60253** Ud DIFUSOR ROTACIONAL. TIPO B (21/01/2010)
96 Ud × 112.27 = 10777.92
DIFUSOR ROTACIONAL EN EJECUCION CUADRADA CON DEFLECTORES QUE PERMITEN LA MODIFICACION DE LA DIRECCION DE LA VENA DE AIRE. REDUCIDO NIVEL SONORO
MODELO VDW-Q-H TAMAÑO 600x24 DE LA FIRMA TROX O EQUIVALENTE EN CALIDAD Y PRECIO.
INCLUSO INSTALACION Y PRUEBAS, CON TODOS LOS MEDIOS, PLENUM DE CONEXIÓN, ACCESORIOS Y OPERACIONES NECESARIAS PARA SU CORRECTA INSTALACION.

| Código | Ud | Descripción | Rendimiento | Precio | Importe |
|---|---|---|---|---|---|
| IIB_60253.A | Ud | Difusor (material) | 1 | 100.57 | 100.57 |
| MO_4 | h | Oficial de 1ª | 0.415 | 17.7 | 7.35 |
| %0MA000100 | % | Medios auxiliares | 1 % | 107.92 | 1.08 |
| %CI0000300 | % | Medios auxiliares | 3 % | 109.00 | 3.27 |
|  |  | Total |  |  | 112.27 |

| Medición | Uds. | Parcial |
|---|---|---|
| CUBIERTA |  |  |
| PLANTA 2 | 12 | 12.00 |
| PLANTA 1 | 35 | 35.00 |
| PLANTA 0 | 49 | 49.00 |
| PLANTA -1 |  |  |
| Total |  | 96 |

### 10.7.4 MOD EQUIPAMIENTO INTERIOR DE CALEFACCIÓN (20/01/2010)
Importe: 23394.45

#### 10.7.4.1 MOD ELEMENTOS TERMINALES (20/01/2010)
Importe: 23394.45

**IID_60000** Ud RADIADOR R-01 JAGA TIPO 11 TEMPO+DBE 100 cm (20/01/2010)
29 Ud × 621.81 = 18032.49
RADIADOR, CON CABEZA TERMOSTÁTICA, VÁLVULAS, Y ENTRADA Y SALIDA DE TUBERÍA POR PARTE SUPERIOR, MARCA JAGA mod. TEMPO TIPO11 + DBE, CON UNA LONGITUD DE 100 CM Y UNA ALTURA DE 60 CM, EL COLOR SERÁ ELEGIDO POR LA DIRECCIÓN FACULTATIVA DURANTE LA OBRA:
· TEMPERATURA DE FUNCIONAMIENTO: 45/40/20
· POTENCIA CALORIFICA POR RADIADOR: 942 W
INCLUSO PURGADOR, SOPORTES ATORNILLABLES REGULABLES, VALVULA TERMOSTATICA, CONEXIÓN ELÉCTRICA DE LOS VENTILADORES, CABEZA TERMOSTATICA Y DETENTOR BITUBO. COLOR BLANCO.
INCLUSO INSTALACION Y PRUEBAS, CON TODOS LOS MEDIOS, PEQUEÑAS AYUDAS DE ALBAÑILERÍA, ACCESORIOS Y OPERACIONES NECESARIAS PARA SU CORRECTA INSTALACION.
INCLUSO CONEXION A CIRCUITO DE AGUA MEDIANTE TUBO DE COBRE, CON JUNTAS DIELECTRICAS EN LA UNION.

| Código | Ud | Descripción | Rendimiento | Precio | Importe |
|---|---|---|---|---|---|
| IIB_602.A | Ud | RADIADOR JAGA TIPO 11+DBE (material; 22/10/2010) | 1 | 534.7 | 534.70 |
| IIB_602.B | Ud | Material aux. para la instalación de radiador (material; 22/10/2010) | 1 | 35 | 35.00 |
| IIB_10021.H | Ud | Conexión eléctrica libre de halógenos con sistema de control según R.E.B.T. | 1 | 0.6 | 0.60 |
| MO_4 | h | Oficial de 1ª | 0.831 | 17.7 | 14.71 |
| MO_3 | h | Ayudante | 0.831 | 15.3 | 12.71 |
| %0MA000100 | % | Medios auxiliares | 1 % | 597.72 | 5.98 |
| %CI0000300 | % | Medios auxiliares | 3 % | 603.70 | 18.11 |
|  |  | Total |  |  | 621.81 |

| Medición | Uds. | Parcial |
|---|---|---|
| CUBIERTA |  |  |
| PLANTA 2 |  |  |
| PLANTA 1 | 14 | 14.00 |
| PLANTA 0 | 15 | 15.00 |
| PLANTA -1 |  |  |
| Total |  | 29 |

**IID_60001** Ud RADIADOR R-02 JAGA TIPO 11 TEMPO+DBE 160 cm (20/01/2010)
6 Ud × 893.66 = 5361.96
RADIADOR, CON CABEZA TERMOSTÁTICA, VÁLVULAS, Y ENTRADA Y SALIDA DE TUBERÍA POR PARTE SUPERIOR, MARCA JAGA mod. TEMPO TIPO11 + DBE, CON UNA LONGITUD DE 160 CM Y UNA ALTURA DE 60 CM, EL COLOR SERÁ ELEGIDO POR LA DIRECCIÓN FACULTATIVA DURANTE LA OBRA:
· TEMPERATURA DE FUNCIONAMIENTO: 45/40/20
· POTENCIA CALORIFICA POR RADIADOR: 1616 W
INCLUSO PURGADOR, SOPORTES ATORNILLABLES REGULABLES, VALVULA TERMOSTATICA, CONEXIÓN ELÉCTRICA DE LOS VENTILADORES, CABEZA TERMOSTATICA Y DETENTOR BITUBO. COLOR BLANCO.
INCLUSO INSTALACION Y PRUEBAS, CON TODOS LOS MEDIOS, PEQUEÑAS AYUDAS DE ALBAÑILERÍA, ACCESORIOS Y OPERACIONES NECESARIAS PARA SU CORRECTA INSTALACION.
INCLUSO CONEXION A CIRCUITO DE AGUA MEDIANTE TUBO DE COBRE, CON JUNTAS DIELECTRICAS EN LA UNION.

| Código | Ud | Descripción | Rendimiento | Precio | Importe |
|---|---|---|---|---|---|
| IID_60001.a | Ud | RADIADOR 2 JAGA TEMPO 160+DBE (material; 22/10/2010) | 1 | 796.05 | 796.05 |
| IIB_602.B | Ud | Material aux. para la instalación de radiador | 1 | 35 | 35.00 |
| IIB_10021.H | Ud | Conexión eléctrica libre de halógenos con sistema de control según R.E.B.T. | 1 | 0.6 | 0.60 |
| MO_4 | h | Oficial de 1ª | 0.83 | 17.7 | 14.69 |
| MO_3 | h | Ayudante | 0.83 | 15.3 | 12.70 |
| %0MA000100 | % | Medios auxiliares | 1 % | 859.04 | 8.59 |
| %CI0000300 | % | Medios auxiliares | 3 % | 867.63 | 26.03 |
|  |  | Total |  |  | 893.66 |

| Medición | Uds. | Largo | Parcial |
|---|---|---|---|
| CUBIERTA |  |  |  |
| PLANTA 2 | 1 | 2 | 2.00 |
| PLANTA 1 | 1 | 2 | 2.00 |
| PLANTA 0 | 1 | 2 | 2.00 |
| PLANTA -1 |  |  |  |
| Total |  |  | 6 |

### 10.7.5 MOD TUBERÍA Y AISLAMIENTO (20/01/2010)
Importe: 236023.66

**IIB_53030** Ml Tubería PVC DN25 condensados (21/01/2010)
135 Ml × 5.02 = 677.70
Tubería de evacuación de condensados, de DN-25, en PVC según UNE 53114 clase C, espesor 3,2 mm, incluso p.p. de elementos de unión, derivación, sifon, anclaje, soportaje, codos, etc., incluso conexión a red de saneamiento.
Incluso instalación y pruebas, con todos los medios, accesorios y operaciones necesarias para su correcta instalación

| Código | Ud | Descripción | Rendimiento | Precio | Importe |
|---|---|---|---|---|---|
| MO_4 | h | Oficial de 1ª | 0.224 | 17.7 | 3.96 |
| YICT.0160A | Ml | Tubería PVC DN25 (material) | 1 | 0.86 | 0.86 |
| %0MA000100 | % | Medios auxiliares | 1 % | 4.82 | 0.05 |
| %CI0000300 | % | Medios auxiliares | 3 % | 4.87 | 0.15 |
|  |  | Total |  |  | 5.02 |

| Medición | Uds. | Largo | Parcial |
|---|---|---|---|
| CUBIERTA |  |  |  |
| PLANTA 2 | 1 | 75 | 75.00 |
| PLANTA 1 | 1 | 40 | 40.00 |
| PLANTA 0 | 1 | 20 | 20.00 |
| PLANTA -1 |  |  |  |
| Total |  |  | 135 |

**IIB_53020** Ml Tubería PVC DN32 condensados (21/01/2010)
185 Ml × 5.6 = 1036.00
Tubería de evacuación de condensados, de DN-32, en PVC según UNE 53114 clase C, espesor 3,2 mm, incluso p.p. de elementos de unión, derivación, sifon, anclaje, soportaje, codos, etc., incluso conexión a red de saneamiento.
Incluso instalación y pruebas, con todos los medios, accesorios y operaciones necesarias para su correcta instalación.

| Código | Ud | Descripción | Rendimiento | Precio | Importe |
|---|---|---|---|---|---|
| MO_4 | h | Oficial de 1ª | 0.224 | 17.7 | 3.96 |
| YICT.0155A | Ml | Tubería PVC DN32 (material) | 1 | 1.43 | 1.43 |
| %0MA000100 | % | Medios auxiliares | 1 % | 5.39 | 0.05 |
| %CI0000300 | % | Medios auxiliares | 3 % | 5.44 | 0.16 |
|  |  | Total |  |  | 5.6 |

| Medición | Uds. | Parcial |
|---|---|---|
| CUBIERTA |  |  |
| PLANTA 2 | 110 | 110.00 |
| PLANTA 1 | 50 | 50.00 |
| PLANTA 0 | 25 | 25.00 |
| PLANTA -1 |  |  |
| Total |  | 185 |

**IIB_53010** Ml Tubería PVC DN50 condensados (21/01/2010)
90 Ml × 6.78 = 610.20
Tubería de evacuación de condensados, de DN-50, en PVC según UNE 53114 clase C, espesor 3,2 mm, incluso p.p. de elementos de unión, derivación, sifon, anclaje, soportaje, codos, etc., incluso conexión a red de saneamiento.
Incluso instalación y pruebas, con todos los medios, accesorios y operaciones necesarias para su correcta instalación.

| Código | Ud | Descripción | Rendimiento | Precio | Importe |
|---|---|---|---|---|---|
| MO_4 | h | Oficial de 1ª | 0.224 | 17.7 | 3.96 |
| YICT.0150A | Ml | Tubería PVC DN50 (material; 21/10/2010) | 1 | 2.55 | 2.55 |
| %0MA000100 | % | Medios auxiliares | 1 % | 6.51 | 0.07 |
| %CI0000300 | % | Medios auxiliares | 3 % | 6.58 | 0.20 |
|  |  | Total |  |  | 6.78 |

| Medición | Uds. | Parcial |
|---|---|---|
| CUBIERTA |  |  |
| PLANTA 2 | 45 | 45.00 |
| PLANTA 1 | 30 | 30.00 |
| PLANTA 0 | 15 | 15.00 |
| PLANTA -1 |  |  |
| Total |  | 90 |

**IIB_530101** Ml Tubería PVC DN63 condensados (21/01/2010)
15 Ml × 7.47 = 112.05
Tubería de evacuación de condensados, de DN-63, en PVC según UNE 53114 clase C, espesor 3,2 mm, incluso p.p. de elementos de unión, derivación, sifon, anclaje, soportaje, codos, etc., incluso conexión a red de saneamiento.
Incluso instalación y pruebas, con todos los medios, accesorios y operaciones necesarias para su correcta instalación.

| Código | Ud | Descripción | Rendimiento | Precio | Importe |
|---|---|---|---|---|---|
| MO_4 | h | Oficial de 1ª | 0.224 | 17.7 | 3.96 |
| IIB_530101A |  | TUBERÍA PVC DN63 (material; 21/10/2010) | 1 | 3.22 | 3.22 |
| %0MA000100 | % | Medios auxiliares | 1 % | 7.18 | 0.07 |
| %CI0000300 | % | Medios auxiliares | 3 % | 7.25 | 0.22 |
|  |  | Total |  |  | 7.47 |

**IIB_50010** Ml Tubería acero negro s/soldadura Ø 1/2" DIN2440 (20/01/2010)
835 Ml × 12 = 10020.00
Tubería de acero negro sin soldadura DIN 2440 de 1/2", con una mano de pintura de silicato de zinc de 50 micras y dos manos de color-epoxi de 35 micras cada una a definir por la d.f. junta ranurada tipo Victaulic o similar. Colocada en instalación de agua contra incendios. Incluso p.p. de piezas especiales (codos, tes, pasamuros, pasos de forjados...) fijación, accesorios y prueba hidráulica. Ayudas de albañilería. Apertura y cierre de rozas. Apertura de huecos en techos y falsos techos y sellado y acabado posterior. Incluso maquinaría elevadora para su instalación y soportes necesarios.
Suministro, instalación y pruebas. Medida la longitud instalada.

| Código | Ud | Descripción | Rendimiento | Precio | Importe |
|---|---|---|---|---|---|
| MO_4 | h | Oficial de 1ª | 0.15 | 17.7 | 2.66 |
| MO_3 | h | Ayudante | 0.15 | 15.3 | 2.30 |
| YICT.0005A | Ml | Tubería acero negro s/soldadura Ø 1/2" DIN2440 (material) | 1 | 6.28 | 6.28 |
| YICT.0005B | Ud | Piezas especiales tubo Ø 1/2" DIN 2440 (material) | 1 | 0.17 | 0.17 |
| YICT.0050C | L | Esmalte sintético anticalórico (material) | 0.028 | 4.25 | 0.12 |
| %0MA000100 | % | Medios auxiliares | 1 % | 11.53 | 0.12 |
| %CI0000300 | % | Medios auxiliares | 3 % | 11.65 | 0.35 |
|  |  | Total |  |  | 12 |

| Medición | Uds. | Parcial |
|---|---|---|
| CUBIERTA |  |  |
| PLANTA 2 | 450 | 450.00 |
| PLANTA 1 | 180 | 180.00 |
| PLANTA 0 | 205 | 205.00 |
| PLANTA -1 |  |  |
| Total |  | 835 |

**IIB_50020** Ml Tubería acero negro s/soldadura Ø 3/4" DIN2440 (20/01/2010)
145 Ml × 12.6 = 1827.00
Tubería de acero negro sin soldadura DIN 2440 de 3/4", con una mano de pintura de silicato de zinc de 50 micras y dos manos de color-epoxi de 35 micras cada una a definir por la d.f. junta ranurada tipo Victaulic o similar. Colocada en instalación de agua contra incendios. Incluso p.p. de piezas especiales (codos, tes, pasamuros, pasos de forjados...) fijación, accesorios y prueba hidráulica. Ayudas de albañilería. Apertura y cierre de rozas. Apertura de huecos en techos y falsos techos y sellado y acabado posterior. Incluso maquinaría elevadora para su instalación y soportes necesarios.
Suministro, instalación y pruebas. Medida la longitud instalada.

| Código | Ud | Descripción | Rendimiento | Precio | Importe |
|---|---|---|---|---|---|
| MO_4 | h | Oficial de 1ª | 0.15 | 17.7 | 2.66 |
| MO_3 | h | Ayudante | 0.15 | 15.3 | 2.30 |
| YICT.0010A | Ml | Tubería acero negro s/soldadura Ø 3/4" DIN2440 (material) | 1 | 6.83 | 6.83 |
| YICT.0010B | Ud | Piezas especiales tubo Ø 3/4" DIN 2440 (material) | 1 | 0.26 | 0.26 |
| YICT.0050C | L | Esmalte sintético anticalórico | 0.015 | 4.25 | 0.06 |
| %0MA000100 | % | Medios auxiliares | 1 % | 12.11 | 0.12 |
| %CI0000300 | % | Medios auxiliares | 3 % | 12.23 | 0.37 |
|  |  | Total |  |  | 12.6 |

| Medición | Uds. | Parcial |
|---|---|---|
| CUBIERTA |  |  |
| PLANTA 2 | 60 | 60.00 |
| PLANTA 1 | 30 | 30.00 |
| PLANTA 0 | 55 | 55.00 |
| PLANTA -1 |  |  |
| Total |  | 145 |

**IIB_50030** Ml Tubería acero negro s/soldadura Ø 1" DIN2440 (20/01/2010)
315 Ml × 14.15 = 4457.25
Tubería para circuitos de distribución de calefacción/climatización, de acero negro sin soldadura, DIN 2440, Tubería de acero negro sin soldadura DIN 2440 de 1", con una mano de pintura de silicato de zinc de 50 micras y dos manos de color-epoxi de 35 micras cada una a definir por la d.f. junta ranurada tipo Victaulic o similar. Colocada en instalación de agua contra incendios. Incluso p.p. de piezas especiales (codos, tes, pasamuros, pasos de forjados...) fijación, accesorios y prueba hidráulica. Ayudas de albañilería. Apertura y cierre de rozas. Apertura de huecos en techos y falsos techos y sellado y acabado posterior. Incluso maquinaría elevadora para su instalación y soportes necesarios.
Suministro, instalación y pruebas. Medida la longitud instalada.

| Código | Ud | Descripción | Rendimiento | Precio | Importe |
|---|---|---|---|---|---|
| MO_4 | h | Oficial de 1ª | 0.15 | 17.7 | 2.66 |
| MO_3 | h | Ayudante | 0.15 | 15.3 | 2.30 |
| YICT.0015A | Ml | Tubería acero negro s/soldadura Ø 1" DIN2440 (material) | 1 | 8.1 | 8.10 |
| YICT.0015B | Ud | Piezas especiales tubo Ø 1" DIN 2440 (material) | 1 | 0.34 | 0.34 |
| YICT.0050C | L | Esmalte sintético anticalórico | 0.048 | 4.25 | 0.20 |
| %0MA000100 | % | Medios auxiliares | 1 % | 13.60 | 0.14 |
| %CI0000300 | % | Medios auxiliares | 3 % | 13.74 | 0.41 |
|  |  | Total |  |  | 14.15 |

| Medición | Uds. | Parcial |
|---|---|---|
| CUBIERTA |  |  |
| PLANTA 2 | 50 | 50.00 |
| PLANTA 1 | 210 | 210.00 |
| PLANTA 0 | 55 | 55.00 |
| PLANTA -1 |  |  |
| Total |  | 315 |

**IIB_50040** Ml Tubería acero negro s/soldadura Ø 1 1/4" DIN2440 (20/01/2010)
490 Ml × 17.16 = 8408.40
Tubería para circuitos de distribución de calefacción/climatización, de acero negro sin soldadura, DIN 2440, Tubería de acero negro sin soldadura DIN 2440 de 1 1/4", con una mano de pintura de silicato de zinc de 50 micras y dos manos de color-epoxi de 35 micras cada una a definir por la d.f. Incluso p.p. de piezas especiales (codos, tes, pasamuros, pasos de forjados...) fijación, accesorios y prueba hidráulica. Ayudas de albañilería. Apertura y cierre de rozas. Apertura de huecos en techos y falsos techos y sellado y acabado posterior. Incluso maquinaría elevadora para su instalación y soportes necesarios.
Suministro, instalación y pruebas. Medida la longitud instalada.

| Código | Ud | Descripción | Rendimiento | Precio | Importe |
|---|---|---|---|---|---|
| MO_4 | h | Oficial de 1ª | 0.15 | 17.7 | 2.66 |
| MO_3 | h | Ayudante | 0.15 | 15.3 | 2.30 |
| YICT.0018A | Ml | Tubería acero negro s/soldadura Ø 1 1/4" DIN2440 (material) | 1 | 10.83 | 10.83 |
| YICT.0019B | Ud | Piezas especiales tubo Ø 1 1/4" DIN 2440 (material) | 1 | 0.44 | 0.44 |
| YICT.0050C | L | Esmalte sintético anticalórico | 0.061 | 4.25 | 0.26 |
| %0MA000100 | % | Medios auxiliares | 1 % | 16.49 | 0.16 |
| %CI0000300 | % | Medios auxiliares | 3 % | 16.65 | 0.50 |
|  |  | Total |  |  | 17.16 |

| Medición | Uds. | Parcial |
|---|---|---|
| CUBIERTA |  |  |
| PLANTA 2 | 50 | 50.00 |
| PLANTA 1 | 300 | 300.00 |
| PLANTA 0 | 140 | 140.00 |
| PLANTA -1 |  |  |
| Total |  | 490 |

**IIB_50050** Ml Tubería acero negro s/soldadura Ø 1½" DIN2440 (20/01/2010)
320 Ml × 18.53 = 5929.60
Tubería de acero negro sin soldadura DIN 2440 de 1 1/2", con una mano de pintura de silicato de zinc de 50 micras y dos manos de color-epoxi de 35 micras cada una a definir por la d.f. junta ranurada tipo Victaulic o similar. Colocada en instalación de agua contra incendios. Incluso p.p. de piezas especiales (codos, tes, pasamuros, pasos de forjados...) fijación, accesorios y prueba hidráulica. Ayudas de albañilería. Apertura y cierre de rozas. Apertura de huecos en techos y falsos techos y sellado y acabado posterior. Incluso maquinaría elevadora para su instalación y soportes necesarios.
Suministro, instalación y pruebas. Medida la longitud instalada.

| Código | Ud | Descripción | Rendimiento | Precio | Importe |
|---|---|---|---|---|---|
| MO_4 | h | Oficial de 1ª | 0.187 | 17.7 | 3.31 |
| MO_3 | h | Ayudante | 0.186 | 15.3 | 2.85 |
| YICT.0020A | Ml | Tubería acero negro s/soldadura Ø 1½" DIN2440 (material) | 1 | 10.84 | 10.84 |
| YICT.0020B | Ud | Piezas especiales tubo Ø 1½" DIN 2440 (material) | 1 | 0.52 | 0.52 |
| YICT.0050C | L | Esmalte sintético anticalórico | 0.068 | 4.25 | 0.29 |
| %0MA000100 | % | Medios auxiliares | 1 % | 17.81 | 0.18 |
| %CI0000300 | % | Medios auxiliares | 3 % | 17.99 | 0.54 |
|  |  | Total |  |  | 18.53 |

| Medición | Uds. | Parcial |
|---|---|---|
| CUBIERTA | 50 | 50.00 |
| PLANTA 2 | 60 | 60.00 |
| PLANTA 1 | 100 | 100.00 |
| PLANTA 0 | 70 | 70.00 |
| PLANTA -1 |  |  |
| PATINILLOS | 40 | 40.00 |
| Total |  | 320 |

**IIB_50060** Ml Tubería acero negro s/soldadura Ø 2" DIN2440 (20/01/2010)
585 Ml × 24.4 = 14274.00
Tubería de acero negro sin soldadura DIN 2440 de 2", con una mano de pintura de silicato de zinc de 50 micras y dos manos de color-epoxi de 35 micras cada una a definir por la d.f. junta ranurada tipo Victaulic o similar. Colocada en instalación de agua contra incendios. Incluso p.p. de piezas especiales (codos, tes, pasamuros, pasos de forjados...) fijación, accesorios y prueba hidráulica. Ayudas de albañilería. Apertura y cierre de rozas. Apertura de huecos en techos y falsos techos y sellado y acabado posterior. Incluso maquinaría elevadora para su instalación y soportes necesarios.
Suministro, instalación y pruebas. Medida la longitud instalada.

| Código | Ud | Descripción | Rendimiento | Precio | Importe |
|---|---|---|---|---|---|
| MO_4 | h | Oficial de 1ª | 0.225 | 17.7 | 3.983 |
| MO_3 | h | Ayudante | 0.224 | 15.3 | 3.427 |
| YICT.0025A | Ml | Tubería acero negro s/soldadura Ø 2" DIN2440 (material) | 1 | 14.96 | 14.960 |
| YICT.0025B | Ud | Piezas especiales tubo Ø 2" DIN 2440 (material) | 1 | 0.71 | 0.710 |
| YICT.0050C | L | Esmalte sintético anticalórico | 0.088 | 4.25 | 0.374 |
| %0MA000100 | % | Medios auxiliares | 1 % | 23.454 | 0.235 |
| %CI0000300 | % | Medios auxiliares | 3 % | 23.689 | 0.711 |
|  |  | Total |  |  | 24.4 |

| Medición | Uds. | Parcial |
|---|---|---|
| CUBIERTA | 25 | 25.00 |
| PLANTA 2 | 175 | 175.00 |
| PLANTA 1 | 180 | 180.00 |
| PLANTA 0 | 60 | 60.00 |
| PLANTA -1 | 100 | 100.00 |
| PATINILLOS | 45 | 45.00 |
| Total |  | 585 |

**IIB_50070** Ml Tubería acero negro s/soldadura Ø 2½" (20/01/2010)
740 Ml × 25.73 = 19040.20
TUBO DE ACERO NEGRO SIN SOLDADURA SEGUN DIN 2448 CALIDAD ST-37 SEGUN DIN 1629, DE Ø2 1/2", CON UNA MANO DE PINTURA DE SILICATO DE ZINC DE 50 MICRAS Y UNA MANO DE PINTURA DE 50 MICRAS, INCLUSO P.P. DE ELEMENTOS DE UNION, DERIVACION, ANCLAJE, SOPORTAJE, CODOS, ETC.
INCLUSO INSTALACION Y PRUEBAS, CON TODOS LOS MEDIOS, ACCESORIOS Y OPERACIONES NECESARIAS PARA SU CORRECTA INSTALACION. INCLUSO SELLADOS RESISTENTES AL FUEGO DE HUECOS DE PASOS DE INSTALACIONES ENTRE DIFERENTES SECTORES DE INCENDIOS, Y SELLADOS FÓNICOS ENTRE LOCALES, SEGÚN PLIEGOS DE CONDICIONES GENERALES. INCLUSO AYUDAS DE ALBAÑILERÍA, MEDIOS AUXILIARES Y PEQUEÑO MATERIAL PARA SU REALIZACIÓN.
MEDIDA LA LONGITUD INSTALADA.

| Código | Ud | Descripción | Rendimiento | Precio | Importe |
|---|---|---|---|---|---|
| MO_4 | h | Oficial de 1ª | 0.225 | 17.7 | 3.98 |
| MO_3 | h | Ayudante | 0.225 | 15.3 | 3.44 |
| YICT.0030A | Ml | Tubería acero negro s/soldadura Ø 2½" DIN2440 (material) | 1 | 16.21 | 16.21 |
| YICT.0030B | Ud | Piezas especiales tubo Ø 2½" DIN 2440 (material) | 1 | 0.67 | 0.67 |
| YICT.0050C | L | Esmalte sintético anticalórico | 0.1 | 4.25 | 0.43 |
| %0MA000100 | % | Medios auxiliares | 1 % | 24.73 | 0.25 |
| %CI0000300 | % | Medios auxiliares | 3 % | 24.98 | 0.75 |
|  |  | Total |  |  | 25.73 |

| Medición | Uds. | Largo | Parcial |
|---|---|---|---|
| CUBIERTA | 1 | 125 | 125.00 |
| PLANTA 2 | 1 | 15 | 15.00 |
| PLANTA 1 | 1 | 200 | 200.00 |
| PLANTA 0 | 1 | 200 | 200.00 |
| PLANTA -1 | 1 | 90 | 90.00 |
| PANILLO | 1 | 110 | 110.00 |
| Total |  |  | 740 |

**IIB_50080** Ml Tubería acero negro s/soldadura Ø 3" (20/01/2010)
157 Ml × 32.56 = 5111.92
TUBO DE ACERO NEGRO SIN SOLDADURA SEGUN DIN 2448 CALIDAD ST-37 SEGUN DIN 1629, DE Ø3", CON UNA MANO DE PINTURA DE SILICATO DE ZINC DE 50 MICRAS Y UNA MANO DE PINTURA DE 50 MICRAS, INCLUSO P.P. DE ELEMENTOS DE UNION, DERIVACION, ANCLAJE, SOPORTAJE, CODOS, ETC.
INCLUSO INSTALACION Y PRUEBAS, CON TODOS LOS MEDIOS, ACCESORIOS Y OPERACIONES NECESARIAS PARA SU CORRECTA INSTALACION. INCLUSO SELLADOS RESISTENTES AL FUEGO DE HUECOS DE PASOS DE INSTALACIONES ENTRE DIFERENTES SECTORES DE INCENDIOS, Y SELLADOS FÓNICOS ENTRE LOCALES, SEGÚN PLIEGOS DE CONDICIONES GENERALES. INCLUSO AYUDAS DE ALBAÑILERÍA, MEDIOS AUXILIARES Y PEQUEÑO MATERIAL PARA SU REALIZACIÓN.
MEDIDA LA LONGITUD INSTALADA.

| Código | Ud | Descripción | Rendimiento | Precio | Importe |
|---|---|---|---|---|---|
| MO_4 | h | Oficial de 1ª | 0.225 | 17.7 | 3.98 |
| MO_3 | h | Ayudante | 0.224 | 15.3 | 3.43 |
| YICT.0035A | Ml | Tubería acero negro s/soldadura Ø 3" DIN2448 (material) | 1 | 22.46 | 22.46 |
| YICT.0035B | Ud | Piezas especiales tubo Ø 3" DIN 2448 (material) | 1 | 0.89 | 0.89 |
| YICT.0050C | L | Esmalte sintético anticalórico | 0.128 | 4.25 | 0.54 |
| %0MA000100 | % | Medios auxiliares | 1 % | 31.30 | 0.31 |
| %CI0000300 | % | Medios auxiliares | 3 % | 31.61 | 0.95 |
|  |  | Total |  |  | 32.56 |

| Medición | Uds. | Largo | Parcial |
|---|---|---|---|
| CUBIERTA | 1 | 25 | 25.00 |
| PLANTA 2 | 1 | 130 | 130.00 |
| PLANTA 1 |  |  |  |
| PLANTA 0 |  |  |  |
| PLANTA -1 |  |  |  |
| PATINILLOS | 1 | 2 | 2.00 |
| Total |  |  | 157 |

**IIB_50090** Ml Tubería acero negro s/soldadura Ø 4" (20/01/2010)
110 Ml × 46.05 = 5065.50
TUBO DE ACERO NEGRO SIN SOLDADURA SEGUN DIN 2448 CALIDAD ST-37 SEGUN DIN 1629, DE Ø4", CON UNA MANO DE PINTURA DE SILICATO DE ZINC DE 50 MICRAS Y UNA MANO DE PINTURA DE 50 MICRAS, INCLUSO P.P. DE ELEMENTOS DE UNION, DERIVACION, ANCLAJE, SOPORTAJE, CODOS, ETC.
INCLUSO INSTALACION Y PRUEBAS, CON TODOS LOS MEDIOS, ACCESORIOS Y OPERACIONES NECESARIAS PARA SU CORRECTA INSTALACION. INCLUSO SELLADOS RESISTENTES AL FUEGO DE HUECOS DE PASOS DE INSTALACIONES ENTRE DIFERENTES SECTORES DE INCENDIOS, Y SELLADOS FÓNICOS ENTRE LOCALES, SEGÚN PLIEGOS DE CONDICIONES GENERALES. INCLUSO AYUDAS DE ALBAÑILERÍA, MEDIOS AUXILIARES Y PEQUEÑO MATERIAL PARA SU REALIZACIÓN.
MEDIDA LA LONGITUD INSTALADA.

| Código | Ud | Descripción | Rendimiento | Precio | Importe |
|---|---|---|---|---|---|
| MO_4 | h | Oficial de 1ª | 0.374 | 17.7 | 6.62 |
| MO_3 | h | Ayudante | 0.374 | 15.3 | 5.72 |
| YICT.0040A | Ml | Tubería acero negro s/soldadura Ø 4" DIN2448 (material) | 1 | 29.94 | 29.94 |
| YICT.0040B | Ud | Piezas especiales tubo Ø 4" DIN 2448 (material) | 1 | 1.35 | 1.35 |
| YICT.0050C | L | Esmalte sintético anticalórico | 0.15 | 4.25 | 0.64 |
| %0MA000100 | % | Medios auxiliares | 1 % | 44.27 | 0.44 |
| %CI0000300 | % | Medios auxiliares | 3 % | 44.71 | 1.34 |
|  |  | Total |  |  | 46.05 |

| Medición | Uds. | Largo | Parcial |
|---|---|---|---|
| CUBIERTA | 1 | 110 | 110.00 |
| PLANTA 2 |  |  |  |
| PLANTA 1 |  |  |  |
| PLANTA 0 |  |  |  |
| PLANTA -1 |  |  |  |
| Total |  |  | 110 |

**IIB_500901** Ml Tubería acero negro s/soldadura Ø 5" (20/01/2010)
60 Ml × 58.29 = 3497.40
TUBO DE ACERO NEGRO SIN SOLDADURA SEGUN DIN 2448 CALIDAD ST-37 SEGUN DIN 1629, DE Ø5", CON UNA MANO DE PINTURA DE SILICATO DE ZINC DE 50 MICRAS Y UNA MANO DE PINTURA DE 50 MICRAS, INCLUSO P.P. DE ELEMENTOS DE UNION, DERIVACION, ANCLAJE, SOPORTAJE, CODOS, ETC.
INCLUSO INSTALACION Y PRUEBAS, CON TODOS LOS MEDIOS, ACCESORIOS Y OPERACIONES NECESARIAS PARA SU CORRECTA INSTALACION. INCLUSO SELLADOS RESISTENTES AL FUEGO DE HUECOS DE PASOS DE INSTALACIONES ENTRE DIFERENTES SECTORES DE INCENDIOS, Y SELLADOS FÓNICOS ENTRE LOCALES, SEGÚN PLIEGOS DE CONDICIONES GENERALES. INCLUSO AYUDAS DE ALBAÑILERÍA, MEDIOS AUXILIARES Y PEQUEÑO MATERIAL PARA SU REALIZACIÓN.
MEDIDA LA LONGITUD INSTALADA.

| Código | Ud | Descripción | Rendimiento | Precio | Importe |
|---|---|---|---|---|---|
| MO_4 | h | Oficial de 1ª | 0.374 | 17.7 | 6.62 |
| MO_3 | h | Ayudante | 0.374 | 15.3 | 5.72 |
| YICT.0050A | Ml | Tubería acero negro s/soldadura Ø5" DIN2448 (material; 21/10/2010) | 1 | 35.24 | 35.24 |
| YICT.0050.B | Ud | Piezas especiales tubo Ø 5" DIN 2448 (material; 21/10/2010) | 1 | 6.25 | 6.25 |
| YICT.0040B | Ud | Piezas especiales tubo Ø 4" DIN 2448 | 1 | 1.35 | 1.35 |
| YICT.0050C | L | Esmalte sintético anticalórico | 0.2 | 4.25 | 0.85 |
| %0MA000100 | % | Medios auxiliares | 1 % | 56.03 | 0.56 |
| %CI0000300 | % | Medios auxiliares | 3 % | 56.59 | 1.70 |
|  |  | Total |  |  | 58.29 |

| Medición | Uds. | Largo | Parcial |
|---|---|---|---|
| CUBIERTA | 1 | 60 | 60.00 |
| Total |  |  | 60 |

**IIB_51010** Ml Aislamiento AF 1/2" (21/01/2010)
835 Ml × 9.68 = 8082.80
AISLAMIENTO DE TUBERIA DE Ø 1/2" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.149 | 17.7 | 2.64 |
| YICT.0055A | Ml | Aislamiento AF 1/2" (material) | 1 | 6.67 | 6.67 |
| %0MA000100 | % | Medios auxiliares | 1 % | 9.31 | 0.09 |
| %CI0000300 | % | Medios auxiliares | 3 % | 9.40 | 0.28 |
|  |  | Total |  |  | 9.68 |

| Medición | Uds. | Parcial |
|---|---|---|
| CUBIERTA |  |  |
| PLANTA 2 | 450 | 450.00 |
| PLANTA 1 | 180 | 180.00 |
| PLANTA 0 | 205 | 205.00 |
| PLANTA -1 |  |  |
| Total |  | 835 |

**IIB_51020** Ml Aislamiento AF 3/4" (21/01/2010)
145 Ml × 10.99 = 1593.55
AISLAMIENTO DE TUBERIA DE Ø 3/4" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.149 | 17.7 | 2.64 |
| YICT.0060A | Ml | Aislamiento AF 3/4" (material) | 1 | 7.92 | 7.92 |
| %0MA000100 | % | Medios auxiliares | 1 % | 10.56 | 0.11 |
| %CI0000300 | % | Medios auxiliares | 3 % | 10.67 | 0.32 |
|  |  | Total |  |  | 10.99 |

| Medición | Uds. | Parcial |
|---|---|---|
| CUBIERTA |  |  |
| PLANTA 2 | 60 | 60.00 |
| PLANTA 1 | 30 | 30.00 |
| PLANTA 0 | 55 | 55.00 |
| PLANTA -1 |  |  |
| Total |  | 145 |

**IIB_51030** Ml Aislamiento AF 1" (21/01/2010)
315 Ml × 12.29 = 3871.35
AISLAMIENTO DE TUBERIA DE Ø 1" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.149 | 17.7 | 2.64 |
| YICT.0065A | Ml | Aislamiento AF 1" (material) | 1 | 9.17 | 9.17 |
| %0MA000100 | % | Medios auxiliares | 1 % | 11.81 | 0.12 |
| %CI0000300 | % | Medios auxiliares | 3 % | 11.93 | 0.36 |
|  |  | Total |  |  | 12.29 |

| Medición | Uds. | Parcial |
|---|---|---|
| CUBIERTA |  |  |
| PLANTA 2 | 50 | 50.00 |
| PLANTA 1 | 210 | 210.00 |
| PLANTA 0 | 55 | 55.00 |
| PLANTA -1 |  |  |
| Total |  | 315 |

**IIB_51040** Ml Aislamiento AF 1 1/4" (21/01/2010)
530 Ml × 13.78 = 7303.40
AISLAMIENTO DE TUBERIA DE Ø 1 1/4" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.149 | 17.7 | 2.64 |
| YICT.0067A | Ml | Aislamiento AF 1 1/4" (material) | 1 | 10.61 | 10.61 |
| %0MA000100 | % | Medios auxiliares | 1 % | 13.25 | 0.13 |
| %CI0000300 | % | Medios auxiliares | 3 % | 13.38 | 0.40 |
|  |  | Total |  |  | 13.78 |

| Medición | Uds. | Parcial |
|---|---|---|
| CUBIERTA |  |  |
| PLANTA 2 | 50 | 50.00 |
| PLANTA 1 | 300 | 300.00 |
| PLANTA 0 | 140 | 140.00 |
| PLANTA -1 |  |  |
| PATINILLO | 40 | 40.00 |
| Total |  | 530 |

**IIB_51050** Ml Aislamiento AF 1 1/2" (21/01/2010)
280 Ml × 14.47 = 4051.60
AISLAMIENTO DE TUBERIA DE Ø 1 1/2" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.149 | 17.7 | 2.64 |
| YICT.0070A | Ml | Aislamiento AF 1 1/2" (material) | 1 | 11.27 | 11.27 |
| %0MA000100 | % | Medios auxiliares | 1 % | 13.91 | 0.14 |
| %CI0000300 | % | Medios auxiliares | 3 % | 14.05 | 0.42 |
|  |  | Total |  |  | 14.47 |

| Medición | Uds. | Parcial |
|---|---|---|
| CUBIERTA | 50 | 50.00 |
| PLANTA 2 | 60 | 60.00 |
| PLANTA 1 | 100 | 100.00 |
| PLANTA 0 | 70 | 70.00 |
| PLANTA -1 |  |  |
| Total |  | 280 |

**IIB_51060** Ml Aislamiento AF 2" (21/01/2010)
585 Ml × 15.75 = 9213.75
AISLAMIENTO DE TUBERIA DE Ø 2" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.149 | 17.7 | 2.64 |
| YICT.0075A | Ml | Aislamiento AF 2" (material) | 1 | 12.5 | 12.50 |
| %0MA000100 | % | Medios auxiliares | 1 % | 15.14 | 0.15 |
| %CI0000300 | % | Medios auxiliares | 3 % | 15.29 | 0.46 |
|  |  | Total |  |  | 15.75 |

| Medición | Uds. | Parcial |
|---|---|---|
| CUBIERTA | 25 | 25.00 |
| PLANTA 2 | 175 | 175.00 |
| PLANTA 1 | 180 | 180.00 |
| PLANTA 0 | 60 | 60.00 |
| PLANTA -1 | 100 | 100.00 |
| PATINILLOS | 45 | 45.00 |
| Total |  | 585 |

**IIB_51070** Ml Aislamiento AF 2 1/2" (21/01/2010)
740 Ml × 17.88 = 13231.20
AISLAMIENTO DE TUBERIA DE Ø 2 1/2" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.149 | 17.7 | 2.64 |
| YICT.0080A | Ml | Aislamiento anticondensación para tuberías de 2 1/2" (material) | 1 | 14.55 | 14.55 |
| %0MA000100 | % | Medios auxiliares | 1 % | 17.19 | 0.17 |
| %CI0000300 | % | Medios auxiliares | 3 % | 17.36 | 0.52 |
|  |  | Total |  |  | 17.88 |

| Medición | Uds. | Largo | Parcial |
|---|---|---|---|
| CUBIERTA | 1 | 125 | 125.00 |
| PLANTA 2 | 1 | 15 | 15.00 |
| PLANTA 1 | 1 | 200 | 200.00 |
| PLANTA 0 | 1 | 200 | 200.00 |
| PLANTA -1 | 1 | 90 | 90.00 |
| PATINILLOS | 1 | 110 | 110.00 |
| Total |  |  | 740 |

**IIB_51080** Ml Aislamiento AF 3" (21/01/2010)
157 Ml × 24.07 = 3778.99
AISLAMIENTO DE TUBERIA DE Ø 3" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.224 | 17.7 | 3.96 |
| YICT.0085AA | Ml | Aislamiento anticondensación para tuberías de 3" (material) | 1 | 19.18 | 19.18 |
| %0MA000100 | % | Medios auxiliares | 1 % | 23.14 | 0.23 |
| %CI0000300 | % | Medios auxiliares | 3 % | 23.37 | 0.70 |
|  |  | Total |  |  | 24.07 |

| Medición | Uds. | Largo | Parcial |
|---|---|---|---|
| CUBIERTA | 1 | 25 | 25.00 |
| PLANTA 2 | 1 | 130 | 130.00 |
| PLANTA 1 |  |  |  |
| PLANTA 0 |  |  |  |
| PLANTA -1 |  |  |  |
| PATINILLOS | 1 | 2 | 2.00 |
| Total |  |  | 157 |

**IIB_51090** Ml Aislamiento AF 4" (21/01/2010)
110 Ml × 30.2 = 3322.00
AISLAMIENTO DE TUBERIA DE Ø 4" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.225 | 17.7 | 3.98 |
| YICT.0085A | Ml | Aislamiento anticondensación para tuberías de 4" (material) | 1 | 25.05 | 25.05 |
| %0MA000100 | % | Medios auxiliares | 1 % | 29.03 | 0.29 |
| %CI0000300 | % | Medios auxiliares | 3 % | 29.32 | 0.88 |
|  |  | Total |  |  | 30.2 |

| Medición | Uds. | Largo | Parcial |
|---|---|---|---|
| CUBIERTA | 1 | 110 | 110.00 |
| PLANTA 2 |  |  |  |
| PLANTA 1 |  |  |  |
| PLANTA 0 |  |  |  |
| PLANTA -1 |  |  |  |
| Total |  |  | 110 |

**IBB_510901** Ml Aislamiento AF 5", PRI. ALUM. (21/01/2010)
60 Ml × 40.58 = 2434.80
AISLAMIENTO DE TUBERIA DE Ø 5" A BASE DE COQUILLA DE ESPUMA ELASTOMERICA, COLOR GRIS, CONDUCTIVIDAD TERMICA 0,037 W/M°C A 20°C, COMPORTAMIENTO AL FUEGO M1, TIPO AF/ARMAFLEX DE ARMSTRONG O SIMILAR, CON ESPESOR DE ACUERDO A RITE, Y TERMINACIÓN EN CHAPA DE ALUMINOI DE 0,8 mm. INCLUSO P.P. DE AISLAMIENTO DE PIEZAS ESPECIALES, CODOS, DERIVACIONES, TES, ETC.
INCLUSO INSTALACION Y PRUEBAS, CON TODOS LOS MEDIOS, ACCESORIOS Y OPERACIONES NECESARIAS PARA SU CORRECTA INSTALACION.

| Código | Ud | Descripción | Rendimiento | Precio | Importe |
|---|---|---|---|---|---|
| MO_4 | h | Oficial de 1ª | 0.225 | 17.7 | 3.98 |
| YICT.0085B | Ml | Aislamiento anticondensación para tuberías de 5" + ALUMINIO (material; 21/10/2010) | 1 | 35.03 | 35.03 |
| %0MA000100 | % | Medios auxiliares | 1 % | 39.01 | 0.39 |
| %CI0000300 | % | Medios auxiliares | 3 % | 39.40 | 1.18 |
|  |  | Total |  |  | 40.58 |

| Medición | Uds. | Largo | Parcial |
|---|---|---|---|
| CUBIERTA | 1 | 60 | 60.00 |
| Total |  |  | 60 |

**IIB_52010** Ml Aislamiento SH 1/2" (21/01/2010)
142 Ml × 9.28 = 1317.76
AISLAMIENTO DE TUBERIA DE Ø 1/2" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.149 | 17.7 | 2.64 |
| YICT.0100A | Ml | Coq. elastomérica D= 1/2" e=9 (material) | 1 | 6.28 | 6.28 |
| %0MA000100 | % | Medios auxiliares | 1 % | 8.92 | 0.09 |
| %CI0000300 | % | Medios auxiliares | 3 % | 9.01 | 0.27 |
|  |  | Total |  |  | 9.28 |

| Medición | Uds. | Parcial |
|---|---|---|
| CUBIERTA |  |  |
| PLANTA 2 | 12 | 12.00 |
| PLANTA 1 |  |  |
| PLANTA 0 | 130 | 130.00 |
| PLANTA -1 |  |  |
| Total |  | 142 |

**IIB_52020** Ml Aislamiento SH 3/4" (21/01/2010)
78 Ml × 9.74 = 759.72
AISLAMIENTO DE TUBERIA DE Ø 3/4" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.149 | 17.7 | 2.637 |
| YICT.0105A | Ml | Coq. elastomérica D= 3/4" e=9 (material) | 1 | 6.72 | 6.720 |
| %0MA000100 | % | Medios auxiliares | 1 % | 9.357 | 0.094 |
| %CI0000300 | % | Medios auxiliares | 3 % | 9.451 | 0.284 |
|  |  | Total |  |  | 9.74 |

| Medición | Uds. | Parcial |
|---|---|---|
| CUBIERTA |  |  |
| PLANTA 2 |  |  |
| PLANTA 1 | 28 | 28.00 |
| PLANTA 0 | 50 | 50.00 |
| PLANTA -1 |  |  |
| Total |  | 78 |

**IIB_52030** Ml Aislamiento SH 1" (21/01/2010)
136 Ml × 10.57 = 1437.52
AISLAMIENTO DE TUBERIA DE Ø 1" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.149 | 17.7 | 2.64 |
| YICT.0110A | Ml | Coq. elastomérica D= 1" e=9 (material) | 1 | 7.52 | 7.52 |
| %0MA000100 | % | Medios auxiliares | 1 % | 10.16 | 0.10 |
| %CI0000300 | % | Medios auxiliares | 3 % | 10.26 | 0.31 |
|  |  | Total |  |  | 10.57 |

| Medición | Uds. | Parcial |
|---|---|---|
| CUBIERTA |  |  |
| PLANTA 2 |  |  |
| PLANTA 1 | 136 | 136.00 |
| PLANTA 0 |  |  |
| PLANTA -1 |  |  |
| Total |  | 136 |

**IIB_52045** Ml Aislamiento SH 1 1/4" (21/01/2010)
141 Ml × 14.5 = 2044.50
AISLAMIENTO DE TUBERIA DE Ø 1 1/4" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| IIB_52045.A | Ml | Coq. elastomérica D= 1 1/4" e=9 (material) | 1 | 11.3 | 11.30 |
| MO_4 | h | Oficial de 1ª | 0.149 | 17.7 | 2.64 |
| %0MA000100 | % | Medios auxiliares | 1 % | 13.94 | 0.14 |
| %CI0000300 | % | Medios auxiliares | 3 % | 14.08 | 0.42 |
|  |  | Total |  |  | 14.5 |

| Medición | Uds. | Parcial |
|---|---|---|
| CUBIERTA |  |  |
| PLANTA 2 |  |  |
| PLANTA 1 | 88 | 88.00 |
| PLANTA 0 | 53 | 53.00 |
| PLANTA -1 |  |  |
| Total |  | 141 |

**IIB_52056** Ml Aislamiento SH 1 1/2" (21/01/2010)
20 Ml × 15.1 = 302.00
AISLAMIENTO DE TUBERIA DE Ø 1 1/2" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| YICT.0135A | Ml | Coq. elastomérica D= 1 1/2" e=9 (material) | 1 | 11.85 | 11.85 |
| MO_4 | h | Oficial de 1ª | 0.15 | 17.7 | 2.66 |
| %0MA000100 | % | Medios auxiliares | 1 % | 14.51 | 0.15 |
| %CI0000300 | % | Medios auxiliares | 3 % | 14.66 | 0.44 |
|  |  | Total |  |  | 15.1 |

| Medición | Uds. | Parcial |
|---|---|---|
| CUBIERTA |  |  |
| PLANTA 2 |  |  |
| PLANTA 1 | 20 | 20.00 |
| PLANTA 0 |  |  |
| PLANTA -1 |  |  |
| Total |  | 20 |

**IIB_52065** Ml Aislamiento SH 2" (21/01/2010)
159 Ml × 15.75 = 2504.25
AISLAMIENTO DE TUBERIA DE Ø 2" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| YICT.0125.A | Ml | Coq. elastomérica D= 2" e=9 (material) | 1 | 12.5 | 12.50 |
| MO_4 | h | Oficial de 1ª | 0.149 | 17.7 | 2.64 |
| %0MA000100 | % | Medios auxiliares | 1 % | 15.14 | 0.15 |
| %CI0000300 | % | Medios auxiliares | 3 % | 15.29 | 0.46 |
|  |  | Total |  |  | 15.75 |

| Medición | Uds. | Parcial |
|---|---|---|
| CUBIERTA |  |  |
| PLANTA 2 |  |  |
| PLANTA 1 | 60 | 60.00 |
| PLANTA 0 |  |  |
| PLANTA -1 | 85 | 85.00 |
| PATINILLOS | 14 | 14.00 |
| Total |  | 159 |

**IIB_52070** Ml Aislamiento SH 2 1/2" (21/01/2010)
30 Ml × 17.18 = 515.40
AISLAMIENTO DE TUBERIA DE Ø 2 1/2" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| YICT.0125A | Ml | Coq. elastomérica D= 2 1/2" e=9 (material) | 1 | 13.85 | 13.85 |
| MO_4 | h | Oficial de 1ª | 0.15 | 17.7 | 2.66 |
| %0MA000100 | % | Medios auxiliares | 1 % | 16.51 | 0.17 |
| %CI0000300 | % | Medios auxiliares | 3 % | 16.68 | 0.50 |
|  |  | Total |  |  | 17.18 |

| Medición | Parcial |
|---|---|
| CUBIERTA |  |
| PLANTA 2 |  |
| PLANTA 1 |  |
| PLANTA 0 |  |
| PLANTA -1 |  |
| fórmula: 30 | 30.00 |
| Total | 30 |

**IIB_52080** Ml Aislamiento SH 3" (21/01/2010)
58 Ml × 17.81 = 1032.98
AISLAMIENTO DE TUBERIA DE Ø 3" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| MO_4 | h | Oficial de 1ª | 0.165 | 17.7 | 2.92 |
| YICT.0130A | Ml | Coq. elastomérica D= 3" e=9 (material) | 1 | 14.2 | 14.20 |
| %0MA000100 | % | Medios auxiliares | 1 % | 17.12 | 0.17 |
| %CI0000300 | % | Medios auxiliares | 3 % | 17.29 | 0.52 |
|  |  | Total |  |  | 17.81 |

| Medición | Uds. | Parcial |
|---|---|---|
| CUBIERTA |  |  |
| PLANTA 2 |  |  |
| PLANTA 1 | 50 | 50.00 |
| PLANTA 0 |  |  |
| PLANTA -1 |  |  |
| PATINILLOS | 8 | 8.00 |
| Total |  | 58 |

**D44EA300** Ml TUB. AISI316, Ø22 x 0,7 mm, PRI. ALUM. (20/01/2010)
10 Ml × 50.62 = 506.20
Ml. Tubería acero inoxidable AISI316 de 22 x 0,7 mm de diámetro exteríor x espesor, incluso puesta a punto y unión mediante prensado con juntas de viton, codos, tes, manguitos y demás accesoríos y pequeño material, aislada con coquilla de espesor 35 mm para una conductividad 0,04 (W/mK), recubierta de aluminio, medida la unidad ejecutada, totalmente montada, probada y funcionando.

| Código | Ud | Descripción | Rendimiento | Precio | Importe |
|---|---|---|---|---|---|
| U44GA140 | Ml | Tubería de inox aisi316 22 x 0,7 mm (material; 21/10/2010) | 1 | 5.13 | 5.13 |
| U44HC100 | Ml | Coquilla 35 mm Øint 22 mm (material; 11/02/2010) | 1.4 | 24.21 | 33.89 |
| U44IA240 | Ud | Codo radio corto H-H 22 mm (material; 21/10/2010) | 0.1 | 12.1 | 1.21 |
| U44IA440 | Ud | Te H-H-H 22 mm (material; 21/10/2010) | 0.3 | 10.4 | 3.12 |
| U44IA640 | Ud | Manguito 22 (material; 21/10/2010) | 0.1 | 7.84 | 0.78 |
| U44IC320 | Ud | Abrazadera 1" (material; 11/02/2010) | 0.7 | 1.11 | 0.78 |
| MO_4 | h | Oficial de 1ª | 0.15 | 17.7 | 2.66 |
| MO_3 | h | Ayudante | 0.15 | 15.3 | 2.30 |
| %44IC400 | % | Pequeño material (11/02/2010) | 0.5 % | 49.87 | 0.25 |
| %CI | % | COSTES INDIRECTOS | 1 % | 50.12 | 0.50 |
|  |  | Total |  |  | 50.62 |

| Medición | Uds. | Largo | Parcial |
|---|---|---|---|
| LLENADO DEPOSITOS SOLVIS | 1 | 10 | 10.00 |
| Total |  |  | 10 |

**D44EA310** Ml TUB. AISI316, Ø28 x 0,8 mm, PRI. ALUM. (20/01/2010)
170 Ml × 58.11 = 9878.70
Ml. Tubería acero inoxidable AISI316 de 28 x 0,8 mm de diámetro exteríor x espesor, incluso puesta a punto y unión mediante prensado con juntas de viton,, codos, tes, manguitos y demás accesoríos y pequeño material, aislada con coquilla de espesor 35 mm para una conductividad 0,04 (W/mK), recubierta de aluminio, medida la unidad ejecutada, totalmente montada, probada y funcionando.

| Código | Ud | Descripción | Rendimiento | Precio | Importe |
|---|---|---|---|---|---|
| U44GA150 | Ml | Tubería de AISI316 28 x 0,8 mm (material; 29/10/2010) | 1 | 11.920652522612 | 11.92 |
| U44HC110 | Ml | Coquilla 35 mm Øint 28 mm (material; 29/10/2010) | 1.4 | 24.583092374687 | 34.42 |
| U44IA250 | Ud | Codo radio corto H-H 28 mm (material; 29/10/2010) | 0.1 | 9.0511068007384 | 0.91 |
| U44IA450 | Ud | Te H-H-H 28 mm (material; 29/10/2010) | 0.3 | 12.291546187344 | 3.69 |
| U44IA650 | Ud | Manguito 28 (material; 29/10/2010) | 0.1 | 8.2117158752925 | 0.82 |
| U44IC330 | Ud | Abrazadera 1 1/4" (material; 29/10/2010) | 0.7 | 0.7613080486602 | 0.53 |
| MO_4 | h | Oficial de 1ª | 0.15 | 17.7 | 2.66 |
| MO_3 | h | Ayudante | 0.15 | 15.3 | 2.30 |
| %44IC400 | % | Pequeño material | 0.5 % | 57.25 | 0.29 |
| %CI | % | COSTES INDIRECTOS | 1 % | 57.54 | 0.58 |
|  |  | Total |  |  | 58.11 |

| Medición | Uds. | Largo | Parcial |
|---|---|---|---|
| SOLAR | 1 | 110 | 110.00 |
| LLENADO | 1 | 30 | 30.00 |
| DEP. SOLAR Y TORRE | 1 | 30 | 30.00 |
| Total |  |  | 170 |

**D44EA320** Ml TUB. AISI316, Ø35 x 1 mm, PRI. ALUM. (20/01/2010)
107 Ml × 49.16 = 5260.12
Ml. Tubería acero inoxidable AISI316 de 35 x 1 mm de diámetro exteríor x espesor, incluso puesta a punto y unión mediante prensado con juntas de viton, codos, tes, manguitos y demás accesoríos y pequeño material, aislada con coquilla de espesor 35 mm para una conductividad 0,04 (W/mK), recubierta de aluminio, medida la unidad ejecutada, totalmente montada, probada y funcionando.

| Código | Ud | Descripción | Rendimiento | Precio | Importe |
|---|---|---|---|---|---|
| U44GA160 | Ml | Tubería de AISI316 35 x 1 mm (material; 29/10/2010) | 1 | 7.1077953153421 | 7.11 |
| U44HC120 | Ml | Coquilla 35 mm Øint 35 mm (material; 29/10/2010) | 1.4 | 18.930599255934 | 26.50 |
| U44IA260 | Ud | Codo radio corto H-H 35 mm (material; 29/10/2010) | 0.1 | 17.012520917227 | 1.70 |
| U44IA460 | Ud | Te H-H-H 35 mm (material; 29/10/2010) | 0.3 | 21.70186963159 | 6.51 |
| U44IA660 | Ud | Manguito 35 (material; 29/10/2010) | 0.1 | 10.764332616556 | 1.08 |
| U44IC340 | Ud | Abrazadera 1 1/2" (material; 29/10/2010) | 0.7 | 0.8211171483428 | 0.57 |
| MO_4 | h | Oficial de 1ª | 0.15 | 17.7 | 2.66 |
| MO_3 | h | Ayudante | 0.15 | 15.3 | 2.30 |
| %44IC400 | % | Pequeño material | 0.5 % | 48.43 | 0.24 |
| %CI | % | COSTES INDIRECTOS | 1 % | 48.67 | 0.49 |
|  |  | Total |  |  | 49.16 |

| Medición | Uds. | Largo | Parcial |
|---|---|---|---|
| SOLAR | 1 | 15 | 15.00 |
| LLENADO | 1 | 90 | 90.00 |
| CIRCUITOS | 1 | 2 | 2.00 |
| Total |  |  | 107 |

**D44EA330** Ml TUB. AISI316, Ø42 x 1,2 mm, PRI. ALUM. (20/01/2010)
165 Ml × 57.51 = 9489.15
Ml. Tubería acero inoxidable AISI316 de 42 x 1,2 mm de diámetro exteríor x espesor, incluso puesta a punto y unión mediante prensado con juntas de viton, codos, tes, manguitos y demás accesoríos y pequeño material, aislada con coquilla de espesor 40 mm para una conductividad 0,04 (W/mK), recubierta de aluminio, medida la unidad ejecutada, totalmente montada, probada y funcionando.

| Código | Ud | Descripción | Rendimiento | Precio | Importe |
|---|---|---|---|---|---|
| U44GA170 | Ml | Tubería de AISI316 42 x 1,2 mm (material; 29/10/2010) | 1 | 8.7277794176579 | 8.728 |
| U44HC130 | Ml | Coquilla 40 mm Øint 42 mm (material; 29/10/2010) | 1.4 | 20.247928738287 | 28.347 |
| U44IA270 | Ud | Codo radio corto H-H 42 mm (material; 29/10/2010) | 0.1 | 24.254654854875 | 2.425 |
| U44IA470 | Ud | Te H-H-H 42 mm (material; 29/10/2010) | 0.3 | 31.164146893854 | 9.349 |
| U44IA670 | Ud | Manguito 42 (material; 29/10/2010) | 0.1 | 14.481360194477 | 1.448 |
| U44IC350 | Ud | Abrazadera 2" (material; 29/10/2010) | 0.7 | 0.5938739904779 | 0.416 |
| MO_4 | h | Oficial de 1ª | 0.18 | 17.7 | 3.186 |
| MO_3 | h | Ayudante | 0.18 | 15.3 | 2.754 |
| %44IC400 | % | Pequeño material | 0.5 % | 56.653 | 0.283 |
| %CI | % | COSTES INDIRECTOS | 1 % | 56.936 | 0.569 |
|  |  | Total |  |  | 57.51 |

| Medición | Uds. | Largo | Parcial |
|---|---|---|---|
| SOLAR | 1 | 75 | 75.00 |
| LLENADO | 1 | 75 | 75.00 |
| AUXILIAR CALEFACCIÓN LLENADO | 1 | 15 | 15.00 |
| Total |  |  | 165 |

**D44EA340** Ml TUB. AISI316, Ø54 x 1,2 mm, PRI. ALUM. (20/01/2010)
305 Ml × 72.7 = 22173.50
Ml. Tubería acero inoxidable AISI316 de 54 x 1,2 mm de diámetro exteríor x espesor, incluso puesta a punto y unión mediante prensado con juntas de viton, codos, tes, manguitos y demás accesoríos y pequeño material, aislada con coquilla de espesor 40 mm para una conductividad 0,04 (W/mK), recubierta de aluminio, medida la unidad ejecutada, totalmente montada, probada y funcionando.

| Código | Ud | Descripción | Rendimiento | Precio | Importe |
|---|---|---|---|---|---|
| U44GA180 | Ml | Tubería de AISI316 54 x 1,2 mm (material; 29/10/2010) | 1 | 13.843862578029 | 13.84 |
| U44HC140 | Ml | Coquilla 54 mm Øint 54 mm (material; 29/10/2010) | 1.4 | 21.689597852231 | 30.37 |
| U44IA280 | Ud | Codo radio corto H-H 54 mm (material; 29/10/2010) | 0.1 | 28.948057735849 | 2.89 |
| U44IA480 | Ud | Te H-H-H 54 mm (material; 29/10/2010) | 0.3 | 52.135537764063 | 15.64 |
| U44IA680 | Ud | Manguito 54 (material; 29/10/2010) | 0.1 | 18.634446101217 | 1.86 |
| U44IC350 | Ud | Abrazadera 2" | 0.7 | 0.5938739904779 | 0.42 |
| MO_4 | h | Oficial de 1ª | 0.2 | 17.7 | 3.54 |
| MO_3 | h | Ayudante | 0.2 | 15.3 | 3.06 |
| %44IC400 | % | Pequeño material | 0.5 % | 71.62 | 0.36 |
| %CI | % | COSTES INDIRECTOS | 1 % | 71.98 | 0.72 |
|  |  | Total |  |  | 72.7 |

| Medición | Uds. | Largo | Parcial |
|---|---|---|---|
| SOLAR | 1 | 125 | 125.00 |
| AUXILIAR CALEFACCIÓN | 1 | 180 | 180.00 |
| Total |  |  | 305 |

**D44EA350** Ml TUB. AISI316 Ø88,9 x 2 mm, PRI. ALUM (20/01/2010)
480 Ml × 87.19 = 41851.20
Ml. Tubería acero inoxidable AISI316 de 88,9 x 2 mm de diámetro exteríor x espesor, incluso puesta a punto y unión mediante prensado con juntas de viton, codos, tes, manguitos y demás accesoríos y pequeño material, aislada con coquilla de espesor 40 mm para una conductividad 0,04 (W/mK), recubierta de aluminio, medida la unidad ejecutada, totalmente montada, probada y funcionando.

| Código | Ud | Descripción | Rendimiento | Precio | Importe |
|---|---|---|---|---|---|
| U44EA350.A | Ml | Tubería de AISI 88,9x2 mm (material; 29/10/2010) | 1 | 16.665404853471 | 16.67 |
| U44EA350.B | Ml | Coquilla 40 mm Øint 88,9 mm (material; 29/10/2010) | 1.4 | 23.619740791142 | 33.07 |
| U44EA350.C | Ud | Codo radio corto HH 88,9 MM (material; 29/10/2010) | 0.1 | 40.146980029957 | 4.01 |
| U44EA350.D | Ud | Te H-H-H 88,9 mm (material; 29/10/2010) | 0.3 | 52.141071245069 | 15.64 |
| U44EA350.E | Ud | Manguito 88,9 (material; 29/10/2010) | 0.1 | 22.185450124716 | 2.22 |
| U44EA350.F | Ud | Abrazadera 3" (material; 29/10/2010) | 0.5 | 12.040146419997 | 6.02 |
| MO_4 | h | Oficial de 1ª | 0.25 | 17.7 | 4.43 |
| MO_3 | h | Ayudante | 0.25 | 15.3 | 3.83 |
| %44IC400 | % | Pequeño material | 0.5 % | 85.89 | 0.43 |
| %CI | % | COSTES INDIRECTOS | 1 % | 86.32 | 0.86 |
|  |  | Total |  |  | 87.19 |

| Medición | Uds. | Largo | Parcial |
|---|---|---|---|
| solar | 1 | 480 | 480.00 |
| Total |  |  | 480 |

### 10.7.6 MOD VÁLVULERIA y ACCESORIOS (20/01/2010)
Importe: 82864.68

**IIA_40001** Ud VALVULA DE SEGURIDAD Ø3/4" (21/01/2010)
5 Ud × 219.77 = 1098.85
VALVULA DE SEGURIDAD DE ESCAPE CONDUCIDO, DE RESORTE CON DISPOSITIVO DE ACCIONAMIENTO MANUAL, DE Ø Ø 3/4" Y TARADA A 5 KG/CM² PARA PROTECCIÓN DE CIRCUITOS FRIO / CALOR DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40001.A | ud | Valvula de seguridad (material) | 1 | 199.49 | 199.49 |
| MO_4 | h | Oficial de 1ª | 0.665 | 17.7 | 11.77 |
| %0MA000100 | % | Medios auxiliares | 1 % | 211.26 | 2.11 |
| %CI0000300 | % | Medios auxiliares | 3 % | 213.37 | 6.40 |
|  |  | Total |  |  | 219.77 |

| Medición | Uds. | Largo | Parcial |
|---|---|---|---|
| CUARTO DE INSTALACIONES | 1 | 1 | 1.00 |
| CH-K60 | 1 | 2 | 2.00 |
| ENFRIADORA | 1 | 1 | 1.00 |
| CIRCUITOS | 1 | 1 | 1.00 |
| Total |  |  | 5 |

**IIA_40002** Ud VALVULA DE SEGURIDAD Ø1" (21/01/2010)
1 Ud × 241.39 = 241.39
VALVULA DE SEGURIDAD DE ESCAPE CONDUCIDO, DE RESORTE CON DISPOSITIVO DE ACCIONAMIENTO MANUAL, DE Ø 1" Y TARADA A 5 KG/CM² PARA PROTECCIÓN DE 1º INSTALACION SOLAR Y GA-02 DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40002.A | ud | Valvula de seguridad (material) | 1 | 220.27 | 220.27 |
| MO_4 | h | Oficial de 1ª | 0.665 | 17.7 | 11.77 |
| %0MA000100 | % | Medios auxiliares | 1 % | 232.04 | 2.32 |
| %CI0000300 | % | Medios auxiliares | 3 % | 234.36 | 7.03 |
|  |  | Total |  |  | 241.39 |

| Medición | Uds. | Largo | Parcial |
|---|---|---|---|
| YAKAZI CH-K60 | 1 | 1 | 1.00 |
| Total |  |  | 1 |

**IIA_40003** Ud VALVULA DE SEGURIDAD Ø1 1/4" (21/01/2010)
1 Ud × 258.69 = 258.69
VALVULA DE SEGURIDAD DE ESCAPE CONDUCIDO, DE RESORTE CON DISPOSITIVO DE ACCIONAMIENTO MANUAL, DE Ø 1 1/4" Y TARADA A 6 KG/CM² PARA PROTECCIÓN DE 1º INSTALACION SOLAR Y GA DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40003.A | ud | Valvula de seguridad (material) | 1 | 236.89 | 236.89 |
| MO_4 | h | Oficial de 1ª | 0.665 | 17.7 | 11.77 |
| %0MA000100 | % | Medios auxiliares | 1 % | 248.66 | 2.49 |
| %CI0000300 | % | Medios auxiliares | 3 % | 251.15 | 7.53 |
|  |  | Total |  |  | 258.69 |

| Medición | Uds. | Largo | Parcial |
|---|---|---|---|
| Campo solar | 1 | 1 | 1.00 |
| Total |  |  | 1 |

**IIA_40004** Ud VALVULA DE SEGURIDAD Ø1 1/2" (21/01/2010)
3 Ud × 267.34 = 802.02
VALVULA DE SEGURIDAD DE ESCAPE CONDUCIDO, DE RESORTE CON DISPOSITIVO DE ACCIONAMIENTO MANUAL, DE Ø 1 1/2" Y TARADA A 6 KG/CM² PARA PROTECCIÓN DE GA DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40004.A | ud | Valvula de seguridad (material) | 1 | 245.21 | 245.21 |
| MO_4 | h | Oficial de 1ª | 0.665 | 17.7 | 11.77 |
| %0MA000100 | % | Medios auxiliares | 1 % | 256.98 | 2.57 |
| %CI0000300 | % | Medios auxiliares | 3 % | 259.55 | 7.79 |
|  |  | Total |  |  | 267.34 |

| Medición | Uds. | Largo | Parcial |
|---|---|---|---|
| ENFRIADORAS | 1 | 3 | 3.00 |
| Total |  |  | 3 |

**IIA_40005** Ud VALVULA DE SEGURIDAD Ø2" (21/01/2010)
1 Ud × 258.69 = 258.69
VALVULA DE SEGURIDAD DE ESCAPE CONDUCIDO, DE RESORTE CON DISPOSITIVO DE ACCIONAMIENTO MANUAL, DE Ø 2" Y TARADA A 5 KG/CM² PARA PROTECCIÓN DE GA DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40005.A | ud | Valvula de seguridad (material) | 1 | 236.89 | 236.89 |
| MO_4 | h | Oficial de 1ª | 0.665 | 17.7 | 11.77 |
| %0MA000100 | % | Medios auxiliares | 1 % | 248.66 | 2.49 |
| %CI0000300 | % | Medios auxiliares | 3 % | 251.15 | 7.53 |
|  |  | Total |  |  | 258.69 |

| Medición | Uds. | Parcial |
|---|---|---|
| SISTEMA | 1 | 1.00 |
| Total |  | 1 |

**IIA_40006** Ud VALVULA DE SEGURIDAD Ø1 1/2"- 3 (Kg/cm2) (21/01/2010)
2 Ud × 211.13 = 422.26
VALVULA DE SEGURIDAD DE ESCAPE CONDUCIDO, DE RESORTE CON DISPOSITIVO DE ACCIONAMIENTO MANUAL, DE Ø 1 1/2" Y TARADA A 3 KG/CM² PARA PROTECCIÓN DE GA DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40006.A | ud | Valvula de seguridad (material) | 1 | 191.18 | 191.18 |
| MO_4 | h | Oficial de 1ª | 0.665 | 17.7 | 11.77 |
| %0MA000100 | % | Medios auxiliares | 1 % | 202.95 | 2.03 |
| %CI0000300 | % | Medios auxiliares | 3 % | 204.98 | 6.15 |
|  |  | Total |  |  | 211.13 |

| Medición | Uds. | Largo | Parcial |
|---|---|---|---|
| Depositos Solvis | 1 | 2 | 2.00 |
| Total |  |  | 2 |

**IIA_40008** Ud VALV MARIPOSA 5" (21/01/2010)
23 Ud × 161.01 = 3703.23
VALVULA DE MARIPOSA ESTANCA DE 5", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIA_40008.A | Ud | Válvula de mariposa (material) | 1 | 149.62 | 149.62 |
| MO_4 | h | Oficial de 1ª | 0.291 | 17.7 | 5.15 |
| %0MA000100 | % | Medios auxiliares | 1 % | 154.77 | 1.55 |
| %CI0000300 | % | Medios auxiliares | 3 % | 156.32 | 4.69 |
|  |  | Total |  |  | 161.01 |

| Medición | Uds. | Largo | Parcial |
|---|---|---|---|
| TORRE TVAP032 | 1 | 8 | 8.00 |
| YAKAZI CH-K60 | 1 | 15 | 15.00 |
| Total |  |  | 23 |

**IIA_40009** Ud VALV MARIPOSA 4" (21/01/2010)
102 Ud × 129.87 = 13246.74
VALVULA DE MARIPOSA ESTANCA DE 4", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIA_40009.A | Ud | Válvula de mariposa (material) | 1 | 119.69 | 119.69 |
| MO_4 | h | Oficial de 1ª | 0.291 | 17.7 | 5.15 |
| %0MA000100 | % | Medios auxiliares | 1 % | 124.84 | 1.25 |
| %CI0000300 | % | Medios auxiliares | 3 % | 126.09 | 3.78 |
|  |  | Total |  |  | 129.87 |

| Medición | Uds. | Largo | Parcial |
|---|---|---|---|
| DEPOSITOS SOLVIS | 1 | 20 | 20.00 |
| CUARTO INSTALACIONES | 1 | 10 | 10.00 |
| CH-K60 | 1 | 16 | 16.00 |
| YAKAZI CH-K60 | 1 | 24 | 24.00 |
| ENFRIADORA | 1 | 24 | 24.00 |
| CIRCUITOS | 1 | 8 | 8.00 |
| Total |  |  | 102 |

**IIA_40010** Ud VALV MARIPOSA 3" (21/01/2010)
9 Ud × 114.31 = 1028.79
VALVULA DE MARIPOSA ESTANCA DE 3", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIA_40010.A | Ud | Válvula de mariposa (material) | 1 | 104.73 | 104.73 |
| MO_4 | h | Oficial de 1ª | 0.291 | 17.7 | 5.15 |
| %0MA000100 | % | Medios auxiliares | 1 % | 109.88 | 1.10 |
| %CI0000300 | % | Medios auxiliares | 3 % | 110.98 | 3.33 |
|  |  | Total |  |  | 114.31 |

| Medición | Uds. | Largo | Parcial |
|---|---|---|---|
| ENFRIADORA | 1 | 6 | 6.00 |
| CIRCUITOS | 1 | 3 | 3.00 |
| Total |  |  | 9 |

**IIB_40011** Ud VALV MARIPOSA 2 1/2" (21/01/2010)
33 Ud × 69.9 = 2306.70
VALVULA DE MARIPOSA ESTANCA DE 2 1/2", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIB_40011.A | Ud | Válvula de mariposa | 1 | 62.039267408611 | 62.04 |
| MO_4 | h | Oficial de 1ª | 0.291 | 17.7 | 5.15 |
| %0MA000100 | % | Medios auxiliares | 1 % | 67.19 | 0.67 |
| %CI0000300 | % | Medios auxiliares | 3 % | 67.86 | 2.04 |
|  |  | Total |  |  | 69.9 |

| Medición | Uds. | Largo | Parcial |
|---|---|---|---|
| ENFRIADORA | 1 | 11 | 11.00 |
| CIRCUITOS | 1 | 22 | 22.00 |
| Total |  |  | 33 |

**IIB_40012** Ud VALV MARIPOSA 2'' (21/01/2010)
16 Ud × 209.42 = 3350.72
VALVULA DE MARIPOSA ESTANCA DE 2", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIB_40012.A | Ud | Válvula de mariposa (material) | 1 | 196.16 | 196.16 |
| MO_4 | h | Oficial de 1ª | 0.291 | 17.7 | 5.15 |
| %0MA000100 | % | Medios auxiliares | 1 % | 201.31 | 2.01 |
| %CI0000300 | % | Medios auxiliares | 3 % | 203.32 | 6.10 |
|  |  | Total |  |  | 209.42 |

| Medición | Uds. | Largo | Parcial |
|---|---|---|---|
| Campo solar | 1 | 9 | 9.00 |
| CIRCUITOS | 1 | 4 | 4.00 |
| AUXILIAR CALEFACCIÓN | 1 | 3 | 3.00 |
| Total |  |  | 16 |

**IIB_40013** Ud VALV ESFERA 1 1/2'' (21/01/2010)
62 Ud × 41.68 = 2584.16
VALVULA DE ESFERA DE 1 1/2", CON CUERPO Y BOLA DE LATON DUROCROMADO, EJE NO EXPULSABLE, DOBLE SEGURIDAD, ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_40013.A | Ud | Válvula de esfera 1 1/2'' | 1 | 34.91 | 34.910 |
| MO_4 | h | Oficial de 1ª | 0.291 | 17.7 | 5.151 |
| %0MA000100 | % | Medios auxiliares | 1 % | 40.061 | 0.401 |
| %CI0000300 | % | Medios auxiliares | 3 % | 40.462 | 1.214 |
|  |  | Total |  |  | 41.68 |

| Medición | Uds. | Largo | Parcial |
|---|---|---|---|
| DEP. SOLVIS | 1 | 40 | 40.00 |
| CIRCUITOS | 1 | 18 | 18.00 |
| AUXILIAR CALEFACCIÓN | 1 | 4 | 4.00 |
| Total |  |  | 62 |

**IIB_40014** Ud VALV ESFERA 1 1/4'' (21/01/2010)
2 Ud × 18.25 = 36.50
VALVULA DE ESFERA DE 1 1/4", CON CUERPO Y BOLA DE LATON DUROCROMADO, EJE NO EXPULSABLE, DOBLE SEGURIDAD, ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_40014.A | Ud | Válvula de esfera 1 1/4'' | 1 | 12.39 | 12.39 |
| MO_4 | h | Oficial de 1ª | 0.291 | 17.7 | 5.15 |
| %0MA000100 | % | Medios auxiliares | 1 % | 17.54 | 0.18 |
| %CI0000300 | % | Medios auxiliares | 3 % | 17.72 | 0.53 |
|  |  | Total |  |  | 18.25 |

| Medición | Uds. | Largo | Parcial |
|---|---|---|---|
| CIRCUITOS | 1 | 2 | 2.00 |
| Total |  |  | 2 |

**IIB_40015** Ud VALV ESFERA 1" (21/01/2010)
47 Ud × 10.68 = 501.96
VALVULA DE ESFERA DE 1", CON CUERPO Y BOLA DE LATON DUROCROMADO, EJE NO EXPULSABLE, DOBLE SEGURIDAD, ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_10025.D | Ud | Valv.esfera Roca S/850 1" | 1 | 5.12 | 5.12 |
| MO_4 | h | Oficial de 1ª | 0.291 | 17.7 | 5.15 |
| %0MA000100 | % | Medios auxiliares | 1 % | 10.27 | 0.10 |
| %CI0000300 | % | Medios auxiliares | 3 % | 10.37 | 0.31 |
|  |  | Total |  |  | 10.68 |

| Medición | Uds. | Largo | Parcial |
|---|---|---|---|
| Circuito solar | 1 | 44 | 44.00 |
| ENFRIADORA | 1 | 3 | 3.00 |
| Total |  |  | 47 |

**IIB_400151** Ud VALV ESFERA 3/4" (21/01/2010)
23 Ud × 14.97 = 344.31
VALVULA DE ESFERA DE 3/4", CON CUERPO Y BOLA DE LATON DUROCROMADO, EJE NO EXPULSABLE, DOBLE SEGURIDAD, ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_10022.B | Ud | Valv.esfera 3/4" | 3 | 3.08 | 9.24 |
| MO_4 | h | Oficial de 1ª | 0.291 | 17.7 | 5.15 |
| %0MA000100 | % | Medios auxiliares | 1 % | 14.39 | 0.14 |
| %CI0000300 | % | Medios auxiliares | 3 % | 14.53 | 0.44 |
|  |  | Total |  |  | 14.97 |

| Medición | Uds. | Largo | Parcial |
|---|---|---|---|
| Depositos Solvis | 1 | 1 | 1.00 |
| Valvulas diferenciales de presion | 2 | 11 | 22.00 |
| Total |  |  | 23 |

**IIA_40018** Ud VALV. EQUIL. 4" (21/01/2010)
5 Ud × 427.34 = 2136.70
VALVULA DE EQUILIBRADO DE 4", FABRICADA EN FUNDICION, INTERIOR EN AMETAL, CONEXION ROSCADA, CON PREAJUSTE DE CAUDAL, TOMAS DE PRESION Y JUEGO DE ACCESORIOS, DE LA FIRMA T&A HIDRONICS MODELO STAD O EQUIVALENTE EN CALIDAD Y PRECIO, INCLUSO CONTRABRIDAS, JUNTAS Y TORNILLOS.
INCLUSO INSTALACION Y PRUEBAS, CON TODOS LOS MEDIOS, ACCESORIOS Y OPERACIONES NECESARIAS PARA SU CORRECTA INSTALACION.

| Código | Ud | Descripción | Rendimiento | Precio | Importe |
|---|---|---|---|---|---|
| IIB_40018.A | Ud | Válvula de equilibrado (material) | 1 | 405.63 | 405.63 |
| MO_4 | h | Oficial de 1ª | 0.291 | 17.7 | 5.15 |
| %0MA000100 | % | Medios auxiliares | 1 % | 410.78 | 4.11 |
| %CI0000300 | % | Medios auxiliares | 3 % | 414.89 | 12.45 |
|  |  | Total |  |  | 427.34 |

| Medición | Uds. | Largo | Parcial |
|---|---|---|---|
| TORRE TVAP032 | 1 | 1 | 1.00 |
| CH-K60 | 1 | 2 | 2.00 |
| ENFRIADORA | 1 | 2 | 2.00 |
| Total |  |  | 5 |

**IIB_40016** Ud VALV. EQUIL. 2 1/2" (21/01/2010)
5 Ud × 198.19 = 990.95
VALVULA DE EQUILIBRADO DN 65, FABRICADA EN FUNDICION, INTERIOR EN AMETAL, CONEXION EMBRIDADA, CON PREAJUSTE DE CAUDAL, TOMAS DE PRESION Y JUEGO DE ACCESORIOS, DE LA FIRMA T&A HIDRONICS MODELO STAF O EQUIVALENTE EN CALIDAD Y PRECIO, INCLUSO CONTRABRIDAS, JUNTAS Y TORNILLOS.
INCLUSO INSTALACION Y PRUEBAS, CON TODOS LOS MEDIOS, ACCESORIOS Y OPERACIONES NECESARIAS PARA SU CORRECTA INSTALACION.

| Código | Ud | Descripción | Rendimiento | Precio | Importe |
|---|---|---|---|---|---|
| IIB_40016.A | Ud | Válvula de equilibrado (material) | 1 | 185.36 | 185.36 |
| MO_4 | h | Oficial de 1ª | 0.291 | 17.7 | 5.15 |
| %0MA000100 | % | Medios auxiliares | 1 % | 190.51 | 1.91 |
| %CI0000300 | % | Medios auxiliares | 3 % | 192.42 | 5.77 |
|  |  | Total |  |  | 198.19 |

| Medición | Uds. | Largo | Parcial |
|---|---|---|---|
| DEP. SOLVIS | 1 | 2 | 2.00 |
| CUARTO DE INSTALACIONES | 1 | 1 | 1.00 |
| CH-K60 | 1 | 1 | 1.00 |
| ENFRIADORA | 1 | 1 | 1.00 |
| Total |  |  | 5 |

**IIB_40017** Ud VALV. EQUIL. 2" (21/01/2010)
7 Ud × 104.8 = 733.60
VALVULA DE EQUILIBRADO DE 2", FABRICADA EN FUNDICION, INTERIOR EN AMETAL, CONEXION ROSCADA, CON PREAJUSTE DE CAUDAL, TOMAS DE PRESION Y JUEGO DE ACCESORIOS, DE LA FIRMA T&A HIDRONICS MODELO STAD O EQUIVALENTE EN CALIDAD Y PRECIO, INCLUSO CONTRABRIDAS, JUNTAS Y TORNILLOS.
INCLUSO INSTALACION Y PRUEBAS, CON TODOS LOS MEDIOS, ACCESORIOS Y OPERACIONES NECESARIAS PARA SU CORRECTA INSTALACION.

| Código | Ud | Descripción | Rendimiento | Precio | Importe |
|---|---|---|---|---|---|
| IIB_40017.A | Ud | Válvula de equilibrado (material) | 1 | 95.59 | 95.59 |
| MO_4 | h | Oficial de 1ª | 0.291 | 17.7 | 5.15 |
| %0MA000100 | % | Medios auxiliares | 1 % | 100.74 | 1.01 |
| %CI0000300 | % | Medios auxiliares | 3 % | 101.75 | 3.05 |
|  |  | Total |  |  | 104.8 |

| Medición | Uds. | Largo | Parcial |
|---|---|---|---|
| DEP. SOLVIS | 1 | 6 | 6.00 |
| ENFRIADORA | 1 | 1 | 1.00 |
| Total |  |  | 7 |

**IIB_40018** Ud VALV. EQUIL. 1 1/2" (21/01/2010)
2 Ud × 103.5 = 207.00
VALVULA DE EQUILIBRADO DE 1 1/2", FABRICADA EN FUNDICION, INTERIOR EN AMETAL, CONEXION ROSCADA, CON PREAJUSTE DE CAUDAL, TOMAS DE PRESION Y JUEGO DE ACCESORIOS, DE LA FIRMA T&A HIDRONICS MODELO STAD O EQUIVALENTE EN CALIDAD Y PRECIO, INCLUSO CONTRABRIDAS, JUNTAS Y TORNILLOS.
INCLUSO INSTALACION Y PRUEBAS, CON TODOS LOS MEDIOS, ACCESORIOS Y OPERACIONES NECESARIAS PARA SU CORRECTA INSTALACION.

| Código | Ud | Descripción | Rendimiento | Precio | Importe |
|---|---|---|---|---|---|
| IIB_40018.1.A | Ud | VALV EQUILIBRADO Ø1 1/2" (material; 21/10/2010) | 1 | 94.33 | 94.330 |
| MO_4 | h | Oficial de 1ª | 0.291 | 17.7 | 5.151 |
| %0MA000100 | % | Medios auxiliares | 1 % | 99.481 | 0.995 |
| %CI0000300 | % | Medios auxiliares | 3 % | 100.476 | 3.014 |
|  |  | Total |  |  | 103.5 |

| Medición | Uds. | Largo | Parcial |
|---|---|---|---|
| DEP. SOLVIS | 1 | 2 | 2.00 |
| Total |  |  | 2 |

**IIB_4001815** Ud VÁLVULA DE TRES VÍAS MOTORIZADA DN100 (21/01/2010)
2 Ud × 2235.24 = 4470.48
Ud. Válvula de 3 vías mezcladora marca TREND con DN=100, Kv=160 y vástago de 38 mm. Marca TREND modelo V163F-100-160/ST, con actuador a 3 puntos AL1838 de 1800N, 38mm de carrera, 210s de ciclo, ajuste manual y alimentación 24V, para válvulas V162-3F de DN100 a 150. Marca TREND modelo AL1838-P-K/ST conectado a la regulación elecrtrónica; incluso parte proporcional de material, material auxiliar, accesorios, mano de obra, regulación y puesta en marcha.

| Código | Ud | Descripción | Rendimiento | Precio |
|---|---|---|---|---|
| IIB_40041815.A | Ud | Válvula Mezcladora DN100 TREND V163F-65-63/ST, CON ACTUADOR (material; 21/10/2010) | 1 | 2137.3 |
| IIB_400182.C | Ml | Conductor rígido 750V;4x1,5(Cu) ES07Z1-K (material; 29/10/2010) | 20 | 0.1732087296395 |
| IIB_400182.D | Ml | Tubo PVC rígido M 20/gp5, libre de alógenos (material; 29/10/2010) | 20 | 0.1385669837116 |
| MO_4 | h | Oficial de 1ª | 0.291 | 17.7 |
| %0MA000100 | % | Medios auxiliares | 1 % |  |
| %CI0000300 | % | Medios auxiliares | 3 % |  |

| Medición | Uds. | Largo | Parcial |
|---|---|---|---|
| TORRE TVAP032 | 1 | 1 | 1.00 |
| CH-K60 | 1 | 1 | 1.00 |
| Total |  |  | 2 |

**IIB_400182** Ud VÁLVULA DE TRES VÍAS MOTORIZADA Ø 2 1/2" (21/01/2010)
1 Ud × 856.66 = 856.66
Ud. Válvula de 3 vías mezcladora marca TREND con DN=65, Kv=63 y vástago de 20 mm. Marca TREND modelo V163F-65-63/ST, con actuador a 3 puntos AL1838 de 1800N, 38mm de carrera, 210s de ciclo, ajuste manual y alimentación 24V, para válvulas V162-3F de DN100 a 150. Marca TREND modelo AL1838-P-K/ST conectado a la regulación elecrtrónica; incluso parte proporcional de material, material auxiliar, accesorios, mano de obra, regulación y puesta en marcha.

| Código | Ud | Descripción | Rendimiento | Precio | Importe |
|---|---|---|---|---|---|
| IIB_400182.A | Ud | Válvula Mezcladora 2 1/2" TREN MOD. V163F-65-63/ST, CON ACTUADOR (material; 29/10/2010) | 1 | 815.22148394863 | 815.22 |
| IIB_400182.C | Ml | Conductor rígido 750V;4x1,5(Cu) ES07Z1-K | 10 | 0.1732087296395 | 1.73 |
| IIB_400182.D | Ml | Tubo PVC rígido M 20/gp5, libre de alógenos | 10 | 0.1385669837116 | 1.39 |
| MO_4 | h | Oficial de 1ª | 0.291 | 17.7 | 5.15 |
| %0MA000100 | % | Medios auxiliares | 1 % | 823.49 | 8.23 |
| %CI0000300 | % | Medios auxiliares | 3 % | 831.72 | 24.95 |
|  |  | Total |  |  | 856.66 |

| Medición | Uds. | Largo | Parcial |
|---|---|---|---|
| DEP. SOLAR | 1 | 1 | 1.00 |
| Total |  |  | 1 |

**IIB_4001821** Ud VÁLVULA DE TRES VÍAS MOTORIZADA DN50 (21/01/2010)
2 Ud × 644.24 = 1288.48
Ud. de válvula de 3 vías, DN=50, Kv=40 y vástago de 20mm. Marca TREND modelo V163X-40-25/ST, con actuador proporcional AL0620 de 600N, 20mm de carrera, 60s de ciclo, ajuste manual, para válvulas V162-3X de DN15 a 20. Marca TREND modelo AL0620-P-K/ST, incluso parte proporcional de material, material auxiliar, accesorios, mano de obra, regulación y puesta en marcha

| Código | Ud | Descripción | Rendimiento | Precio | Importe |
|---|---|---|---|---|---|
| IIB_4001821.A | Ud | VALVULA DE TRES VIAS TREND CON ACTUADOR DN50 (21/10/2010) | 1 | 611.03 | 611.03 |
| IIB_400182.C | Ml | Conductor rígido 750V;4x1,5(Cu) ES07Z1-K | 10 | 0.1732087296395 | 1.73 |
| IIB_400182.D | Ml | Tubo PVC rígido M 20/gp5, libre de alógenos | 10 | 0.1385669837116 | 1.39 |
| MO_4 | h | Oficial de 1ª | 0.291 | 17.7 | 5.15 |
| %0MA000100 | % | Medios auxiliares | 1 % | 619.30 | 6.19 |
| %CI0000300 | % | Medios auxiliares | 3 % | 625.49 | 18.76 |
|  |  | Total |  |  | 644.24 |

| Medición | Uds. | Parcial |
|---|---|---|
| CUBIERTA | 2 | 2.00 |
| Total |  | 2 |

**IIB_4001822** Ud VÁLVULA DE TRES VÍAS MOTORIZADA DN40 (21/01/2010)
2 Ud × 410.1 = 820.20
Ud. de válvula de 3 vías, DN=40, Kv=25 y vástago de 20mm. Marca TREND modelo V163X-40-25/ST, con actuador proporcional AL0620 de 600N, 20mm de carrera, 60s de ciclo, ajuste manual, para válvulas V162-3X de DN15 a 20. Marca TREND modelo AL0620-P-K/ST, incluso parte proporcional de material, material auxiliar, accesorios, mano de obra, regulación y puesta en marcha

| Código | Ud | Descripción | Rendimiento | Precio | Importe |
|---|---|---|---|---|---|
| IIB_40018521 | Ud | VALVULA DE TRES VIAS MOTORIZADA DN40 TREND, CON ACTUADOR (material; 29/10/2010) | 1 | 385.9581609547 | 385.958 |
| IIB_400182.C | Ml | Conductor rígido 750V;4x1,5(Cu) ES07Z1-K | 10 | 0.1732087296395 | 1.732 |
| IIB_400182.D | Ml | Tubo PVC rígido M 20/gp5, libre de alógenos | 10 | 0.1385669837116 | 1.386 |
| MO_4 | h | Oficial de 1ª | 0.291 | 17.7 | 5.151 |
| %0MA000100 | % | Medios auxiliares | 1 % | 394.227 | 3.942 |
| %CI0000300 | % | Medios auxiliares | 3 % | 398.169 | 11.945 |
|  |  | Total |  |  | 410.1 |

| Medición | Uds. | Parcial |
|---|---|---|
| CUBIERTA | 2 | 2.00 |
| Total |  | 2 |

**IIB_4001816** Ud VÁLVULA DE DOS VÍAS MOTORIZADA DN80 (21/01/2010)
3 Ud × 229.06 = 687.18
Ud. Válvula de 2 vías de mariposa motorizada en DN80, incluyendo actuador con contacta auxiliar de la casa Belimo, conectada a la regulación elecrtrónica; incluso parte proporcional de material, material auxiliar, accesorios, mano de obra, regulación y puesta en marcha.

| Código | Ud | Descripción | Rendimiento | Precio |
|---|---|---|---|---|
| IIB_4001816.A | Ud | Válvula dos vías motorizada DN80 BELIMO (material; 29/10/2010) | 1 | 208.8411618116 |
| IIB_400182.C | Ml | Conductor rígido 750V;4x1,5(Cu) ES07Z1-K | 20 | 0.1732087296395 |
| IIB_400182.D | Ml | Tubo PVC rígido M 20/gp5, libre de alógenos | 20 | 0.1385669837116 |
| MO_4 | h | Oficial de 1ª | 0.291 | 17.7 |
| %0MA000100 | % | Medios auxiliares | 1 % |  |
| %CI0000300 | % | Medios auxiliares | 3 % |  |

| Medición | Uds. | Largo | Parcial |
|---|---|---|---|
| ENFRIADORA | 1 | 2 | 2.00 |
| CIRCUITOS | 1 | 1 | 1.00 |
| Total |  |  | 3 |

**IIB_400183** Ud VALVULA DE DOS VIÁS MOTORIZADA Ø2 1/2" (21/01/2010)
2 Ud × 170.65 = 341.30
Ud. Ud. Válvula de 2 vías de mariposa motorizada en DN65, incluyendo actuador con contacta auxiliar de la casa Belimo, conectada a la regulación elecrtrónica; incluso parte proporcional de material, material auxiliar, accesorios, mano de obra, regulación y puesta en marcha.

| Código | Ud | Descripción | Rendimiento | Precio |
|---|---|---|---|---|
| IIB_400183.A | Ud | VALVULA DE DOS VÍAS MOTORIZADA Ø2 1/2" BELIMO CON ACTUADOR (material; 29/10/2010) | 1 | 155.79108180171 |
| IIB_400182.C | Ml | Conductor rígido 750V;4x1,5(Cu) ES07Z1-K | 10 | 0.1732087296395 |
| IIB_400182.D | Ml | Tubo PVC rígido M 20/gp5, libre de alógenos | 10 | 0.1385669837116 |
| MO_4 | h | Oficial de 1ª | 0.291 | 17.7 |
| %0MA000100 | % | Medios auxiliares | 1 % |  |
| %CI0000300 | % | Medios auxiliares | 3 % |  |

| Medición | Uds. | Largo | Parcial |
|---|---|---|---|
| DEP. SOLVIS | 1 | 2 | 2.00 |
| Total |  |  | 2 |

**IIB_400184** Ud VALVULA DE DOS VIAS MOTORIZADA Ø1 1/2" (21/01/2010)
3 Ud × 164.56 = 493.68
Ud. Válvula de 2 vías de mariposa motorizada en Ø1 1/2", incluyendo actuador con contacta auxiliar de la casa Belimo, conectada a la regulación elecrtrónica; incluso parte proporcional de material, material auxiliar, accesorios, mano de obra, regulación y puesta en marcha.

| Código | Ud | Descripción | Rendimiento | Precio |
|---|---|---|---|---|
| IIB_400184.A | Ud | VALV. 2 VIAS MOTORIZADA BELIMO Ø1 1/2" CON ACTUADOR (material; 29/10/2010) | 1 | 149.94036071643 |
| IIB_400182.C | Ml | Conductor rígido 750V;4x1,5(Cu) ES07Z1-K | 10 | 0.1732087296395 |
| IIB_400182.D | Ml | Tubo PVC rígido M 20/gp5, libre de alógenos | 10 | 0.1385669837116 |
| MO_4 | h | Oficial de 1ª | 0.291 | 17.7 |
| %0MA000100 | % | Medios auxiliares | 1 % |  |
| %CI0000300 | % | Medios auxiliares | 3 % |  |

| Medición | Uds. | Largo | Parcial |
|---|---|---|---|
| CIRCUITOS | 1 | 2 | 2.00 |
| AUXILIAR CALEFACCIÓN | 1 | 1 | 1.00 |
| Total |  |  | 3 |

**IIB_400185** Ud VALVULA DE DOS VIAS MOTORIZADA Ø1 1/4" (21/01/2010)
1 Ud × 157.3 = 157.30
Ud. Válvula de 2 vías de mariposa motorizada en Ø1 1/4", incluyendo actuador con contacta auxiliar de la casa Belimo, conectada a la regulación elecrtrónica; incluso parte proporcional de material, material auxiliar, accesorios, mano de obra, regulación y puesta en marcha.

| Código | Ud | Descripción | Rendimiento | Precio |
|---|---|---|---|---|
| IIB_400185.A | Ud | VALV. 2 VIAS MOTORIZADA Ø1 1/4", CON ACTUADOR DE LA CASA BELIMO (material; 29/10/2010) | 1 | 142.95955709527 |
| IIB_400182.C | Ml | Conductor rígido 750V;4x1,5(Cu) ES07Z1-K | 10 | 0.1732087296395 |
| IIB_400182.D | Ml | Tubo PVC rígido M 20/gp5, libre de alógenos | 10 | 0.1385669837116 |
| MO_4 | h | Oficial de 1ª | 0.291 | 17.7 |
| %0MA000100 | % | Medios auxiliares | 1 % |  |
| %CI0000300 | % | Medios auxiliares | 3 % |  |

| Medición | Uds. | Largo | Parcial |
|---|---|---|---|
| AUXILIAR CALEFACCIÓN | 1 | 1 | 1.00 |
| Total |  |  | 1 |

**IIA_40019** Ud FILTRO 5" (21/01/2010)
4 Ud × 209.42 = 837.68
FILTRO DE SUCIEDADES 5", PN-16, TIPO Y, DE MALLA FINA 0,25 MM, CUERPO Y TAPA EN FUNDICION GRIS GG-25, TAMIZ EN ACERO INOXIDABLE AISI-304, DE LA FIRMA JC O EQUIVALENTE, CON CONEXION EMBRIDADA. INCLUSO INSTALACION Y PRUEBAS, CON TODOS LOS MEDIOS, ACCESORIO Y OPERACIONES NECESARIAS PARA SU CORRECTA INSTALACION.

| Código | Ud | Descripción | Rendimiento | Precio | Importe |
|---|---|---|---|---|---|
| IIB_40019.A | Ud | Filtro (material) | 1 | 196.16 | 196.16 |
| MO_4 | h | Oficial de 1ª | 0.291 | 17.7 | 5.15 |
| %0MA000100 | % | Medios auxiliares | 1 % | 201.31 | 2.01 |
| %CI0000300 | % | Medios auxiliares | 3 % | 203.32 | 6.10 |
|  |  | Total |  |  | 209.42 |

| Medición | Uds. | Largo | Parcial |
|---|---|---|---|
| TORRE TVAP032 | 1 | 2 | 2.00 |
| CH-K60 | 1 | 2 | 2.00 |
| Total |  |  | 4 |

**IIA_40020** Ud FILTRO 4" (21/01/2010)
3 Ud × 137.65 = 412.95
FILTRO DE SUCIEDADES 4", PN-16, TIPO Y, DE MALLA FINA 0,25 MM, CUERPO Y TAPA EN FUNDICION GRIS GG-25, TAMIZ EN ACERO INOXIDABLE AISI-304, DE LA FIRMA JC O EQUIVALENTE, CON CONEXION EMBRIDADA. INCLUSO INSTALACION Y PRUEBAS, CON TODOS LOS MEDIOS, ACCESORIO Y OPERACIONES NECESARIAS PARA SU CORRECTA INSTALACION.

| Código | Ud | Descripción | Rendimiento | Precio | Importe |
|---|---|---|---|---|---|
| IIB_40020.A | Ud | Filtro (material) | 1 | 127.17 | 127.17 |
| MO_4 | h | Oficial de 1ª | 0.291 | 17.7 | 5.15 |
| %0MA000100 | % | Medios auxiliares | 1 % | 132.32 | 1.32 |
| %CI0000300 | % | Medios auxiliares | 3 % | 133.64 | 4.01 |
|  |  | Total |  |  | 137.65 |

| Medición | Uds. | Largo | Parcial |
|---|---|---|---|
| DEP. SOLAR | 1 | 1 | 1.00 |
| CUARTO DE INSTALACIONES | 1 | 1 | 1.00 |
| CH-K60 | 1 | 1 | 1.00 |
| Total |  |  | 3 |

**IIA_40021** Ud FILTRO 3" (20/01/2010)
2 Ud × 122.09 = 244.18
FILTRO DE SUCIEDADES 3"', PN-16, TIPO Y, DE MALLA FINA 0,25 MM, CUERPO Y TAPA EN FUNDICION GRIS GG-25, TAMIZ EN ACERO INOXIDABLE AISI-304, DE LA FIRMA JC O EQUIVALENTE, CON CONEXION EMBRIDADA.
INCLUSO INSTALACION Y PRUEBAS, CON TODOS LOS MEDIOS, ACCESORIO Y OPERACIONES NECESARIAS PARA SU CORRECTA INSTALACION.

| Código | Ud | Descripción | Rendimiento | Precio | Importe |
|---|---|---|---|---|---|
| IIB_40021.A | Ud | Filtro (material) | 1 | 112.21 | 112.21 |
| MO_4 | h | Oficial de 1ª | 0.291 | 17.7 | 5.15 |
| %0MA000300 | % | Medios auxiliares | 3 % | 117.36 | 3.52 |
| %CI | % | COSTES INDIRECTOS | 1 % | 120.88 | 1.21 |
|  |  | Total |  |  | 122.09 |

| Medición | Uds. | Largo | Parcial |
|---|---|---|---|
| ENFRIADORA | 1 | 1 | 1.00 |
| CIRCUITOS | 1 | 1 | 1.00 |
| Total |  |  | 2 |

**IIA_40022** Ud FILTRO 2'' 1/2 (21/01/2010)
7 Ud × 93.55 = 654.85
FILTRO DE SUCIEDADES 2 1/2", PN-16, TIPO Y, DE MALLA FINA 0,25 MM, CUERPO Y TAPA EN FUNDICION GRIS GG-25, TAMIZ EN ACERO INOXIDABLE AISI-304, DE LA FIRMA JC O EQUIVALENTE, CON CONEXIONE EMBRIDADA. INCLUSO INSTALACION Y PRUEBAS, CON TODOS LOS MEDIOS, ACCESORIO Y OPERACIONES NECESARIAS PARA SU CORRECTA INSTALACION.

| Código | Ud | Descripción | Rendimiento | Precio | Importe |
|---|---|---|---|---|---|
| IIB_40022.A | Ud | Filtro (material) | 1 | 84.78 | 84.78 |
| MO_4 | h | Oficial de 1ª | 0.291 | 17.7 | 5.15 |
| %0MA000100 | % | Medios auxiliares | 1 % | 89.93 | 0.90 |
| %CI0000300 | % | Medios auxiliares | 3 % | 90.83 | 2.72 |
|  |  | Total |  |  | 93.55 |

| Medición | Uds. | Largo | Parcial |
|---|---|---|---|
| ENFRIADORA | 1 | 2 | 2.00 |
| CIRCUITOS | 1 | 5 | 5.00 |
| Total |  |  | 7 |

**IIA_400221** Ud FILTRO 2" (21/01/2010)
2 Ud × 91.03 = 182.06
FILTRO DE SUCIEDADES 2 ", PN-16, TIPO Y, DE MALLA FINA 0,25 MM, CUERPO Y TAPA EN FUNDICION GRIS GG-25, TAMIZ EN ACERO INOXIDABLE AISI-304, DE LA FIRMA JC O EQUIVALENTE, CON CONEXIONE EMBRIDADA. INCLUSO INSTALACION Y PRUEBAS, CON TODOS LOS MEDIOS, ACCESORIO Y OPERACIONES NECESARIAS PARA SU CORRECTA INSTALACION.

| Código | Ud | Descripción | Rendimiento | Precio | Importe |
|---|---|---|---|---|---|
| IIA_400221.A |  | FILTRO Ø2" (material; 21/10/2010) | 1 | 82.35 | 82.35 |
| MO_4 | h | Oficial de 1ª | 0.291 | 17.7 | 5.15 |
| %0MA000100 | % | Medios auxiliares | 1 % | 87.50 | 0.88 |
| %CI0000300 | % | Medios auxiliares | 3 % | 88.38 | 2.65 |
|  |  | Total |  |  | 91.03 |

| Medición | Uds. | Largo | Parcial |
|---|---|---|---|
| DEP. SOLVIS | 1 | 1 | 1.00 |
| CIRCUITOS | 1 | 1 | 1.00 |
| Total |  |  | 2 |

**IIB_40023** Ud FILTRO 1 1/ 2" (21/01/2010)
3 Ud × 39.17 = 117.51
FILTRO DE SUCIEDADES 1 1/2", PN-16, TIPO Y, DE MALLA FINA 0,25 MM, CUERPO Y TAPA EN FUNDICION GRIS GG-25, TAMIZ EN ACERO INOXIDABLE AISI-304, DE LA FIRMA JC O EQUIVALENTE, CON CONEXION EMBRIDADA.
INCLUSO INSTALACION Y PRUEBAS, CON TODOS LOS MEDIOS, ACCESORIO Y OPERACIONES NECESARIAS PARA SU CORRECTA INSTALACION.

| Código | Ud | Descripción | Rendimiento | Precio | Importe |
|---|---|---|---|---|---|
| IIB_40023.A | Ud | Filtro (material) | 1 | 32.5 | 32.50 |
| MO_4 | h | Oficial de 1ª | 0.291 | 17.7 | 5.15 |
| %0MA000100 | % | Medios auxiliares | 1 % | 37.65 | 0.38 |
| %CI0000300 | % | Medios auxiliares | 3 % | 38.03 | 1.14 |
|  |  | Total |  |  | 39.17 |

| Medición | Uds. | Largo | Parcial |
|---|---|---|---|
| CIRCUITOS | 1 | 3 | 3.00 |
| Total |  |  | 3 |

**IIA_40026** Ud MANGUITOS ANTIVIBRATORIOS 5" (21/01/2010)
2 Ud × 123.83 = 247.66
Manguito elástico antivibratorio de Ø 5'' de doble onda, cuerpo elastómero neopreno con tejido interior Iproflex o similar, unión embridada, para PN16, incluso contrabridas, juntas y tornillos. Incluso instalación y pruebas, con todos los medios, accesorios y operaciones necesarias para su correcta instalación.

| Código | Ud | Descripción | Rendimiento | Precio | Importe |
|---|---|---|---|---|---|
| IIB_40026.A | Ud | Manguito antivibratorio (material) | 1 | 113.88 | 113.88 |
| MO_4 | h | Oficial de 1ª | 0.291 | 17.7 | 5.15 |
| %0MA000100 | % | Medios auxiliares | 1 % | 119.03 | 1.19 |
| %CI0000300 | % | Medios auxiliares | 3 % | 120.22 | 3.61 |
|  |  | Total |  |  | 123.83 |

| Medición | Uds. | Largo | Parcial |
|---|---|---|---|
| CH-K60 | 1 | 2 | 2.00 |
| Total |  |  | 2 |

**IIA_40027** Ud MANGUITOS ANTIVIBRATORIOS 4" (21/01/2010)
6 Ud × 123.83 = 742.98
Manguito elástico antivibratorio de Ø 4'' de doble onda, cuerpo elastómero neopreno con tejido interior Iproflex o similar, unión embridada, para PN16, incluso contrabridas, juntas y tornillos. Incluso instalación y pruebas, con todos los medios, accesorios y operaciones necesarias para su correcta instalación.

| Código | Ud | Descripción | Rendimiento | Precio | Importe |
|---|---|---|---|---|---|
| IIB_40027.A | Ud | Manguito antivibratorio (material) | 1 | 113.88 | 113.88 |
| MO_4 | h | Oficial de 1ª | 0.291 | 17.7 | 5.15 |
| %0MA000100 | % | Medios auxiliares | 1 % | 119.03 | 1.19 |
| %CI0000300 | % | Medios auxiliares | 3 % | 120.22 | 3.61 |
|  |  | Total |  |  | 123.83 |

| Medición | Uds. | Largo | Parcial |
|---|---|---|---|
| DEP. SOLVIS | 1 | 2 | 2.00 |
| CUARTO DE INSTALACIONES | 1 | 2 | 2.00 |
| CH-K60 | 1 | 2 | 2.00 |
| Total |  |  | 6 |

**IIA_40028** Ud MANGUITOS ANTIVIBRATORIOS 3" (21/01/2010)
4 Ud × 101.33 = 405.32
Manguito elástico antivibratorio de Ø 3'' de doble onda, cuerpo elastómero neopreno con tejido interior Iproflex o similar, unión embridada, para PN16, incluso contrabridas, juntas y tornillos. Incluso instalación y pruebas, con todos los medios, accesorios y operaciones necesarias para su correcta instalación.

| Código | Ud | Descripción | Rendimiento | Precio | Importe |
|---|---|---|---|---|---|
| IIB_40028.A | Ud | Manguito antivibratorio (material) | 1 | 92.26 | 92.26 |
| MO_4 | h | Oficial de 1ª | 0.291 | 17.7 | 5.15 |
| %0MA000100 | % | Medios auxiliares | 1 % | 97.41 | 0.97 |
| %CI0000300 | % | Medios auxiliares | 3 % | 98.38 | 2.95 |
|  |  | Total |  |  | 101.33 |

| Medición | Uds. | Largo | Parcial |
|---|---|---|---|
| ENFRIADORA | 1 | 2 | 2.00 |
| CIRCUITOS | 1 | 2 | 2.00 |
| Total |  |  | 4 |

**IIA_40029** Ud MANGUITOS ANTIVIBRATORIOS 2 1/2" (21/01/2010)
14 Ud × 85.78 = 1200.92
Manguito elástico antivibratorio de Ø 2 1/2'' de doble onda, cuerpo elastómero neopreno con tejido interior Iproflex o similar, unión embridada, para PN16, incluso contrabridas, juntas y tornillos. Incluso instalación y pruebas, con todos los medios, accesorios y operaciones necesarias para su correcta instalación.

| Código | Ud | Descripción | Rendimiento | Precio | Importe |
|---|---|---|---|---|---|
| IIB_40029.A | Ud | Manguito antivibratorio (material) | 1 | 77.3 | 77.30 |
| MO_4 | h | Oficial de 1ª | 0.291 | 17.7 | 5.15 |
| %0MA000100 | % | Medios auxiliares | 1 % | 82.45 | 0.82 |
| %CI0000300 | % | Medios auxiliares | 3 % | 83.27 | 2.50 |
|  |  | Total |  |  | 85.78 |

| Medición | Uds. | Largo | Parcial |
|---|---|---|---|
| ENFRIADORA | 1 | 4 | 4.00 |
| CIRCUITOS | 1 | 10 | 10.00 |
| Total |  |  | 14 |

**IIA_400291** Ud MANGUITO ANTIVIBRATORIO 2" (21/01/2010)
3 Ud × 78.38 = 235.14
Manguito elástico antivibratorio de Ø 2'' de doble onda, cuerpo elastómero neopreno con tejido interior Iproflex o similar, unión embridada, para PN16, incluso contrabridas, juntas y tornillos. Incluso instalación y pruebas, con todos los medios, accesorios y operaciones necesarias para su correcta instalación.

| Código | Ud | Descripción | Rendimiento | Precio | Importe |
|---|---|---|---|---|---|
| IIA_400291.A |  | Manguito antivibratorio 2" (material; 21/10/2010) | 1 | 70.2 | 70.20 |
| MO_4 | h | Oficial de 1ª | 0.291 | 17.7 | 5.15 |
| %0MA000100 | % | Medios auxiliares | 1 % | 75.35 | 0.75 |
| %CI0000300 | % | Medios auxiliares | 3 % | 76.10 | 2.28 |
|  |  | Total |  |  | 78.38 |

| Medición | Uds. | Largo | Parcial |
|---|---|---|---|
| DEP. SOLVIS | 1 | 1 | 1.00 |
| CIRCUITOS | 1 | 2 | 2.00 |
| Total |  |  | 3 |

**IIA_400292** Ud MANGUITO ANTIVIBRATORIO 1 1/2" (21/01/2010)
1 Ud × 73.2 = 73.20
Manguito elástico antivibratorio de Ø 1 1/2'' de doble onda, cuerpo elastómero neopreno con tejido interior Iproflex o similar, unión embridada, para PN16, incluso contrabridas, juntas y tornillos. Incluso instalación y pruebas, con todos los medios, accesorios y operaciones necesarias para su correcta instalación.

| Código | Ud | Descripción | Rendimiento | Precio | Importe |
|---|---|---|---|---|---|
| IIA_400292.A | Ud | Manguito antivibratorio 1 1/2" (material; 21/10/2010) | 1 | 65.22 | 65.22 |
| MO_4 | h | Oficial de 1ª | 0.291 | 17.7 | 5.15 |
| %0MA000100 | % | Medios auxiliares | 1 % | 70.37 | 0.70 |
| %CI0000300 | % | Medios auxiliares | 3 % | 71.07 | 2.13 |
|  |  | Total |  |  | 73.2 |

| Medición | Uds. | Largo | Parcial |
|---|---|---|---|
| CIRCUITOS | 1 | 1 | 1.00 |
| Total |  |  | 1 |

**IIB_400292** Ud VÁLVULA RETENCIÓN Ø5" CIERRE RETARDADO (21/01/2010)
4 Ud × 68.28 = 273.12
Ud. Válvula de retención de retención con cierre por retardo, PN-10/16 de Ø5", totalmente instalada i/pequeño material.

| Código | Ud | Descripción | Rendimiento | Precio | Importe |
|---|---|---|---|---|---|
| IBB_400292.A |  | Válvula de retención Ø5" (material; 21/10/2010) | 1 | 41.53 | 41.53 |
| IBB_400292.B |  | Accesorios valv retención Ø5" (material; 21/10/2010) | 1 | 15.25 | 15.25 |
| MO_4 | h | Oficial de 1ª | 0.5 | 17.7 | 8.85 |
| %0MA000100 | % | Medios auxiliares | 1 % | 65.63 | 0.66 |
| %CI0000300 | % | Medios auxiliares | 3 % | 66.29 | 1.99 |
|  |  | Total |  |  | 68.28 |

| Medición | Uds. | Largo | Parcial |
|---|---|---|---|
| TORRE TVAP032 | 1 | 2 | 2.00 |
| CH-K60 | 1 | 2 | 2.00 |
| Total |  |  | 4 |

**IIB_410152** Ud VÁLVULA RETENCIÓN Ø4" CIERRE RETARDADO (21/01/2010)
3 Ud × 57.94 = 173.82
Ud. Válvula de retención de retención con cierre por retardo, PN-10/16 de Ø4", totalmente instalada i/pequeño material.

| Código | Ud | Descripción | Rendimiento | Precio | Importe |
|---|---|---|---|---|---|
| IIB_410152.A |  | Válvula de renteción Ø4" (material; 21/10/2010) | 1 | 34.59 | 34.59 |
| IIB_410152.B |  | Accesorios valv retención Ø4" (material; 21/10/2010) | 1 | 12.25 | 12.25 |
| MO_4 | h | Oficial de 1ª | 0.5 | 17.7 | 8.85 |
| %0MA000100 | % | Medios auxiliares | 1 % | 55.69 | 0.56 |
| %CI0000300 | % | Medios auxiliares | 3 % | 56.25 | 1.69 |
|  |  | Total |  |  | 57.94 |

| Medición | Uds. | Largo | Parcial |
|---|---|---|---|
| DEP. SOLAR | 1 | 1 | 1.00 |
| CH-K60 | 1 | 2 | 2.00 |
| Total |  |  | 3 |

**IIB_410153** Ud VÁLVULA RETENCIÓN Ø3" CIERRE RETARDADO (21/01/2010)
2 Ud × 53.09 = 106.18
Ud. Válvula de retención de retención con cierre por retardo, PN-10/16 de Ø3", totalmente instalada i/pequeño material.

| Código | Ud | Descripción | Rendimiento | Precio | Importe |
|---|---|---|---|---|---|
| IIB_410153.A | Ud | Válvula de retención Ø3" (material; 21/10/2010) | 1 | 30.59 | 30.59 |
| IIB_41053.B | Ud | Accesorios val retención Ø3" (material; 21/10/2010) | 1 | 11.59 | 11.59 |
| MO_4 | h | Oficial de 1ª | 0.5 | 17.7 | 8.85 |
| %0MA000100 | % | Medios auxiliares | 1 % | 51.03 | 0.51 |
| %CI0000300 | % | Medios auxiliares | 3 % | 51.54 | 1.55 |
|  |  | Total |  |  | 53.09 |

| Medición | Uds. | Largo | Parcial |
|---|---|---|---|
| ENFRIADORA | 1 | 1 | 1.00 |
| CIRCUITOS | 1 | 1 | 1.00 |
| Total |  |  | 2 |

**IIB_410154** Ud VÁLVULA RETENCIÓN Ø2 1/2" CIERRE RETARDADO (21/01/2010)
6 Ud × 50.52 = 303.12
Ud. Válvula de retención de retención con cierre por retardo, PN-10/16 de Ø2 1/2", totalmente instalada i/pequeño material.

| Código | Ud | Descripción | Rendimiento | Precio | Importe |
|---|---|---|---|---|---|
| IBB_410154.A | Ud | Válvula retención Ø2 1/2" (material; 21/10/2010) | 1 | 28.69 | 28.69 |
| IBB_410154.B | Ud | Accesorios val retención Ø2 1/2" (material; 21/10/2010) | 1 | 11.02 | 11.02 |
| MO_4 | h | Oficial de 1ª | 0.5 | 17.7 | 8.85 |
| %0MA000100 | % | Medios auxiliares | 1 % | 48.56 | 0.49 |
| %CI0000300 | % | Medios auxiliares | 3 % | 49.05 | 1.47 |
|  |  | Total |  |  | 50.52 |

| Medición | Uds. | Largo | Parcial |
|---|---|---|---|
| ENFRIADORA | 1 | 1 | 1.00 |
| CIRCUITOS | 1 | 5 | 5.00 |
| Total |  |  | 6 |

**IIB_410155** Ud VÁLVULA RETENCIÓN Ø2" CIERRE RETARDADO (21/01/2010)
2 Ud × 47.4 = 94.80
Ud. Válvula de retención de retención con cierre por retardo, PN-10/16 de Ø2", totalmente instalada i/pequeño material.

| Código | Ud | Descripción | Rendimiento | Precio | Importe |
|---|---|---|---|---|---|
| IIB_410155.A |  | Válvula retención Ø2" (material; 21/10/2010) | 1 | 25.69 | 25.69 |
| IIB_410155.B |  | Accesorios val retención Ø2" (material; 21/10/2010) | 1 | 11.02 | 11.02 |
| MO_4 | h | Oficial de 1ª | 0.5 | 17.7 | 8.85 |
| %0MA000100 | % | Medios auxiliares | 1 % | 45.56 | 0.46 |
| %CI0000300 | % | Medios auxiliares | 3 % | 46.02 | 1.38 |
|  |  | Total |  |  | 47.4 |

| Medición | Uds. | Largo | Parcial |
|---|---|---|---|
| CIRCUITOS | 1 | 2 | 2.00 |
| Total |  |  | 2 |

**IIA_40030** Ud VALV ANTIRETORNO 1 1/2'' (21/01/2010)
10 Ud × 41.68 = 416.80
VALVULAS ANTIRETORNO 1 1/2 " FORMADO CON ASIENTO DE BOLA DE CARGA CON RESORTE PARA INSTALACIONES HIDRAULICAS. CON CUERPO DE VALVULA DE ASIENTO DE VALVULA INTEGRADO, BOLA Y RESORTE DE PRESION DE LATON DUROCROMAD. ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_40030.A | Ud | Válvula antiretorno 1 1/2'' (material) | 1 | 34.91 | 34.910 |
| MO_4 | h | Oficial de 1ª | 0.291 | 17.7 | 5.151 |
| %0MA000100 | % | Medios auxiliares | 1 % | 40.061 | 0.401 |
| %CI0000300 | % | Medios auxiliares | 3 % | 40.462 | 1.214 |
|  |  | Total |  |  | 41.68 |

| Medición | Uds. | Largo | Parcial |
|---|---|---|---|
| DEP. SOLVIS | 1 | 6 | 6.00 |
| CIRCUITOS | 1 | 4 | 4.00 |
| Total |  |  | 10 |

**IIB_410051** Ud VALVULA DE RETENCIÓN Ø3/4" (21/01/2010)
1 Ud × 10.28 = 10.28
Ud. Válvula de retención de muelle, Ø3/4", ajustada según demanda de circuito, totalmente instalada; i.p.p.\ material, mano de obra y medios auxiliares.

| Código | Ud | Descripción | Rendimiento | Precio | Importe |
|---|---|---|---|---|---|
| IIB_410051.A |  | Válvula de retención muelle Ø3/4" (material; 21/10/2010) | 1.4 | 3.38 | 4.73 |
| MO_4 | h | Oficial de 1ª | 0.291 | 17.7 | 5.15 |
| %0MA000100 | % | Medios auxiliares | 1 % | 9.88 | 0.10 |
| %CI0000300 | % | Medios auxiliares | 3 % | 9.98 | 0.30 |
|  |  | Total |  |  | 10.28 |

| Medición | Uds. | Largo | Parcial |
|---|---|---|---|
| Depósitos solvis | 1 | 1 | 1.00 |
| Total |  |  | 1 |

**IIB_410052** Ud VALVULA DIFERENCIAL DE PRESIÓN Ø3/4" (21/01/2010)
11 Ud × 174.14 = 1915.54
Ud. Válvula diferencial de presión de Ø3/4", totalmente instalado i/pequeño material.

| Código | Ud | Descripción | Rendimiento | Precio | Importe |
|---|---|---|---|---|---|
| IIB_410052.A | Ud | Valvula diferencial de presión Ø3/4", con material auxiliar (material; 21/10/2010) | 1 | 162.25 | 162.25 |
| MO_4 | h | Oficial de 1ª | 0.291 | 17.7 | 5.15 |
| %0MA000100 | % | Medios auxiliares | 1 % | 167.40 | 1.67 |
| %CI0000300 | % | Medios auxiliares | 3 % | 169.07 | 5.07 |
|  |  | Total |  |  | 174.14 |

| Medición | Uds. | Parcial |
|---|---|---|
| CIRCUITOS | 11 | 11.00 |
| Total |  | 11 |

**IIA_40036** Ud MANOMETRO DE ESFERA (21/01/2010)
40 Ud × 32.52 = 1300.80
CONJUNTO DE MEDIDA DE PRESION, FORMADO POR:
- 1 MANOMETRO DE ESFERA DE Ø 100 MM, ESCALA 0-10 KG/CM2
- 1 LIRA DE AMORTIGUACION (RABO DE CERDO) DE Ø 3/8"
- 1 LLAVES DE ESFERA INOX-TEFLON, DE PASO TOTAL PARA INDEPENDIZACION Ø 3/8"
- 1 M DE TUBERIA DE ACERO NEGRO SOLDADO DIN 2440 DE Ø 3/8"
INCLUSO INSTALACION Y PRUEBAS, CON TODOS LOS MEDIOS, ACCESORIOS Y OPERACIONES NECESARIAS PARA SU CORRECTA INSTALACION.

| Código | Ud | Descripción | Rendimiento | Precio | Importe |
|---|---|---|---|---|---|
| IIB_40036.A | Ud | Manómetro (material) | 1 | 26.85 | 26.85 |
| MO_4 | h | Oficial de 1ª | 0.249 | 17.7 | 4.41 |
| %0MA000100 | % | Medios auxiliares | 1 % | 31.26 | 0.31 |
| %CI0000300 | % | Medios auxiliares | 3 % | 31.57 | 0.95 |
|  |  | Total |  |  | 32.52 |

| Medición | Uds. | Largo | Parcial |
|---|---|---|---|
| Circuito solar | 1 | 3 | 3.00 |
| DEP. SOLAR | 1 | 7 | 7.00 |
| TORRE TVAP032 | 1 | 4 | 4.00 |
| CUARTO INSTALACIONES | 1 | 2 | 2.00 |
| YAKAZI CH-K60 | 1 | 9 | 9.00 |
| ENFRIADORAS | 1 | 4 | 4.00 |
| CIRCUITOS | 1 | 11 | 11.00 |
| Total |  |  | 40 |

**IIA_400361** Ud MANOMETRO DE ESFERA PARA BOMBA CIRCULADORA (21/01/2010)
6 Ud × 28.36 = 170.16
CONJUNTO DE MEDIDA DE PRESION, FORMADO POR:
- 1 MANOMETRO DE ESFERA DE Ø 100 MM, ESCALA 0-10 KG/CM2
- 1 LIRA DE AMORTIGUACION (RABO DE CERDO) DE Ø 3/8"
- 2 LLAVES DE ESFERA INOX-TEFLON, DE PASO TOTAL PARA INDEPENDIZACION Ø 3/8"
- 1 M DE TUBERIA DE ACERO NEGRO SOLDADO DIN 2440 DE Ø 3/8"
INCLUSO INSTALACION Y PRUEBAS, CON TODOS LOS MEDIOS, ACCESORIOS Y OPERACIONES NECESARIAS PARA SU CORRECTA INSTALACION.

| Código | Ud | Descripción | Rendimiento | Precio | Importe |
|---|---|---|---|---|---|
| IIB_400361.A | Ud | Manómetro para bombas con accesorios (21/10/2010) | 1 | 22.85 | 22.85 |
| MO_4 | h | Oficial de 1ª | 0.249 | 17.7 | 4.41 |
| %0MA000100 | % | Medios auxiliares | 1 % | 27.26 | 0.27 |
| %CI0000300 | % | Medios auxiliares | 3 % | 27.53 | 0.83 |
|  |  | Total |  |  | 28.36 |

| Medición | Uds. | Largo | Parcial |
|---|---|---|---|
| DEP. SOLAR | 1 | 2 | 2.00 |
| CUARTO DE INSTALACIONES | 1 | 1 | 1.00 |
| ENFRIADORA | 1 | 3 | 3.00 |
| Total |  |  | 6 |

**IIA_40037** Ud TERMOMETRO DE ESFERA (21/01/2010)
32 Ud × 44.27 = 1416.64
TERMOMETRO DE ESFERA DE Ø 80 MM CON ESCALA 0/120°C Y PROTEGIDOS POR VAINA METALICA DE Ø½" Y LONGITUD 100 MM PARA DE MEDICION DE TEMPERATURAS EN DIFERENTES PUNTOS DE LA INSTALACION.
INCLUSO INSTALACION Y PRUEBAS, CON TODOS LOS MEDIOS, ACCESORIOS Y OPERACIONES NECESARIAS PARA SU CORRECTA INSTALACION.

| Código | Ud | Descripción | Rendimiento | Precio | Importe |
|---|---|---|---|---|---|
| IIB_40037.A | Ud | TERMOMETRO DE ESFERA (material) | 1 | 37.4 | 37.40 |
| MO_4 | h | Oficial de 1ª | 0.291 | 17.7 | 5.15 |
| %0MA000100 | % | Medios auxiliares | 1 % | 42.55 | 0.43 |
| %CI0000300 | % | Medios auxiliares | 3 % | 42.98 | 1.29 |
|  |  | Total |  |  | 44.27 |

| Medición | Uds. | Largo | Parcial |
|---|---|---|---|
| Circuito solar | 1 | 4 | 4.00 |
| DEP. SOLAR | 1 | 10 | 10.00 |
| TORRE TVAP032 | 1 | 4 | 4.00 |
| CUARTO DE INSTALACIONES | 1 | 2 | 2.00 |
| YAKAZI CH-K60 | 1 | 6 | 6.00 |
| ENFRIADORA | 1 | 6 | 6.00 |
| Total |  |  | 32 |

**IIA_40040** Ud EMBUDO VALV. VACIADO (21/01/2010)
34 Ud × 39.94 = 1357.96
EMBUDO PARA RECOGIDA DE DESAGÜES, INCLUSO CONEXION A SUMIDERO EN SUELO O RED DE SANEAMIENTO MEDIANTE TUBO DE ACERO SOLDADO SEGUN DIN 2440, INCLUSO P.P. DE PIEZAS AUXILIARES, DERIVACIONES, ANCLAJES, CODOS, TES, ETC.
INCLUSO INSTALACION Y PRUEBAS, CON TODOS LOS MEDIOS, ACCESORIOS Y OPERACIONES NECESARIAS PARA SU CORRECTA INSTALACION.

| Código | Ud | Descripción | Rendimiento | Precio | Importe |
|---|---|---|---|---|---|
| IIB_40040.A | Ud | EMBUDO VALV. VACIADO (material) | 1 | 33.25 | 33.25 |
| MO_4 | h | Oficial de 1ª | 0.291 | 17.7 | 5.15 |
| %0MA000100 | % | Medios auxiliares | 1 % | 38.40 | 0.38 |
| %CI0000300 | % | Medios auxiliares | 3 % | 38.78 | 1.16 |
|  |  | Total |  |  | 39.94 |

| Medición | Uds. | Largo | Parcial |
|---|---|---|---|
| Campo solar | 1 | 4 | 4.00 |
| TORRE TVAP032 | 1 | 1 | 1.00 |
| CUARTO DE INSTALACIONES | 1 | 1 | 1.00 |
| Actividad ACT0010 | 1 | 2 | 2.00 |
| ENFRIADORA | 1 | 2 | 2.00 |
| CIRCUITOS | 1 | 24 | 24.00 |
| Total |  |  | 34 |

**IIA_40041** Ud VALV VACIADO DN-20 (21/01/2010)
34 Ud × 19.2 = 652.80
VALVULA DE ESFERA DE DN-20, CON CUERPO Y BOLA DE LATON DUROCROMADO, EJE NO EXPULSABLE, DOBLE SEGURIDAD, ESTANQUEIDAD EN EL EJE POR ARO DE TEFLON, CON PRENSAESTOPAS Y DOS ANILLOS TORICOS DE CAUCHO, ASIENTOS DE TEFLON PURO, EXTREMOS ROSCADOS MACHO-HEMBRA, CONDICIONES DE SERVICIO 30 BAR A 100°C Y 10 BAR A 150°C, PARA VACIADO, CON ACOPLAMIENTO DE MANGUERA.
INCLUSO INSTALACION Y PRUEBAS, CON TODOS LOS MEDIOS, ACCESORIOS Y OPERACIONES NECESARIAS PARA SU CORRECTA INSTALACION.

| Código | Ud | Descripción | Rendimiento | Precio | Importe |
|---|---|---|---|---|---|
| IIB_40041.A | Ud | VALV VACIADO DN-20 (material) | 1 | 13.3 | 13.300 |
| MO_4 | h | Oficial de 1ª | 0.291 | 17.7 | 5.151 |
| %0MA000100 | % | Medios auxiliares | 1 % | 18.451 | 0.185 |
| %CI0000300 | % | Medios auxiliares | 3 % | 18.636 | 0.559 |
|  |  | Total |  |  | 19.2 |

| Medición | Uds. | Largo | Parcial |
|---|---|---|---|
| Campo solar | 1 | 4 | 4.00 |
| TORRE TVAP032 | 1 | 1 | 1.00 |
| CUARTO DE INSTALACIONES | 1 | 1 | 1.00 |
| Actividad ACT0010 | 1 | 2 | 2.00 |
| ENFRIADORA | 1 | 2 | 2.00 |
| CIRCUITOS | 1 | 24 | 24.00 |
| Total |  |  | 34 |

**IIA_40044** Ud SONDA DE TEMPERATURA CIRCUITO SOLAR (21/01/2010)
14 Ud × 50.58 = 708.12
Ud. de sonda de temperatura para circuito solar, con vaina, totalmente instalada y conectada con la regulación autamática; i.p.p.\ material, material auxiliar y mano de obra.

| Código | Ud | Descripción | Rendimiento | Precio | Importe |
|---|---|---|---|---|---|
| IIA_40044.A | Ud | Sonda de temperatura para circuito solar (material; 29/10/2010) | 1 | 36.164889566696 | 36.16 |
| IIA_40044.B | Ud | Conexión eléctrica con regulación según R.E.B.T. libre de halógenos (material; 21/10/2010) | 1 | 10.69 | 10.69 |
| MO_4 | h | Oficial de 1ª | 0.1 | 17.7 | 1.77 |
| %0MA000100 | % | Medios auxiliares | 1 % | 48.62 | 0.49 |
| %CI0000300 | % | Medios auxiliares | 3 % | 49.11 | 1.47 |
|  |  | Total |  |  | 50.58 |

| Medición | Uds. | Largo | Parcial |
|---|---|---|---|
| Circuito solar | 1 | 4 | 4.00 |
| DEP. SOLVIS | 1 | 10 | 10.00 |
| Total |  |  | 14 |

**IIA_400441** Ud SONDA DE TEMPERATURA TREND CON VAINA (21/01/2010)
36 Ud × 43.79 = 1576.44
Ud. de sonda de temperatura de inmersión mod. Trend mod. TB/TI/S/ST, con vaina, totalmente instalada y conectada con la regulación autamática; i.p.p.\ material, material auxiliar y mano de obra.

| Código | Ud | Descripción | Rendimiento | Precio | Importe |
|---|---|---|---|---|---|
| IIA_400411.A | Ud | Sonda de temperatura con vaina (material; 29/10/2010) | 1 | 29.633182509152 | 29.63 |
| IIA_40044.B | Ud | Conexión eléctrica con regulación según R.E.B.T. libre de halógenos | 1 | 10.69 | 10.69 |
| MO_4 | h | Oficial de 1ª | 0.1 | 17.7 | 1.77 |
| %0MA000100 | % | Medios auxiliares | 1 % | 42.09 | 0.42 |
| %CI0000300 | % | Medios auxiliares | 3 % | 42.51 | 1.28 |
|  |  | Total |  |  | 43.79 |

| Medición | Uds. | Largo | Parcial |
|---|---|---|---|
| TORRE TVAP032 | 1 | 4 | 4.00 |
| CUARTO DE INSTALACIONES | 1 | 2 | 2.00 |
| YAKAZI CH-K60 | 1 | 6 | 6.00 |
| ENFRIADORA | 1 | 6 | 6.00 |
| CONTROL DE ESTADOS | 1 | 18 | 18.00 |
| Total |  |  | 36 |

**IIA_400442** Ud SONDA DE TEMPERATURA Y HUMEDAD EXTERIOR (21/01/2010)
2 Ud × 171.94 = 343.88
Ud. de sonda de temperatura Sondas de Temperatura y Humedad exterior. La humedad relativa con salida 4-20mA y un 3% de precisión y la temperatura es termistora con una precisión de ±1,2ºC (a 25ºC). Marca TREND modelo HT/O/ST, totalmente instalada y conectada con la regulación autamática; i.p.p.\ material, material auxiliar y mano de obra.

| Código | Ud | Descripción | Rendimiento | Precio | Importe |
|---|---|---|---|---|---|
| IIA_400442.A | Ud | SONDA TREND mod. HT/O/ST (material; 29/10/2010) | 1 | 152.81768993099 | 152.82 |
| IIA_40044.B | Ud | Conexión eléctrica con regulación según R.E.B.T. libre de halógenos | 1 | 10.69 | 10.69 |
| MO_4 | h | Oficial de 1ª | 0.1 | 17.7 | 1.77 |
| %0MA000100 | % | Medios auxiliares | 1 % | 165.28 | 1.65 |
| %CI0000300 | % | Medios auxiliares | 3 % | 166.93 | 5.01 |
|  |  | Total |  |  | 171.94 |

| Medición | Uds. | Parcial |
|---|---|---|
| CUBIERTA | 2 | 2.00 |
| Total |  | 2 |

**IIA_40045** Ud DETECTOR DE FLUJO (21/01/2010)
10 Ud × 108.04 = 1080.40
Ud. detector de Flujo en tubería. Rangos de detección: regulables. Modelo SIKA/ST, completamente montado e instalado, incluso conexión con regulación electrónica; i.p.p.\ material y mano de obra.

| Código | Ud | Descripción | Rendimiento | Precio | Importe |
|---|---|---|---|---|---|
| IIA_40045.A | Ud | Interruptor de flujo (material; 29/10/2010) | 1 | 91.39340172108 | 91.39 |
| IIA_40044.B | Ud | Conexión eléctrica con regulación según R.E.B.T. libre de halógenos | 1 | 10.69 | 10.69 |
| MO_4 | h | Oficial de 1ª | 0.1 | 17.7 | 1.77 |
| %0MA000100 | % | Medios auxiliares | 1 % | 103.85 | 1.04 |
| %CI0000300 | % | Medios auxiliares | 3 % | 104.89 | 3.15 |
|  |  | Total |  |  | 108.04 |

| Medición | Uds. | Largo | Parcial |
|---|---|---|---|
| Circuito solar | 1 | 1 | 1.00 |
| DEP. SOLVIS | 1 | 1 | 1.00 |
| TORRE TVAP032 | 1 | 1 | 1.00 |
| CUARTO DE INSTALACIONES | 1 | 1 | 1.00 |
| YAKAZI CH-K60 | 2 | 1 | 2.00 |
| ENFRIADORA | 1 | 3 | 3.00 |
| CIRCUITOS | 1 | 1 | 1.00 |
| Total |  |  | 10 |

**IIA_40046** Ud PRESOSTATO (21/01/2010)
10 Ud × 38.2 = 382.00
Ud. Presostato diferencial, con rango 40-400Pa y dos terminales. Marca TREND modelo DPSA-400/STgama de 2 a 30 mmca. y con un diferencial de 3 mm.c.a., con alimentación de 230V, completamente montado e instalado; i.p.p.\ material y mano de obra.

| Código | Ud | Descripción | Rendimiento | Precio | Importe |
|---|---|---|---|---|---|
| U29AC240 | Ud | Presostato TREND DPSA-400/ST (material; 29/10/2010) | 1 | 24.261921538463 | 24.26 |
| IIA_40044.B | Ud | Conexión eléctrica con regulación según R.E.B.T. libre de halógenos | 1 | 10.69 | 10.69 |
| MO_4 | h | Oficial de 1ª | 0.1 | 17.7 | 1.77 |
| %0MA000100 | % | Medios auxiliares | 1 % | 36.72 | 0.37 |
| %CI0000300 | % | Medios auxiliares | 3 % | 37.09 | 1.11 |
|  |  | Total |  |  | 38.2 |

| Medición | Uds. | Largo | Parcial |
|---|---|---|---|
| Circuito solar | 1 | 1 | 1.00 |
| DEP. SOLVIS | 1 | 1 | 1.00 |
| TORRE TVAP032 | 1 | 1 | 1.00 |
| CUARTO DE INSTALACIONES | 1 | 1 | 1.00 |
| YAKAZI CH-K60 | 1 | 2 | 2.00 |
| ENFRIADORA | 1 | 3 | 3.00 |
| CIRCUITOS | 1 | 1 | 1.00 |
| Total |  |  | 10 |

**IIA_400461** Ud SENSOR DE PRESIÓN TREND mod. DPIA-250-500/ST (21/01/2010)
2 Ud × 159.55 = 319.10
Ud. Sensor de Presión, con rango 0-250/500 Pa y salida 4-20mA,suministrado con 2m de tubo PVC y dos terminales. Marca TREND modelo DPIA-250-500/ST, completamente montado e instalado; i.p.p.\ material y mano de obra.

| Código | Ud | Descripción | Rendimiento | Precio | Importe |
|---|---|---|---|---|---|
| IIA_400461.A | Ud | SENSOR DE PRESION DPIA-250-500/ST (material; 29/10/2010) | 1 | 140.90746435093 | 140.91 |
| IIA_40044.B | Ud | Conexión eléctrica con regulación según R.E.B.T. libre de halógenos | 1 | 10.69 | 10.69 |
| MO_4 | h | Oficial de 1ª | 0.1 | 17.7 | 1.77 |
| %0MA000100 | % | Medios auxiliares | 1 % | 153.37 | 1.53 |
| %CI0000300 | % | Medios auxiliares | 3 % | 154.90 | 4.65 |
|  |  | Total |  |  | 159.55 |

| Medición | Uds. | Parcial |
|---|---|---|
| CUBIERTA | 2 | 2.00 |
| Total |  | 2 |

**IIA_40048** Ud PURGADOR Y SEPARADOR DE LODOS SPIROVENT DN80 (21/01/2010)
2 Ud × 693.64 = 1387.28
Ud. Eliminador de aire y lodos, lineal, modelo Spirovent Aire y lodos DN80, totalmente instalado i.p.p./bridas, conexiones, pruebas, instalación, transporte, conexionado y montaje.

| Código | Ud | Descripción | Rendimiento | Precio | Importe |
|---|---|---|---|---|---|
| U29DS1305 | Ud | SPIROVENT DN80 (material; 29/10/2010) | 1 | 575.03862016042 | 575.04 |
| U29DS131051 | Ud | Material auxiliar para eliminador de aire lineal incluyendo bridas y mat. aux. (material; 29/10/2010) | 1 | 56.334894032812 | 56.33 |
| MO_4 | h | Oficial de 1ª | 2 | 17.7 | 35.40 |
| %0MA000100 | % | Medios auxiliares | 1 % | 666.77 | 6.67 |
| %CI0000300 | % | Medios auxiliares | 3 % | 673.44 | 20.20 |
|  |  | Total |  |  | 693.64 |

| Medición | Uds. | Largo | Parcial |
|---|---|---|---|
| Circuito solar | 1 | 1 | 1.00 |
| DEP. SOLVIS | 1 | 1 | 1.00 |
| Total |  |  | 2 |

**IIB_400440** Ud COLECTOR DE Ø8" (21/01/2010)
4 Ud × 617.4 = 2469.60
Ud. de colector de acero de Ø8", completamente instalado, incluso parte proporcional de material, punto de vacio conducido, sonda de temperatura, mano de obra, anclajes, aislamiento, instalación y pruebas de puesta en marcha.

| Código | Ud | Descripción | Rendimiento | Precio | Importe |
|---|---|---|---|---|---|
| IIB_400440.A | Ud | Colector de Ø8" (material; 21/10/2010) | 1 | 425.56 | 425.560 |
| IIB_400441.B | Ud | Aislamiento y material auxiliar para colector (material; 21/10/2010) | 1 | 150.22 | 150.220 |
| MO_4 | h | Oficial de 1ª | 1 | 17.7 | 17.700 |
| %0MA000100 | % | Medios auxiliares | 1 % | 593.480 | 5.935 |
| %CI0000300 | % | Medios auxiliares | 3 % | 599.415 | 17.982 |
|  |  | Total |  |  | 617.4 |

**IIB_400441** Ud COLECTOR DE Ø6" (21/01/2010)
2 Ud × 435.02 = 870.04
Ud. de colector de acero de Ø6", completamente instalado, incluso parte proporcional de material, punto de vacio conducido, sonda de temperatura, mano de obra, anclajes, aislamiento, instalación y pruebas de puesta en marcha.

| Código | Ud | Descripción | Rendimiento | Precio | Importe |
|---|---|---|---|---|---|
| IIB_400441.A | Ud | Colector acero negro Ø6" (material; 21/10/2010) | 1 | 250.25 | 250.25 |
| IIB_400441.B | Ud | Aislamiento y material auxiliar para colector | 1 | 150.22 | 150.22 |
| MO_4 | h | Oficial de 1ª | 1 | 17.7 | 17.70 |
| %0MA000100 | % | Medios auxiliares | 1 % | 418.17 | 4.18 |
| %CI0000300 | % | Medios auxiliares | 3 % | 422.35 | 12.67 |
|  |  | Total |  |  | 435.02 |

**IIB_400442** Ud COLECTOR DE Ø4" (21/01/2010)
4 Ud × 384.01 = 1536.04
Ud. de colector de acero de Ø4", completamente instalado, incluso parte proporcional de material, punto de vacio conducido, sonda de temperatura, mano de obra, anclajes, aislamiento, instalación y pruebas de puesta en marcha.

| Código | Ud | Descripción | Rendimiento | Precio | Importe |
|---|---|---|---|---|---|
| IIB_400442.A | Ud | COLECTRO DE 4" (material; 21/10/2010) | 1 | 201.22 | 201.22 |
| IIB_400441.B | Ud | Aislamiento y material auxiliar para colector | 1 | 150.22 | 150.22 |
| MO_4 | h | Oficial de 1ª | 1 | 17.7 | 17.70 |
| %0MA000100 | % | Medios auxiliares | 1 % | 369.14 | 3.69 |
| %CI0000300 | % | Medios auxiliares | 3 % | 372.83 | 11.18 |
|  |  | Total |  |  | 384.01 |

**IIB_4004421** Ud COLECTOR DE Ø3" (21/01/2010)
2 Ud × 341.35 = 682.70
Ud. de colector de acero de Ø3", completamente instalado, incluso parte proporcional de material, punto de vacio conducido, sonda de temperatura, mano de obra, anclajes, aislamiento, instalación y pruebas de puesta en marcha.

| Código | Ud | Descripción | Rendimiento | Precio | Importe |
|---|---|---|---|---|---|
| IIB_4004421.A | Ud | COLECTOR DE 3" (material; 21/10/2010) | 1 | 160.21 | 160.21 |
| IIB_400441.B | Ud | Aislamiento y material auxiliar para colector | 1 | 150.22 | 150.22 |
| MO_4 | h | Oficial de 1ª | 1 | 17.7 | 17.70 |
| %0MA000100 | % | Medios auxiliares | 1 % | 328.13 | 3.28 |
| %CI0000300 | % | Medios auxiliares | 3 % | 331.41 | 9.94 |
|  |  | Total |  |  | 341.35 |

**IIB_400443** Ud AGUJA DE EQUILIBRADO Ø12" (21/01/2010)
1 Ud × 675.96 = 675.96
Ud. de aguja de equilibrado de acero de Ø12", completamente instalada, incluso parte proporcional de material, punto de vacio conducido, sonda de temperatura, mano de obra, anclajes, aislamiento, instalación y pruebas de puesta en marcha.

| Código | Ud | Descripción | Rendimiento | Precio | Importe |
|---|---|---|---|---|---|
| IIB_400443.A | Ud | AGUJA DE EQUILIBRADO Ø12" (material; 29/10/2010) | 1 | 419.47723044418 | 419.48 |
| IIB_400443.B | Ud | Aislamiento y material auxiliar para aguja de equilibrado (material; 29/10/2010) | 1 | 177.18503303729 | 177.19 |
| MO_4 | h | Oficial de 1ª | 3 | 17.7 | 53.10 |
| %0MA000100 | % | Medios auxiliares | 1 % | 649.77 | 6.50 |
| %CI0000300 | % | Medios auxiliares | 3 % | 656.27 | 19.69 |
|  |  | Total |  |  | 675.96 |

**IIB_400444** Ud DESAGÜE CONDUCIDO (21/01/2010)
18 Ud × 17.68 = 318.24
Ud. Suministro e instalación de sifón de tubería de PVC 40 mm para desagüe conducido a depósito o red de sanemianto fecal; incluso p.p. de codos, tes, injertos, sujeciones y demás accesorios, totalmente instalado.

| Código | Ud | Descripción | Rendimiento | Precio | Importe |
|---|---|---|---|---|---|
| M33002 | Ud | Desagüe conducido en cuarto de instalaciones o circuito solar (material; 21/10/2010) | 1 | 15.22 | 15.220 |
| MO_4 | h | Oficial de 1ª | 0.1 | 17.7 | 1.770 |
| %0MA000100 | % | Medios auxiliares | 1 % | 16.990 | 0.170 |
| %CI0000300 | % | Medios auxiliares | 3 % | 17.160 | 0.515 |
|  |  | Total |  |  | 17.68 |

| Medición | Uds. | Largo | Parcial |
|---|---|---|---|
| DEP. SOLVIS | 1 | 3 | 3.00 |
| TORRE TVAP032 | 1 | 1 | 1.00 |
| Actividad ACT0010 | 1 | 2 | 2.00 |
| CH-K60 | 1 | 1 | 1.00 |
| ENFRIADORA | 1 | 8 | 8.00 |
| CIRCUITOS | 1 | 3 | 3.00 |
| Total |  |  | 18 |

**IIB_40045** Ud CONTADOR DE ENERGIA DN80 (21/01/2010)
4 Ud × 1098.67 = 4394.68
Ud. Integrador independiente MULTICAL® 601, caudalímetro ultrasónico de bidras PN25 ULTRAFLOW® para frío (2ºC-50ºC), qp 60,0m³/h, 360mm x DN100, PN25. Con cable de conexión al integrador de 2,5m Opción alimentación: pila de Litio, 230VAC ó 24VAC. 2 sondas de temperatura PT500 de 1,5m (con sus correspondientes vainas o portasondas). Puerto óptico para lectura de registros históricos (hasta 15 años). Con tarjeta emisora de impulsos configurable. Soporte plano para instalación del integrador en pared si no se desea montar sobre caudalímetro. Marca KAMSTRUP, modelo 65T-FACL/ST.,i.p.p./ racores de conexión, sondas de temperatura, material auxiliar, totalmente instalado, probado y telegestionado.

| Código | Ud | Descripción | Rendimiento | Precio | Importe |
|---|---|---|---|---|---|
| U28LA001 | Ud | Contador digital KWh Qn=0.6 m3/h (material; 29/10/2010) | 1 | 993.69811013746 | 993.70 |
| U28LA002 | Ud | Material auxiliar (material; 29/10/2010) | 1 | 27.006410417815 | 27.01 |
| MO_4 | h | Oficial de 1ª | 2 | 17.7 | 35.40 |
| %0MA000100 | % | Medios auxiliares | 1 % | 1056.11 | 10.56 |
| %CI0000300 | % | Medios auxiliares | 3 % | 1066.67 | 32.00 |
|  |  | Total |  |  | 1098.67 |

| Medición | Uds. | Largo | Parcial |
|---|---|---|---|
| DEP. SOLAR | 1 | 1 | 1.00 |
| ENFRIADORA | 1 | 2 | 2.00 |
| CIRCUITOS | 1 | 1 | 1.00 |
| Total |  |  | 4 |

**IIB_40046** Ud CONTADOR DE ENERGIA DN65 (21/01/2010)
3 Ud × 955.86 = 2867.58
Ud. Integrador independiente MULTICAL® 601, caudalímetro ultrasónico de bridas PN25 ULTRAFLOW® para calor (15ºC-130ºC), qp 25,0m³/h, 300mm x DN65, PN25. Con cable de conexión al integrador de 2,5m. Alimentación a escoger: pila de Litio, 230VAC ó 24VAC. 2 sondas de temperatura PT500 de 1,5m (con sus correspondientes vainas o portasondas). Puerto óptico para lectura de registros históricos (hasta 15 años).Con tarjeta emisora de impulsos configurable. Soporte plano para instalación del integrador en pared si no se desea montar sobre caudalímetro. Marca KAMSTRUP, modelo 65S-CLBG/ST., i.p.p./ racores de conexión, sondas de temperatura, material auxiliar, totalmente instalado, probado y telegestionado.

| Código | Ud | Descripción | Rendimiento | Precio | Importe |
|---|---|---|---|---|---|
| IIB_40046.A | Ud | CONTADOR DE ENERGÍA DN65 CON ACCESORIOS (material; 29/10/2010) | 1 | 856.4216780617 | 856.42 |
| U28LA002 | Ud | Material auxiliar | 1 | 27.006410417815 | 27.01 |
| MO_4 | h | Oficial de 1ª | 2 | 17.7 | 35.40 |
| %0MA000100 | % | Medios auxiliares | 1 % | 918.83 | 9.19 |
| %CI0000300 | % | Medios auxiliares | 3 % | 928.02 | 27.84 |
|  |  | Total |  |  | 955.86 |

| Medición | Uds. | Largo | Parcial |
|---|---|---|---|
| DEP. SOLVIS | 1 | 2 | 2.00 |
| CH-K60 | 1 | 1 | 1.00 |
| Total |  |  | 3 |

**IIB_40047** Ud CONTADOR DE ENERGÍA DN50 (21/01/2010)
2 Ud × 691.56 = 1383.12
Ud. Integrador independiente MULTICAL® 601, caudalímetro ultrasónico de bidras PN25 ULTRAFLOW® para frío (2ºC-50ºC), qp 15,0m³/h, 270mm x DN50, PN25. Con cable de conexión al integrador de 2,5m Opción alimentación: pila de Litio, 230VAC ó 24VAC. 2 sondas de temperatura PT500 de 1,5m (con sus correspondientes vainas o portasondas). Puerto óptico para lectura de registros históricos (hasta 15 años). Con tarjeta emisora de impulsos configurable. Soporte plano para instalación del integrador en pared si no se desea montar sobre caudalímetro. Marca KAMSTRUP, modelo 65T-CKBE/ST, i.p.p./ racores de conexión, sondas de temperatura, material auxiliar, totalmente instalado, probado y telegestionado.

| Código | Ud | Descripción | Rendimiento | Precio | Importe |
|---|---|---|---|---|---|
| IIB_40047.A | Ud | CONTADOR DE ENERGÍA DN50 CON ACCESORIOS (material; 29/10/2010) | 1 | 602.36067080265 | 602.36 |
| U28LA002 | Ud | Material auxiliar | 1 | 27.006410417815 | 27.01 |
| MO_4 | h | Oficial de 1ª | 2 | 17.7 | 35.40 |
| %0MA000100 | % | Medios auxiliares | 1 % | 664.77 | 6.65 |
| %CI0000300 | % | Medios auxiliares | 3 % | 671.42 | 20.14 |
|  |  | Total |  |  | 691.56 |

| Medición | Uds. | Largo | Parcial |
|---|---|---|---|
| CUARTO DE INSTALACIONES | 1 | 2 | 2.00 |
| Total |  |  | 2 |

**IIB_40048** Ud PURGADORES (21/01/2010)
24 Ud × 87.32 = 2095.68
Ud. purgador, compuesto por purgador automático, botellín de acero pintado y llave de purga manual, completamente instalado; i.p.p.\ material, material auxiliar y mano de obra.

| Código | Ud | Descripción | Rendimiento | Precio | Importe |
|---|---|---|---|---|---|
| D33Z13.1 |  | Botellín, purgador automático, llaves de corte para montantes (material; 21/10/2010) | 1 | 75.089 | 75.09 |
| MO_4 | h | Oficial de 1ª | 0.5 | 17.7 | 8.85 |
| %0MA000100 | % | Medios auxiliares | 1 % | 83.94 | 0.84 |
| %CI0000300 | % | Medios auxiliares | 3 % | 84.78 | 2.54 |
|  |  | Total |  |  | 87.32 |

| Medición | Uds. | Largo | Parcial |
|---|---|---|---|
| ENFRIADORA | 1 | 6 | 6.00 |
| CIRCUITOS | 1 | 18 | 18.00 |
| Total |  |  | 24 |

**IIB_40049** Ud COMPENSADOR DILATACIÓN EN INOX PARA ROSCAR Ø1" (21/01/2010)
2 Ud × 65.03 = 130.06
Ud. de compensador de dilatación de Ø1", para instalación de calefacción, con cuerpo de latón con extremos roscados hembra y muelle de acero inox., para una presión máxima de 10 bar y una tp. max. de 130ºC; totalmente instalado; i.p.p.\ material y mano de obra.

| Código | Ud | Descripción | Rendimiento | Precio | Importe |
|---|---|---|---|---|---|
| U29AC280 | Ud | COMPENSADOR DILATACIÓN Ø1" (material; 29/10/2010) | 1 | 56.772916851167 | 56.77 |
| U29AC2801 | Ud | Accesorios para compensador de dilatación (material; 29/10/2010) | 1 | 1.3082203815247 | 1.31 |
| MO_4 | h | Oficial de 1ª | 0.25 | 17.7 | 4.43 |
| %0MA000100 | % | Medios auxiliares | 1 % | 62.51 | 0.63 |
| %CI0000300 | % | Medios auxiliares | 3 % | 63.14 | 1.89 |
|  |  | Total |  |  | 65.03 |

| Medición | Uds. | Parcial |
|---|---|---|
| PLANTA PRIMERA | 2 | 2.00 |
| Total |  | 2 |

**IIB_40051** Ud COMPENSADOR DILATACIÓN EN INOX PARA ROSCAR Ø1 1/4" (21/01/2010)
2 Ud × 71.16 = 142.32
Ud. de compensador de dilatación de Ø1 1/4", para instalación de calefacción, con cuerpo de latón con extremos roscados hembra y muelle de acero inox., para una presión máxima de 10 bar y una tp. max. de 130ºC; totalmente instalado; i.p.p.\ material y mano de obra.

| Código | Ud | Descripción | Rendimiento | Precio | Importe |
|---|---|---|---|---|---|
| IIB_40051.A | Ud | Compensador dilatación Ø1 1/4", con accesorios (21/10/2010) | 1 | 62.67 | 62.67 |
| U29AC2801 | Ud | Accesorios para compensador de dilatación | 1 | 1.3082203815247 | 1.31 |
| MO_4 | h | Oficial de 1ª | 0.25 | 17.7 | 4.43 |
| %0MA000100 | % | Medios auxiliares | 1 % | 68.41 | 0.68 |
| %CI0000300 | % | Medios auxiliares | 3 % | 69.09 | 2.07 |
|  |  | Total |  |  | 71.16 |

| Medición | Uds. | Parcial |
|---|---|---|
| PLANTA BAJA | 2 | 2.00 |
| Total |  | 2 |

**IIB_40052** Ud COMPENSADOR DILATACIÓN EN INOX PARA ROSCAR Ø1 1/2" (21/01/2010)
6 Ud × 75.26 = 451.56
Ud. de compensador de dilatación de Ø1 1/2", para instalación de calefacción, con cuerpo de latón con extremos roscados hembra y muelle de acero inox., para una presión máxima de 10 bar y una tp. max. de 130ºC; totalmente instalado; i.p.p.\ material y mano de obra.

| Código | Ud | Descripción | Rendimiento | Precio | Importe |
|---|---|---|---|---|---|
| IIB_40052.A | Ud | COMPENSADOR DILATACIÓN EN INOX Ø1 1/2", CON ACCESORIOS (material; 21/10/2010) | 1 | 66.61 | 66.61 |
| U29AC2801 | Ud | Accesorios para compensador de dilatación | 1 | 1.3082203815247 | 1.31 |
| MO_4 | h | Oficial de 1ª | 0.25 | 17.7 | 4.43 |
| %0MA000100 | % | Medios auxiliares | 1 % | 72.35 | 0.72 |
| %CI0000300 | % | Medios auxiliares | 3 % | 73.07 | 2.19 |
|  |  | Total |  |  | 75.26 |

| Medición | Uds. | Parcial |
|---|---|---|
| PLANTA SEGUNDA | 4 | 4.00 |
| PLANTA PRIMERA | 2 | 2.00 |
| Total |  | 6 |

**IIB_40053** Ud COMPENSADOR DILATACIÓN EN INOX PARA ROSCAR Ø2" (21/01/2010)
6 Ud × 111.03 = 666.18
Ud. de compensador de dilatación de Ø2", para instalación de calefacción, con cuerpo de latón con extremos roscados hembra y muelle de acero inox., para una presión máxima de 10 bar y una tp. max. de 130ºC; totalmente instalado; i.p.p.\ material y mano de obra.

| Código | Ud | Descripción | Rendimiento | Precio | Importe |
|---|---|---|---|---|---|
| IIB_40053.A | Ud | Compensador de dilatación Ø2", con accesorios (material; 21/10/2010) | 1 | 87.72 | 87.72 |
| U29AC2801 | Ud | Accesorios para compensador de dilatación | 1 | 1.3082203815247 | 1.31 |
| MO_4 | h | Oficial de 1ª | 1 | 17.7 | 17.70 |
| %0MA000100 | % | Medios auxiliares | 1 % | 106.73 | 1.07 |
| %CI0000300 | % | Medios auxiliares | 3 % | 107.80 | 3.23 |
|  |  | Total |  |  | 111.03 |

| Medición | Uds. | Parcial |
|---|---|---|
| PLANTA PRIMERA | 6 | 6.00 |
| Total |  | 6 |

**IIB_40054** Ud COMPENSADOR DILATACIÓN EN INOX PARA ROSCAR Ø2 1/2" (21/01/2010)
4 Ud × 183.63 = 734.52
Ud. de compensador de dilatación de Ø2 1/2", para instalación de calefacción, con cuerpo de latón con extremos roscados hembra y muelle de acero inox., para una presión máxima de 10 bar y una tp. max. de 130ºC; totalmente instalado; i.p.p.\ material y mano de obra.

| Código | Ud | Descripción | Rendimiento | Precio | Importe |
|---|---|---|---|---|---|
| IIB_40054.A | Ud | Compensador dilatación en inox para Ø3", con accesorios (material; 21/10/2010) | 1 | 157.5 | 157.50 |
| U29AC2801 | Ud | Accesorios para compensador de dilatación | 1 | 1.3082203815247 | 1.31 |
| MO_4 | h | Oficial de 1ª | 1 | 17.7 | 17.70 |
| %0MA000100 | % | Medios auxiliares | 1 % | 176.51 | 1.77 |
| %CI0000300 | % | Medios auxiliares | 3 % | 178.28 | 5.35 |
|  |  | Total |  |  | 183.63 |

| Medición | Uds. | Parcial |
|---|---|---|
| PLANTA BAJA | 4 | 4.00 |
| Total |  | 4 |

**IIB_40055** Ud ESQUEMAS, PEGATINAS, MARCADO Y SEÑALIZACIÓN INSTALACIONES (20/01/2010)
1 Ud × 544.27 = 544.27
Ud. de realización de esquemas, pegatinas, en cuarto de instalaciones, marcado de instalaciones en longitudes no superiores a 5 metros en toda la instalación, incluso con el sentido de circulación del fluido, completamente terminado; i.p.p.\ material, material auxiliar, medios auxiliares y mano de obra.

| Código | Ud | Descripción | Rendimiento | Precio | Importe |
|---|---|---|---|---|---|
| IIB_40055.A | Ud | ESQUEMAS, PEGATINAS Y SEÑALIZACIÓN PARA LA INSTALACIÓN DE CLIMATIZACIÓN (material; 21/10/2010) | 1 | 365.06 | 365.06 |
| MO_3 | h | Ayudante | 10 | 15.3 | 153.00 |
| %0MA000200 | % | Medios auxiliares | 2 % | 518.06 | 10.36 |
| %CI0000300 | % | Medios auxiliares | 3 % | 528.42 | 15.85 |
|  |  | Total |  |  | 544.27 |

| Medición | Uds. | Parcial |
|---|---|---|
| INSTALACION CLIMATIZACIÓN Y SOLAR | 1 | 1.00 |
| Total |  | 1 |

**IFS0180** Ud SUMIDERO SIFONICO ANTIGRAVILLA PVC 110 CUBIERTAS (20/01/2010)
2 Ud × 29.6 = 59.20
Sumidero sifónico de PVC de 110 mm de diámetro, y 300x300 de placa, preparada para recibir impermeabilización, incluso sombrerete protector de gravilla, de salida vertical, tipo Terrain o similar. Incluso piecerío de PVC para conexión a bajante de pluviales, piezas especiales, colocación, nivelado, recibido del mismo, sellado con masilla de poliuretano hidrófilo tipo Sikaswell S, limpieza, material y ayudas de albañilería. Construido según NTE-ISS.Incluso suministro, instalacion y pruebas. Medida la unidad terminada.

| Código | Ud | Descripción | Rendimiento | Precio | Importe |
|---|---|---|---|---|---|
| MO_1 | h | Oficial de 1ª | 0.154 | 17.7 | 2.73 |
| MO_2 | h | Peón especialista | 0.076 | 14.9 | 1.13 |
| _W0020 | ud | Material ayudas albañilería (material) | 0.5 | 0.68 | 0.34 |
| _W0030 | ud | Material complementario (material) | 1 | 0.62 | 0.62 |
| gh76 | ud | Sumidero sifonico cubiertas PVC D=110 con sombrerete (material) | 1 | 23.78 | 23.78 |
| % MA0050 | % | Medios auxiliares (24/05/2010) | 0.5 % | 28.60 | 0.14 |
| %CI0300 | % | COSTES INDIRECTOS (24/05/2010) | 3 % | 28.74 | 0.86 |
|  |  | Total |  |  | 29.6 |

| Medición | Uds. | Parcial |
|---|---|---|
| CUARTO DE INSTALACIONES | 2 | 2.00 |
| Total |  | 2 |

**IIB_40056** Ud PIROSTATO (21/01/2010)
1 Ud × 130.7 = 130.70
Ud. Pirostato de humos. Modelo PIR/ST, totalmente instalada y conectada con la regulación autamática; i.p.p.\ material, material auxiliar y mano de obra.

| Código | Ud | Descripción | Rendimiento | Precio | Importe |
|---|---|---|---|---|---|
| IIB_40056.A | Ud | PIROSTATO (material; 21/10/2010) | 1 | 113.17 | 113.17 |
| IIA_40044.B | Ud | Conexión eléctrica con regulación según R.E.B.T. libre de halógenos | 1 | 10.69 | 10.69 |
| MO_4 | h | Oficial de 1ª | 0.1 | 17.7 | 1.77 |
| %0MA000100 | % | Medios auxiliares | 1 % | 125.63 | 1.26 |
| %CI0000300 | % | Medios auxiliares | 3 % | 126.89 | 3.81 |
|  |  | Total |  |  | 130.7 |

| Medición | Uds. | Parcial |
|---|---|---|
| YAKAZI | 1 | 1.00 |
| Total |  | 1 |

### 10.7.7 MOD INSTALACIÓN ELÉCTRICA (20/01/2010)
Importe: 66777.8

#### 10.7.7.1 MOD CUADROS DE CONTROL (20/01/2010)
Importe: 25906.07

**IQC_0010** UD CUADRO DE CONTROL CUBIERTA CEC-01 CUBIERTA (20/01/2010)
1 UD × 2339.36 = 2339.36
Ud. de controlador IQ3xcite protocolo BACnet con servidor Web interno y comunicaciones en Ethernet vía TCP/IP y UDP, procesador a 66mHz con una memoria de 16Mb SDRAM y 8Mb Flash, puerto RS232 para PC ó SDU, 10 entradas universales y 6 salidas analógicas, y alimentación a 230V, ampliable hasta 96 señales. Marca TREND modelo IQ3XCITE/96/BAC/100-240/ST, con modulo de 8 salidas digitales para un IQ3xcite. Marca TREND modelo XCITE/IO/8DO/ST, modulo de 8 entradas universales para un IQ3xcite. Marca TREND modelo XCITE/IO/8UI/ST, dos modulos de 16 entradas Digitales para un IQ3xcite. Marca TREND modelo XCITE/IO/16DI/ST, batería para conservar la hora (Real Time Clock) para un IQ3xcite. Marca TREND modelo XCITE/BBC RTC BAT BACK UP ASSY/ST, caja de 10 conectores del bus de E/S para un IQ3xcite. Marca TREND modelo XCITE/CC/10 IQ BUS CABLE CON X10/ST, fuente de alimentación para montaje en carril Din y alimentación al IQVIEW. Marca TREND modelo PSR230/24 - 2.5 PSU MODULE/ST, cuatro relés de 24V de alterna marca TREND modelo SRMAC/ST, cuadro tipo HIMEL para instalación de controladores, con el aparellaje necesario. Modelo Nº6/ST; completamente instalado;i.p.p.\ material, material auxiliar y mano de obra.

| Código | Ud | Descripción | Rendimiento | Precio | Importe |
|---|---|---|---|---|---|
| IQC_0010.A | UD | CONTROLADOR IQ3 (material; 29/10/2010) | 1 | 789.44975210195 | 789.45 |
| IQC_0010.B | Ud | MODULO DE 8 SALIDAS (material; 29/10/2010) | 1 | 186.28218708296 | 186.28 |
| IQC_0010.C | Ud | MODULO DE 8 ENTRADAS (material; 29/10/2010) | 1 | 214.29875179086 | 214.30 |
| IQC_0010.D | Ud | MODULO DE 16 ENTRADAS (material; 29/10/2010) | 2 | 188.71991134766 | 377.44 |
| IQC_0010.E | Ud | BATERIA MARCA TREND, REAL TIME CLOCK (material; 29/10/2010) | 1 | 22.519600077017 | 22.52 |
| IQC_0010.F | Ud | CAJA DE 10 CONECTORES TREND (material; 29/10/2010) | 1 | 29.218162504097 | 29.22 |
| IQC_0010.G | Ud | FUENTE DE ALIMIENTACIÓN IQVIEW MARCA TREND (material; 29/10/2010) | 1 | 110.80250942525 | 110.80 |
| IQC_0010.H | Ud | RELE DE 24 V, TREND modelo SRMAC/ST (material; 29/10/2010) | 4 | 3.9362686427169 | 15.75 |
| IQC_0010.I | Ud | CUADRO HIMEL PARA INSTALACIÓN DE CONTROL CEC-01 (material; 29/10/2010) | 1 | 404.86249423958 | 404.86 |
| MO_4 | h | Oficial de 1ª | 4.13 | 17.7 | 73.10 |
| MO_3 | h | Ayudante | 1.634 | 15.3 | 25.00 |
| %0MA000100 | % | Medios auxiliares | 1 % | 2248.72 | 22.49 |
| %CI0000300 | % | Medios auxiliares | 3 % | 2271.21 | 68.14 |
|  |  | Total |  |  | 2339.36 |

**IQC_0020** UD CUADRO DE CONTROL CUBIERTA CEC-02 CUBIERTA (20/01/2010)
1 UD × 5466.32 = 5466.32
Ud. de dos controladores IQ3xcite protocolo BACnet con servidor Web interno y comunicaciones en Ethernet vía TCP/IP y UDP, procesador a 66mHz con una memoria de 16Mb SDRAM y 8Mb Flash, puerto RS232 para PC ó SDU, 10 entradas universales y 6 salidas analógicas, y alimentación a 230V, ampliable hasta 96 señales. Marca TREND modelo IQ3XCITE/96/BAC/100-240/ST, modulo de 4 salidas digitales para un IQ3xcite. Marca TREND modelo XCITE/IO/4DO/ST, cutro módulos de de 8 salidas digitales para un IQ3xcite. Marca TREND modelo XCITE/IO/8DO/ST, dos modulo de 8 entradas universales para un IQ3xcite. Marca TREND modelo XCITE/IO/8UI/ST, cuatro modulo de 16 entradas Digitales para un IQ3xcite. Marca TREND modelo XCITE/IO/16DI/ST, dos baterías para conservar la hora (Real Time Clock) para un IQ3xcite. Marca TREND modelo XCITE/BBC RTC BAT BACK UP ASSY/ST, caja de 10 conectores del bus de E/S para un IQ3xcite. Marca TREND modelo XCITE/CC/10 IQ BUS CABLE CON X10/ST, dos unidades de fuentes de alimentación para montaje en carril Din y alimentación al IQVIEW. Marca TREND modelo PSR230/24 - 2.5 PSU MODULE/ST, seis unidades de relé de 24V de alterna marca TREND modelo SRMAC/ST, una unidad de cuadro tipo HIMEL para instalación de controladores, con el aparellaje necesario. Modelo Nº20/ST; completamente instalado;i.p.p.\ material, material auxiliar y mano de obra

| Código | Ud | Descripción | Rendimiento | Precio | Importe |
|---|---|---|---|---|---|
| IQC_0010.A | UD | CONTROLADOR IQ3 | 2 | 789.44975210195 | 1578.90 |
| IQC_0011.B | Ud | MODULO DE 4 SALIDAS TREND (material; 21/10/2010) | 1 | 229.2 | 229.20 |
| IQC_0010.B | Ud | MODULO DE 8 SALIDAS | 4 | 186.28218708296 | 745.13 |
| IQC_0010.C | Ud | MODULO DE 8 ENTRADAS | 2 | 214.29875179086 | 428.60 |
| IQC_0010.D | Ud | MODULO DE 16 ENTRADAS | 4 | 188.71991134766 | 754.88 |
| IQC_0010.E | Ud | BATERIA MARCA TREND, REAL TIME CLOCK | 2 | 22.519600077017 | 45.04 |
| IQC_0010.F | Ud | CAJA DE 10 CONECTORES TREND | 1 | 29.218162504097 | 29.22 |
| IQC_0010.G | Ud | FUENTE DE ALIMIENTACIÓN IQVIEW MARCA TREND | 2 | 110.80250942525 | 221.61 |
| IQC_0010.H | Ud | RELE DE 24 V, TREND modelo SRMAC/ST | 6 | 3.9362686427169 | 23.62 |
| IQC_0020.B | Ud | Cuadro tipo HIMEL Nº20/ST (material; 21/10/2010) | 1 | 1077.73 | 1077.73 |
| MO_4 | h | Oficial de 1ª | 5 | 17.7 | 88.50 |
| MO_3 | h | Ayudante | 2.1 | 15.3 | 32.13 |
| %0MA000100 | % | Medios auxiliares | 1 % | 5254.56 | 52.55 |
| %CI0000300 | % | Medios auxiliares | 3 % | 5307.11 | 159.21 |
|  |  | Total |  |  | 5466.32 |

**IQC_0030** UD CUADRO DE CONTROL CEC-03 SÓTANO (20/01/2010)
1 UD × 1884.86 = 1884.86
Ud. Controlador IQ3xcite protocolo BACnet con servidor Web interno y comunicaciones en Ethernet vía TCP/IP y UDP, procesador a 66mHz con una memoria de 16Mb SDRAM y 8Mb Flash, puerto RS232 para PC ó SDU, 10 entradas universales y 6 salidas analógicas, y alimentación a 230V, ampliable hasta 96 señales. Marca TREND modelo IQ3XCITE/96/BAC/100-240/ST, modulo de 8 salidas digitales para un IQ3xcite. Marca TREND modelo XCITE/IO/8DO/ST, modulo de 16 entradas Digitales para un IQ3xcite. Marca TREND modelo XCITE/IO/16DI/ST, batería para conservar la hora (Real Time Clock) para un IQ3xcite. Marca TREND modelo XCITE/BBC RTC BAT BACK UP ASSY/ST, caja de 10 conectores del bus de E/S para un IQ3xcite. Marca TREND modelo XCITE/CC/10 IQ BUS CABLE CON X10/ST, fuente de alimentación para montaje en carril Din y alimentación al IQVIEW. Marca TREND modelo PSR230/24 - 2.5 PSU MODULE/ST, relé de 24V de alterna marca TREND modelo SRMAC/ST, cuadro tipo HIMEL para instalación de controladores, con el aparellaje necesario. Modelo Nº6/ST; completamente instalado;i.p.p.\ material, material auxiliar y mano de obra.

| Código | Ud | Descripción | Rendimiento | Precio | Importe |
|---|---|---|---|---|---|
| IQC_0010.A | UD | CONTROLADOR IQ3 | 1 | 789.44975210195 | 789.45 |
| IQC_0010.B | Ud | MODULO DE 8 SALIDAS | 1 | 186.28218708296 | 186.28 |
| IQC_0010.D | Ud | MODULO DE 16 ENTRADAS | 1 | 188.71991134766 | 188.72 |
| IQC_0010.E | Ud | BATERIA MARCA TREND, REAL TIME CLOCK | 1 | 22.519600077017 | 22.52 |
| IQC_0010.F | Ud | CAJA DE 10 CONECTORES TREND | 1 | 29.218162504097 | 29.22 |
| IQC_0010.G | Ud | FUENTE DE ALIMIENTACIÓN IQVIEW MARCA TREND | 1 | 110.80250942525 | 110.80 |
| IQC_0010.H | Ud | RELE DE 24 V, TREND modelo SRMAC/ST | 1 | 3.9362686427169 | 3.94 |
| IQC_0010.I | Ud | CUADRO HIMEL PARA INSTALACIÓN DE CONTROL CEC-01 | 1 | 404.86249423958 | 404.86 |
| MO_4 | h | Oficial de 1ª | 3 | 17.7 | 53.10 |
| MO_3 | h | Ayudante | 1.5 | 15.3 | 22.95 |
| %0MA000100 | % | Medios auxiliares | 1 % | 1811.84 | 18.12 |
| %CI0000300 | % | Medios auxiliares | 3 % | 1829.96 | 54.90 |
|  |  | Total |  |  | 1884.86 |

**IQC_0040** UD CONTROL DE UNIDADES TERMINALES (20/01/2010)
1 UD × 12982.94 = 12982.94
Ud. compuesta por 17 unidades del controlador IQ3xcite protocolo BACnet con servidor Web interno y comunicaciones en Ethernet vía TCP/IP y UDP, procesador a 66mHz con una memoria de 16Mb SDRAM y 8Mb Flash, puerto RS232 para PC ó SDU, 10 entradas universales y 6 salidas analógicas, y alimentación a 230V, ampliable hasta 96 señales. Marca TREND modelo IQ3XCITE/96/BAC/100-240/ST, 50 unidades del controlador autónomo IQL13+ en LON para el control de unidades terminales con 3 Entradas, 2 Salidas R/L, 3 relés para fancoils con estrategia WR2 y alimentación a 230 Vac. Marca TREND modelo IQL13+/WR2/230/ST, catorce unidades del controlador autónomo IQL13+ en LON para el control de unidades terminales con 3 Entradas, 2 Salidas R/L, 3 relés para fancoils con estrategia WR4 y alimentación a 230 Vac. Marca TREND modelo IQL13+/WR4/230/ST; completamente instalados; i.p.p.\ material, material auxiliar y mano de obra.

| Código | Ud | Descripción | Rendimiento | Precio | Importe |
|---|---|---|---|---|---|
| IQC_0040.A | Ud | CONTROLADOR AUTONOMO IQL11 (21/10/2010) | 17 | 143.6 | 2441.20 |
| IQC_0040.B | Ud | CONTROLADOR AUTONOMO IQL13 (21/10/2010) | 64 | 151.7 | 9708.80 |
| MO_4 | h | Oficial de 1ª | 10 | 17.7 | 177.00 |
| MO_3 | h | Ayudante | 10 | 15.3 | 153.00 |
| %0MA000100 | % | Medios auxiliares | 1 % | 12480.00 | 124.80 |
| %CI0000300 | % | Medios auxiliares | 3 % | 12604.80 | 378.14 |
|  |  | Total |  |  | 12982.94 |

**IQC_0050** UD CONTROL DE TEMPERATURAS DE FAN-COILS (20/01/2010)
1 UD × 2159.8 = 2159.80
Ud. compuesta por 17 sonda Temperatura + Potenciómetro + Botón marca TREND para controladores para IQL. Marca TREND modelo TB/TS/KE/ST, y 64 unidades de sonda Temperatura + Potenciómetro + Botón y velocidad Fancoil para controladores IQL. Marca TREND modelo TB/TS/KEF/ST; completamente instaladas; i.p.p.\ material y mano de obra.

| Código | Ud | Descripción | Rendimiento | Precio | Importe |
|---|---|---|---|---|---|
| IQC_0050.A | Ud | SONDA DE TREND TB/TS/KE/ST (21/10/2010) | 17 | 20.53 | 349.01 |
| IQC_0050.B | Ud | SONDA TREND MOD. TB/TS/KEF/ST (21/10/2010) | 64 | 21.83 | 1397.12 |
| MO_4 | h | Oficial de 1ª | 10 | 17.7 | 177.00 |
| MO_3 | h | Ayudante | 10 | 15.3 | 153.00 |
| %0MA000100 | % | Medios auxiliares | 1 % | 2076.13 | 20.76 |
| %CI0000300 | % | Medios auxiliares | 3 % | 2096.89 | 62.91 |
|  |  | Total |  |  | 2159.8 |

**IQC_0501** PANTALLA A3, INDICACIÓN DE TEMPERATURA Y HUMEDAD (20/01/2010)
1 × 1072.79 = 1072.79
Ud. de pantalla de LCD, para lectrua de temperatura del aire y humedad relativa registradas en cada momento, según el apartado 1 de la I.T.3.8.2, situada en el recibidor general, con unas dimensiones de 297x720 mm, o superiores, con una exactitud de medida de +-0,5ºC, completamente instalada; i.p.p.\ cableado, sondas, conexión eléctrica, programación y puesta en marcha.

| Código | Ud | Descripción | Rendimiento | Precio | Importe |
|---|---|---|---|---|---|
| UIQC_05011 | Ud | PANTALLA A3, TP Y HR (10/11/2010) | 1 | 892.25 | 892.25 |
| UIQC_050111 | Ud | MATERIAL AUXILIAR PARA PANTALLA A3 (10/11/2010) | 1 | 50.25 | 50.25 |
| PEM13000020 | ML | TUBO PLÁSTICO RÍGIDO LIBRE HALOGENOS DN20 (material; 27/10/2010) | 3 | 1.66 | 4.98 |
| PRY750Z13X15 | ML | AFUMEX PLUS H07Z1-K (AS) 3X1,5mm2 (material; 27/10/2010) | 3 | 1.07 | 3.21 |
| %44MC400 | % | Pequeño material eléctrico (08/10/2010) | 5 % | 950.69 | 47.53 |
| MO_4 | h | Oficial de 1ª | 1 | 17.7 | 17.70 |
| MO_3 | h | Ayudante | 1 | 15.3 | 15.30 |
| %0MA000100 | % | Medios auxiliares | 1 % | 1031.22 | 10.31 |
| %CI0000300 | % | Medios auxiliares | 3 % | 1041.53 | 31.25 |
|  |  | Total |  |  | 1072.79 |

| Medición | Uds. | Parcial |
|---|---|---|
| RECIBIDOR PRINCIPAL | 1 | 1.00 |
| Total |  | 1 |

#### 10.7.7.2 MOD ALUMBRADO INTERIOR (20/01/2010)
Importe: 1961.75

**IFTD0001** UD LUMINARIA ESTANCA HFP 2 X TL-5 54W (20/01/2010)
19 UD × 103.25 = 1961.75
Suministro e instalación de luminaria estanca 2xTL-5 54 W con balasto electrónico HFP, con carcasa de poliester reforzado y difusor acrílico, en instalación adosada y/o suspendidamarca PHILIPS modelo PACIFIC TCW 216 o equivalente en calidad y precio previa aprobacion de la DF. Incluido tubos fluorescentes, balasto electrónico, mecamismo de fijación, elementos de suspensión, bornas, terminales, p.p. de cableado y tubo de protección hasta caja de derivación de circuito principal, pasamuros, pequeño material y accesorios, según pliego de condiciones técnicas particulares. Totalmente probado.

| Código | Ud | Descripción | Rendimiento | Precio | Importe |
|---|---|---|---|---|---|
| PHI3012800 | ud | PANTALLA FLUORESCENTE ESTANCA HFP 2xTL-5 54W (material; 27/10/2010) | 1 | 76 | 76.00 |
| PEM13000020 | ML | TUBO PLÁSTICO RÍGIDO LIBRE HALOGENOS DN20 | 3 | 1.66 | 4.98 |
| PRY750Z13X15 | ML | AFUMEX PLUS H07Z1-K (AS) 3X1,5mm2 | 3 | 1.07 | 3.21 |
| %44MC400 | % | Pequeño material eléctrico | 5 % | 84.19 | 4.21 |
| MO_1 | h | Oficial de 1ª | 0.333 | 17.7 | 5.89 |
| MO_2 | h | Peón especialista | 0.333 | 14.9 | 4.96 |
| % MA0100 | % | Medios auxiliares (28/09/2010) | 1 % | 99.25 | 0.99 |
| %CI0300 | % | COSTES INDIRECTOS | 3 % | 100.24 | 3.01 |
|  |  | Total |  |  | 103.25 |

| Medición | Uds. | Parcial |
|---|---|---|
| CUARTO CLIMA GAS | 15 | 15.00 |
| CUARTO CLIMA SOLAR | 4 | 4.00 |
| Total |  | 19 |

#### 10.7.7.3 MOD ALUMBRADO DE SEGURIDAD (20/01/2010)
Importe: 514.76

**IFT 00001** UD BLOQUE EMERGENCIA ESTANCO SUPERFICIE 315 (20/01/2010)
1 UD × 115.95 = 115.95
Suministro e instalación de bloque de emergencia estanco para instalación en superficie adosado y/o suspendido de 315 lúmenes 1 hora, marca LEGRAND modelo B65 o equivalente en calidad y precio. Incluido lámpara, prensaestopas o racores ATEX, mecamismo de fijación, elemento de suspensión, bornas, terminales, p.p. de cableado y tubo de protección hasta caja de derivación de circuito principal, pasamuros, pequeño material y accesorios, según pliego de condiciones técnicas particulares. Totalmente probado

| Código | Ud | Descripción | Rendimiento | Precio | Importe |
|---|---|---|---|---|---|
| LEG061563 | UD | BLOQUE EMERGENCIA ESTANCO SUPERFICIE 315 LM (27/10/2010) | 1 | 66.92 | 66.92 |
| PEM13000020 | ML | TUBO PLÁSTICO RÍGIDO LIBRE HALOGENOS DN20 | 10 | 1.66 | 16.60 |
| PRY750Z12X15 | ML | AFUMEX PLUS H07Z1-K (AS) 2X1,5mm2 (material; 27/10/2010) | 10 | 0.71 | 7.10 |
| %44MC400 | % | Pequeño material eléctrico | 5 % | 90.62 | 4.53 |
| MO_1 | h | Oficial de 1ª | 0.5 | 17.7 | 8.85 |
| MO_2 | h | Peón especialista | 0.5 | 14.9 | 7.45 |
| % MA0100 | % | Medios auxiliares | 1 % | 111.45 | 1.11 |
| %CI0300 | % | COSTES INDIRECTOS | 3 % | 112.56 | 3.38 |
|  |  | Total |  |  | 115.95 |

| Medición | Uds. | Parcial |
|---|---|---|
| CUARTO CLIMA SOLAR | 1 | 1.00 |
| Total |  | 1 |

**IFT 00002** UD BLOQUE EMERGENCIA ANTIDEFLAGRANTE SUPERFICIE 620LM (20/01/2010)
1 UD × 398.81 = 398.81
Suministro e instalación de bloque de emergencia antideflagrante para instalación en atmosferas explosivas, de 610 lúmenes 1 hora, en instalación en superficie adosado y/o suspendido, marca DAISALUX modelo N11 o equivalente en calidad y precio. Incluido lámpara, , mecamismo de fijación, elemento de suspensión, bornas, terminales, p.p. de cableado y tubo de protección hasta caja de derivación de circuito principal, pasamuros, pequeño material y accesorios, según pliego de condiciones técnicas particulares. Totalmente probado

| Código | Ud | Descripción | Rendimiento | Precio |
|---|---|---|---|---|
| DAI610N11 | UD | BLOQUE EMERGENCIA ANTIDEFLAGRANTE 620 LM (27/10/2010) | 1 | 293 |
| PEM13000020 | ML | TUBO PLÁSTICO RÍGIDO LIBRE HALOGENOS DN20 | 8 | 1.66 |
| PRY25RVMV2 | Ml | Manguera blindada RVMV-K 2x2,5 mm2 (material; 27/10/2010) | 10 | 4.328 |
| %44MC400 | % | Pequeño material eléctrico | 5 % |  |
| MO_1 | h | Oficial de 1ª | 0.5 | 17.7 |
| MO_2 | h | Peón especialista | 0.5 | 14.9 |
| % MA0100 | % | Medios auxiliares | 1 % |  |
| %CI0300 | % | COSTES INDIRECTOS | 3 % |  |

| Medición | Uds. | Parcial |
|---|---|---|
| Cuarto clima gas | 1 | 1.00 |
| Total |  | 1 |

#### 10.7.7.4 MOD CUADROS ELECTRICOS (20/01/2010)
Importe: 18992.65

**IIE_100101** UD CUADRO ORDINARIO CLIMATIZACION CUBIERTA GRAL (COCCG) (20/01/2010)
1 UD × 2890.14 = 2890.14
SUMINISTRO E INSTALACIÓN DE CUADRO DE DISTRIBUCION -CCLCPD- MODULAR ENSAMBLABLE PARA INTENSIDAD NOMINAL DE 630 A, METALICO, CON PUERTA PLENA Y DIMENSIONES ADECUADAS CON UN 30% DE ESPACIO DE AMPLIACION DE RESERVA, EQUIPADO EN NUMERO Y DISPOSICION SEGUN ESQUEMA UNIFILAR Y PLIEGO DE CONDICIONES.CON LOS SIGUIENTES ELEMENTOS:
- INTERRUPTOR AUTOMÁTICO ONMIPOLAR DE CAJA MOLDEADA EN CABECERA, Icu=36kA, MARCA SCHNEIDER COMPACT NSX EQUIVALENTE EN CALIDAD Y PRECIO; INCLUYE BOBINA DE DISPARO.
- INTERRUPTORES AUTOMÁTICOS MAGNETOTERMICOS ONMIPOLARES DE TIPO MODULAR, Icu=10kA, MARCA SCHNEIDER MULTI 9 C60 CURVA D O EQUIVALENTE.
- INTERRUPTORES AUTOMÁTICOS MAGNETOTERMICOS ONMIPOLARES DE TIPO MODULAR, Icu=10kA, MARCA SCHNEIDER MULTI 9 C60 CURVA C O EQUIVALENTE.
- RELÉS DIFERENCIALES REGULABLES CON TOROIDAL SEPARADO MARCA SCHNEIDER VIGIREX RH99M O EQUIVALENTE; INCLUYE TOROIDAL ADECUADO, BOBINA DE TENSIÓN Y PROTECCIÓN MAGNETOTÉRMICA.
- INTERRUPTORES DIFERENCIALES ONMIPOLARES DE TIPO MODULAR, MARCA SCHNEIDER MULTI 9 ID CLASE A O EQUIVALENTE.
- DISYUNTORES MAGNETOTERMICOS CON TÉRMICO REGULABLE DE TIPO MODULAR, MARCA SCHNEIDER TESYS GV2-ME O EQUIVALENTE; INCLUYEN BLOQUE CONTACTOS AUXILIARES NC/NA
- CONTACTORES DE POTENCIA DE TIPO MODULAR AC3, MARCA SCHNEIDER TESYS D O EQUIVALENTE; INCLUYEN BLOQUE CONTACTOS AUXILIARES NC/NA
- ARRANCADORES PROGRESIVOS 380/415V 3 FASES CON REGULACIÓN DE RAMPA DE TENSIÓN, MARCA SCHNEIDER ALTISTAR 01 O EQUIVALENTE
- CONTADOR DE ENERGÍA TRIFÁSICO, ACTIVA /REACTIVA, CON PUERTO DE COMUNICACIÓN RS-485 MARCA CIRCUTOR EDMk O SIMILAR; INCLUYEN TRANSFORMADORES DE INTENSIDAD CORRESPONDIENTES
SE INCLUIRAN EMBARRADOS, PLACAS DE MONTAJE, TAPAS, SOPORTES, CABLEADO, BORNAS REPARTIDORAS DE ENTRADA Y SALIDA, PLETINA DE NEUTRO Y PUESTA A TIERRA, GUIAS DE CABLES, ROTULACIONES, MATERIAL AUXILIAR Y MANO DE OBRA CORRESPONDIENTE; TOTALMENTE PROBADO.

| Código | Ud | Descripción | Rendimiento | Precio | Importe |
|---|---|---|---|---|---|
| IIE_10010C | UD | CUADRO ORDINARIO CLIMATIZACION (COC) (material; 27/10/2010) | 1 | 2591 | 2591.00 |
| IED010C | UD | Material complementarios y accesorios cuadro necesario para una correcta ejecución de la partida, cumpliendo todas las normativas vigentes y expecificaciones de la DF. (material) | 1.1 | 50.16 | 55.18 |
| MO_1 | h | Oficial de 1ª | 4 | 17.7 | 70.80 |
| MO_3 | h | Ayudante | 4 | 15.3 | 61.20 |
| % MA0100 | % | Medios auxiliares | 1 % | 2778.18 | 27.78 |
| %CI0300 | % | COSTES INDIRECTOS | 3 % | 2805.96 | 84.18 |
|  |  | Total |  |  | 2890.14 |

**IIE_10040** UD CUADRO ORDINARIO CLIMATIZACION (COCL) (20/01/2010)
1 UD × 3232.4 = 3232.40
SUMINISTRO E INSTALACIÓN DE CUADRO DE DISTRIBUCION -COCL- MODULAR ENSAMBLABLE PARA INTENSIDAD NOMINAL DE 630 A, METALICO, CON PUERTA PLENA Y DIMENSIONES ADECUADAS CON UN 30% DE ESPACIO DE AMPLIACION DE RESERVA, EQUIPADO EN NUMERO Y DISPOSICION SEGUN ESQUEMA UNIFILAR Y PLIEGO DE CONDICIONES.CON LOS SIGUIENTES ELEMENTOS:
- INTERRUPTORES AUTOMÁTICOS ONMIPOLARES EN CAJA MOLDEADA, Icu=36kA MARCA SCHNEIDER COMPACT NSX O EQUIVALENTE EN CALIDAD Y PRECIO
- RELÉS DIFERENCIALES REGULABLES CON TOROIDAL SEPARADO MARCA SCHNEIDER VIGIREX RH99M EQUIVALENTE EN CALIDAD Y PRECIO, INCLUYE TOROIDAL ADECUADO, BOBINA DE TENSIÓN Y PROTECCIÓN MAGNETOTÉRMICA
- CONTADOR DE ENERGÍA TRIFÁSICO, ACTIVA /REACTIVA, CON PUERTO DE COMUNICACIÓN RS-485 MARCA CIRCUTOR EDMk O EQUIVALENTE EN CALIDAD Y PRECIO; INCLUYEN TRANSFORMADORES DE INTENSIDAD CORRESPONDIENTES
SE INCLUIRAN EMBARRADOS, PLACAS DE MONTAJE, TAPAS, SOPORTES, CABLEADO, BORNAS REPARTIDORAS DE ENTRADA Y SALIDA, PLETINA DE NEUTRO Y PUESTA A TIERRA, GUIAS DE CABLES, ROTULACIONES, MATERIAL AUXILIAR Y MANO DE OBRA CORRESPONDIENTE; TOTALMENTE PROBADO.

| Código | Ud | Descripción | Rendimiento | Precio | Importe |
|---|---|---|---|---|---|
| IIE_10040B | UD | CUADRO ORDINARIO CLIMATIZACION (COCL) (material; 27/10/2010) | 1 | 3019 | 3019.00 |
| IED010C | UD | Material complementarios y accesorios cuadro | 1.1 | 50.16 | 55.18 |
| MO_1 | h | Oficial de 1ª | 1 | 17.7 | 17.70 |
| MO_3 | h | Ayudante | 1 | 15.3 | 15.30 |
| % MA0100 | % | Medios auxiliares | 1 % | 3107.18 | 31.07 |
| %CI0300 | % | COSTES INDIRECTOS | 3 % | 3138.25 | 94.15 |
|  |  | Total |  |  | 3232.4 |

**IIE_100102** UD CUADRO ORDINARIO CLIMATIZACION CUBIERTA SOLAR (COCCS) (20/01/2010)
1 UD × 2821.48 = 2821.48
SUMINISTRO E INSTALACIÓN DE CUADRO DE DISTRIBUCION -COCCS- MODULAR ENSAMBLABLE PARA INTENSIDAD NOMINAL DE 630 A, METALICO, CON PUERTA PLENA Y DIMENSIONES ADECUADAS CON UN 30% DE ESPACIO DE AMPLIACION DE RESERVA, EQUIPADO EN NUMERO Y DISPOSICION SEGUN ESQUEMA UNIFILAR Y PLIEGO DE CONDICIONES.CON LOS SIGUIENTES ELEMENTOS:
- INTERRUPTOR AUTOMÁTICO ONMIPOLAR EN CABECERA, Icu=25kA, MARCA SCHNEIDER MULTI 9 NG125N EQUIVALENTE EN CALIDAD Y PRECIO.
- INTERRUPTORES AUTOMÁTICOS MAGNETOTERMICOS ONMIPOLARES DE TIPO MODULAR, Icu=10kA, MARCA SCHNEIDER MULTI 9 C60 CURVA D EQUIVALENTE EN CALIDAD Y PRECIO.
- INTERRUPTORES AUTOMÁTICOS MAGNETOTERMICOS ONMIPOLARES DE TIPO MODULAR, Icu=10kA, MARCA SCHNEIDER MULTI 9 C60 CURVA C EQUIVALENTE EN CALIDAD Y PRECIO.
- RELÉS DIFERENCIALES REGULABLES CON TOROIDAL SEPARADO MARCA SCHNEIDER VIGIREX RH99M EQUIVALENTE EN CALIDAD Y PRECIO; INCLUYE TOROIDAL ADECUADO, BOBINA DE TENSIÓN Y PROTECCIÓN MAGNETOTÉRMICA.
- INTERRUPTORES DIFERENCIALES ONMIPOLARES DE TIPO MODULAR, MARCA SCHNEIDER MULTI 9 ID CLASE A EQUIVALENTE EN CALIDAD Y PRECIO.
- DISYUNTORES MAGNETOTERMICOS CON TÉRMICO REGULABLE DE TIPO MODULAR, MARCA SCHNEIDER TESYS GV2-ME EQUIVALENTE EN CALIDAD Y PRECIO; INCLUYEN BLOQUE CONTACTOS AUXILIARES NC/NA
- CONTACTORES DE POTENCIA DE TIPO MODULAR AC3, MARCA SCHNEIDER TESYS D EQUIVALENTE EN CALIDAD Y PRECIO; INCLUYEN BLOQUE CONTACTOS AUXILIARES NC/NA
- CONTADOR DE ENERGÍA TRIFÁSICO, ACTIVA /REACTIVA, CON PUERTO DE COMUNICACIÓN RS-485 MARCA CIRCUTOR EDMk EQUIVALENTE EN CALIDAD Y PRECIO; INCLUYEN TRANSFORMADORES DE INTENSIDAD CORRESPONDIENTES
SE INCLUIRAN EMBARRADOS, PLACAS DE MONTAJE, TAPAS, SOPORTES, CABLEADO, BORNAS REPARTIDORAS DE ENTRADA Y SALIDA, PLETINA DE NEUTRO Y PUESTA A TIERRA, GUIAS DE CABLES, ROTULACIONES, MATERIAL AUXILIAR Y MANO DE OBRA CORRESPONDIENTE; TOTALMENTE PROBADO.

| Código | Ud | Descripción | Rendimiento | Precio | Importe |
|---|---|---|---|---|---|
| IIE_10010C | UD | CUADRO ORDINARIO CLIMATIZACION (COC) | 1 | 2591 | 2591.00 |
| IED010C | UD | Material complementarios y accesorios cuadro | 1.1 | 50.16 | 55.18 |
| MO_1 | h | Oficial de 1ª | 2 | 17.7 | 35.40 |
| MO_3 | h | Ayudante | 2 | 15.3 | 30.60 |
| % MA0100 | % | Medios auxiliares | 1 % | 2712.18 | 27.12 |
| %CI0300 | % | COSTES INDIRECTOS | 3 % | 2739.30 | 82.18 |
|  |  | Total |  |  | 2821.48 |

**IIE_10020** UD CUADRO ORDINARIO CLIMATIZACION SOTANO (COCS) (20/01/2010)
1 UD × 4550.46 = 4550.46
SUMINISTRO E INSTALACIÓN DE CUADRO DE DISTRIBUCION -COCS- MODULAR ENSAMBLABLE PARA INTENSIDAD NOMINAL DE 630 A, METALICO, CON PUERTA PLENA Y DIMENSIONES ADECUADAS CON UN 30% DE ESPACIO DE AMPLIACION DE RESERVA, EQUIPADO EN NUMERO Y DISPOSICION SEGUN ESQUEMA UNIFILAR Y PLIEGO DE CONDICIONES.CON LOS SIGUIENTES ELEMENTOS:
- INTERRUPTOR AUTOMÁTICO ONMIPOLAR DE CAJA MOLDEADA EN CABECERA, Icu=36kA, MARCA SCHNEIDER COMPACT NSX EQUIVALENTE EN CALIDAD Y PRECIO; INCLUYE BOBINA DE DISPARO.
- INTERRUPTORES AUTOMÁTICOS MAGNETOTERMICOS ONMIPOLARES DE TIPO MODULAR, Icu=10kA, MARCA SCHNEIDER MULTI 9 C60 CURVA D O EQUIVALENTE.
- INTERRUPTORES AUTOMÁTICOS MAGNETOTERMICOS ONMIPOLARES DE TIPO MODULAR, Icu=10kA, MARCA SCHNEIDER MULTI 9 C60 CURVA C O EQUIVALENTE.
- RELÉS DIFERENCIALES REGULABLES CON TOROIDAL SEPARADO MARCA SCHNEIDER VIGIREX RH99M O EQUIVALENTE; INCLUYE TOROIDAL ADECUADO, BOBINA DE TENSIÓN Y PROTECCIÓN MAGNETOTÉRMICA.
- INTERRUPTORES DIFERENCIALES ONMIPOLARES DE TIPO MODULAR, MARCA SCHNEIDER MULTI 9 ID CLASE A O EQUIVALENTE.
- DISYUNTORES MAGNETOTERMICOS CON TÉRMICO REGULABLE DE TIPO MODULAR, MARCA SCHNEIDER TESYS GV2-ME O EQUIVALENTE; INCLUYEN BLOQUE CONTACTOS AUXILIARES NC/NA
- CONTACTORES DE POTENCIA DE TIPO MODULAR AC3, MARCA SCHNEIDER TESYS D O EQUIVALENTE; INCLUYEN BLOQUE CONTACTOS AUXILIARES NC/NA
- ARRANCADORES PROGRESIVOS 380/415V 3 FASES CON REGULACIÓN DE RAMPA DE TENSIÓN, MARCA SCHNEIDER ALTISTAR 01 O EQUIVALENTE
- CONTADOR DE ENERGÍA TRIFÁSICO, ACTIVA /REACTIVA, CON PUERTO DE COMUNICACIÓN RS-485 MARCA CIRCUTOR EDMk O SIMILAR; INCLUYEN TRANSFORMADORES DE INTENSIDAD CORRESPONDIENTES
SE INCLUIRAN EMBARRADOS, PLACAS DE MONTAJE, TAPAS, SOPORTES, CABLEADO, BORNAS REPARTIDORAS DE ENTRADA Y SALIDA, PLETINA DE NEUTRO Y PUESTA A TIERRA, GUIAS DE CABLES, ROTULACIONES, MATERIAL AUXILIAR Y MANO DE OBRA CORRESPONDIENTE; TOTALMENTE PROBADO.

| Código | Ud | Descripción | Rendimiento | Precio | Importe |
|---|---|---|---|---|---|
| IIE_10020B | UD | CUADRO ORDINARIO CLIMATIZACION SOTANO (COCS) (material; 27/10/2010) | 1 | 4253 | 4253.00 |
| IED010C | UD | Material complementarios y accesorios cuadro | 1.1 | 50.16 | 55.18 |
| MO_1 | h | Oficial de 1ª | 2 | 17.7 | 35.40 |
| MO_3 | h | Ayudante | 2 | 15.3 | 30.60 |
| % MA0100 | % | Medios auxiliares | 1 % | 4374.18 | 43.74 |
| %CI0300 | % | COSTES INDIRECTOS | 3 % | 4417.92 | 132.54 |
|  |  | Total |  |  | 4550.46 |

**IIE_10030** UD CUADRO CLIMATIZACION CPD (CCPD) (20/01/2010)
1 UD × 5498.17 = 5498.17
SUMINISTRO E INSTALACIÓN DE CUADRO DE DISTRIBUCION -CCLCPD- MODULAR ENSAMBLABLE PARA INTENSIDAD NOMINAL DE 630 A, METALICO, CON PUERTA PLENA Y DIMENSIONES ADECUADAS CON UN 30% DE ESPACIO DE AMPLIACION DE RESERVA, EQUIPADO EN NUMERO Y DISPOSICION SEGUN ESQUEMA UNIFILAR Y PLIEGO DE CONDICIONES.CON LOS SIGUIENTES ELEMENTOS:
- INTERRUPTORES AUTOMÁTICOS ONMIPOLARES EN CAJA MOLDEADA, Icu=36kA, MARCA SCHNEIDER COMPACT NSX O EQUIVALENTE EN CALIDAD Y PRECIO; INCLUYE BOBINA DE DISPARO.
- INTERRUPTORES AUTOMÁTICOS MAGNETOTERMICOS ONMIPOLARES DE TIPO MODULAR, Icu=10kA, MARCA SCHNEIDER MULTI 9 C60 CURVA D EQUIVALENTE EN CALIDAD Y PRECIO
- RELÉS DIFERENCIALES REGULABLES CON TOROIDAL SEPARADO MARCA SCHNEIDER VIGIREX RH99M EQUIVALENTE EN CALIDAD Y PRECIO; INCLUYE TOROIDAL ADECUADO, BOBINA DE TENSIÓN Y PROTECCIÓN MAGNETOTÉRMICA.
- INTERRUPTORES DIFERENCIALES ONMIPOLARES DE TIPO MODULAR, MARCA SCHNEIDER MULTI 9 ID CLASE A EQUIVALENTE EN CALIDAD Y PRECIO.
- DISYUNTORES MAGNETOTERMICOS CON TÉRMICO REGULABLE DE TIPO MODULAR, MARCA SCHNEIDER TESYS GV2-ME EQUIVALENTE EN CALIDAD Y PRECIO; INCLUYEN BLOQUE CONTACTOS AUXILIARES NC/NA
- CONTACTORES DE POTENCIA DE TIPO MODULAR AC3, MARCA SCHNEIDER TESYS D EQUIVALENTE EN CALIDAD Y PRECIO; INCLUYEN BLOQUE CONTACTOS AUXILIARES NC/NA
- ARRANCADORES PROGRESIVOS 380/415V 3 FASES CON REGULACIÓN DE RAMPA DE TENSIÓN, MARCA SCHNEIDER ALTISTAR 01 EQUIVALENTE EN CALIDAD Y PRECIO
- CONTADOR DE ENERGÍA TRIFÁSICO, ACTIVA /REACTIVA, CON PUERTO DE COMUNICACIÓN RS-485 MARCA CIRCUTOR EDMk EQUIVALENTE EN CALIDAD Y PRECIO; INCLUYEN TRANSFORMADORES DE INTENSIDAD CORRESPONDIENTES
SE INCLUIRAN EMBARRADOS, PLACAS DE MONTAJE, TAPAS, SOPORTES, CABLEADO, BORNAS REPARTIDORAS DE ENTRADA Y SALIDA, PLETINA DE NEUTRO Y PUESTA A TIERRA, GUIAS DE CABLES, ROTULACIONES, MATERIAL AUXILIAR Y MANO DE OBRA CORRESPONDIENTE; TOTALMENTE PROBADO.

| Código | Ud | Descripción | Rendimiento | Precio | Importe |
|---|---|---|---|---|---|
| IIEE_10030B | UD | CUADRO CLIMATIZACION CPD (CCPD) (material; 27/10/2010) | 1 | 5197 | 5197.00 |
| IED010C | UD | Material complementarios y accesorios cuadro | 1.1 | 50.16 | 55.18 |
| MO_1 | h | Oficial de 1ª | 1 | 17.7 | 17.70 |
| MO_3 | h | Ayudante | 1 | 15.3 | 15.30 |
| % MA0100 | % | Medios auxiliares | 1 % | 5285.18 | 52.85 |
| %CI0300 | % | COSTES INDIRECTOS | 3 % | 5338.03 | 160.14 |
|  |  | Total |  |  | 5498.17 |

#### 10.7.7.5 MOD CABLEADOS (20/01/2010)
Importe: 13231.83

**IIE_20001A** ML CIRCUITO RZ1-K 3X1,5 MM2 (20/01/2010)
632 ML × 2.23 = 1409.36
CIRCUITO PRINCIPAL ALIMENTACION ELECTRICA COMPUESTO POR CABLE RZ1K 0,6/1 KV DE SECCION DE CONDUCTOR 3x1,5 MM2, FASE+NEUTRO + PROTECCION, NO PROPAGADOR DE LLAMA NI DE FUEGO, SIN EMISION DE HALOGENOS Y BAJA EMISION DE HUMOS OPACOS Y CORROSIVOS, TENDIDO SOBRE BANDEJA EXISTENTE Y BAJO TUBO PLÁSTICO RIGIDO Y FLEXIBLE (ACOMETIDA A MOTORES) LIBRE DE HALÓGENOS EN INTERIORES Y DE ACERO GALVANIZADO EN ZONAS EXTERIORES. INCLUSO P.P DE CAJAS DE DERIVACION, APERTURA Y CIERRE DE ROZAS, PASAMUROS, PASO DE FORJADOS, PIEZAS DE FIJACION, PEQUEÑO MATERIAL, ACCESORIOS Y MANO DE OBRA. SUMINISTRO, MONTAJE Y PRUEBAS.

| Código | Ud | Descripción | Rendimiento | Precio | Importe |
|---|---|---|---|---|---|
| PRY15RZ13 | Ml | Cable manguera RZ1-K 3Gx1,5 mm2 (material; 27/10/2010) | 1 | 1.42 | 1.420 |
| IEC010C | Ud | Material complementario y accesorios (material; 27/10/2010) | 1 | 0.04 | 0.040 |
| MO_1 | h | Oficial de 1ª | 0.021 | 17.7 | 0.372 |
| MO_2 | h | Peón especialista | 0.021 | 14.9 | 0.313 |
| % MA0100 | % | Medios auxiliares | 1 % | 2.145 | 0.021 |
| %CI0300 | % | COSTES INDIRECTOS | 3 % | 2.166 | 0.065 |
|  |  | Total |  |  | 2.23 |

| Medición | Uds. | Largo | Parcial |
|---|---|---|---|
| BOMBAS CIRCUITOS | 13 | 16 | 208.00 |
| ALUMBRADO | 3 | 16 | 48.00 |
| CENTRAL GAS | 1 | 9 | 9.00 |
| CENTRAL CLIMA | 1 | 15 | 15.00 |
| BOMBAS SOLAR | 10 | 16 | 160.00 |
| RADIADORES PB/91 | 2 | 96 | 192.00 |
| Total |  |  | 632 |

**IIE_20002A** ML CIRCUITO RZ1-K 4X1,5 MM2 (20/01/2010)
279 ML × 2.59 = 722.61
CIRCUITO PRINCIPAL ALIMENTACION ELECTRICA COMPUESTO POR CABLE RZ1K 0,6/1 KV DE SECCION DE CONDUCTOR 4x1,5 MM2, 3 FASES + PROTECCION, NO PROPAGADOR DE LLAMA NI DE FUEGO, SIN EMISION DE HALOGENOS Y BAJA EMISION DE HUMOS OPACOS Y CORROSIVOS, TENDIDO SOBRE BANDEJA EXISTENTE Y BAJO TUBO PLÁSTICO RIGIDO Y FLEXIBLE (ACOMETIDA A MOTORES) LIBRE DE HALÓGENOS EN INTERIORES Y DE ACERO GALVANIZADO EN ZONAS EXTERIORES. INCLUSO P.P DE CAJAS DE DERIVACION, APERTURA Y CIERRE DE ROZAS, PASAMUROS, PASO DE FORJADOS, PIEZAS DE FIJACION, PEQUEÑO MATERIAL, ACCESORIOS Y MANO DE OBRA. SUMINISTRO, MONTAJE Y PRUEBAS.

| Código | Ud | Descripción | Rendimiento | Precio | Importe |
|---|---|---|---|---|---|
| PRY15RZ14 | Ml | Cable manguera RZ1 4Gx1,5 mm2 (material; 27/10/2010) | 1 | 1.763 | 1.763 |
| IEC010C | Ud | Material complementario y accesorios | 1 | 0.04 | 0.040 |
| MO_1 | h | Oficial de 1ª | 0.021 | 17.7 | 0.372 |
| MO_2 | h | Peón especialista | 0.021 | 14.9 | 0.313 |
| % MA0100 | % | Medios auxiliares | 1 % | 2.488 | 0.025 |
| %CI0300 | % | COSTES INDIRECTOS | 3 % | 2.513 | 0.075 |
|  |  | Total |  |  | 2.59 |

| Medición | Uds. | Largo | Parcial |
|---|---|---|---|
| CPD - BOMBA 1.1 | 1 | 27 | 27.00 |
| CPD - BOMBA 1.2 | 1 | 27 | 27.00 |
| CPD - BOMBA 2.1 | 1 | 29 | 29.00 |
| CPD - BOMBA 2.2 | 1 | 29 | 29.00 |
| GAS - BOMBA 1 TORRE | 1 | 26 | 26.00 |
| GAS - BOMBA 2 TORRE | 1 | 26 | 26.00 |
| GAS- BOMBA VENTILADOR TORRE | 1 | 29 | 29.00 |
| MAQ. ABSORCIÓN SOLAR | 1 | 18 | 18.00 |
| SOLAR - BOMBA 1 TORRE | 1 | 22 | 22.00 |
| SOLAR - BOMBA 2 TORRE | 1 | 22 | 22.00 |
| SOLAR- BOMBA VENTILADOR TORRE | 1 | 24 | 24.00 |
| Total |  |  | 279 |

**IIE_20003A** ML CIRCUITO RZ1-K 5X1,5 MM2 (20/01/2010)
22 ML × 3.01 = 66.22
CIRCUITO PRINCIPAL ALIMENTACION ELECTRICA COMPUESTO POR CABLE RZ1K 0,6/1 KV DE SECCION DE CONDUCTOR 5x1,5 MM2, 3 FASES + NEUTRO + PROTECCION, NO PROPAGADOR DE LLAMA NI DE FUEGO, SIN EMISION DE HALOGENOS Y BAJA EMISION DE HUMOS OPACOS Y CORROSIVOS, TENDIDO SOBRE BANDEJA EXISTENTE Y BAJO TUBO PLÁSTICO RIGIDO Y FLEXIBLE (ACOMETIDA A MOTORES) LIBRE DE HALÓGENOS EN INTERIORES Y DE ACERO GALVANIZADO EN ZONAS EXTERIORES. INCLUSO P.P DE CAJAS DE DERIVACION, APERTURA Y CIERRE DE ROZAS, PASAMUROS, PASO DE FORJADOS, PIEZAS DE FIJACION, PEQUEÑO MATERIAL, ACCESORIOS Y MANO DE OBRA. SUMINISTRO, MONTAJE Y PRUEBAS.

| Código | Ud | Descripción | Rendimiento | Precio | Importe |
|---|---|---|---|---|---|
| PRY15RZ15 | Ml | Cable manguera RZ1 5Gx1,5 mm2 (material; 27/10/2010) | 1 | 2.17 | 2.17 |
| IEC010C | Ud | Material complementario y accesorios | 1 | 0.04 | 0.04 |
| MO_1 | h | Oficial de 1ª | 0.021 | 17.7 | 0.37 |
| MO_2 | h | Peón especialista | 0.021 | 14.9 | 0.31 |
| % MA0100 | % | Medios auxiliares | 1 % | 2.89 | 0.03 |
| %CI0300 | % | COSTES INDIRECTOS | 3 % | 2.92 | 0.09 |
|  |  | Total |  |  | 3.01 |

| Medición | Uds. | Largo | Parcial |
|---|---|---|---|
| MAQ.. ABSORCIÓN GAS | 1 | 22 | 22.00 |
| Total |  |  | 22 |

**IIE_20004A** ML CIRCUITO RZ1-K 3X2.5 MM2 (20/01/2010)
572 ML × 2.54 = 1452.88
CIRCUITO PRINCIPAL ALIMENTACION ELECTRICA COMPUESTO POR CABLE RZ1K 0,6/1 KV DE SECCION DE CONDUCTOR 3x2,5 MM2, FASE+NEUTRO + PROTECCION, NO PROPAGADOR DE LLAMA NI DE FUEGO, SIN EMISION DE HALOGENOS Y BAJA EMISION DE HUMOS OPACOS Y CORROSIVOS, TENDIDO SOBRE BANDEJA EXISTENTE Y BAJO TUBO PLÁSTICO RIGIDO Y FLEXIBLE (ACOMETIDA A MOTORES) LIBRE DE HALÓGENOS EN INTERIORES Y DE ACERO GALVANIZADO EN ZONAS EXTERIORES. INCLUSO P.P DE CAJAS DE DERIVACION, APERTURA Y CIERRE DE ROZAS, PASAMUROS, PASO DE FORJADOS, PIEZAS DE FIJACION, PEQUEÑO MATERIAL, ACCESORIOS Y MANO DE OBRA. SUMINISTRO, MONTAJE Y PRUEBAS.

| Código | Ud | Descripción | Rendimiento | Precio | Importe |
|---|---|---|---|---|---|
| PRY25RZ13 | ML | Cable manguera RZ1 3GX2.5 mm2 (material; 27/10/2010) | 1 | 1.75 | 1.750 |
| IEC010C | Ud | Material complementario y accesorios | 1 | 0.04 | 0.040 |
| MO_1 | h | Oficial de 1ª | 0.02 | 17.7 | 0.354 |
| MO_2 | h | Peón especialista | 0.02 | 14.9 | 0.298 |
| %CI0100 | % | COSTES INDIRECTOS (28/09/2010) | 1 % | 2.442 | 0.024 |
| % MA0300 | % | Medios auxiliares (28/09/2010) | 3 % | 2.466 | 0.074 |
|  |  | Total |  |  | 2.54 |

| Medición | Uds. | Largo | Parcial |
|---|---|---|---|
| DOSIFICADORES TORRE | 2 | 29 | 58.00 |
| TC II USOS VARIOS | 2 | 5 | 10.00 |
| FANCOILS PB | 3 | 48 | 144.00 |
| FANCOILS P1 | 3 | 48 | 144.00 |
| FANCOILS P2 | 6 | 36 | 216.00 |
| Total |  |  | 572 |

**IIE_20005A** ML CIRCUITO RZ1-K 4X2,5 MM2 (20/01/2010)
10 ML × 2.89 = 28.90
CIRCUITO PRINCIPAL ALIMENTACION ELECTRICA COMPUESTO POR CABLE RZ1K 0,6/1 KV DE SECCION DE CONDUCTOR 4x2,5 MM2, 3 FASES+PROTECCION, NO PROPAGADOR DE LLAMA NI DE FUEGO, SIN EMISION DE HALOGENOS Y BAJA EMISION DE HUMOS OPACOS Y CORROSIVOS, TENDIDO SOBRE BANDEJA EXISTENTE Y BAJO TUBO PLÁSTICO RIGIDO Y FLEXIBLE (ACOMETIDA A MOTORES) LIBRE DE HALÓGENOS EN INTERIORES Y DE ACERO GALVANIZADO EN ZONAS EXTERIORES. INCLUSO P.P DE CAJAS DE DERIVACION, APERTURA Y CIERRE DE ROZAS, PASAMUROS, PASO DE FORJADOS, PIEZAS DE FIJACION, PEQUEÑO MATERIAL, ACCESORIOS Y MANO DE OBRA. SUMINISTRO, MONTAJE Y PRUEBAS.

| Código | Ud | Descripción | Rendimiento | Precio | Importe |
|---|---|---|---|---|---|
| PRY25RZ14 | Ml | Cable manguera RZ1 4Gx2,5 mm2 (material; 27/10/2010) | 1 | 2.09 | 2.09 |
| IEC010C | Ud | Material complementario y accesorios | 1 | 0.04 | 0.04 |
| MO_1 | h | Oficial de 1ª | 0.02 | 17.7 | 0.35 |
| MO_2 | h | Peón especialista | 0.02 | 14.9 | 0.30 |
| % MA0100 | % | Medios auxiliares | 1 % | 2.78 | 0.03 |
| %CI0300 | % | COSTES INDIRECTOS | 3 % | 2.81 | 0.08 |
|  |  | Total |  |  | 2.89 |

| Medición | Uds. | Largo | Parcial |
|---|---|---|---|
| TC III USOS VARIOS | 2 | 5 | 10.00 |
| Total |  |  | 10 |

**IIE_20006A** ML CIRCUITO RZ1-K 4X6 MM2 (20/01/2010)
18 ML × 4.13 = 74.34
CIRCUITO PRINCIPAL ALIMENTACION ELECTRICA COMPUESTO POR CABLE RZ1K 0,6/1 KV DE SECCION DE CONDUCTOR 4x6MM2, 3 FASES+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| PRY60RZ14 | Ml | Cable Manguera RZ1-K 5 4Gx6 mm2 (material; 27/10/2010) | 1 | 3.25 | 3.25 |
| IEC010C | Ud | Material complementario y accesorios | 1 | 0.04 | 0.04 |
| MO_1 | h | Oficial de 1ª | 0.021 | 17.7 | 0.37 |
| MO_2 | h | Peón especialista | 0.021 | 14.9 | 0.31 |
| % MA0100 | % | Medios auxiliares | 1 % | 3.97 | 0.04 |
| %CI0300 | % | COSTES INDIRECTOS | 3 % | 4.01 | 0.12 |
|  |  | Total |  |  | 4.13 |

| Medición | Uds. | Largo | Parcial |
|---|---|---|---|
| CLIMATIZADOR | 1 | 18 | 18.00 |
| Total |  |  | 18 |

**IIE_20007A** ML CIRCUITO RZ1-K 4X16 MM2 (20/01/2010)
18 ML × 10.17 = 183.06
CIRCUITO PRINCIPAL ALIMENTACION ELECTRICA COMPUESTO POR CABLE RZ1K 0,6/1 KV DE SECCION DE CONDUCTOR 4x16MM2, 3 FASES+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| PRY160RZ14 | Ml | Cable Manguera RZ1-K 4Gx16 mm2 (material; 27/10/2010) | 1 | 9.05 | 9.05 |
| IEC010C | Ud | Material complementario y accesorios | 1 | 0.04 | 0.04 |
| MO_1 | h | Oficial de 1ª | 0.021 | 17.7 | 0.37 |
| MO_2 | h | Peón especialista | 0.021 | 14.9 | 0.31 |
| % MA0100 | % | Medios auxiliares | 1 % | 9.77 | 0.10 |
| %CI0300 | % | COSTES INDIRECTOS | 3 % | 9.87 | 0.30 |
|  |  | Total |  |  | 10.17 |

| Medición | Uds. | Largo | Parcial |
|---|---|---|---|
| CLIMATIZADOR | 1 | 18 | 18.00 |
| Total |  |  | 18 |

**IIE_20008A** ML CIRCUITO RZ1-K 5X25MM2 (20/01/2010)
74 ML × 10.75 = 795.50
CIRCUITO PRINCIPAL ALIMENTACION ELECTRICA COMPUESTO POR CABLE RZ1K 0,6/1 KV DE SECCION DE CONDUCTOR 5x25 MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| PRY250RZ15 | Ml | Cable Manguera RZ1-K 5Gx25 mm2 (material; 27/10/2010) | 1 | 9.65 | 9.65 |
| IEC010C | Ud | Material complementario y accesorios | 1 | 0.04 | 0.04 |
| MO_1 | h | Oficial de 1ª | 0.02 | 17.7 | 0.35 |
| MO_2 | h | Peón especialista | 0.02 | 14.9 | 0.30 |
| % MA0100 | % | Medios auxiliares | 1 % | 10.34 | 0.10 |
| %CI0300 | % | COSTES INDIRECTOS | 3 % | 10.44 | 0.31 |
|  |  | Total |  |  | 10.75 |

| Medición | Uds. | Largo | Parcial |
|---|---|---|---|
| CUADRO SOLAR | 1 | 74 | 74.00 |
| Total |  |  | 74 |

**IIE_20009A** ML CIRCUITO RZ1-K 4X70/35MM2 (20/01/2010)
89 ML × 31.33 = 2788.37
CIRCUITO PRINCIPAL ALIMENTACION ELECTRICA COMPUESTO POR CABLE UNIPOLARES RZ1K 0,6/1 KV DE SECCIONES DE CONDUCTOR 4x70 MM2 + 1X35MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| PRY700RZ1 | Ml | Conductor RZ1-K 1x70 mm2 (material; 27/10/2010) | 4 | 6.65 | 26.60 |
| PRY350RZ1 | Ml | Conductor RZ1-K 1x35 mm2 (material; 27/10/2010) | 1 | 2.76 | 2.76 |
| IEC010C | Ud | Material complementario y accesorios | 2 | 0.04 | 0.08 |
| MO_1 | h | Oficial de 1ª | 0.021 | 17.7 | 0.37 |
| MO_2 | h | Peón especialista | 0.021 | 14.9 | 0.31 |
| % MA0100 | % | Medios auxiliares | 1 % | 30.12 | 0.30 |
| %CI0300 | % | COSTES INDIRECTOS | 3 % | 30.42 | 0.91 |
|  |  | Total |  |  | 31.33 |

| Medición | Uds. | Largo | Parcial |
|---|---|---|---|
| CUADRO GRAL. SOTANO | 1 | 21 | 21.00 |
| CUADRO GRAL. CUBIERTA | 1 | 68 | 68.00 |
| Total |  |  | 89 |

**IIE_20010A** ML CIRCUITO RZ1-K 4X120/70 MM2 (20/01/2010)
46 ML × 39.87 = 1834.02
CIRCUITO PRINCIPAL ALIMENTACION ELECTRICA COMPUESTO POR CABLE UNIPOLARES RZ1K 0,6/1 KV DE SECCIONES DE CONDUCTOR 4x120 MM2 + 1X70MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| PRY1200RZ1 | Ml | Conductor RZ1-K 1x120mm2 (material; 27/10/2010) | 4 | 7.73 | 30.92 |
| PRY700RZ1 | Ml | Conductor RZ1-K 1x70 mm2 | 1 | 6.65 | 6.65 |
| IEC010C | Ud | Material complementario y accesorios | 2 | 0.04 | 0.08 |
| MO_1 | h | Oficial de 1ª | 0.021 | 17.7 | 0.37 |
| MO_2 | h | Peón especialista | 0.021 | 14.9 | 0.31 |
| % MA0100 | % | Medios auxiliares | 1 % | 38.33 | 0.38 |
| %CI0300 | % | COSTES INDIRECTOS | 3 % | 38.71 | 1.16 |
|  |  | Total |  |  | 39.87 |

| Medición | Uds. | Largo | Parcial |
|---|---|---|---|
| ENFRIADORA 1 | 1 | 22 | 22.00 |
| ENFRIADORA 2 | 1 | 24 | 24.00 |
| Total |  |  | 46 |

**IIE_20011A** ML CIRCUITO RZ1-K 4X150/95 MM2 (20/01/2010)
57 ML × 68.01 = 3876.57
CIRCUITO PRINCIPAL ALIMENTACION ELECTRICA COMPUESTO POR CABLE UNIPOLARES RZ1K 0,6/1 KV DE SECCIONES DE CONDUCTOR 4x150 MM2 + 1X95MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| PRY1500RZ1 | Ml | Conductor RZ1-K 1x150mm2 (material; 27/10/2010) | 4 | 14.35 | 57.40 |
| PRY950RZ1 | Ml | Conductor RZ1-K 1x95 mm2 (material; 27/10/2010) | 1 | 7.22 | 7.22 |
| IEC010C | Ud | Material complementario y accesorios | 2 | 0.04 | 0.08 |
| MO_1 | h | Oficial de 1ª | 0.021 | 17.7 | 0.37 |
| MO_2 | h | Peón especialista | 0.021 | 14.9 | 0.31 |
| % MA0100 | % | Medios auxiliares | 1 % | 65.38 | 0.65 |
| %CI0300 | % | COSTES INDIRECTOS | 3 % | 66.03 | 1.98 |
|  |  | Total |  |  | 68.01 |

| Medición | Uds. | Largo | Parcial |
|---|---|---|---|
| CUADRO CPD | 1 | 57 | 57.00 |
| Total |  |  | 57 |

#### 10.7.7.6 MOD CANALIZACIONES (20/01/2010)
Importe: 5516.92

**IFC 40001** ML BANDEJA CHAPA CIEGA CON TAPA Y SEPARADOR 150X60mm (20/01/2010)
214 ML × 25.78 = 5516.92
Suministro e instalación de bandeja portacables ciega con tapa y tabique separador de 150x60, construida en chapa de acero galvanizado y montada sobre soportes, marca Pensaband GC o equivalente. Incluso p.p de pendulos, p.p. de cable de cobre de 16 mm², soportes, perfiles auxiliares, placas de union, piezas especiales, ayudas de albañileria, conexion equipotencial, apertura y sellado de huecos en muros y forjados. todo ello segun especificaciones tecnicas. Totalmente terminada.

| Código | Ud | Descripción | Rendimiento | Precio | Importe |
|---|---|---|---|---|---|
| PEM75432150 | ML | BANDEJA PEMSABAND GC 150x60 L=3m + cu16mm2 (material; 27/10/2010) | 1 | 11.14 | 11.140 |
| PEM73031150 | ML | TAPA FINAL PEMSABAND GC 150x60 L=3m (material; 27/10/2010) | 1 | 6.41 | 6.410 |
| PEM767030611 | ML | TABIQUE SEPARADOR PEMSABAND GC 50 L=3M (material; 27/10/2010) | 1 | 1.92 | 1.920 |
| %44PPMA_10 | % | P/p material auxiliar (soportes, tornillería, grapas, tierra) (27/10/2010) | 5 % | 19.470 | 0.974 |
| MO_1 | h | Oficial de 1ª | 0.133 | 17.7 | 2.354 |
| MO_2 | h | Peón especialista | 0.133 | 14.9 | 1.982 |
| % MA0100 | % | Medios auxiliares | 1 % | 24.780 | 0.248 |
| %CI0300 | % | COSTES INDIRECTOS | 3 % | 25.028 | 0.751 |
|  |  | Total |  |  | 25.78 |

| Medición | Uds. | Largo | Parcial |
|---|---|---|---|
| Enlace cuartos clima | 1 | 75 | 75.00 |
| Enlace sótano cuarto clima | 1 | 57 | 57.00 |
| Cuarto clima gas | 1 | 50 | 50.00 |
| Cuarto clima solar | 1 | 32 | 32.00 |
| Total |  |  | 214 |

#### 10.7.7.7 MOD MECANISMOS (20/01/2010)
Importe: 653.82

**IFC 50001** UD TOMA CORRIENTE MONOFÁSICA SCHUKO ESTANCA 16A (20/01/2010)
10 UD × 44.71 = 447.10
SUMINISTRO Y MONTAJE DE TOMA DE CORRIENTE MONOFÁSICA ESTANCA TIPO SCHUKO 16A , IP55, EN MONTAJE SUPERFICIAL, MARCA LEGRAND PLEXO O EQUIVALENTE, INCLUIDO MECANISMO, CAJA DE SUPERFICIE, SOPORTE, BORNAS, TERMINALES, P/P CABLEADO ES07Z1-K 3X2,5 mm2,.TUBO DE PROTECCION DE PVC RÍGIDO LIBRE DE HALÓGENOS Y CAJAS DE DERIVACION HASTA CAJA DE DERIVACION DE CIRCUITO PRINCIPAL, PIEZAS DE FIJACION, PIEZAS AUXILIARES, PEQUEÑO MATERIAL, ACCESORIOS, AYUDAS DE ALBAÑILERIA Y MANO DE OBRA. TOTALMENTE PROBADO

| Código | Ud | Descripción | Rendimiento | Precio | Importe |
|---|---|---|---|---|---|
| LEG069733 | UD | BASE SCHUKO ESTANCA IP55 SUPERFICIE 16A (material; 27/10/2010) | 1 | 9.93 | 9.93 |
| PEM13000020 | ML | TUBO PLÁSTICO RÍGIDO LIBRE HALOGENOS DN20 | 5 | 1.66 | 8.30 |
| PRY750Z13X25 | ML | AFUMEX PLUS ES07Z1-K (AS) 3X2,5mm2 (material; 27/10/2010) | 5 | 1.69 | 8.45 |
| MO_1 | h | Oficial de 1ª | 0.5 | 17.7 | 8.85 |
| MO_2 | h | Peón especialista | 0.5 | 14.9 | 7.45 |
| % MA0100 | % | Medios auxiliares | 1 % | 42.98 | 0.43 |
| %CI0300 | % | COSTES INDIRECTOS | 3 % | 43.41 | 1.30 |
|  |  | Total |  |  | 44.71 |

| Medición | Uds. | Parcial |
|---|---|---|
| Cuarto clima gas gral | 2 | 2.00 |
| Cuarto clima gas dosificadores | 3 | 3.00 |
| Cuarto clima solar gral | 2 | 2.00 |
| Cuarto clima solar dosificadores | 3 | 3.00 |
| Total |  | 10 |

**IFC 50002** UD INTERRUPTOR/CONMUTADOR SUPERFICIE 10A (20/01/2010)
3 UD × 37.38 = 112.14
SUMINISTRO Y MONTAJE DE INTERRUPTOR/CONMUTADOR 10A , IP55, EN MONTAJE SUPERFICIAL, MARCA LEGRAND PLEXO O EQUIVALENTE INCLUIDO MECANISMO, CAJA DE SUPERFICIE, SOPORTE, BORNAS, TERMINALES, P/P CABLEADO ES07Z1-K 2X1,5 mm2,.TUBO DE PROTECCION DE PVC RÍGIDO LIBRE DE HALÓGENOS Y CAJAS DE DERIVACION HASTA CAJA DE DERIVACION DE CIRCUITO PRINCIPAL, PIEZAS DE FIJACION, PIEZAS AUXILIARES, PEQUEÑO MATERIAL, ACCESORIOS, AYUDAS DE ALBAÑILERIA Y MANO DE OBRA. TOTALMENTE PROBADO

| Código | Ud | Descripción | Rendimiento | Precio | Importe |
|---|---|---|---|---|---|
| LEG069709 | UD | INT/CONMUTADOR ESTANCO IP55 SUPERFICIE 10A (material; 27/10/2010) | 1 | 7.78 | 7.78 |
| PEM13000020 | ML | TUBO PLÁSTICO RÍGIDO LIBRE HALOGENOS DN20 | 5 | 1.66 | 8.30 |
| PRY750Z123X15 | ML | AFUMEX PLUS ES07Z1-K (AS) 2X1,5mm2 (material; 27/10/2010) | 5 | 0.71 | 3.55 |
| MO_1 | h | Oficial de 1ª | 0.5 | 17.7 | 8.85 |
| MO_2 | h | Peón especialista | 0.5 | 14.9 | 7.45 |
| % MA0100 | % | Medios auxiliares | 1 % | 35.93 | 0.36 |
| %CI0300 | % | COSTES INDIRECTOS | 3 % | 36.29 | 1.09 |
|  |  | Total |  |  | 37.38 |

| Medición | Uds. | Parcial |
|---|---|---|
| Cuarto clima gas gral | 2 | 2.00 |
| Cuarto clima solar gral | 1 | 1.00 |
| Total |  | 3 |

**IFC 50003** UD TOMA CORRIENTE TRIFÁSICA ESTANCA 16A (20/01/2010)
2 UD × 47.29 = 94.58
SUMINISTRO Y MONTAJE DE TOMA DE CORRIENTE TRIFÁSICA (3F+T)ESTANCA 32A , IP55, EN MONTAJE SUPERFICIAL, MARCA GEWISS IEC309 O EQUIVALENTE INCLUIDO MECANISMO, CAJA DE SUPERFICIE, SOPORTE, BORNAS, TERMINALES, P/P CABLEADO ES07Z1-K 4X2,5 mm2,.TUBO DE PROTECCION DE PVC RÍGIDO LIBRE DE HALÓGENOS Y CAJAS DE DERIVACION HASTA CAJA DE DERIVACION DE CIRCUITO PRINCIPAL, PIEZAS DE FIJACION, PIEZAS AUXILIARES, PEQUEÑO MATERIAL, ACCESORIOS, AYUDAS DE ALBAÑILERIA Y MANO DE OBRA. TOTALMENTE PROBADO

| Código | Ud | Descripción | Rendimiento | Precio | Importe |
|---|---|---|---|---|---|
| GW62430 | UD | BASE TRIFÁSICA 3F+T ESTANCA IP67 SUPERFICIE 16A (material; 27/10/2010) | 1 | 9.55 | 9.55 |
| PEM13000020 | ML | TUBO PLÁSTICO RÍGIDO LIBRE HALOGENOS DN20 | 5 | 1.66 | 8.30 |
| PRY750Z14X25 | ML | AFUMEX PLUS ES07Z1-K (AS) 4X2,5mm2 (material; 27/10/2010) | 5 | 2.26 | 11.30 |
| MO_1 | h | Oficial de 1ª | 0.5 | 17.7 | 8.85 |
| MO_2 | h | Peón especialista | 0.5 | 14.9 | 7.45 |
| % MA0100 | % | Medios auxiliares | 1 % | 45.45 | 0.45 |
| %CI0300 | % | COSTES INDIRECTOS | 3 % | 45.90 | 1.38 |
|  |  | Total |  |  | 47.29 |

| Medición | Uds. | Parcial |
|---|---|---|
| Cuarto clima gas | 1 | 1.00 |
| Cuarto Clima solar | 1 | 1.00 |
| Total |  | 2 |

## 10.8 MOD GAS NATURAL (24/02/2007)
Importe: 3805.49

### 10.8.1 MOD RED DE DISTRIBUCIÓN (24/02/2007)
Importe: 3805.49

**IJB_0080** ML TUBERÍA DE COBRE RÍGIDA Ø40/42 (09/10/2007)
70 ML × 11.72 = 820.40
Ml. Tuberia para gas natural o propano en cobre rígido UNE 37141-76 de D=40/42 mm., totalmente instalado y pintado, i/p.p. de codos, curvas, tes, manguitos, abrazaderas, soldadura fuerte, etc.

| Código | Ud | Descripción | Rendimiento | Precio | Importe |
|---|---|---|---|---|---|
| IJB_0080.A | Ml | Tub.cobre rigid.i/acces 40/42 (material; 21/10/2010) | 1 | 6.72 | 6.720 |
| IJB_0080.B | Ud | Accesorios para tubería de cobre Ø40/42 (material; 21/10/2010) | 0.2 | 3.58 | 0.716 |
| IJB_0080.C | Ud | Abrazadera sujección 42 (material; 09/10/2007) | 0.5 | 0.3499557231011 | 0.175 |
| IJB_0080.D | Ml | Pintado de tuberia (material; 24/04/2010) | 1 | 0.3499557231011 | 0.350 |
| MO_4 | h | Oficial de 1ª | 0.1 | 17.7 | 1.770 |
| MO_3 | h | Ayudante | 0.1 | 15.3 | 1.530 |
| %0MA000100 | % | Medios auxiliares | 1 % | 11.261 | 0.113 |
| %CI0000300 | % | Medios auxiliares | 3 % | 11.374 | 0.341 |
|  |  | Total |  |  | 11.72 |

| Medición | Uds. | Largo | Parcial |
|---|---|---|---|
| YAKAZI CH-K60 | 1 | 70 | 70.00 |
| Total |  |  | 70 |

**IJB_0081** Ud LLAVE DE CORTE DE GAS Ø 1 1/2" (09/10/2007)
7 Ud × 25.51 = 178.57
Ud. Llave de corte de gas de Ø1 1/2", totalmente instalada.

| Código | Ud | Descripción | Rendimiento | Precio | Importe |
|---|---|---|---|---|---|
| U32GLP201 | Ud | VALV ESFERA GAS Ø1 1/2" (material; 09/10/2007) | 1 | 21.21731555487 | 21.22 |
| MO_4 | h | Oficial de 1ª | 0.1 | 17.7 | 1.77 |
| MO_3 | h | Ayudante | 0.1 | 15.3 | 1.53 |
| %0MA000100 | % | Medios auxiliares | 1 % | 24.52 | 0.25 |
| %CI0000300 | % | Medios auxiliares | 3 % | 24.77 | 0.74 |
|  |  | Total |  |  | 25.51 |

| Medición | Uds. | Largo | Parcial |
|---|---|---|---|
| YAKAZI CH-K60 | 1 | 7 | 7.00 |
| Total |  |  | 7 |

**IJB_0082** Ud ESTABILIZADOR FRG/2B 2.32 Q=50 (m3/h) (20/01/2010)
1 Ud × 179.72 = 179.72
Ud. Estabilizador mod. FRG/2B2.32, para un caudal máximo de 50 m3/h, con filtro incorporado y seguridad por mínima, para una presión máxima de entrada de 1 bar, y presión de salida 22 mbar; i.p.p.\ material, mano de obra, regulación y puesta en marcha.

| Código | Ud | Descripción | Rendimiento | Precio | Importe |
|---|---|---|---|---|---|
| IJB_0082.A | Ud | ESTABILIZADOR FRG32 con accesorios (21/10/2010) | 1 | 106.75 | 106.75 |
| MO_4 | h | Oficial de 1ª | 2 | 17.7 | 35.40 |
| MO_3 | h | Ayudante | 2 | 15.3 | 30.60 |
| %0MA000100 | % | Medios auxiliares | 1 % | 172.75 | 1.73 |
| %CI0000300 | % | Medios auxiliares | 3 % | 174.48 | 5.23 |
|  |  | Total |  |  | 179.72 |

| Medición | Uds. | Largo | Parcial |
|---|---|---|---|
| YAKAZI CH-K60 | 1 | 1 | 1.00 |
| Total |  |  | 1 |

**IJB_0083** Ud ELECTROVÁLVULA Ø1 1/2" NC (24/02/2007)
1 Ud × 198.76 = 198.76
Ud. electroválvula NC, de Ø1 1/2", normalmente cerrada con rearme manual presión máxima de 200 mbar, bobina y conectores, i\ p.p. de conexión eléctrica con centralita detectora mediante cable apantallado de 4 x 0,25 bajo tubo de acero, según R.E.B.T.

| Código | Ud | Descripción | Rendimiento | Precio |
|---|---|---|---|---|
| IJB_0083.A | Ud | Electroválvula Ø11/2" (material; 13/05/2008) | 1 | 117.74510272109 |
| IJB_0083.B | Ud | Bobinas y conectores (material; 09/10/2007) | 1 | 43.814456532253 |
| IJB_0083.C | Ud | Conector (material; 11/05/2007) | 1 | 10.098722295202 |
| IIB_400182.C | Ml | Conductor rígido 750V;4x1,5(Cu) ES07Z1-K | 20 | 0.1732087296395 |
| IIB_400182.D | Ml | Tubo PVC rígido M 20/gp5, libre de alógenos | 20 | 0.1385669837116 |
| U01FY001 | Hr | Oficial primera gasista (mano de obra; 27/11/2008) | 1 | 17.487787420107 |
| U01FY002 | Hr | Ayudante gasista (mano de obra; 24/04/2010) | 1 | 1.4398178321872 |
| %CL | % | Costes indirectos (24/02/2007) | 1 % |  |

| Medición | Uds. | Parcial |
|---|---|---|
| YAKAZI | 1 | 1.00 |
| Total |  | 1 |

**IJB_0084** Ud. VENTÓMETRO (20/01/2010)
2 Ud. × 93.61 = 187.22
Ud. Ventómetro, con llave de corte mediante pulsador completamente instalado, i\p.p. de materia y mano de obra, necesario para su conexión.

| Código | Ud | Descripción | Rendimiento | Precio | Importe |
|---|---|---|---|---|---|
| U32 GLP20 | Ud | Manómetro gas 0-4 bar, con llave de corte y accesorios (material; 21/10/2010) | 1 | 71.34 | 71.34 |
| U32GLP2011 | Ud | Material auxiliar para manómetro.- gas (material; 24/04/2010) | 1 | 2.1397292783894 | 2.14 |
| MO_4 | h | Oficial de 1ª | 0.5 | 17.7 | 8.85 |
| MO_3 | h | Ayudante | 0.5 | 15.3 | 7.65 |
| %0MA000100 | % | Medios auxiliares | 1 % | 89.98 | 0.90 |
| %CI0000300 | % | Medios auxiliares | 3 % | 90.88 | 2.73 |
|  |  | Total |  |  | 93.61 |

| Medición | Uds. | Parcial |
|---|---|---|
| YAKAZI | 2 | 2.00 |
| Total |  | 2 |

**IJB_0085** Ud TOMA PRESIÓN (23/03/2007)
3 Ud × 6.14 = 18.42
Ud. Toma débil o Petterson, en función de la presión de la red, completamente instalado, i.p.p.\soldadura, material, material auxiliar y mano de obra y elementos auxiliares.

| Código | Ud | Descripción | Rendimiento | Precio | Importe |
|---|---|---|---|---|---|
| U32X02 | Ud | Toma débil calibre (material; 23/03/2007) | 1 | 2.5796736160021 | 2.58 |
| U01FY001 | Hr | Oficial primera gasista | 0.2 | 17.487787420107 | 3.50 |
| %CI | % | COSTES INDIRECTOS | 1 % | 6.08 | 0.06 |
|  |  | Total |  |  | 6.14 |

| Medición | Uds. | Parcial |
|---|---|---|
| YAKAZI | 3 | 3.00 |
| Total |  | 3 |

**IJB_0086** Ud ARMARIO EXTERIOR CON BURLETE Y JUNTA DE GOMA (24/02/2007)
1 Ud × 95.09 = 95.09
Ud. armario exterior en aluminio con burlete y junta de goma, ventilado al exterior, para la ubicación de electroválvula de gas NC-40, estabilizador de gas FRG/2B.2 32, llaves y accesorios; completamente instalado; i.p.p. material y mano de obra.

| Código | Ud | Descripción | Rendimiento | Precio | Importe |
|---|---|---|---|---|---|
| IJB_0086.A | Ud | ARMARIO DE GAS (material; 21/10/2010) | 1 | 75.22 | 75.22 |
| U01FY001 | Hr | Oficial primera gasista | 1 | 17.487787420107 | 17.49 |
| U01FY002 | Hr | Ayudante gasista | 1 | 1.4398178321872 | 1.44 |
| %CL | % | Costes indirectos | 1 % | 94.15 | 0.94 |
|  |  | Total |  |  | 95.09 |

| Medición | Uds. | Parcial |
|---|---|---|
| YAKAZI | 1 | 1.00 |
| Total |  | 1 |

**IJB_0087** Ud CENTRAL DE DETECCIÓN DE GAS RGI LBXD 10 ZONAS SEITRON (24/02/2007)
1 Ud × 242.27 = 242.27
Ud. de central de detección de gas, para instalación en barra DIN en armario eléctrico ubicado en el exterio, para un máximo de 10 sensores remotos de fuga de gas, con salida a relé de alarma acústica y electroválvula NC, señalización, y alarma; completamente instalada, incluso material, mano de obra, material auxiliar y conexión eléctrica.

| Código | Ud | Descripción | Rendimiento | Precio | Importe |
|---|---|---|---|---|---|
| IJB_0087.A | Ud | CENTRAL GAS RGI LBXD 10 ZONAS (material; 21/10/2010) | 1 | 198.44 | 198.44 |
| IJB_0088.B | Ud | Material auxiliar y conexión eléctrica (material; 21/10/2010) | 1 | 22.5 | 22.50 |
| U01FY001 | Hr | Oficial primera gasista | 1 | 17.487787420107 | 17.49 |
| U01FY002 | Hr | Ayudante gasista | 1 | 1.4398178321872 | 1.44 |
| %CL | % | Costes indirectos | 1 % | 239.87 | 2.40 |
|  |  | Total |  |  | 242.27 |

| Medición | Uds. | Parcial |
|---|---|---|
| CUARTO | 1 | 1.00 |
| Total |  | 1 |

**IJB_0088** Ud SONDA DE GAS SEITRON PARA GAS NATURAL, USO INDUSTRIAL (24/02/2007)
10 Ud × 132.14 = 1321.40
Ud. de sonda de detección de gas mod. SGI ME1M para gas natural, con tres pilotos de indica ción de activado, averiado y alarma; completamente instalado; icompletamente instalada, incluso material, mano de obra, material auxiliar, protección y conexión eléctrica.

| Código | Ud | Descripción | Rendimiento | Precio | Importe |
|---|---|---|---|---|---|
| IJB_0088.A | Ud | SONDA DE GAS SEITRON SGI ME1M (21/10/2010) | 1 | 103.6 | 103.60 |
| IJB_0088.B | Ud | Material auxiliar y conexión eléctrica | 1 | 22.5 | 22.50 |
| U01FY001 | Hr | Oficial primera gasista | 0.25 | 17.487787420107 | 4.37 |
| U01FY002 | Hr | Ayudante gasista | 0.25 | 1.4398178321872 | 0.36 |
| %CL | % | Costes indirectos | 1 % | 130.83 | 1.31 |
|  |  | Total |  |  | 132.14 |

| Medición | Uds. | Parcial |
|---|---|---|
| CUARTO | 10 | 10.00 |
| Total |  | 10 |

**IJB_0089** Ud BATERIA TAMPON PARA CENTRALITA Y ELECTROVÁLVULA DE CORTE (24/02/2007)
1 Ud × 343.12 = 343.12
Ud. de batería tampon para centralita y electroválvula de corte, con una autonomía de 3 horas, completamente instalada; i.p.p.\ conexión, material, material auxiliar y mano de obra

| Código | Ud | Descripción | Rendimiento | Precio | Importe |
|---|---|---|---|---|---|
| IJB_0089.A | Ud | BATERIA SGB (material; 21/10/2010) | 1 | 298.29 | 298.29 |
| IJB_0088.B | Ud | Material auxiliar y conexión eléctrica | 1 | 22.5 | 22.50 |
| U01FY001 | Hr | Oficial primera gasista | 1 | 17.487787420107 | 17.49 |
| U01FY002 | Hr | Ayudante gasista | 1 | 1.4398178321872 | 1.44 |
| %CL | % | Costes indirectos | 1 % | 339.72 | 3.40 |
|  |  | Total |  |  | 343.12 |

| Medición | Uds. | Parcial |
|---|---|---|
| CUARTO | 1 | 1.00 |
| Total |  | 1 |

**IJB_0090** Ud SIRENA DE ALARMA 70 dB (24/02/2007)
1 Ud × 89.29 = 89.29
Ud. de sirena de alarma con señal óptica y acústica de 70 dB de intemperie, completamente instalada; i.p.p.\ material, material auxiliar, conexión eléctrica y mano de obra.

| Código | Ud | Descripción | Rendimiento | Precio | Importe |
|---|---|---|---|---|---|
| IJB_0090.A | Ud | SIRENA ALARMA GAS (material; 21/10/2010) | 1 | 61.18 | 61.18 |
| IJB_0088.B | Ud | Material auxiliar y conexión eléctrica | 1 | 22.5 | 22.50 |
| U01FY001 | Hr | Oficial primera gasista | 0.25 | 17.487787420107 | 4.37 |
| U01FY002 | Hr | Ayudante gasista | 0.25 | 1.4398178321872 | 0.36 |
| %CL | % | Costes indirectos | 1 % | 88.41 | 0.88 |
|  |  | Total |  |  | 89.29 |

| Medición | Uds. | Parcial |
|---|---|---|
| CUARTO | 1 | 1.00 |
| Total |  | 1 |

**IJB_0091** Ud REJILLA VENTILACIÓN 20 x 20, 160 cm2 (24/02/2007)
15 Ud × 5.61 = 84.15
Ud. rejilla de ventilación de 20X20 cm, con una superficie libre de 160 cm2, completamente instalada; i.p.p.\ apertura de huecos, medios auxiliares, material, material auxiliar y mano de obra

| Código | Ud | Descripción | Rendimiento | Precio | Importe |
|---|---|---|---|---|---|
| IJB_0091.A | Ud | REJILLA VENTILACIÓN 20X20 (21/10/2010) | 1 | 2.36 | 2.36 |
| U01FY001 | Hr | Oficial primera gasista | 0.1 | 17.487787420107 | 1.75 |
| U01FY002 | Hr | Ayudante gasista | 1 | 1.4398178321872 | 1.44 |
| %CL | % | Costes indirectos | 1 % | 5.55 | 0.06 |
|  |  | Total |  |  | 5.61 |

| Medición | Uds. | Largo | Parcial |
|---|---|---|---|
| VENTILACIÓN SUPERIOR CUARTO CALDERAS | 1 | 15 | 15.00 |
| Total |  |  | 15 |

**IJB_0092** Ud REJILLA VENTILACIÓN 60 x 40 cm (24/02/2007)
2 Ud × 23.54 = 47.08
Ud. rejilla de ventilación de 60X40 cm, completamente instalada; i.p.p.\ apertura de huecos, medios auxiliares, material, material auxiliar y mano de obra

| Código | Ud | Descripción | Rendimiento | Precio | Importe |
|---|---|---|---|---|---|
| IJB_0092.B | Ud | REJILLA VENT. 60x40 (material; 21/10/2010) | 1 | 20.12 | 20.12 |
| U01FY001 | Hr | Oficial primera gasista | 0.1 | 17.487787420107 | 1.75 |
| U01FY002 | Hr | Ayudante gasista | 1 | 1.4398178321872 | 1.44 |
| %CL | % | Costes indirectos | 1 % | 23.31 | 0.23 |
|  |  | Total |  |  | 23.54 |

| Medición | Uds. | Parcial |
|---|---|---|
| VENT. INFERIOR CUARTO CALDERAS | 2 | 2.00 |
| Total |  | 2 |

## 10.10 MOD GESTION TECNICA (21/10/2010)
Importe: 18925.71

### 10.10.1 MOD PUESTO CENTRAL E INGENIERIA (21/10/2010)
Importe: 17661.49

**IQA_0070** Ud TRABAJOS DE INGENIERÍA, PROGRAMACIÓN Y PUESTA EN MARCHA (21/10/2010)
1 Ud × 17661.49 = 17661.49
Ingeniería y puesta en marcha de señales, incluyendo:
- Diseño del sistema.
- Generación de la base de datos.
- Programación de los automatismos especificados según memoria de funcionamiento aprobada previamente.
- Creación de gráficos.
- Documentación final de obra (1 copia formato impreso y CD).
- Curso de formación.
i.p.p.\ material y mano de obra.

| Código | Ud | Descripción | Rendimiento | Precio | Importe |
|---|---|---|---|---|---|
| IQA_0070.A | Ud | PROGRAMACION, PUESTA EN MARCHA Y CONTROL (material; 21/10/2010) | 1 | 16977.31 | 16977.31 |
| %0MA000100 | % | Medios auxiliares | 1 % | 16977.31 | 169.77 |
| %CI0000300 | % | Medios auxiliares | 3 % | 17147.08 | 514.41 |
|  |  | Total |  |  | 17661.49 |

### 10.10.2 MOD DOCUMENTACION Y LEGALIZACION (21/10/2010)
Importe: 1264.22

**IQZ_0010** UD DOCUMENTACION Y LEGALIZACION (21/10/2010)
1 UD × 1264.22 = 1264.22
DOCUMENTACIÓN, REALIZACIÓN DE PLANOS, TEXTOS, CERTIFICADOS, FINAL DE OBRA EN SOPORTE PAPEL Y DIGITAL, LEGALIZACIÓN DE TODAS LAS INSTALACIONES A REALIZAR, INCLUYENDO TRABAJOS, TRÁMITES y VISITAS DE O.C.A., ANTE LAS AUTORIDADES COMPETENTES, FIRMADOS Y VISADOS, FACILITADOS EN SOPORTE DIGITAL, POR LA DIRECCIÓN FACULTATIVA, INCLUYENDO VISITA DE OCA, COPIADO DE LA DOCUMENTACIÓN.

| Código | Ud | Descripción | Rendimiento | Precio | Importe |
|---|---|---|---|---|---|
| IQZ_0010.A | UD | Documentacion final (material; 21/10/2010) | 1 | 565.25 | 565.25 |
| IQZ_001.A1 | UD | Visita de Oca (material; 21/10/2010) | 1 | 650 | 650.00 |
| %0MA000100 | % | Medios auxiliares | 1 % | 1215.25 | 12.15 |
| %CI0000300 | % | Medios auxiliares | 3 % | 1227.40 | 36.82 |
|  |  | Total |  |  | 1264.22 |

| Medición | Uds. | Parcial |
|---|---|---|
| CLIMATIZACIÓN Y GAS NATURAL | 1 | 1.00 |
| Total |  | 1 |

## Precios auxiliares

**A02A060** m3 MORTERO CEMENTO M-10 (material; 20/01/2010)
Precio: 70.7
Mortero de cemento CEM II/B-P 32,5 N y arena de río de tipo M-10 para uso corriente (G), con resistencia a compresión a 28 días de 10 N/mm2, confeccionado con hormigonera de 200 l., s/RC-03 y UNE-EN-998-1:2004.

| Código | Ud | Descripción | Rendimiento | Precio | Importe |
|---|---|---|---|---|---|
| MO_2 | h | Peón especialista | 1.487 | 14.9 | 22.16 |
| P01CC020 | t. | Cemento CEM II/B-P 32,5 N sacos (material) | 0.38 | 85.91 | 32.65 |
| P01AA020 | m3 | Arena de río 0/6 mm. (material) | 1 | 14.7 | 14.70 |
| P01DW050 | m3 | Agua obra (material) | 0.26 | 0.97 | 0.25 |
| M03HH020 | h. | Hormigonera 200 l. gasolina (maquinaria) | 0.4 | 2.36 | 0.94 |
|  |  | Total |  |  | 70.7 |

**0FM009** M2 CHAPA GRECADA 170/50/1 MM. (20/01/2010)
Precio: 28.08
CHAPA GRECADA DE ACERO GALVANIZADO LACADO EN COLOR A ELEGIR POR LA D.F. MODELO EUROMODUL44 E=1 MM. DE LA CASA EUROPERFIL O SIMILAR INCLUSO CORTES, MERMAS, SOLAPES, EJECUCIÓN DE ENCUENTROS Y HUECOS.

| Código | Ud | Descripción | Rendimiento | Precio | Importe |
|---|---|---|---|---|---|
| MO_1 | h | Oficial de 1ª | 0.131 | 17.7 | 2.32 |
| MO_2 | h | Peón especialista | 0.131 | 14.9 | 1.95 |
| 0FE003 | M2 | CHAPA GRECADA 170/50/1 | 1.05 | 15.66 | 16.44 |
| EFF2001 | ml | Remates Esquinas e inferiores (material) | 0.8 | 7.89 | 6.31 |
| _W0010 | UD | Pequeño material | 2 | 0.53 | 1.06 |
|  |  | Total |  |  | 28.08 |

**0FM009B** M2 CHAPA GRECADA PERFORADA 170/50/1 MM. (20/01/2010)
Precio: 32.29
CHAPA GRECADA DE ACERO GALVANIZADO LACADO EN COLOR A ELEGIR POR LA D.F. MODELO EUROMODUL44 E=1 MM. DE LA CASA EUROPERFIL O SIMILAR INCLUSO CORTES, MERMAS, SOLAPES, EJECUCIÓN DE ENCUENTROS Y HUECOS.

| Código | Ud | Descripción | Rendimiento | Precio | Importe |
|---|---|---|---|---|---|
| MO_1 | h | Oficial de 1ª | 0.131 | 17.7 | 2.32 |
| MO_2 | h | Peón especialista | 0.131 | 14.9 | 1.95 |
| 0FE004 | M2 | CHAPA GRECADA PERFORADA 170/50/1 (material) | 1 | 20.65 | 20.65 |
| EFF2001 | ml | Remates Esquinas e inferiores | 0.8 | 7.89 | 6.31 |
| _W0010 | UD | Pequeño material | 2 | 0.53 | 1.06 |
|  |  | Total |  |  | 32.29 |

**0FM008** M2 REMATE DE CHAPA PLEGADA DE ACERO GALVANIZADO LACADO E=1,2 MM (20/01/2010)
Precio: 27.3
REMATES DE FACHADA FORMADO POR:
- CHAPA PLEGADA DE ACERO LACADO DE 2 MM. DE ESPESOR, CON ACABADO A BASE DE LACADO COLOR A ELEGIR POR LA DF.
-COLOCACION MEDIANTE FIJACIÓN MECÁNICA OCULTA SOBRE ESTRUCTUIRA EXISTENTE.
INCLUSO APERTURA Y TRATAMIENTO DE HUECOS, PASO DE INSTALACIONES, TORNILLERÍA, ANCLAJES PARA SUELO Y TECHO, DESARROLLOS, VUELTAS, PLIEGUES, ENCUENTROS, CORTES, MERMAS, LIMPIEZA, SELLADO DE JUNTAS Y UNIONES, TODAS LAS AYUDAS Y MEDIOS AUXILIARES NECESARIOS PARA LA CORRECTA REALIZACIÓN DE LA PARTIDA.
EJECUTADO SEGÚN PRESCRIPCIONES DEL FABRICANTE, PLANOS DE PROYECTO E INDICACIONES DE LA DF.
MEDIDA LA SUPERFICIE EJECUTADA DEDUCIENDO HUECOS >0.5M2

| Código | Ud | Descripción | Rendimiento | Precio | Importe |
|---|---|---|---|---|---|
| MO_1 | h | Oficial de 1ª | 0.437 | 17.7 | 7.73 |
| MO_2 | h | Peón especialista | 0.437 | 14.9 | 6.51 |
| P09W040 | m2 | CHAPA ACERO LACADO E=1,2 MM (material) | 1.05 | 11.43 | 12.00 |
| _W0010 | UD | Pequeño material | 2 | 0.53 | 1.06 |
|  |  | Total |  |  | 27.3 |

**0HV011** KG KG PERFILES DE ACERO GALVANIZADO (20/01/2010)
Precio: 3.25
KG EN PERFILES DE ACERO GALVANIZADO LACADO EN ESTRUCTURAS AUXILIARES RECTAS O CURVAS, DISPUESTOS SEGÚN PLANOS DE PROYECTO, ATORNILLADA O SOLDADA EN TALLER Y/O EN OBRA, ANCLADOS A PARAMENTO VERTICAL U HORIZONTAL MEDIANTE PERFILES DE ACERO ATORNILLADA. INCLUSO CORTE Y ELABORACION, MONTAJE, LIJADO, MEDIOS AUXILIARES, CARGA, DESCARGA; P.P. DE SOLDADURA PREVIA ADECUADA PARA EL MATERIAL, LIMPIEZA DE BORDES, PLETINAS, PERNOS, ANCLAJES EXPANSIVOS, PIEZA ESPECIALES, MECANIZADOS, SOLDADURA, REPASOS CON PINTURA ESPECIAL PARA GALVANIZADOS, ESMERILADOS, TAPAS, TORNILLERIA, ANCLAJES, RESINAS, ACCESORIOS Y LIMPIEZA. TOTALMENTE TERMINADA. MEDIDO EL PESO NOMINAL DEL PERFIL SIN CONTABILIZAR PESO DE SOLDADURAS.

| Código | Ud | Descripción | Rendimiento | Precio | Importe |
|---|---|---|---|---|---|
| MO_1 | h | Oficial de 1ª | 0.044 | 17.7 | 0.78 |
| MO_2 | h | Peón especialista | 0.044 | 14.9 | 0.66 |
| JKASMDH | KG | PERFILES DE ACERO GALVANIZADO (material) | 1 | 1.76 | 1.76 |
| _W0010 | UD | Pequeño material | 0.1 | 0.53 | 0.05 |
|  |  | Total |  |  | 3.25 |

**A06T010** h. GRÚA TORRE 30 m. FLECHA, 750 kg. (material)
Precio: 18.12
Alquiler de grúa torre de 30 m. de flecha y 750 kg. de carga en punta, incluyendo cimentación, montaje, desmontaje y medios auxiliares.

| Código | Ud | Descripción | Rendimiento | Precio | Importe |
|---|---|---|---|---|---|
| M02GT210 | ms | Alquiler grúa torre 30 m. 750 kg. (maquinaria) | 0.006 | 897.03 | 5.38 |
| M02GT360 | ms | Contrato mantenimiento (maquinaria) | 0.006 | 106.22 | 0.64 |
| M02GT370 | ms | Alquiler telemando (maquinaria) | 0.006 | 50.62 | 0.30 |
| M02GT300 | ud | Mont/desm. grúa torre 30 m. flecha (maquinaria) | 0.001 | 2900.92 | 2.90 |
| M02GE050 | h. | Grúa telescópica autoprop. 60 t. (maquinaria) | 0.036 | 98.02 | 3.53 |
| M02GT380 | ud | Tramo de empotramiento grúa torre <40 m. (maquinaria) | 0.001 | 1463.1 | 1.46 |
| E04AB040 | kg | ACERO CORR. PREFOR. B 500 S (material) | 0.98 | 1.24 | 1.22 |
| E04CM050 | m3 | HORM. HA-25/P/20/I V. MANUAL (material) | 0.028 | 96.04 | 2.69 |
|  |  | Total |  |  | 18.12 |

## Recursos

**MO_1** h Oficial de 1ª
Oficial de 1ª
MO_1 h. Oficial de 1ª

**gui0001** UD GUIA TIPO KLEIN ADECUADA AL PESO DE LA HOJA
guía tipo kleim adecuada al peso de la hoja

**MO_4** h Oficial de 1ª
Oficial de 1ª
MO_1 h. Oficial de 1ª

**IIA_10018.A** Ud Colector FERA802S
Conjunto de 48 solares

**IIC_0020.A** Ud VENTILADOR
Soporte

**IIB_30010.A** M2 Chapa acero galvanizado 0,8mm
Condu

**IIB_30011.A** M2 INTRAVER
Aislamiento intraver

**IIB_30015.A** M2 Chapa acero galvanizado 0,6mm
Condu

**IIB_6025.a** u Rejilla AH-A 225x125
gfd

**IIB_60251.A** Ud Boca extracción
Difusor lineal

**YICT.0150A** Ml Tubería PVC DN50
Tubería PVC DN40

**YICT.0067A** Ml Aislamiento AF 1 1/4"
Aislamiento AF 1 1/2"

**YICT.0135A** Ml Coq. elastomérica D= 1 1/2" e=9
Coq. elastomérica D= 1 /12" e=9

**gh76** ud Sumidero sifonico cubiertas PVC D=110 con sombrerete
Sumidero sif«nico PVC D=110 mm

**IQC_0010.A** UD CONTROLADOR IQ3
Subestación de control en cubierta (CGT-NSOT-1) que incluye:
· 1 controlador XXXX libre(E/S) con comunicacion LON
· X modulos interfaz P-Bus
· X modulos de conexion a bus XX
· X modulos de alimentación
· X modulos de X E/S universales
· X modulos de X entradas digitales
. X modulos de X salidas reles
· Cuadro electrico de control para alojar un controlador XXX y dos lineas de modulos de union XXXX. Dispone de diferencial, magnetotermicos, toma de corriente y cableados a bornas de señales con alimentacion. Para gestionar 25 EA 71 ED 0 SA 9 SD, con señales disponibles en módulos para una ampliación del 20%
Incluso comunicación con autómatas de enfriadoras, cuadro de calderas y variadores de frecuencia. Programación y pruebas, totalmente instalado y comprobado su correcto funcionamiento. Las señales digitales E/S dispondrán de un relé de aislamiento con led de señalización de estado. Incluyendo contactos auxiliares, cableado, interconexión, elementos de visualización y alarma de datos en campo (leds, pantallas,...).

**IIE_10010C** UD CUADRO ORDINARIO CLIMATIZACION (COC)
CUADRO SECUNDARIO CTA10 (CUADRO TORRE A PLANTA 1 ORDINARIO )

**IIEE_10030B** UD CUADRO CLIMATIZACION CPD (CCPD)
SSS

**PRY25RZ13** ML Cable manguera RZ1 3GX2.5 mm2
Manguera RZ1 5X2.5 mm2

**PRY60RZ14** Ml Cable Manguera RZ1-K 5 4Gx6 mm2
CABLE RZ1K 0,6/1 KV DE SECCION DE CONDUCTOR 1x16 MM2

**PRY160RZ14** Ml Cable Manguera RZ1-K 4Gx16 mm2
CABLE RZ1K 0,6/1 KV DE SECCION DE CONDUCTOR 1x16 MM2

**E04AB040** kg ACERO CORR. PREFOR. B 500 S
Acero corrugado B 500 S, preformado en taller y colocado en obra. Según EHE-08 y CTE-SE-A.

**E04CM050** m3 HORM. HA-25/P/20/I V. MANUAL
Hormigón en masa HA-25/P/20/I, elaborado en central en relleno de zapatas y zanjas de cimentación, incluso encamillado de pilares y muros, vertido por medios manuales, vibrado y colocación. Según normas NTE-CSZ , EHE-08 y CTE-SE-C.

**JKASMDH** KG PERFILES DE ACERO GALVANIZADO
PERFIL

## Entidades
- ENT0001, Promotor, C, C/ Los Montes, 55, 28011, MADRID, 913 458 740, 6562565-S
- ENT0002, Proyectista, C, C/ Santa María, 4, 28111, MADRID, 913 346 240, 1212565-R
- ENT0003, Constructor, C, C/ Santo Tomás, 23, 28282, MADRID, 916 715 001, 63622565-D
- ENT0004, Director de obra, C, C/ Los Olmos, 2, 28222, MADRID, 913 458 890, 6377565-Z
- ENT0005, Director de ejecución de la obra, C, Avda. de la Industria, 40, 28203, MADRID, 913 996 250, 6112565-D
- ENT0006, Autor de Seguridad y salud, C, C/ El Conquistador, 102, 28206, MADRID, 918 936 490, 6362561-A
- ENT0007, Coordinador de Seguridad y salud, C, C/ Lope de Vega, 45, 28830, MADRID, 913 186 331, 6882565-D
- ENT0008, Recurso preventivo, C, C/ San Marcos nº 45, 3º A, 28220, MADRID, 918 553 952, 78945234-G
- ENT0009, Laboratorio, C, C/ Luis de los Santos, 100, 28807, MADRID, 918 843 952, 1162561-A
- ENT0010, Jefe de obra, C, C/ Andalucía, 23, 28003, MADRID, 913 185 666, 3462561-D
- ENT0011, Trabajador, C, C/ Madrid, 112, 28012, MADRID, 913 225 651, 5454561-M
- ENT0013, Entidad de control, C, Avda. Madrid, 23, 28098, MADRID, 916 941 812, 6364653-N
- ENT0014, Centro asistencial, C, C/ Ebro, 30, 28287, MADRID, 916 561 112, 26362561-A
- ENT0015, Electricista, C, C/ Virgen del Carmen, 50, 28069, MADRID, 916 561 663, 16362561-A
- ENT0016, Otro agente, C, C/ El Rocío,100, 28096, MADRID, 916 334 712, 60962561-N
- ENT0017, Usuario, C, C/ Miguel Angel,55, 28045, MADRID, 913 161 862, 63622561-A
- SOFT, Soft S.A., C, CL Manuel Silvela nº 15, 5ª, 28010, MADRID, 914483800, presto@presto.es
